# Neubau HZA ZFA Nordhorn
Angebotsaufforderung (GAEB DA XML 3.2, DA83)
Projekt: 13197a_E3_0001
Währung: EUR
Nebenangebote zugelassen: ja
Abgabeort: SB Region Nord-West, Schloss, 49186 Bad Iburg
Auftraggeber: Staatl. Baumanagement Region Nord-West, (ab 01.01.2022), Schloss, 49186 Bad Iburg, D, Ansprechpartner Vergabestelle, Telefon 05403 7302-500, Fax 05403 7302-999, E-Mail vergabe@sb-rnw.niedersachsen.de
Erstellt mit: GXML Toolbox V3.3 R20230829, iTWO_64 V25.0.650, 15.10.2026

## Allgemeine Vorbemerkungen zum Projekt
Allgemeine Vorbemerkungen zum Projekt
1.0 Allgemeine Baubeschreibung

Anlass/Allgemein

Die Bundesanstalt für Immobilienaufgaben (BImA) als Bauherr und das Staatliche Baumanagement Region Nord-West als Bauverwaltung planen und leiten die Errichtung eines Neubaus für das Hauptzollamt Osnabrück (HZA) und das Zollfahndungsamt Essen (ZFA) in Nordhorn. Ziel ist die zentrale Unterbringung aller Einheiten an einem Standort, um organisatorische und kommunikative Effizienz zu steigern. Hierbei ist zwingend die Vorgaben der BImA für barrierefreies Bauen umzusetzen (siehe Barrierefreiheitskonzept). Außerdem ist eine BNB Silber-Zertifizierung zu erreichen.

Standort:

Der Neubau entsteht auf einem 6.500 m² großen Grundstück im NINO-Wirtschaftspark in Nordhorn. Das NINO-Areal ist ein umgenutztes Werksgelände, das seit 2008 eine neue Bestimmung in den Bereichen Wirtschaft, Technologie, Bildung und Wohnen gefunden hat. Hier wird der Neubau eine moderne, zentrale Arbeitsumgebung für die Mitarbeitenden des HZA und ZFA schaffen.

Baubeschreibung:

Das Hauptgebäude ist ein viergeschossiger, kompakter Dreibund mit einem Ausbauraster von 1,375 m. Aufgrund der geforderten lichten Mindestraumbreiten von 4 m und der großen Menge an nicht belichtungsbedürftigen Flächen wie Umkleiden, Archive und Lager ist eine hochflächeneffiziente Struktur möglich. Der Mittelbund ist ca. 2 m breiter als die Bürofassadenspangen.

Die Erschließung erfolgt über zwei Treppenhäuser mit Aufzügen. Treppenräume sind über Treppenraumerweiterungen direkt an die Fassade angeschlossen und ermöglichen Entrauchung über RWA-Anlagen. Büros werden auf allen Ebenen ringförmig an der Fassade um den Mittelbund angeordnet. Flure stoßen an mehreren Stellen an die Fassade, wodurch eine teilweise natürliche Belichtung und Entrauchung über Fenster möglich ist.

Die Erschließung des Grundstücks erfolgt mit maximal möglichem Abstand zum süd-westlich gelegenen Bahnübergang. Hier befindet sich der Vorplatz und Haupteingang des Dienstgebäudes, der vorwiegend von Besuchern genutzt wird. Der Haupteingang führt in ein Foyer mit angeschlossenem Warteraum und separatem Besucher-WC.

Konstruktion: Der Neubau wird als konventioneller Massivbau geplant, basierend auf wirtschaftlichen und sicherheitstechnischen Überlegungen. Tragende Wände befinden sich in der Mittelspange sowie in den beiden Erschließungskernen. Ergänzend werden in einzelnen Bereichen Stützen zur Lastabfangung eingesetzt. Aufgrund des hohen Wasserstands wird das Untergeschoss in WU-Beton mit Frischbetonverbundfolie ausgeführt.

Fassadengestaltung: Die Fassade besteht aus ortstypischen rötlichen Klinkern in ca. 49 cm breiten, geschosshohen Abschnitten. Die Lochfassade wird durch Aluminiumfenster ergänzt, wobei Brüstungs- und Sturzbereiche mit einer vorgehängten Metallfassade in einem passenden Farbton verkleidet werden. Horizontale Lisenen aus Betonfertigteilen betonen die Geschosse. Die Fenster sind als Dreh-/Kippfenster ausgebildet.

Innengestaltung: Die Innenräume sollen eine helle und freundliche Atmosphäre vermitteln. Einfache Materialfarben und zurückhaltende Anstriche schaffen den Eindruck eines veredelten Rohbaus mit hochwertigen Ausbauelementen.

Decken: Büros entlang der Fassade erhalten Akustikpaneele aus Holzwolle, Büroräume an der Bahntrasse werden mit abgehängten Gipskartondecken ausgestattet. Die Mittelspange erhält teilweise abgehängte Decken, untergeordnete Räume bleiben mit gestrichener Rohdecke.
Böden: Hauptflächen werden mit recyceltem Teppichboden ausgelegt, diverse Bereiche Bereich erhalten Linoleumboden. Treppenhäuser und Sanitärflächen werden gefliest.
Wände: Wände werden in Q3 gespachtelt und gestrichen, in Nassbereichen gefliest.
Barrierefreiheit: Das Konzept für barrierefreies Bauen der BImA wurde vollständig berücksichtigt und in die Planung integriert. Sämtliche Bereiche des Gebäudes sind barrierefrei zugänglich.

Die Außenanlagen werden zum großen Teil durch die Unterbringung der notwendigen Stellplätze sowie den zu berücksichtigenden Grünstreifen des Regenwasserkanals bestimmt. Im Grünstreifen entlang des Gebäudes werden notwendige Funktionen für Aufenthalt, Fahrradstellplätze etc. positioniert.

1.1 Bauablauf

Der Bauablauf ist wie folgt vorgesehen. Es steht dem Bieter frei, in Abstimmung mit der Objektüberwachung Optimierungen der Bauabläufe vorzunehmen, sofern wesentliche Termine für Fremdgewerke nicht beeinträchtigt werden.

Baustelleneinrichtung
Vor Beginn der Arbeiten wird die übergeordnete Baustelleneinrichtung abgeschlossen. Dies umfasst die Errichtung eines Bauzauns um das gesamte Grundstück.
Das Gewerk Rohbau wird für die gesamte Bauzeit eine Ein- und Ausfahrt für die Baustelle anlegen. Zwei vorhandene Bodenmieten werden entfernt, und es erfolgt der Aufbau der Baustraße. Zusätzlich werden gemäß Baustelleneinrichtungsplan Flächen für Container, Absetzmulden und Bewegungszonen mit einer Schottertragschicht vorbereitet.
Danach folgt der Spezialtiefbau. Die Rohbauarbeiten ruhen, bis die Baugrube für das Untergeschoss ausgehoben wurde.

2. Angaben zur Baustelle

2.1. Lage der Baustelle, Umgebungsbedingungen, Zufahrtsmöglichkeiten und Beschaffenheit der Zufahrt sowie etwaige Einschränkungen bei ihrer Benutzung.

Standort für die Neuplanung ist eine Teilfläche der Grundstücke 1.1 und 1.2 auf dem NINO-Areal in der Gemeinde Nordhorn, Gemarkung Nordhorn, Flur 55, Flurstück 173/52.

Das 6.500 m2 große Grundstück liegt ganz im Südwesten des Nino-Areals und wird nach Westen begrenzt von einer Eisenbahntrasse und der parallel verlaufenden Friedrich-Ebert-Straße. Im Süden liegt die Zeppelinstraße, von der die Erschließung des Grundstücks erfolgt. Im Norden und Osten schließen bereits bebaute Grundstücke an das Planungsgebiet an. Zur Zeppelinstraße ist eine Bauflucht sieben Meter parallel zur Südlichen Grundstücksgrenze aufzunehmen. Im Westen des Grundstücks liegt eine Regenwasserleitung mit entsprechendem Schutzstreifen von sechs Metern. Unter Beachtung von Mindestgrenzabständen von drei Metern nach Norden und Osten entsteht eine theoretisch bebaubare Fläche von ca. 4.900 m2.
Der Zugang zum Baugrundstück erfolgt über die Zeppelinstraße. Vor Beginn der Bauarbeiten wird an der südöstlichen Grundstücksecke, am geplanten Standort der dauerhaften Zufahrt, eine provisorische geschotterte Zufahrt für die Bauzeit durch den Auftragnehmer für die Rohbauarbeiten errichtet.

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
2.2. Besondere Belastungen aus Immissionen sowie besondere klimatische oder betriebliche Bedingungen
An der Westseite des Baugrundstücks verläuft eine Bahntrasse. Ggf. entstehende Einschränkungen hieraus sind zu beachten. Im Süden grenzt das Baugrundstück an eine Verkehrsstraße. Laut der schalltechnischen Untersuchung gegen Außenlärm wird auf dem Grundstück ein Wert von bis zu 68 dB erreicht.

2.3. Art und Lage der baulichen Anlagen, z. B. auch Anzahl und Höhe der Geschosse
Art:  Büro- und Verwaltungsgebäude
Bruttogeschossfläche ca. 6.493 m²
Bruttorauminhalt  ca. 24.369 m³
Nutzfläche  ca. 6.493 m²
Gebäudehöhe über Geländemax. Höhe First ca. 18 m v. OK-Gelände
Geschosse  4 Vollgeschosse und Technikgeschoss
Höhe des obersten Vollgeschosses 10,75 m v. OK-Gelände OKFF
Dachgeschoss  14,00 m v. OK-Gelände OKFF
Höhe OK höchstes Gebäude17,82 m v. OK-Gelände OKFF

2.4. Verkehrsverhältnisse auf der Baustelle, insbesondere Verkehrsbeschränkungen
Die Baustelleneinrichtungsfläche wird vor Beginn der Arbeiten vorbereitet, Wegeflächen werden mit Schotter befestigt. Bereiche für Materiallagerung und -bearbeitung sind vor ihrer Nutzung mit der Objektüberwachung abzustimmen. Während der gesamten Bauzeit sind diese Flächen sauber, ordentlich und gefahrlos begehbar zu halten. Wege müssen jederzeit freigehalten werden. Abfälle sind bis zum Abtransport in geeigneten Behältern zu lagern. Auf dem gesamten Gelände gilt die Straßenverkehrsordnung (StVO).

2.5. Für den Verkehr freizuhaltende Flächen
Öffentliche Zufahrten und die im Baustelleneinrichtungsplan nicht als Lagerflächen gegenzeichneten Flächen sind grundsätzlich für den Verkehr freizuhalten. Ggf. Abweichungen in Abstimmung mit der Bauleitung.

2.6. Lage, Art, Anschlusswert und Bedingungen für das Überlassen von Anschlüssen für Wasser, Energie und Abwasser.
Dem Auftragnehmer (AN) werden im Rahmen der übergeordneten Baustelleneinrichtung Übergabepunkte für Baustrom in allen Geschossen bereitgestellt. Ab diesen Punkten sind Entfernungen von bis zu 100 Metern einzuplanen. Die bedarfsgerechte Verteilung der Baustromversorgung bis zu den jeweiligen Einsatzorten obliegt dem AN.

Ein Wasseranschluss wird im Bereich der Sanitärcontainer zur Verfügung gestellt. Weitere notwendige Entnahmestellen sind vom AN eigenverantwortlich zu installieren.

2.7. Lage und Ausmaß der dem Auftragnehmer für die Ausführung seiner Leistungen zur Benutzung oder Mitbenutzung überlassenen Flächen und Räume
Die im BE-Plan festgelegten Flächen stehen den Auftragnehmern gemeinsam zur Verfügung. Sie umfassen Bereiche für Materiallagerung sowie Container. Diese Flächen sind nicht exklusiv für einen Auftragnehmer reserviert, sondern werden von allen vor Ort tätigen Auftragnehmern gemeinsam genutzt. Flächen für Mannschaft- und Materialcontainer stehen ebenso wie Lagerflächen grundsätzlich nur sehr eingeschränkt zur Verfügung. Der Bedarf muss nach Vertragsschluss angemeldet werden, die benötigte Containerstellfläche ist im Baustelleneinrichtungsplan des Auftragnehmers darzustellen.
Die Koordination erfolgt über die örtliche Objektüberwachung.

Lagerflächen innerhalb des Gebäudes, insbesondere für Ausbaugewerke, müssen in Absprache mit der Objektüberwachung hinsichtlich Lage und Nutzungsdauer festgelegt werden. Sollten Räume für die Lagerung genutzt werden, ist der Auftragnehmer für eine provisorische Sicherung, beispielsweise durch Bautüren, selbst verantwortlich.

Bitte beachten Sie, dass Wohncontainer im Baustellenbereich nicht zugelassen sind.

2.8. Besondere umweltrechtliche Vorschriften

Lärmimmission:
Bei der Ausführung der Arbeiten sind – soweit erforderlich - die notwendigen Maßnahmen zur Schallabschottung zu ergreifen, damit die Immissionswerte der TA-Lärm nicht überschritten werden. Die Kosten für diese Maßnahmen sind in die Einheitspreise einzurechnen.

Staubimmission:
Es ist auf eine besonders staubarme Ausführung der Arbeiten zu achten.

Bestehendes Abwassernetz:
Die vorhandenen Entwässerungskanäle und sanitären Abflusseinrichtungen dürfen nicht zum Reinigen von Werkzeugen benutzt werden. Materialrückstände dürfen nicht in Abwasserkanäle geleitet werden.

Schadstoffe:
Es ist die TRGS 540 "Vermeidung sensibilisierender Stoffe am Arbeitsplatz" zu beachten. Es sind nur solche Kleber und andere Baustoffe einzusetzen, die vom Hersteller empfohlen, umweltverträglich und schadstofffrei sind. Die entsprechenden technischen Datenblätter sind auf Verlangen vorzulegen.

Umweltschädliche Baustoffe:
Die Verwendung von Baustoffen und Bauteilen, die gesundheitsschädliche Stoffe enthalten, z.B. Formaldehyd, PCB etc. ausscheiden, sind unzulässig. Es sind ausschließlich HFCKW-freie Baustoffe zugelassen. Die entsprechenden Nachweise über die verwendeten Fabrikate und Baustoffe sind der Bauleitung vor Ausführung der Arbeiten unaufgefordert vorzulegen.

Siehe auch Allgemeine BNB-Anforderungen nebst Anlagen.

2.9. Besondere Vorgaben für die Entsorgung, z.B. Beschränkungen für die Beseitigung von Abwasser und Abfall.
Das Aufstellen der Container für das Sammeln, Trennen und Entsorgen der anfallenden Wertstoffe und des Mülls des Auftragnehmers, gem. Kreislaufwirtschafts- und Abfallgesetz ist vor Beginn der Baumaßnahme im Baustelleneinrichtungsplan des Auftragnehmers darzustellen und mit der örtlichen Objektüberwachung abzustimmen.
Die Entsorgung von KMF, sowie anderweitig belasteten Materials hat gemäß den Vorschriften zu erfolgen.
Siehe auch Allgemeine BNB-Anforderungen nebst Anlagen.

2.10. Art und Umfang des Schutzes von Bäumen, Pflanzenbeständen, Vegetationsflächen, Verkehrsflächen, Bauteilen, Bauwerken, Grenzsteinen und dergleichen im Bereich der Baustelle.
Keine Bepflanzungen im Baufeld vorhanden
Die Ein- und Ausfahrt der Baustelle und die anschließenden Straßenflächen sind sauber zu halten. Eventuelle Beschädigungen der Wegbefestigung außerhalb der Baustellenflächen und Baustelleneinrichtungsflächen durch die Baumaßnahme sind vom Auftragnehmer auf eigene Kosten zeitnah zu beseitigen.

2.11. Im Bereich der Baustelle vorhandene Anlagen, insbesondere Abwasser- und Versorgungsleitungen.
Auf dem Grundstück wurde eine neue Entwässerungsleitung außerhalb des Baufeldes verlegt. Siehe auch den Baustelleneinrichtungsplan. Oberhalb dieses Kanales dürfen nur Mannschaftscontainer aufgestellt werden. Höhere Belastungen sind hier nicht gestattet.

2.12. Bestätigung, dass die im jeweiligen Bundesland geltenden Anforderungen zu Erkundungs- und gegebenenfalls Räumungsmaßnahmen hinsichtlich Kampfmittel erfüllt wurden.
Für die Baufläche wurde von der Behörde die Kampfmittelfreiheit bestätigt.

2.13. Gemäß der Baustellenverordnung getroffene Maßnahmen.
Für die Baustelle wurde vom Bauherrn ein Sicherheits- und Gesundheitskoordinator bestellt.
Seinen Anweisungen und Auflagen ist Folge zu leisten.
Die Hinweise und gesetzl. Vorgaben/Vorschriften zur Unfallverhütung gem. Baustellenverordnung sowie Baustellenordnung sind zu beachten. Maßnahmen zur Sicherung der Arbeitsstelle und zum Unfallschutz werden nicht gesondert vergütet und sind in die entsprechende Position einzurechnen.
Belange des Krankenhauses sind zu berücksichtigen

2.14. Art und Zeit der vom AG veranlassten Vorarbeiten.
Der AN hat rechtzeitig -mindestens 2 Wochen vor Ausführungsbeginn- zu überprüfen, ob alle zu seiner Leistung erforderlichen bauseitigen Vorleistungen erbracht wurden und diese ggfs. anzufordern, so dass er seine Arbeiten termingerecht erbringen kann. Dies betrifft insbesondere die Baufreiheit auf der Baustelle sowie die Ausführung der Vorgewerke.

2.15. Arbeiten anderer Unternehmer auf der Baustelle.
Zum Zeitpunkt der Ausführung der ausgeschriebenen Leistungen werden auch andere Unternehmer auf der Baustelle tätig sein.

3 Angaben zur Ausführung

3.1. Vorgesehene Arbeitsabschnitte, Arbeitsunterbrechungen und Arbeitsbeschränkungen nach Art, Ort und Zeit sowie Abhängigkeit von Leistungen anderer.
Die Regelarbeitszeit ist von 7:00 Uhr bis 19:00 Uhr. Samstagsarbeit ist vorab mit der örtlichen Bauleitung abzustimmen. Bei der Durchführung von Mehr- bzw. Nacht-, Feiertags- und Sonntagsarbeit hat der AN die erforderlichen Genehmigungen selbstständig und rechtzeitig einzuholen und die erforderlichen Stellen zu informieren. Dies ist vorher mit der örtlichen Bauleitung abzustimmen.

3.2. Besondere Anforderungen an die Baustelleneinrichtung und Entsorgungseinrichtungen, z.B. Behälter für die getrennte Erfassung.
Das Entsorgen von Abfall auf dem Bereich des AN hat sortenrein zu erfolgen (Mülltrennung).
Abfälle, die krebserzeugende Faserstäube freisetzen können, sind reißfest und staubdicht zu verpacken und zu kennzeichnen. Die Kennzeichnung sollte Angaben über die Art des Abfalls und den Hinweis „Inhalt kann krebserzeugende Faserstäube freisetzen“ enthalten.
Siehe auch Allgemeine BNB-Anforderungen nebst Anlagen.

3.3. Verwendung oder Mitverwendung von wiederaufbereiteten (Recycling-)Stoffen.
Siehe auch Allgemeine BNB-Anforderungen nebst Anlagen

3.4. Anforderungen an wiederaufbereitete (Recycling-) Stoffe und an nicht genormte Stoffe und Bauteile.
Siehe auch Allgemeine BNB-Anforderungen nebst Anlagen

3.5. Besondere Anforderungen an Art, Güte und Umweltverträglichkeit der Stoffe und Bauteile, auch z.B. an die schnelle biologische Abbaubarkeit von Hilfsstoffen.
Siehe auch Allgemeine BNB-Anforderungen nebst Anlagen

## Allgemeine technische Vorbemerkungen
Allgemeine technische Vorbemerkungen

KG 430

Die ausgeschriebenen Leistungen umfassen die vollständige Errichtung der lufttechnischen und raumklimatischen Anlagen für den Neubau des Hauptzollamtes und Zollfahndungsamtes Nordhorn. Die zentrale Luftversorgung des Gebäudes erfolgt über eine auf dem Dach angeordnete Zu- und Abluftanlage mit einer Luftleistung von ca. 16.900 m³/h. Das Lüftungsgerät ist mit Wärmerückgewinnung, Luftfilterung, Heizregister sowie Zu- und Abluftventilatoren ausgestattet und versorgt die Büros auf der zur Bahn liegenden Gebäudeseite, sowie die innenliegenden Aufenthalts-, Besprechungs-, Technik-, Lager- und Sanitärbereiche des Gebäudes.

Für die Luftverteilung werden rechteckige und runde Luftkanäle mit einem Gesamtumfang von rund 2.400 m² Kanalfläche sowie mehreren hundert Metern Wickelfalzrohr installiert. Das Kanalnetz umfasst sämtliche Zu-, Abluft-, Außenluft- und Fortluftleitungen einschließlich Schalldämpfern, Volumenstromreglern, Brandschutzklappen, Wetterschutzgittern sowie den erforderlichen Revisions- und Wartungsöffnungen. Die Luftverteilung erfolgt über Deckenauslässe, Luftventile und Sonderauslässe in den jeweiligen Nutzungsbereichen.

Zur Kühlung der ELT-/DV-Räume, Serverräume sowie weiterer Funktionsbereiche wird eine zentrale Kaltwasseranlage installiert. Die Kälteerzeugung erfolgt über eine auf dem Dach angeordnete Luft-Wasser-Kältemaschine mit einer Kälteleistung von ca. 38 kW. Zur Anlage gehören ein 1.000-l-Kältespeicher, ein Plattenwärmetauscher, Pumpengruppen, Verteileranlagen, Ausdehnungsgefäße sowie die erforderlichen Sicherheitseinrichtungen. Die Anbindung erfolgt über ein Kaltwassernetz mit rund 750 m Rohrleitungen aus Edelstahl- und Stahlrohren.

Die Raumkühlung erfolgt über wassergeführte Wand- und Deckengeräte zur Klimatisierung von Besprechungsräumen, Büroräumen, Sozialbereichen und weiteren Funktionsflächen. Ergänzend werden Präzisionsklimaschränke für die Server- und Technikräume installiert. Die hierzugehörigen Split-Kälteanlagen bestehen aus mehreren Außeneinheiten, die auf dem Dach aufgestellt und über Kältemittelleitungen mit den Innengeräten verbunden werden.

Die Dachaufstellung der zentralen Anlagen erfolgt auf bauseitigen Stahlunterkonstruktionen. Für die Kälteanlagen werden schallreduzierende Einhausungen, sowie die erforderlichen Verbindungsleitungen zwischen Technikzentrale, Dachflächen und Nutzungsbereichen hergestellt.

Sämtliche Lüftungs-, Kaltwasser- und Kältemittelleitungen werden einschließlich aller erforderlichen Befestigungen, Dämmungen, Schallschutzmaßnahmen, Brandschutzmaßnahmen und Nebenleistungen betriebsfertig hergestellt.

## Vertragsformular für die Wartung/Instandhaltung
Wichtiger Hinweis zur Vollständigkeit des Angebotes:

Bitte beachten Sie, dass das die beigefügten Vertragsformulare für die Wartung/Instandhaltung im Dokumentenordner "Anlagen zur LB_26E30391_LK_Wartung"  ein integraler Bestandteil der Vergabeunterlagen ist. Diese Formulare sind zwingend ausgefüllt und unterschrieben zusammen mit dem Angebot einzureichen. Das Fehlen dieser Dokumente führt zum unmittelbaren Ausschluss des Angebotes von der Wertung. Eine nachträgliche Einreichung (Nachforderung) dieser Dokumente nach Eröffnung der Angebote ist gemäß den Festlegungen in der Aufforderung zur Abgabe eines Angebotes ausgeschlossen.

## Allgemeine BNB-Anforderungen
Allgemeine BNB-Anforderungen

Das Projekt „Hauptzollamt HZA Zollfahndungsamt ZFA Zeppelinstraße Nordhorn“ wird als nachhaltiges Bauvorhaben gemäß dem Bewertungssystem „Bewertungssystem Nachhaltiges Bauen -Büro Neubau (BNB-BN) – Version 2015“ zertifiziert.

Dieses Dokument sowie die folgenden Anlagen beschreiben die Anforderungen, die für das Projekt während der Bauausführung zu beachten und erfüllen sind: Die Einhaltung der Anforderungen ist verpflichtend.

Anlage 1 Materialökologische Anforderungen BNB
Anlage 2 Anforderungen verantwortungsbewusste Ressourcengewinnung
Anlage 3 Anforderungen Baustelle  (lärm-, staub- und abfallarme Baustelle, Boden- und Grundwasserschutz Baustelle)

Materialökologische Anforderungen BNB (Materialanforderungen siehe Anlage 1)
Die Anlage 1 gilt vollständig und unmittelbar für alle im Rahmen dieses Gewerks eingesetzten Bauprodukte – einschließlich sämtlicher Hilfs- und Nebenstoffe –, soweit diese einer der aufgeführten Bauproduktgruppen in Anlage 1 zuzuordnen sind.
Der Auftragnehmer hat die Anlage 1 vollständig zur Kenntnis zu nehmen und bei der Kalkulation zu berücksichtigen.
Der nachfolgende Freigabeprozess für Produkte ist strikt einzuhalten. Ziel ist es, eine störungsfreie Bauausführung sicherzustellen und Verzögerungen im Bauzeitenplan zu vermeiden. Die Verantwortung für die rechtzeitige Anfrage der Produktfreigabe liegt beim Auftragnehmer. Produkte dürfen nur nach erfolgter Freigabe eingebaut werden.
Es wird das Qualitätsniveau 4 gemäß BNB-Kriterium 1.1.6 Risiken für die lokale Umwelt gefordert. Die daraus resultierenden stoffbezogenen Anforderungen und Nachweise, insbesondere zur Begrenzung von VOC- und Formaldehydemissionen sowie zum Ausschluss von SVHC, sind in Anlage 1 festgelegt.

Prozessschritte:

1. Anfrage der Produkte:
        - Zum Austausch wird SharePoint vom BNB Koordinator bereitgestellt
        - Der Auftragnehmer füllt die Tabelle zur Anfrage der Freigabe von Produkten aus.
        - Erforderliche Angaben:
  Bauprodukttyp, Einsatzbereich, verarbeitendes Gewerk/ Fachfirma, LV-Position, Menge, Produktname, Hersteller (falls einzelne Angaben bei Ausführungsbeginn nicht bekannt sind, können diese nachgereicht werden)
2. Hochladen der Nachweisdokumente:
        - Alle relevanten Nachweisdokumente (z.B. Technisches Datenblatt, Sicherheitsdatenblatt, Herstellererklärung, Zertifikat).
3. Prüfung:
        - Der BNB Koordinator prüft die Unterlagen
        - Rückmeldung erfolgt innerhalb von 10 Werktagen.
4. Dokumentation der Ergebnisse:
        - Die Rückmeldung des BNB Koordinator wird in der Tabelle dokumentiert.
        - Nur freigegebene Produkte dürfen eingebaut werden.
Alternative Vorschläge (bei nicht erfolgter Freigabe):
        - Für Produkte, die nicht freigegeben wurden, muss der Auftragnehmer alternativ geeignete Produkte vorschlagen.
        - Schritt 1 bis 4 sind für die Alternativen erneut durchzuführen.
        - Auch hier gilt: Die Einhaltung der Einbautermine muss gewährleistet werden.

Anforderungen verantwortungsbewusste Ressourcengewinnung (siehe Anlage 2).
Die Dokumentation der verantwortungsbewussten Ressourcengewinnung erfolgt über Lieferscheine mit Nennung des zertifizierten Produkts und Produkt-Zertifikaten, die unaufgefordert dem BNB Koordinator zu übersenden sind.

Die Anforderungen an die Baustelle (siehe Anlage 3) sind von jedem Gewerk verpflichtend einzuhalten.
Sämtliche Aufwendungen, die zur Erfüllung der BNB-Vorgaben anfallen, sind in den jeweiligen Leistungspositionen einzukalkulieren und werden nicht gesondert vergütet.

## NIS2- Konformität
NIS2- Konformität
Sämtliche im Leistungsumfang enthaltenen Anlagen, Systeme, Komponenten und eingesetzten digitalen Einrichtungen sind entsprechend den Anforderungen der NIS2-Richtlinie sowie den allgemein anerkannten Regeln der Technik hinsichtlich IT-Sicherheit und Cybersecurity auszuführen.

Der Auftragnehmer hat sicherzustellen, dass alle eingesetzten Systeme, insbesondere regelungs-, steuerungs- und kommunikationstechnische Komponenten, gegen unbefugten Zugriff angemessen geschützt sind und dem aktuellen Stand der Technik entsprechen. Hierzu zählen insbesondere:
- sichere Benutzer- und Rechteverwaltung,
- Verwendung aktueller und unterstützter Software- und Firmwarestände,
- Änderung werkseitiger Standardzugänge und Passwörter,
- verschlüsselte Kommunikation, soweit technisch möglich,
- Absicherung von Netzwerk- und Fernzugriffen,
- Dokumentation relevanter IT-Sicherheitsfunktionen und Zugänge.

Der Auftragnehmer hat die für seinen Leistungsumfang erforderlichen Maßnahmen zur Einhaltung der Anforderungen eigenverantwortlich zu berücksichtigen und in seine Leistungen einzukalkulieren. Erforderliche Security-Erweiterungen, Secure-Aufsätze, Gateways, Lizenzen, Softwaremodule sowie sonstige Maßnahmen zur Erfüllung der Cybersecurity-Anforderungen sind in die Einheitspreise einzukalkulieren und werden nicht gesondert vergütet.
Die vollständige Funktionsfähigkeit der Anlagen darf durch die Sicherheitsmaßnahmen nicht beeinträchtigt werden.

## 26E30391 KG430_Lüftung/Kälte
Datum: 15.10.2026

### Bereich 01 KG 431 Lüftungsanlagen

#### Abschnitt 01.01 Lüftungsgeräte

**01.01.0010 RLT-Anlage 16.940 m³/h**
RLT-Anlage 16.940 m³/h
Kombiniertes Zu- und Abluftgerät mit integrierter Hochleistungswärme-, kälterückgewinnung und Regelungstechnik Messwerte nach EN 1886: Wärmedämmung des Gehäuses: 50 mm Luftdichtigkeit des Gehäuses: L1(M) mechanische Stabilität des Gehäuses: (DIN EN 1886): D1(M)
Filter-Bypass-Leckage: F9
Wärmedurchgang: T2
Wärmebrückenfaktor: TB2
Brandschutz (Werkstoffklasse): A1

Schalldämmung des Gehäuses:
fm(Hz): 125 50 500 1.000 2.000 4.000 8.000
De(dB): 12 21  32 35 37 38 42

Basisgeräte:
- zur Außenaufstellung
- Umgebungstemperatur von -40°C bis +40°C möglich
- Bedienseite vollflächig mit Revisionstüren zur Wartung gemäß VDI  6022 ausgestattet (mit Handgriffen, leicht zu öffnen und abschließbar)
- Geräte entsprechen den Anforderungen der VDI 6022

Gehäuse:
- Selbsttragende, mit Schraubverbindungen montierte Sandwichplatten
- Beidseitig verzinktes Stahlblech (1 mm) mit dazwischenliegender  Mineralwollisolierung
- Innenpaneel: aus Stahl (XCarb) mit Magnelis®-Beschichtung (C5)
- Außenpaneel: grau, kunststoffbeschichtet
- Durch geräteinterne Körperschallentkopplung sind sämtliche Kanalanschlüsse zum direkten Anschluss ohne Segeltuchstutzen vorbereitet

Ventilatoren:
- Zu- und Abluftventilatoren sind freilaufende, geräuschoptimierte  Hochleistungs-Axialventilatoren
- Laufräder: als einseitig saugende Halbaxiallaufräder ausgeführt
- EC-Motoren zur stufenlosen Drehzahlregelung, Energieeffizienzklasse IE5
- einschl. Volumenstromregelung: Ventilatoren enthalten Messsonden als Messwertgeber

Wärmerückgewinnung:
- Gegenstrom-Plattenwärmetauscher aus Aluminium
- Bypass- und Absperrklappen zur stufenlosen und automatischen  Regelung des Wärmewirkungsgrades und zum Vereisungsschutz
- angebaute stetige Klappenstellmotore
- Kondensatauffangwanne mit Kondensatablauf
- mit Frostschutzsicherung
- Drei stetig arbeitende Bypassklappen, in Abhängigkeit der Abluftfeuchte, -temperatur und des Druckabfalls über den Wärmetauscher.

Filter:
- Integrierte Zu- und Abluftfilter sowie Einschubfilterrahmen mit Schnell spannverschluss
- Taschenfilter verschiedener Güteklasse:
 Zuluft: ePM1 60% (F7); Abluft: ePM1 60% (F7)
- Überwachung der Filterverschmutzung durch die integrierte Regelung erfolgt dynamisch.

Steuerung/Regelung:
- Integrierte Steuer- und Regeleinheit: besteht aus einer Spannungsversorgung innerhalb des Gehäuses
- Alle internen Komponenten sind mit Schnellkontakten bereits daranangeschlossen
- Interne Steuer- und Regelbauteile: zur leichten Teilbarkeit  der Geräte mit Steckverbindern angeschlossen
- Hauptschalter: im Gehäuse integriert, von außen zugänglich
- Fühler im Standard enthalten: Temperaturfühler für Außenluft, Zuluft  und Abluft; stetige Druckfühler für Filterdruckmessung und Volumenstrommessung
- Klemmleiste: zum Anschluss von externen Baugruppen sowie zur Informationsein- und -ausgabe enthalten
- DDC-Regelung: mikroprozessorgesteuert, individuell parametrierbar; werksseitig voreingestellt.
- Bedienung über das enthaltene 7-Zoll Farbtouchscreen-Display mit Klartextanzeige und Fließschema (einschl. bis 50 m lange Verbindungsleitung)
- Regelung ist serienmäßig mit einer SD-Speicherkarte ausgestattet; damit ist eine Datenaufzeichnung (Datenlogging) aller Werte in individuell einstellbaren Zeitintervallen im Standardformat möglich
- Protokolldaten können sowohl grafisch auf der Farbfernbedienung als  auch per Mail zyklisch automatisch versendet werden.

Folgende Regelungsfunktionen sind möglich:
- Temperaturregelung in 4 Varianten:
1) Abluft/Zuluft-Regelung;  die Zulufttemperatur wird in Abhängigkeit der Ablufttemperatur  geregelt. Die Funktionsverläufe können individuell gewählt werden.
2) Raum- bzw. Ablufttemperaturregelung mit Zulufttemperatur, min./max.-Begrenzung
- es können bis zu 4 externe Raumfühler angeschlossen werden. Regelung erfolgt dann auf Durchschnitts-, Minimal- bzw. Maximalwert
3) Zulufttemperaturregelung mit min./max.-Begrenzung
4)  Zulufttemperaturregelung mit individueller AT-Kompensation

Druck-/Volumenstromregelung in 4 Varianten konstanter Volumenstrom
1a) VAV-Regelung: Druck getrennt für die Zu- und Abluft oder in Sequenz  für beide; hält den Kanaldruck in Abhängigkeit von Kanaldrucksensoren  konstant.
1b) VAV-Regelung: Bedarf regelt den Volumenstrom in Abhängigkeit von externen Sensoren, z. B. Luftqualitätsfühlern, mit 0-10V-Ausgangssignalen; steigendes Signal ergibt eine Volumenstromerhöhung,  fallendes Signal eine Volumenstromsenkung.
2) Slavesteuerung: regelt den Volumenstrom eines Ventilators in Analogie  des anderen Ventilators; Volumenströme können AT-abhängig individuell angepasst werden.
3) Befeuchtungsfunktion zur Ansteuerung eines Dampf- oder  Verdunstungsbefeuchters, der die relative Raum- oder Zuluftfeuchte mittels separater Feuchtesensoren regelt (Zubehör)
- Start/Stopp des Befeuchters
- Start/Stopp des Magnetventil / Pumpe
- Digitaler Eingang für externen Alarm
- 0-10V-Signal zur stufenlosen Steuerung
4) Entfeuchtungsfunktion zur geregelten Entfeuchtung mittels  Kondensationskühlung und Nachheizung, die die relative Raum-
 oder Zuluftfeuchte mittels separater Feuchtesensoren regeln

Smart-Link Kommunikation
Folgende Funktionen werden unterstützt:
- Datenübermittlung zwischen RLT-Anlage und Kälteerzeuger/  Wärmepumpe auf Modbus-Basis (RTU)
- Parameter der Verflüssigereinheit sind auf der grafischen Bedienebene  des RLT-Gerätes (Touchpanel) dargestellt und es kann eine Parametrierung vorgenommen werden.
- Energieeffizienz: Das SmartLink-Modul optimiert die Heiz- und Kühlleistung durch Drehzahlregelung der Verdichterstufen für Wärme- und Kälteerzeugung. Dies kann eine Kältemaschine oder Wärmepumpen, reversible Wärmepumpe oder ein Multifunktionsgerät sein.
- Zur weiteren Verbesserung der Energieeinsparung ist das Gerät mit einer automatischen temperatur- und dichteabhägigen Korrekturfunktion für den Volumenstrom ausgestattet. Diese Funktion überwacht  die Temperaturen an den Volumenstrom-Messpunkten und errechnet sich daraus automatisch die Korrekturen zum gewünschten Sollvolumenstrom. Damit werden dichtebedingte, saisonale Volumenstromschwankungen von bis zu 15 % ausgeglichen, daraus resultierende  Über- bzw. Unterdrücke im Gebäude vermieden und eine erhebliche Energieeinsparung erzielt.

Weitere Funktionen:
- Automatisch einschaltbare sommerliche freie Nachtkühlfunktion in Abhängigkeit der Außen- und Ablufttemperatur sowie der Wärmeanforderung
- Zusätzliche Regelungssequenz getrennt für Heizung und Kühlung ermöglicht die ökologische, das heißt vorrangige Einbindung von nutzbarer Wärme bzw. Kälte aus anderen Quellen.
- Stetige Ansteuerung/Regelung von systemkonformen Heizungsventilen  sowie Aufschaltmöglichkeit des systemkonformen Frostschutzwächters für Heizregisterüberwachung
- Ansteuerung/Regelung einer externen Kaltwasserpumpe bzw. von Kompressoren von Kältemaschinen (max. 3-stufig) sowie 0-10 V-Stellsignal für Ventilansteuerung
- Automatische Einhaltung der eingestellten Volumenströme auch z. B. bei steigender Filterverschmutzung, Störmeldungen am Display im  Klartext und Signalisierung durch Störmeldelampe
- Integrierte Alarmhistorie für die letzten 56 Alarmmeldungen mit Alarmnummer, Beschreibung in Klartext und Auslösezeit
- Vereisungsschutzfunktion: Erkennung drohende Vereisung durch Taupunktüberwachung. Gezielte Abtauung durch zwei Sektionen, so bleibt die Wärmerückgewinnung auch bei tiefen Außentemperaturen effizient und betriebssicher erhalten.
- Automatische Nullpunktkalibrierung aller Druckfühler nach jedem  Gerätestopp
- Nachlauffunktion bei Gerätestopp bei angeschlossenem elektrischen Heizregister zur Abkühlung
- Integrierte Zeitschaltuhr mit Tages- und Wochenprogramm sowie Sommer-/Winterumschaltung
- Integrierte Kommunikationsschnittstellen über die Protokolle TCP/IP, EIA 485, EIA 232, Modbus RTU, Modbus TCP, BACnetIP.
- Die BACnet-Schnittstelle ist BTL-zertifiziert. Externe Ein-/ Ausgänge:
- Ausgang Klappenansteuerung 24 V AC
- 2-stufiger Betriebsmeldeausgang (Modul 1: IQlogic medium Funktion 3)
- 2 Alarmausgänge für unterschiedliche Alarmprioritäten (Modul 2: IQlogic medium Funktion 6)
- 2 Eingänge 0-10 V zur Beeinflussung von Zu- und Abluftvolumenstrom  (Modul: IQlogic medium Funktion 3) oder als Temperatursollwertverstellung nutzbar
- 2 Ausgänge 0-10 V zur Anzeige von Zu- und Abluftvolumenstrom  (Modul: IQlogic medium Funktion 3)
- Wärme- und 2x Kältebedarfsanforderung
- Eingang für Sollwertvorgaben der Volumenströme bei Bedarfssteuerung (0-10 V DC)
- 2 Eingänge für externe Umschaltung von Normal- auf Niedrigvolumenstrom
- 2 Eingänge für externen Feuer- und Rauchalarm (z.B. BSK)
- 2 Eingänge für externe Alarmmeldungen (z.B. BSK)
- Eingang für externen Stopp
- Ausgänge für folgende Spannungsstufen: 10 V DC / 8 mA, 24 V AC / 16 V A

Das Lüftungsgerät ist mit einer browserbasierten Benutzeroberfläche auszustatten. Der Zugriff auf Betriebs- und Einstellparameter muss über TCP/IP-Netzwerke möglich sein. Dazu verfügt das Gerät über 2 vollkommen unabhängige Netzwerkanschlüsse, so dass Netzsicherheit für interne Netzwerke gegeben ist.

Das Lüftungsgeräte ist mit einem Zertifikat für die Anmeldung an ein Cloud Portal ausgestattet. Mit einem bestehenden Internetanschluss kann der Nutzer wichtige Parameter, die zur energetischen Bewertung des Systems notwendig sind, abrufen und in Diagrammen darstellen. Ein QR-Code auf dem Lüftungsgerät ermöglicht den Zugriff auf sämtliche technischen Dokumente

Auslegungsdaten:
Zuluftvolumenstrom 16.940 m³/h
Statischer Druckverlust
  Außenluftkanal  50 Pa
  Zuluftkanal  300 Pa
Abluftvolumenstrom 16.940 m³/h
Statischer Druckverlust
  Abluftkanal  300 Pa
  Fortluftkanal  50 Pa

Auslegungsdaten, Außentemperatur, Sommer 32,0 °C
Auslegungsdaten, Außenluftfeuchte, Sommer  40 %
Niedrigste dimensionierte Außenlufttemperatur -12,0 °C
Auslegungsdaten, Außenluftfeuchte, Winter 90 %
Zulufttemperatur, Sommer  28,4 °C
Zulufttemperatur, Winter  20,0 °C

Hauptdaten:
Spezifische Ventilatorleistung, SFPv mit sauberen Filtern und ohne den Effekt von OACF & EATR 2,49 kW/(m³/s)
Trockener Temperaturwirkungsgrad zuluftseitig,
Winter: 78,57 %
Eurovent Energieeffizienz Klasse:
  Sommer: D 2023
  Winter: D 2016
Eurovent Fs_Pref:
  Sommer: 0,9
  Winter: 0,93
Prüfung der Daten gemäß Ökodesign ERP (EU) No. 1253 / 2014 konform 2018

Gehäuse:
Konstruktion, Aufbau rahmenlos, beschichtete Paneel mit Isolierung Mineralwolle Paneele 52 mm stark mit 1 mm Stahlblech innen und außen, Außen in grauer Lackierung
Wärmedurchgangsfaktor T2
Wärmebrückenfaktor  TB2

Gehäusedichtheitsklasse
L1(M) / L2(R) entsprechend EN 1886 bei -400 Pa und +400 Pa mechanische Festigkeit  D1(M)
Hygiene  Entspricht den Anforderungen der VDI6022
Isoliermat.  Isolierung mit Mineralwolle, 30 kg/m³,
Brandschutzklasse  A1

Geräteabmessungen:
Länge Gerät ohne Kanalbauteile:  bis 7400 mm
Breite:  bis 2700 mm
Höhe:  bis 2300 mm
Gewicht Gerät und FF Module:  max. 3500 kg

Kanalanschlüsse in mm:
AUL  1600 x 800 mm Lage AUL-Anschluss, stirnseitig
FOL  1600 x 800 mm Lage FOL-Anschluss, stirnseitig
ZUL  1600 x 800 mm Lage ZUL-Anschluss, stirnseitig
ABL  1600 x 800 mm Lage ABL-Anschluss, stirnseitig

Elektrische Anschlüsse:
3-Phasen, 5-Leiter, 400 V-10/+15%, 50Hz, 32A

Schallleistung zum Kanal, gemessen nach ISO 5136 Die Angaben beinhalten alle Dämpfungen der aufgeführten Funktionsbauteile bis zum Kanalanschluss Schallleistung zur Umgebung, gemessen nach ISO 3741

max. Schall-Leistungspegel über Gerät
Hz 63  125250  500  1k  2k  4k  8k  All
ZU 8475 68 71  68  71  70  71 dB 77 dB(A)
AU 73 59  48  28  18  19  31  41 dB 49 dB(A)
AB 77 68  62  50  44  45  45  50 dB 59 dB(A)
FO 77 60  45  33  24  33 49  56 dB 58 dB(A)

zur Umgebung
UM 80  72  65  69  54  53  50  53 dB 67 dB(A)

Die technischen Leistungsparameter sind durch eine für den konkreten Gerätetyp durchgeführte EUROVENT-Zertifizierung nachzuweisen.

Gerät mit Regelungssystem Komponenten nach Luftrichtung geordnet

Zuluft Geräteaufbau
Schalldämpfer
Anschlussrahmen
Klappe im Gehäuse
Schalldämpfer Gehäuseausführung
Filter
Gegenstromplattenwärmetauscher
Ventilator
Schalldämpfer Gehäuseausführung
Lufterhitzer, Wasser, im Gehäuse
Anschlussrahmen

Zuluft techn. Daten im Detail
1 Stück Kanal-Schalldämpfer eckig, Außenmantel aus feuerverzinktem Stahlblech, Kulissen mit 100 mm dicker, abriebfest abgedeckter Mineralwolle auf der Lufteintrittsseite sind die Kulissen mit abgerundeten Anströmblechen versehen, der luftseitige Kanalanschluss hat Flansche.

Luftvolumenstrom: 16.940 m³/h
Außenmaß (BxH): 1800 x 800 mm
Anschlussmaß (BxH): 1600x800 mm
Länge:  650 mm
Gewicht:  ca. 67 kg
Statischer Druckverlust: ca. 14 Pa

Schalldämpfung:
63  125  250  500  1k  2k  4k  8k HZ
5 10 15 23  27  27  15 10 dB

1 Stück Seitenwand mit Kanalanschluss
Seitenwandpaneelstärke 52 mm mit einer Öffnung zum Anschluss von einem Luftkanal
Gewicht:  ca. 28 kg
Anschlussmaß:  1600x800 mm (lichtes Innenmaß)
Druckverlust:  ca. 4 Pa
Anschlussrahmen Breite 20 mm zur Verbindung mit Klemmschienen

1 Stück Absperrklappe, geräteintegrierte Absperrklappe untergebracht im 50 mm-Gerätegehäuse. Das Gehäuse besitzt die gleiche Materialqualität wie das Basislüftungsgerät und ist größenkonform direkt mit diesem oder anderen Gehäusekomponenten verbindbar.

Klappenblatt aus verzinktem Stahlblech, Hohlkörperlamellen mit Gummilippendichtung versehen und in Nylonbuchsen gelagert.
Geprüft nach EN 1751 Dichtheitsklasse 3. Die Klappe ist kompl. mit werkseitig montiertem Klappenantrieb ausgestattet.

Luftvolumenstrom: 16.940 m³/h
Außenmaß (LxBxH): ca. 400 x 1990 x 1079,5 mm
Gewicht:  ca. 105 kg
Statischer Druckverlust: ca. 5 Pa
Antrieb:  mit Federrücklauf
Klappenblatt:  Unisoliert

1 Stück Schalldämpfer
geräteintegrierter Schalldämpfer untergebracht im 50 mm-Gerätegehäuse. Das Gehäuse besitzt die gleiche Materialqualität wie das Basislüftungsgerät und ist größenkonform direkt mit diesem oder anderen Gehäusekomponenten verbindbar.
Luftvolumenstrom: 16.940 m³/h
Abmessungen:
Außenmaß (LxBxH): ca. 975 x 1990 x 1079,5 mm
Gewicht:  ca. 199 kg
Druckverlust:  ca. 32 Pa

Schalldämpfung:
63  125  250  500  1k  2k  4k  8k HZ
3 7 15 14  14  9  8 7 dB

1 Stück Filtermodul
geräteintegrierter Taschenfilter untergebracht im 50mm-Gerätegehäuse. Das Gehäuse besitzt die gleiche Materialqualität wie das Basislüftungsgerät und ist größenkonform direkt mit diesem oder anderen Gehäusekomponenten verbindbar. Jede Filterstufe hat eine eigene Filterdrucküberwachung.
Luftvolumenstrom: 16.940 m³/h
Standardfilter:
Filter Klasse ePM1 60% (F7) 3x(592x592x520-10), 3x(592x287x520-10)
Geschwindigkeit in der Filtersektion  max. 2,60 m/s
Empfohlener Auslegungsdruckverlust  138 Pa
Anfangsdruckverlust  ca. 88 Pa
Enddruckverlust  ca. 188 Pa

1 Stück Gegenstrom-Plattenwärmetauscher Normale Effizienz (MPE), Mit Bypass-Klappe Standard Aluminium

Luftvolumenstrom, Zuluft 16.940 m³/h
Luftvolumenstrom, Abluft 16.940 m³/h
Druckverlust, Zuluft  ca. 171 Pa
Druckverlust, Abluft  ca. 171 Pa
Außenluftkorrekturfaktor (OACF) 1,00
Abluftübertragungsverhältnis (EATR) < 1,0 %
Trockener Temperaturwirkungsgrad Zuluft, Winter (ca. 78,6 % bei ausgeglichener Luftmenge) ca. 78,6 %
Temperaturwirkungsgrad, Zuluft, Sommer ca.  78,6 % Temperatur Effizienz der Zuluft (ohne Einfrieren) ca. 78,9 % niedrigste Außentemperatur ohne Einfrierung ca. -4,7 °C

Zuluftseite, Winter Eintritt  Austritt  Austritt bei Abtauung
Lufttemperatur  -12,0 °C ca. 4,3 °C ca. 4,3 °C
Relative Feuchte ca. 90 % ca. 26 % ca. 26 %
Heizleistung  ca. 152,74 kW ca. 92,81 kW

Abluftseite, Winter Eintritt  Austritt  Austritt bei Abtauung Lufttemperatur  22,0 °C  ca. 5,7 °C ca. 5,7 °C
Relative Feuchte ca. 20 % ca. 57 % ca. 57 %

Zuluftseite, Sommer Eintritt  Austritt
Lufttemperatur  32,0 °C  ca. 27,3 °C
Relative Feuchte ca. 40 % ca. 52 %
Kälteleistung  ca. 27,30 kW

Abluftseite, Sommer Eintritt  Austritt
Lufttemperatur  26,0 °C  ca. 30,7 °C
Relative Feuchte ca. 50 % ca. 38 %
Kondensatwassermenge, Abluft, Winter ca. 0,013 l/min

1 Stück Ventilator
geräteintegrierter Ventilator untergebracht im50mm-Gerätegehäuse. Das Gehäuse besitzt die gleiche Materialqualität wie das Basislüftungsgerät und ist größenkonform direkt mit diesem oder anderen Gehäusekomponenten verbindbar.

EC-Motoren der Effizienzklasse IE5 Ventilator Lüftergröße: 5
Ausziehbarer Ventilator mit Luftmengenmesseinrichtung, direkt angetrieben mit drehzahlgesteuertem EC Motor. Effizienzklasse entsprechend IE5.
Entkoppelt durch interne flexible Verbindung und Gummischwingungsdämpfer
Standardstutzen innen Volumenstrom  16.940 m³/h
Auslegungsdruck statisch (feuchte Bedingungen) ca. 849 Pa
Stat. Druckanstieg für SFPv Berechnung  ca. 799 Pa
Temperaturerhöhung durch den Ventilator in [K] 1,2 °C
min. Drehzahl  200 U/min
Drehzahl für SFPv Berechnung (saubere Filter)  ca. 1.350 U/min
Drehzahl im Auslegungspunkt  ca. 1.375 U/min
max. Drehzahl  1.560 U/min
Drehzahlreserve:  ca. 13,5 %
elektrische Anschlussleistung des Motors(en)
im Auslegungspunkt  ca. 6,580 kW
Elektrische Motorleistung für SFPv Wert Berechnung
(saubere Filter)  ca. 6,190 kW
Motor Nennleistung  ca. 10 kW
Anzahl der Ventilatoren/Motoren im Luftstrom  1
Spezifische Ventilatorleistung  ca. 1,32 kW/(m³/s)

1 Stück Schalldämpfer, geräteintegrierter Schalldämpfer untergebracht im 50 mm-Gerätegehäuse. Das Gehäuse besitzt die gleiche Materialqualität wie das Basislüftungsgerät und ist größenkonform direkt mit diesem oder anderen Gehäusekomponenten verbindbar.
Luftvolumenstrom: 16.940 m³/h
Abmessungen:
Außenmaß (LxBxH): ca. 975 x 1990 x 1079,5 mm
Gewicht:  max 200 kg
Druckverlust:  ca. 32 Pa

Schalldämpfung:
63  125  250  500  1k  2k  4k  8k HZ
3 7 15 14  14  9  8 7 dB

1 Stück Warmwasser-Lufterhitzer, geräteintegrierter Lufterhitzer untergebracht im 50 mm-Gerätegehäuse. Das Gehäuse besitzt die gleiche Materialqualität wie das Basislüftungsgerät und ist größenkonform direkt mit diesem oder anderen Gehäusekomponenten verbindbar.

Lamellenwärmetauscher aus Kupferrohren mit aufgezogenen und profilierten Aluminiumlamellen. Gehäuse aus verzinktem Stahlblech. Sammelrohre aus Kupfer, Wasseranschlüsse aus Messing mit Außengewinde.

Luftvolumenstrom:  16.940 m³/h
Leistungsvariante  3
Anzahl Rohrreihen  3
Anzahl Kreise  30
Anschlussdimension Wärmetauscher 40 mm außen
Lamellenabstand  2 mm
Druckverlust  ca. 85 Pa
Luftgeschwindigkeit  ca. 3,01 m/s

  Eintritt  Austritt
Lufttemperatur  5,5 °C  20,0 °C
Relative Feuchte  ca. 24 % ca. 9 %
erforderliche Registerleistung  ca. 82,82 kW
Überkapazität des Registers  ca. 50 %

  Eintritt  Austritt
Flüssigkeitstemperatur  45,0 °C  35,0 °C
Durchflussmenge, Flüssigkeit  2,000 l/s
Flüssigkeit Geschwindigkeit  ca. 0,97 m/s
Druckverlust Wasser  ca. 16,3 kPa
Flüssigkeitsvolumen des Registers ca. 15,21 l
Anschlussdimension, Ventil  32 DN
Druckabfall des Ventiles (100% offen)  ca. 20,3 kPa

Außenmaß (LxBxH):  max. 400 x 1990 x 1079,5 mm
Gewicht:  max. 115 kg

1 Stück Seitenwand mit Kanalanschluss Seitenwandpaneelstärke 52 mm mit einer Öffnung zum Anschluss von einem Luftkanal Gewicht: ca. 28 kg
Anschlussmaß:  1600x800 mm (lichtes Innenmaß)
Druckverlust:  20 Pa
Anschlussrahmen Breite 20 mm zur Verbindung mit Klemmschienen

Abluft Geräteaufbau
Anschlussrahmen
Schalldämpfer Gehäuseausführung
Filter
Gegenstromplattenwärmetauscher
Ventilator
Schalldämpfer Gehäuseausführung
Klappe im Gehäuse
Anschlussrahmen
Schalldämpfer

Abluft techn. Daten im Detail
1 Stück Seitenwand mit Kanalanschluss Seitenwandpaneelstärke 52 mm mit einer Öffnung zum Anschluss von einem Luftkanal Gewicht: ca. 28 kg
Anschlussmaß: 1600x800 mm (lichtes Innenmaß)
Druckverlust: 4 Pa
Anschlussrahmen Breite 20 mm zur Verbindung mit Klemmschienen

1 Stück Schalldämpfer, geräteintegrierter Schalldämpfer untergebracht im
50 mm-Gerätegehäuse. Das Gehäuse besitzt die gleiche Materialqualität wie das Basislüftungsgerät und ist größenkonform direkt mit diesem oder anderen Gehäusekomponenten verbindbar.
Luftvolumenstrom: 16.940 m³/h Abmessungen:
Außenmaß (LxBxH): max. 975 x 1990 x 1079,5 mm
Gewicht:  max 200 kg
Druckverlust:  ca. 32 Pa

Schalldämpfung:
63  125  250  500  1k  2k  4k  8k HZ
3 7 15 14  14  9  8 7 dB

1 Stück Filtermodul, geräteintegrierter Taschenfilter untergebracht im 50mm-Gerätegehäuse. Das Gehäuse besitzt die gleiche Materialqualität wie das Basislüftungsgerät und ist größenkonform direkt mit diesem oder anderen Gehäusekomponenten verbindbar.
Jede Filterstufe hat eine eigene Filterdrucküberwachung.
Luftvolumenstrom: 16.940 m³/h
Standardfilter:
Filter Klasse ePM1 60% (F7) 3x(592x592x520-10), 3x(592x287x520-10)
Geschwindigkeit in der Filtersektion 2,57 m/s
Empfohlener Auslegungsdruckverlust 138 Pa
Anfangsdruckverlust  88 Pa
Enddruckverlust  188 Pa

Plattenwärmetauscher technische Daten, siehe Zuluft

1 Stück Ventilator, geräteintegrierter Ventilator untergebracht im
50mm-Gerätegehäuse. Das Gehäuse besitzt die gleiche Materialqualität wie das Basislüftungsgerät und ist größenkonform direkt mit diesem oder anderen Gehäusekomponenten verbindbar.

EC-Motoren der Effizienzklasse IE5 Ventilator Lüftergröße: 5
Ausziehbarer Ventilator mit Luftmengenmesseinrichtung Direkt angetrieben mit drehzahlgesteuertem EC Motor. Effizienzklasse entsprechend IE5.
Entkoppelt durch interne flexible Verbindung und Gummischwingungsdämpfer
Standardstutzen innen Volumenstrom  16.940 m³/h
Auslegungsdruck statisch (feuchte Bedingungen)  767 Pa
Stat. Druckanstieg für SFPv Berechnung  717 Pa
Temperaturerhöhung durch den Ventilator in [K]  1,0 °C
min. Drehzahl  200 U/min
Drehzahl für SFPv Berechnung (saubere Filter)  1.302 U/min
Drehzahl im Auslegungspunkt  1.328 U/min
max. Drehzahl  1.380 U/min
Drehzahlreserve:  5,7 %
elektrische Anschlussleistung des Motors(en)
im Auslegungspunkt  5,920 kW
Elektrische Motorleistung für SFPv Wert Berechnung
(saubere Filter)  5,530 kW
Motor Nennleistung  6,5 kW
Anzahl der Ventilatoren/Motoren im Luftstrom  1
Spezifische Ventilatorleistung  1,18 kW/(m³/s)

1 Stück Schalldämpfer, geräteintegrierter Schalldämpfer untergebracht im 50 mm-Gerätegehäuse. Das Gehäuse besitzt die gleiche Materialqualität wie das Basislüftungsgerät und ist größenkonform direkt mit diesem oder anderen Gehäusekomponenten verbindbar.

Luftvolumenstrom: 16.940 m³/h
Abmessungen:
Außenmaß (LxBxH): ca. 975 x 1990 x 1079,5 mm
Gewicht:  max. 200 kg
Druckverlust:  ca. 32 Pa

Schalldämpfung:
63  125  250  500  1k  2k  4k  8k HZ
3 7 15 14  14  9  8 7 dB

1 Stück Absperrklappe, geräteintegrierte Absperrklappe untergebracht im 50 mm-Gerätegehäuse. Das Gehäuse besitzt die gleiche Materialqualität wie das Basislüftungsgerät und ist größenkonform direkt mit diesem oder anderen Gehäusekomponenten verbindbar.

Klappenblatt aus verzinktem Stahlblech, Hohlkörperlamellen mit Gummilippendichtung versehen und in Nylonbuchsen gelagert.
Geprüft nach EN 1751 Dichtheitsklasse 3.
Die Klappe ist kompl. mit werkseitig montiertem Klappenantrieb ausgestattet.

Luftvolumenstrom:  16.940 m³/h
Außenmaß (LxBxH):  ca. 400 x 1990 x 1079,5 mm
Gewicht:  ca. 105 kg
Statischer Druckverlust: ca. 5 Pa

Antrieb: mit Federrücklauf, Klappenblatt: Unisoliert

1 Stück Seitenwand mit Kanalanschluss Seitenwandpaneelstärke 52 mm mit einer Öffnung zum Anschluss von einem Luftkanal
Gewicht:  ca. 28 kg
Anschlussmaß:  1600x800 mm
(lichtes Innenmaß)
Druckverlust:  20  Pa
Anschlussrahmen Breite 20 mm zur Verbindung mit Klemmschienen

1 Stück Kanal-Schalldämpfer eckig, Außenmantel aus feuerverzinktem Stahlblech, Kulissen mit 100 mm dicker, abriebfest abgedeckter Mineralwolle auf der Lufteintrittsseite sind die Kulissen mit abgerundeten Anströmblechen versehen, der luftseitige Kanalanschluss hat Flansche.

Luftvolumenstrom: 16.940 m³/h
Außenmaß (BxH): ca. 1800 x 800 mm
Anschlussmaß (BxH): 1600x800 mm
Länge:  ca. 1250 mm
Gewicht:  max. 110 kg
Statischer Druckverlust: ca. 16 Pa

Schalldämpfung:
63  125  250  500  1k  2k  4k  8k HZ
7 15 24 39  45  40  23 17  dB

2 Stück Druckfühler
In Verbindung mit der Enteisungsüberwachung des Rotors wird der Druckverlust im Rotationswärmetauscher über den Druckfühler überwacht. Mit Funktionswahl über DIP-Schalter. Einschließlich 10 m langer Anschlussleitung.

2 Stück Rauchdetektor für den Kanaleinbau Rauchdetektor zur Messung von Rauchgasen in Luftkanälen, bestehend aus einem optischen Messsystem, das in einem Adaptersystem für Kanalmontage eingebaut ist. Der Rauchmelder verfügt über ein integriertes Steuergerät zur Steuerung von Feuerklappen, zur Aktivierung von akustischen und/oder optischen Alarmen, eine automatische Alarmschwellennachführung sowie Einen elektronischen Luftstromanzeige.
Systemkomponente passend zum Lüftungsgerät

Ausgänge:  2x Alarm
  1x Service
  1x Systemfehler
  1x Low-Flow
Betriebsspannung:  230 V AC
Max. Luftfeuchte:  99 % r. F.
Schutzgrad:  IP 54
- mit DIBt Zulassung
Länge Venturirohr 1500 mm + 1000 mm (bei Bedarf kürzbar)

einschließlich Montagesatz für Kanaleinbau

1 Stück Funktionsmodul IQlogic-plus medium zur Integration auf die interne Hutschiene der Geräte.

Mit dem Modul werden zusätzlich 2 digitale und 2 analoge Eingänge sowie 2 digitale Ausgänge erzeugt. Die Funktionen der Ein- und Ausgänge können individuell gewählt werden.

Auswahlmöglichkeiten:
- digitale Ausgänge: Betriebsanzeige, Gerät im Niedrig- oder Normalbetrieb, Sammelalarm A, Sammelalarm B, Sommernachtkühlung, Nachheizung aktiv, Zuluftventilator in Betrieb, Abluftventilator in Betrieb
- analoge Eingänge (0-10 V DC): externe Temperatursollwertverschiebung, externe Sollwerteinstellung Zuluftvolumenstrom, externe Sollwerteinstellung Abluftvolumenstrom
- digitale Eingänge: Alarmrückstellung Einschließlich Kabellänge 1 m

1 Stück Dach für Außenaufstellung
Montagesatz für einen Dachaufbau zur Außenmontage des Lüftungsgerätes bestehend aus einfach montierbaren Profilen aus Alu/Zinkblech mit einer Plastbeschichtung

1 Stück Netzteil 230 V/24V mit Anschlusskabel 2,0 m lang für lokale Spannungsversorgung des Bedienterminal bei Verlängerung des Kommunikationskabels zum Lüftungsgerät.

1 Stück Ventilsatz
Pumpenwarmwasser-Ventilsatz bestehend aus einem 3-(2-)Wegeventil einschließlich Stellantrieb 24 VAV für stetiges Stellsignal und Verschraubungen, kvs 16

Leistungsaufnahme:  1,3 VA
Signaleingang:  0-10 VDC, 0-20mA
Laufzeit:  66 s
Erlaubte Umgebungstemperatur: 0 - +55°C
Gehäuseschutzart:  IP42
Anschluss: 3x Außengewinde 1/2" sowie
Anschlusskabel externes Regelventil, 8-polig
Anschlusskabel mit einseitigen Steckanschluss an Steckbuchse, 5 m Kabellänge, mit farbiger Aderkennzeichnung für die Spannungsversorgung 24 VAC
- Frostschutzfühler (Typ Tauchfühler) als aktiver Fühler
- T- Stück für Montage des Frostschutzfühlers am Rücklauf des Wärmetauschers
- mit Ventil passend zur Regelung

2 Stück Siphon
- Selbstfüllender und selbstschließender Siphon zur Entwässerung
- mit eingelegter Schwimmerkugel als Rückschlagventil
- Ausführung in Polypropylen (PP)
- Zulaufanschluss über Quetschverschraubung
Einschl. Verkleidung der Siphons für Außenbereich (UV-Schutz) und mit Frostschutzbegleitheizung.

4 Stck Verbindung an Rahmen z.B. Metu (Breite=30mm)
für Kanalanschluss inkl. Verbindungsschienen (Treibschiene)
zur Montage an Standardanschlussprofil
Breite 1000 mm
Höhe 400 mm

einschl. Bautenschutzmatte als Trennlage zwischen Gerät und Stahlunterkonstruktion

einschl. Herstellerinbetriebnahme
Die Inbetriebnahmeunterstützung vom Hersteller-Kundendienst beinhaltet:
- Funktionskontrolle aller Bauteile
- Überprüfung der Sicherheitseinrichtungen der gelieferten Komponenten
- Sicherstellung einer hohen Betriebssicherheit
- Parametrierung  aller Regelungsfunktionen
- Energetisch optimierter Betrieb
- Erstellung eines Protokolls
- Eine Einweisung des bei der Inbetriebnahme anwesenden Betriebspersonals erfolgt im Zuge der Inbetriebnahme kostenlos, ansonsten gegen gesonderteBerechnung.
- Die Arbeiten werden, gemäß den gesetzlichen Vorschriften, nur durch zertifizierte Servicetechniker nach VDI 6022 durchgeführt

Hersteller und Typ '....................................................' vom Bieter einzutragen
Menge: 1,000 St
Kostengruppe DIN 276 2018-12: 431

**01.01.0020 Transport und Montage**
*** Pauschalposition
Transport und Montage der werkseitig in Transportsegmenten angelieferten raumlufttechnischen Zentrale, Gesamtgewicht ca. 3.500 kg, Geräteabmessungen ca. 7,35 x 2,69 x 2,28 m. Die Leistung umfasst das Abladen, den Transport zum Aufstellort auf dem Dach (+14,73 OKFF) sowie die Montage und das Zusammenfügen sämtlicher Gerätesegmente und Zubehörteile gemäß Herstellervorgaben. Erforderliche Kraneinsätze werden gesondert vergütet.
Menge: 1,000 psch
Kostengruppe DIN 276 2018-12: 431

#### Abschnitt 01.02 Lüftungskanäle

*Hinweis: Rechteckige Luftleitungen*
Rechteckige Luftleitungen, Dichtheitsklasse C gemäß DIN EN 1507 (2006),

Luftleitungen und Formstücke gemäß DIN EN 1505 und Oberfläche ermittelt gemäß DIN 18379, Abrechnungsgrundlage sind die aufgestellten und prüfbaren Aufmaßunterlagen auf der Basis der Montagepläne, Kanal aus verzinktem Stahlblech, Kanalverbindung durch verzinkten Profilrahmen mit Eckverbindungen und Schiebeleisten oder Klemmstücken.

Bei Seitenlängen über 500 mm sind mehrere Klemmen zu setzen, einschl. dauerelastischer Dichtung und kadmierten Schrauben, Tragkonstruktion aus verzinktem Profilstahl zur Auflage bzw. zum Aufhängen des Luftleitungssystems, einschl. verzinkter Gewindestangen, kadmierter Befestigungsschrauben und zugelassenen Dübeln sowie Bohrungen für die Befestigung bzw. Abhängung.

Zur Schalldämmung mit zwischengeschalteten Metall-Gummi-Befestigungselementen versehen.

Im Kanalpreis sind einzukalkulieren:
Öffnungen für Geschwindigkeitsmessungen mit Verschlußkappen, Rohrstutzen für Druckmessungen, Öffnungen für Fühler, Gitterausschnitte, Aufmaßstücke

Alle Kanalteile sind strömungsbegünstigt, z.B. durch Einbau von Leitblechen und Umlenkschaufeln, so auszuführen, dass Luftgeräusche und hohe Druckverluste vermieden werden, dies ist besonders bei Kniestücken, Bögen und Abzweigen zu beachten.

Die Luftkanäle sind sorgfältig auszusteifen, damit ein Durchhängen großer Kanalflächen vermieden wird (Längsschott-Aussteifung) und der Rechteckquerschnitt erhalten bleibt. Scharfe Blechkanten im Luftstrom (z.B. an Leiteinrichtungen) sind zu vermeiden. Die Bleche sind an ihren Enden umzubördeln und so zu installieren, dass keine akustischen Störungen auftreten können (Flattern, Mitschwingen).

Kanäle, Formteile und Rohrleitungen sind sauber anzuliefern, staubgeschützt zu lagern und alle Kanal- und Rohrenden nach Montage abzukleben.
Positionsaufkleber auf Kanalinnenseiten sind unzulässig.

**01.02.0010 Luftltg rechteckig Stahl verz gefalzt Kanten-L bis 500mm H bis 3,5m Aufhänge-Auflagekonstruktion**
STLB-Bau 2026-04 075
Luftleitung, rechteckig, Luftdichtheitsklasse ATC3 DIN EN 16798-3, Druckklasse 2 DIN EN 1507, aus verzinktem Stahl, gefalzt, Maße DIN EN 1505, Kantenlänge bis 500 mm, Verbindung mit Profil-Schraubverbindung, Form- und Verbindungsstücke werden gesondert vergütet, min./max. Temperatur der geförderten Luft -15 bis 40 Grad C, Montagehöhe über Gelände/Fußboden bis 3,5 m, mit Aufhänge-/Auflagekonstruktion, Befestigungsuntergrund Stahlbeton.
Menge: 310,000 m2
Leistungsbereichkatalog: 075
Kostengruppe DIN 276 2018-12: 431

**01.02.0020 Luftltg rechteckig Stahl verz gefalzt Kanten-L 500-1000mm H bis 3,5m Aufhänge-Auflagekonstruktion**
STLB-Bau 2026-04 075
Luftleitung, rechteckig, Luftdichtheitsklasse ATC3 DIN EN 16798-3, Druckklasse 2 DIN EN 1507, aus verzinktem Stahl, gefalzt, Maße DIN EN 1505, Kantenlänge über 500 bis 1000 mm, Verbindung mit Profil-Schraubverbindung, Form- und Verbindungsstücke werden gesondert vergütet, min./max. Temperatur der geförderten Luft -15 bis 40 Grad C, Montagehöhe über Gelände/Fußboden bis 3,5 m, mit Aufhänge-/Auflagekonstruktion, Befestigungsuntergrund Stahlbeton.
Menge: 200,000 m2
Leistungsbereichkatalog: 075
Kostengruppe DIN 276 2018-12: 431

**01.02.0030 Luftltg rechteckig Stahl verz gefalzt Kanten-L 1000-1500mm H bis 3,5m Aufhänge-Auflagekonstruktion**
STLB-Bau 2026-04 075
Luftleitung, rechteckig, Luftdichtheitsklasse ATC3 DIN EN 16798-3, Druckklasse 2 DIN EN 1507, aus verzinktem Stahl, gefalzt, Maße DIN EN 1505, Kantenlänge über 1000 bis 1500 mm, Verbindung mit Profil-Schraubverbindung, Form- und Verbindungsstücke werden gesondert vergütet, min./max. Temperatur der geförderten Luft -15 bis 40 Grad C, Montagehöhe über Gelände/Fußboden bis 3,5 m, mit Aufhänge-/Auflagekonstruktion, Befestigungsuntergrund Stahlbeton.
Menge: 110,000 m2
Leistungsbereichkatalog: 075
Kostengruppe DIN 276 2018-12: 431

**01.02.0040 Luftltg rechteckig Stahl verz gefalzt Kanten-L 1500-2000mm H bis 3,5m Aufhänge-Auflagekonstruktion**
STLB-Bau 2026-04 075
Luftleitung, rechteckig, Luftdichtheitsklasse ATC3 DIN EN 16798-3, Druckklasse 2 DIN EN 1507, aus verzinktem Stahl, gefalzt, Maße DIN EN 1505, Kantenlänge über 1500 bis 2000 mm, Verbindung mit Profil-Schraubverbindung, Form- und Verbindungsstücke werden gesondert vergütet, min./max. Temperatur der geförderten Luft -15 bis 40 Grad C, Montagehöhe über Gelände/Fußboden bis 3,5 m, mit Aufhänge-/Auflagekonstruktion, Befestigungsuntergrund Stahlbeton.
Menge: 15,000 m2
Leistungsbereichkatalog: 075
Kostengruppe DIN 276 2018-12: 431

**01.02.0050 Luftltg rechteckig Stahl verz gefalzt Kanten-L ü. 2000mm H bis 3,5m Aufhänge-Auflagekonstruktion**
STLB-Bau 2026-04 075
Luftleitung, rechteckig, Luftdichtheitsklasse ATC3 DIN EN 16798-3, Druckklasse 2 DIN EN 1507, aus verzinktem Stahl, gefalzt, Maße DIN EN 1505, Kantenlänge über 2000 mm, Verbindung mit Profil-Schraubverbindung, Form- und Verbindungsstücke werden gesondert vergütet, min./max. Temperatur der geförderten Luft -15 bis 40 Grad C, Montagehöhe über Gelände/Fußboden bis 3,5 m, mit Aufhänge-/Auflagekonstruktion, Befestigungsuntergrund Stahlbeton.
Menge: 2,000 m2
Leistungsbereichkatalog: 075
Kostengruppe DIN 276 2018-12: 431

**01.02.0060 Formstück Luftltg rechteckig Stahl verz gefalzt Kanten-L bis 500mm H bis 3,5m**
STLB-Bau 2026-04 075
Formstück für Luftleitung, rechteckig, Luftdichtheitsklasse ATC3 DIN EN 16798-3, Druckklasse 2 DIN EN 1507, aus verzinktem Stahl, gefalzt, Maße DIN EN 1505, Kantenlänge bis 500 mm, Verbindung mit Profil-Schraubverbindung, min./max. Temperatur der geförderten Luft -15 bis 40 Grad C, Montagehöhe über Gelände/Fußboden bis 3,5 m, mit Aufhänge-/Auflagekonstruktion, Befestigungsuntergrund Stahlbeton.
Menge: 470,000 m2
Leistungsbereichkatalog: 075
Kostengruppe DIN 276 2018-12: 431

**01.02.0070 Formstück Luftltg rechteckig Stahl verz gefalzt Kanten-L 500-1000mm H bis 3,5m**
STLB-Bau 2026-04 075
Formstück für Luftleitung, rechteckig, Luftdichtheitsklasse ATC3 DIN EN 16798-3, Druckklasse 2 DIN EN 1507, aus verzinktem Stahl, gefalzt, Maße DIN EN 1505, Kantenlänge über 500 bis 1000 mm, Verbindung mit Profil-Schraubverbindung, min./max. Temperatur der geförderten Luft -15 bis 40 Grad C, Montagehöhe über Gelände/Fußboden bis 3,5 m, mit Aufhänge-/Auflagekonstruktion, Befestigungsuntergrund Stahlbeton.
Menge: 300,000 m2
Leistungsbereichkatalog: 075
Kostengruppe DIN 276 2018-12: 431

**01.02.0080 Formstück Luftltg rechteckig Stahl verz gefalzt Kanten-L 1000-1500mm H bis 3,5m**
STLB-Bau 2026-04 075
Formstück für Luftleitung, rechteckig, Luftdichtheitsklasse ATC3 DIN EN 16798-3, Druckklasse 2 DIN EN 1507, aus verzinktem Stahl, gefalzt, Maße DIN EN 1505, Kantenlänge über 1000 bis 1500 mm, Verbindung mit Profil-Schraubverbindung, min./max. Temperatur der geförderten Luft -15 bis 40 Grad C, Montagehöhe über Gelände/Fußboden bis 3,5 m, mit Aufhänge-/Auflagekonstruktion, Befestigungsuntergrund Stahlbeton.
Menge: 150,000 m2
Leistungsbereichkatalog: 075
Kostengruppe DIN 276 2018-12: 431

**01.02.0090 Formstück Luftltg rechteckig Stahl verz gefalzt Kanten-L 1500-2000mm H bis 3,5m**
STLB-Bau 2026-04 075
Formstück für Luftleitung, rechteckig, Luftdichtheitsklasse ATC3 DIN EN 16798-3, Druckklasse 2 DIN EN 1507, aus verzinktem Stahl, gefalzt, Maße DIN EN 1505, Kantenlänge über 1500 bis 2000 mm, Verbindung mit Profil-Schraubverbindung, min./max. Temperatur der geförderten Luft -15 bis 40 Grad C, Montagehöhe über Gelände/Fußboden bis 3,5 m, mit Aufhänge-/Auflagekonstruktion, Befestigungsuntergrund Stahlbeton.
Menge: 70,000 m2
Leistungsbereichkatalog: 075
Kostengruppe DIN 276 2018-12: 431

**01.02.0100 Formstück Luftltg rechteckig Stahl verz gefalzt Kanten-L ü. 2000mm H bis 3,5m**
STLB-Bau 2026-04 075
Formstück für Luftleitung, rechteckig, Luftdichtheitsklasse ATC3 DIN EN 16798-3, Druckklasse 2 DIN EN 1507, aus verzinktem Stahl, gefalzt, Maße DIN EN 1505, Kantenlänge über 2000 mm, Verbindung mit Profil-Schraubverbindung, min./max. Temperatur der geförderten Luft -15 bis 40 Grad C, Montagehöhe über Gelände/Fußboden bis 3,5 m, mit Aufhänge-/Auflagekonstruktion, Befestigungsuntergrund Stahlbeton.
Menge: 1,000 m2
Leistungsbereichkatalog: 075
Kostengruppe DIN 276 2018-12: 431

*Hinweis: Runde Luftleitungen*

**01.02.0110 Wickelfalzrohr Stahl verz DN80 -750-2000Pa H bis 3,5m Aufhänge-Auflagekonstruktion schallg.**
STLB-Bau 2025-10 075
Wickelfalzrohr aus verzinktem Stahl, Luftdichtheitsklasse ATC3 DIN EN 16798-3, Maße DIN EN 1506, DN 80, Form- und Verbindungsstücke werden gesondert vergütet, min./max. Temperatur der geförderten Luft -15 bis 40 Grad C, Druckbereich von -750 bis 2000 Pa, Montagehöhe über Gelände/Fußboden bis 3,5 m, mit Aufhänge-/Auflagekonstruktion, schallgedämmt.
Menge: 10,000 m
Leistungsbereichkatalog: 075
Kostengruppe DIN 276 2018-12: 431

**01.02.0120 Wickelfalzrohr Stahl verz DN100 -750-2000Pa H bis 3,5m Aufhänge-Auflagekonstruktion schallg.**
STLB-Bau 2025-10 075
Wickelfalzrohr aus verzinktem Stahl, Luftdichtheitsklasse ATC3 DIN EN 16798-3, Maße DIN EN 1506, DN 100, Form- und Verbindungsstücke werden gesondert vergütet, min./max. Temperatur der geförderten Luft -15 bis 40 Grad C, Druckbereich von -750 bis 2000 Pa, Montagehöhe über Gelände/Fußboden bis 3,5 m, mit Aufhänge-/Auflagekonstruktion, schallgedämmt.
Menge: 790,000 m
Leistungsbereichkatalog: 075
Kostengruppe DIN 276 2018-12: 431

**01.02.0130 Wickelfalzrohr Stahl verz DN125 -750-2000Pa H bis 3,5m Aufhänge-Auflagekonstruktion schallg.**
STLB-Bau 2025-10 075
Wickelfalzrohr aus verzinktem Stahl, Luftdichtheitsklasse ATC3 DIN EN 16798-3, Maße DIN EN 1506, DN 125, Form- und Verbindungsstücke werden gesondert vergütet, min./max. Temperatur der geförderten Luft -15 bis 40 Grad C, Druckbereich von -750 bis 2000 Pa, Montagehöhe über Gelände/Fußboden bis 3,5 m, mit Aufhänge-/Auflagekonstruktion, schallgedämmt.
Menge: 105,000 m
Leistungsbereichkatalog: 075
Kostengruppe DIN 276 2018-12: 431

**01.02.0140 Wickelfalzrohr Stahl verz DN160 -750-2000Pa H bis 3,5m Aufhänge-Auflagekonstruktion schallg.**
STLB-Bau 2025-10 075
Wickelfalzrohr aus verzinktem Stahl, Luftdichtheitsklasse ATC3 DIN EN 16798-3, Maße DIN EN 1506, DN 160, Form- und Verbindungsstücke werden gesondert vergütet, min./max. Temperatur der geförderten Luft -15 bis 40 Grad C, Druckbereich von -750 bis 2000 Pa, Montagehöhe über Gelände/Fußboden bis 3,5 m, mit Aufhänge-/Auflagekonstruktion, schallgedämmt.
Menge: 105,000 m
Leistungsbereichkatalog: 075
Kostengruppe DIN 276 2018-12: 431

**01.02.0150 Wickelfalzrohr Stahl verz DN200 -750-2000Pa H bis 3,5m Aufhänge-Auflagekonstruktion schallg.**
STLB-Bau 2025-10 075
Wickelfalzrohr aus verzinktem Stahl, Luftdichtheitsklasse ATC3 DIN EN 16798-3, Maße DIN EN 1506, DN 200, Form- und Verbindungsstücke werden gesondert vergütet, min./max. Temperatur der geförderten Luft -15 bis 40 Grad C, Druckbereich von -750 bis 2000 Pa, Montagehöhe über Gelände/Fußboden bis 3,5 m, mit Aufhänge-/Auflagekonstruktion, schallgedämmt.
Menge: 80,000 m
Leistungsbereichkatalog: 075
Kostengruppe DIN 276 2018-12: 431

**01.02.0160 Wickelfalzrohr Stahl verz DN250 -750-2000Pa H bis 3,5m Aufhänge-Auflagekonstruktion schallg.**
STLB-Bau 2025-10 075
Wickelfalzrohr aus verzinktem Stahl, Luftdichtheitsklasse ATC3 DIN EN 16798-3, Maße DIN EN 1506, DN 250, Form- und Verbindungsstücke werden gesondert vergütet, min./max. Temperatur der geförderten Luft -15 bis 40 Grad C, Druckbereich von -750 bis 2000 Pa, Montagehöhe über Gelände/Fußboden bis 3,5 m, mit Aufhänge-/Auflagekonstruktion, schallgedämmt.
Menge: 9,000 m
Leistungsbereichkatalog: 075
Kostengruppe DIN 276 2018-12: 431

**01.02.0170 Bogen Luftleitg rund 90Grad Stahl verz DN80 H bis 3,5m**
STLB-Bau 2026-04 075
Bogen, für Luftleitung, rund, Luftdichtheitsklasse ATC3 DIN EN 16798-3, 90 Grad, aus verzinktem Stahl, DN 80, mit Einsteckenden, mit Lippendichtung, geschraubt/genietet, min./max. Temperatur der geförderten Luft -15 bis 40 Grad C, Druckbereich von -750 bis 2000 Pa, Montagehöhe über Gelände/Fußboden bis 3,5 m, mit Aufhänge-/Auflagekonstruktion, schallgedämmt, Ausführung gemäß Einzelbeschreibung,
Einzelbeschreibungs-Nr 'es sind alle Winkelradien 0° - einschl. 90° zu kalkulieren'.
Menge: 6,000 St
Leistungsbereichkatalog: 075
Kostengruppe DIN 276 2018-12: 431

**01.02.0180 Bogen Luftleitg rund 90Grad Stahl verz DN100 H bis 3,5m**
STLB-Bau 2026-04 075
Bogen, für Luftleitung, rund, Luftdichtheitsklasse ATC3 DIN EN 16798-3, 90 Grad, aus verzinktem Stahl, DN 100, mit Einsteckenden, mit Lippendichtung, geschraubt/genietet, min./max. Temperatur der geförderten Luft -15 bis 40 Grad C, Druckbereich von -750 bis 2000 Pa, Montagehöhe über Gelände/Fußboden bis 3,5 m, mit Aufhänge-/Auflagekonstruktion, schallgedämmt, Ausführung gemäß Einzelbeschreibung,
Einzelbeschreibungs-Nr 'es sind alle Winkelradien 0° - einschl. 90° zu kalkulieren'.
Menge: 750,000 St
Leistungsbereichkatalog: 075
Kostengruppe DIN 276 2018-12: 431

**01.02.0190 Bogen Luftleitg rund 90Grad Stahl verz DN125 H bis 3,5m**
STLB-Bau 2026-04 075
Bogen, für Luftleitung, rund, Luftdichtheitsklasse ATC3 DIN EN 16798-3, 90 Grad, aus verzinktem Stahl, DN 125, mit Einsteckenden, mit Lippendichtung, geschraubt/genietet, min./max. Temperatur der geförderten Luft -15 bis 40 Grad C, Druckbereich von -750 bis 2000 Pa, Montagehöhe über Gelände/Fußboden bis 3,5 m, mit Aufhänge-/Auflagekonstruktion, schallgedämmt, Ausführung gemäß Einzelbeschreibung,
Einzelbeschreibungs-Nr 'es sind alle Winkelradien 0° - einschl. 90° zu kalkulieren'.
Menge: 70,000 St
Leistungsbereichkatalog: 075
Kostengruppe DIN 276 2018-12: 431

**01.02.0200 Bogen Luftleitg rund 90Grad Stahl verz DN160 H bis 3,5m**
STLB-Bau 2026-04 075
Bogen, für Luftleitung, rund, Luftdichtheitsklasse ATC3 DIN EN 16798-3, 90 Grad, aus verzinktem Stahl, DN 160, mit Einsteckenden, mit Lippendichtung, geschraubt/genietet, min./max. Temperatur der geförderten Luft -15 bis 40 Grad C, Druckbereich von -750 bis 2000 Pa, Montagehöhe über Gelände/Fußboden bis 3,5 m, mit Aufhänge-/Auflagekonstruktion, schallgedämmt, Ausführung gemäß Einzelbeschreibung,
Einzelbeschreibungs-Nr 'es sind alle Winkelradien 0° - einschl. 90° zu kalkulieren'.
Menge: 50,000 St
Leistungsbereichkatalog: 075
Kostengruppe DIN 276 2018-12: 431

**01.02.0210 Bogen Luftleitg rund 90Grad Stahl verz DN200 H bis 3,5m**
STLB-Bau 2026-04 075
Bogen, für Luftleitung, rund, Luftdichtheitsklasse ATC3 DIN EN 16798-3, 90 Grad, aus verzinktem Stahl, DN 200, mit Einsteckenden, mit Lippendichtung, geschraubt/genietet, min./max. Temperatur der geförderten Luft -15 bis 40 Grad C, Druckbereich von -750 bis 2000 Pa, Montagehöhe über Gelände/Fußboden bis 3,5 m, mit Aufhänge-/Auflagekonstruktion, schallgedämmt, Ausführung gemäß Einzelbeschreibung,
Einzelbeschreibungs-Nr 'es sind alle Winkelradien 0° - einschl. 90° zu kalkulieren'.
Menge: 40,000 St
Leistungsbereichkatalog: 075
Kostengruppe DIN 276 2018-12: 431

**01.02.0220 Bogen Luftleitg rund 90Grad Stahl verz DN250 H bis 3,5m**
STLB-Bau 2026-04 075
Bogen, für Luftleitung, rund, Luftdichtheitsklasse ATC3 DIN EN 16798-3, 90 Grad, aus verzinktem Stahl, DN 250, mit Einsteckenden, mit Lippendichtung, geschraubt/genietet, min./max. Temperatur der geförderten Luft -15 bis 40 Grad C, Druckbereich von -750 bis 2000 Pa, Montagehöhe über Gelände/Fußboden bis 3,5 m, mit Aufhänge-/Auflagekonstruktion, schallgedämmt, Ausführung gemäß Einzelbeschreibung,
Einzelbeschreibungs-Nr 'es sind alle Winkelradien 0° - einschl. 90° zu kalkulieren'.
Menge: 10,000 St
Leistungsbereichkatalog: 075
Kostengruppe DIN 276 2018-12: 431

**01.02.0230 Abzweigstück Luftleitg rund 90Grad Stahl verz DN100 H bis 3,5m**
STLB-Bau 2025-10 075
Abzweigstück, für Luftleitung, rund, Luftdichtheitsklasse ATC3 DIN EN 16798-3, 90 Grad, aus verzinktem Stahl, größter DN 100, mit Einsteckenden, mit Lippendichtung, geschraubt/genietet, min./max. Temperatur der geförderten Luft -15 bis 40 Grad C, Druckbereich von -750 bis 2000 Pa, Montagehöhe über Gelände/Fußboden bis 3,5 m, mit Aufhänge-/Auflagekonstruktion, schallgedämmt.
Menge: 30,000 St
Leistungsbereichkatalog: 075
Kostengruppe DIN 276 2018-12: 431

**01.02.0240 Abzweigstück Luftleitg rund 90Grad Stahl verz DN125 H bis 3,5m**
STLB-Bau 2025-10 075
Abzweigstück, für Luftleitung, rund, Luftdichtheitsklasse ATC3 DIN EN 16798-3, 90 Grad, aus verzinktem Stahl, größter DN 125, mit Einsteckenden, mit Lippendichtung, geschraubt/genietet, min./max. Temperatur der geförderten Luft -15 bis 40 Grad C, Druckbereich von -750 bis 2000 Pa, Montagehöhe über Gelände/Fußboden bis 3,5 m, mit Aufhänge-/Auflagekonstruktion, schallgedämmt.
Menge: 6,000 St
Leistungsbereichkatalog: 075
Kostengruppe DIN 276 2018-12: 431

**01.02.0250 Abzweigstück Luftleitg rund 90Grad Stahl verz DN160 H bis 3,5m**
STLB-Bau 2025-10 075
Abzweigstück, für Luftleitung, rund, Luftdichtheitsklasse ATC3 DIN EN 16798-3, 90 Grad, aus verzinktem Stahl, größter DN 160, mit Einsteckenden, mit Lippendichtung, geschraubt/genietet, min./max. Temperatur der geförderten Luft -15 bis 40 Grad C, Druckbereich von -750 bis 2000 Pa, Montagehöhe über Gelände/Fußboden bis 3,5 m, mit Aufhänge-/Auflagekonstruktion, schallgedämmt.
Menge: 4,000 St
Leistungsbereichkatalog: 075
Kostengruppe DIN 276 2018-12: 431

**01.02.0260 Abzweigstück Luftleitg rund 90Grad Stahl verz DN200 H bis 3,5m**
STLB-Bau 2025-10 075
Abzweigstück, für Luftleitung, rund, Luftdichtheitsklasse ATC3 DIN EN 16798-3, 90 Grad, aus verzinktem Stahl, größter DN 200, mit Einsteckenden, mit Lippendichtung, geschraubt/genietet, min./max. Temperatur der geförderten Luft -15 bis 40 Grad C, Druckbereich von -750 bis 2000 Pa, Montagehöhe über Gelände/Fußboden bis 3,5 m, mit Aufhänge-/Auflagekonstruktion, schallgedämmt.
Menge: 1,000 St
Leistungsbereichkatalog: 075
Kostengruppe DIN 276 2018-12: 431

**01.02.0270 Abzweigstück Luftleitg rund 90Grad Stahl verz DN250 H bis 3,5m**
STLB-Bau 2025-10 075
Abzweigstück, für Luftleitung, rund, Luftdichtheitsklasse ATC3 DIN EN 16798-3, 90 Grad, aus verzinktem Stahl, größter DN 250, mit Einsteckenden, mit Lippendichtung, geschraubt/genietet, min./max. Temperatur der geförderten Luft -15 bis 40 Grad C, Druckbereich von -750 bis 2000 Pa, Montagehöhe über Gelände/Fußboden bis 3,5 m, mit Aufhänge-/Auflagekonstruktion, schallgedämmt.
Menge: 2,000 St
Leistungsbereichkatalog: 075
Kostengruppe DIN 276 2018-12: 431

**01.02.0280 Abzweigreduzierstück Luftleitg rund 90Grad konisch Stahl verz DN100 H bis 3,5m**
STLB-Bau 2025-10 075
Abzweigreduzierstück, für Luftleitung, rund, Luftdichtheitsklasse ATC3 DIN EN 16798-3, 90 Grad, konisch, aus verzinktem Stahl, größter DN 100, mit Einsteckenden, mit Lippendichtung, geschraubt/genietet, min./max. Temperatur der geförderten Luft -15 bis 40 Grad C, Druckbereich von -750 bis 2000 Pa, Montagehöhe über Gelände/Fußboden bis 3,5 m, mit Aufhänge-/Auflagekonstruktion, schallgedämmt.
Menge: 1,000 St
Leistungsbereichkatalog: 075
Kostengruppe DIN 276 2018-12: 431

**01.02.0290 Abzweigreduzierstück Luftleitg rund 90Grad konisch Stahl verz DN125 H bis 3,5m**
STLB-Bau 2025-10 075
Abzweigreduzierstück, für Luftleitung, rund, Luftdichtheitsklasse ATC3 DIN EN 16798-3, 90 Grad, konisch, aus verzinktem Stahl, größter DN 125, mit Einsteckenden, mit Lippendichtung, geschraubt/genietet, min./max. Temperatur der geförderten Luft -15 bis 40 Grad C, Druckbereich von -750 bis 2000 Pa, Montagehöhe über Gelände/Fußboden bis 3,5 m, mit Aufhänge-/Auflagekonstruktion, schallgedämmt.
Menge: 40,000 St
Leistungsbereichkatalog: 075
Kostengruppe DIN 276 2018-12: 431

**01.02.0300 Abzweigreduzierstück Luftleitg rund 90Grad konisch Stahl verz DN160 H bis 3,5m**
STLB-Bau 2025-10 075
Abzweigreduzierstück, für Luftleitung, rund, Luftdichtheitsklasse ATC3 DIN EN 16798-3, 90 Grad, konisch, aus verzinktem Stahl, größter DN 160, mit Einsteckenden, mit Lippendichtung, geschraubt/genietet, min./max. Temperatur der geförderten Luft -15 bis 40 Grad C, Druckbereich von -750 bis 2000 Pa, Montagehöhe über Gelände/Fußboden bis 3,5 m, mit Aufhänge-/Auflagekonstruktion, schallgedämmt.
Menge: 40,000 St
Leistungsbereichkatalog: 075
Kostengruppe DIN 276 2018-12: 431

**01.02.0310 Abzweigreduzierstück Luftleitg rund 90Grad konisch Stahl verz DN200 H bis 3,5m**
STLB-Bau 2025-10 075
Abzweigreduzierstück, für Luftleitung, rund, Luftdichtheitsklasse ATC3 DIN EN 16798-3, 90 Grad, konisch, aus verzinktem Stahl, größter DN 200, mit Einsteckenden, mit Lippendichtung, geschraubt/genietet, min./max. Temperatur der geförderten Luft -15 bis 40 Grad C, Druckbereich von -750 bis 2000 Pa, Montagehöhe über Gelände/Fußboden bis 3,5 m, mit Aufhänge-/Auflagekonstruktion, schallgedämmt.
Menge: 21,000 St
Leistungsbereichkatalog: 075
Kostengruppe DIN 276 2018-12: 431

**01.02.0320 Abzweigreduzierstück Luftleitg rund 90Grad konisch Stahl verz DN250 H bis 3,5m**
STLB-Bau 2025-10 075
Abzweigreduzierstück, für Luftleitung, rund, Luftdichtheitsklasse ATC3 DIN EN 16798-3, 90 Grad, konisch, aus verzinktem Stahl, größter DN 250, mit Einsteckenden, mit Lippendichtung, geschraubt/genietet, min./max. Temperatur der geförderten Luft -15 bis 40 Grad C, Druckbereich von -750 bis 2000 Pa, Montagehöhe über Gelände/Fußboden bis 3,5 m, mit Aufhänge-/Auflagekonstruktion, schallgedämmt.
Menge: 1,000 St
Leistungsbereichkatalog: 075
Kostengruppe DIN 276 2018-12: 431

**01.02.0330 Übergangsstück Luftleitg rund konisch Stahl verz DN100 H bis 3,5m**
STLB-Bau 2025-10 075
Übergangsstück, für Luftleitung, rund, Luftdichtheitsklasse ATC3 DIN EN 16798-3, konisch, aus verzinktem Stahl, größter DN 100, mit Einsteckenden, mit Lippendichtung, geschraubt/genietet, min./max. Temperatur der geförderten Luft -15 bis 40 Grad C, Druckbereich von -750 bis 2000 Pa, Montagehöhe über Gelände/Fußboden bis 3,5 m, mit Aufhänge-/Auflagekonstruktion, schallgedämmt.
Menge: 2,000 St
Leistungsbereichkatalog: 075
Kostengruppe DIN 276 2018-12: 431

**01.02.0340 Übergangsstück Luftleitg rund konisch Stahl verz DN125 H bis 3,5m**
STLB-Bau 2025-10 075
Übergangsstück, für Luftleitung, rund, Luftdichtheitsklasse ATC3 DIN EN 16798-3, konisch, aus verzinktem Stahl, größter DN 125, mit Einsteckenden, mit Lippendichtung, geschraubt/genietet, min./max. Temperatur der geförderten Luft -15 bis 40 Grad C, Druckbereich von -750 bis 2000 Pa, Montagehöhe über Gelände/Fußboden bis 3,5 m, mit Aufhänge-/Auflagekonstruktion, schallgedämmt.
Menge: 95,000 St
Leistungsbereichkatalog: 075
Kostengruppe DIN 276 2018-12: 431

**01.02.0350 Übergangsstück Luftleitg rund konisch Stahl verz DN160 H bis 3,5m**
STLB-Bau 2025-10 075
Übergangsstück, für Luftleitung, rund, Luftdichtheitsklasse ATC3 DIN EN 16798-3, konisch, aus verzinktem Stahl, größter DN 160, mit Einsteckenden, mit Lippendichtung, geschraubt/genietet, min./max. Temperatur der geförderten Luft -15 bis 40 Grad C, Druckbereich von -750 bis 2000 Pa, Montagehöhe über Gelände/Fußboden bis 3,5 m, mit Aufhänge-/Auflagekonstruktion, schallgedämmt.
Menge: 30,000 St
Leistungsbereichkatalog: 075
Kostengruppe DIN 276 2018-12: 431

**01.02.0360 Übergangsstück Luftleitg rund konisch Stahl verz DN200 H bis 3,5m**
STLB-Bau 2025-10 075
Übergangsstück, für Luftleitung, rund, Luftdichtheitsklasse ATC3 DIN EN 16798-3, konisch, aus verzinktem Stahl, größter DN 200, mit Einsteckenden, mit Lippendichtung, geschraubt/genietet, min./max. Temperatur der geförderten Luft -15 bis 40 Grad C, Druckbereich von -750 bis 2000 Pa, Montagehöhe über Gelände/Fußboden bis 3,5 m, mit Aufhänge-/Auflagekonstruktion, schallgedämmt.
Menge: 30,000 St
Leistungsbereichkatalog: 075
Kostengruppe DIN 276 2018-12: 431

**01.02.0370 Übergangsstück Luftleitg rund konisch Stahl verz DN250 H bis 3,5m**
STLB-Bau 2025-10 075
Übergangsstück, für Luftleitung, rund, Luftdichtheitsklasse ATC3 DIN EN 16798-3, konisch, aus verzinktem Stahl, größter DN 250, mit Einsteckenden, mit Lippendichtung, geschraubt/genietet, min./max. Temperatur der geförderten Luft -15 bis 40 Grad C, Druckbereich von -750 bis 2000 Pa, Montagehöhe über Gelände/Fußboden bis 3,5 m, mit Aufhänge-/Auflagekonstruktion, schallgedämmt.
Menge: 5,000 St
Leistungsbereichkatalog: 075
Kostengruppe DIN 276 2018-12: 431

**01.02.0380 Steckverbinder Luftleitg rund Stahl verz DN80 H bis 3,5m**
STLB-Bau 2025-10 075
Steckverbinder, für Luftleitung, rund, Luftdichtheitsklasse ATC3 DIN EN 16798-3, aus verzinktem Stahl, DN 80, mit Lippendichtung, min./max. Temperatur der geförderten Luft -15 bis 40 Grad C, Druckbereich von -750 bis 2000 Pa, Montagehöhe über Gelände/Fußboden bis 3,5 m.
Menge: 5,000 St
Leistungsbereichkatalog: 075
Kostengruppe DIN 276 2018-12: 431

**01.02.0390 Steckverbinder Luftleitg rund Stahl verz DN100 H bis 3,5m**
STLB-Bau 2025-10 075
Steckverbinder, für Luftleitung, rund, Luftdichtheitsklasse ATC3 DIN EN 16798-3, aus verzinktem Stahl, DN 100, mit Lippendichtung, min./max. Temperatur der geförderten Luft -15 bis 40 Grad C, Druckbereich von -750 bis 2000 Pa, Montagehöhe über Gelände/Fußboden bis 3,5 m.
Menge: 250,000 St
Leistungsbereichkatalog: 075
Kostengruppe DIN 276 2018-12: 431

**01.02.0400 Steckverbinder Luftleitg rund Stahl verz DN125 H bis 3,5m**
STLB-Bau 2025-10 075
Steckverbinder, für Luftleitung, rund, Luftdichtheitsklasse ATC3 DIN EN 16798-3, aus verzinktem Stahl, DN 125, mit Lippendichtung, min./max. Temperatur der geförderten Luft -15 bis 40 Grad C, Druckbereich von -750 bis 2000 Pa, Montagehöhe über Gelände/Fußboden bis 3,5 m.
Menge: 35,000 St
Leistungsbereichkatalog: 075
Kostengruppe DIN 276 2018-12: 431

**01.02.0410 Steckverbinder Luftleitg rund Stahl verz DN160 H bis 3,5m**
STLB-Bau 2025-10 075
Steckverbinder, für Luftleitung, rund, Luftdichtheitsklasse ATC3 DIN EN 16798-3, aus verzinktem Stahl, DN 160, mit Lippendichtung, min./max. Temperatur der geförderten Luft -15 bis 40 Grad C, Druckbereich von -750 bis 2000 Pa, Montagehöhe über Gelände/Fußboden bis 3,5 m.
Menge: 35,000 St
Leistungsbereichkatalog: 075
Kostengruppe DIN 276 2018-12: 431

**01.02.0420 Steckverbinder Luftleitg rund Stahl verz DN200 H bis 3,5m**
STLB-Bau 2025-10 075
Steckverbinder, für Luftleitung, rund, Luftdichtheitsklasse ATC3 DIN EN 16798-3, aus verzinktem Stahl, DN 200, mit Lippendichtung, min./max. Temperatur der geförderten Luft -15 bis 40 Grad C, Druckbereich von -750 bis 2000 Pa, Montagehöhe über Gelände/Fußboden bis 3,5 m.
Menge: 25,000 St
Leistungsbereichkatalog: 075
Kostengruppe DIN 276 2018-12: 431

**01.02.0430 Steckverbinder Luftleitg rund Stahl verz DN250 H bis 3,5m**
STLB-Bau 2025-10 075
Steckverbinder, für Luftleitung, rund, Luftdichtheitsklasse ATC3 DIN EN 16798-3, aus verzinktem Stahl, DN 250, mit Lippendichtung, min./max. Temperatur der geförderten Luft -15 bis 40 Grad C, Druckbereich von -750 bis 2000 Pa, Montagehöhe über Gelände/Fußboden bis 3,5 m.
Menge: 5,000 St
Leistungsbereichkatalog: 075
Kostengruppe DIN 276 2018-12: 431

**01.02.0440 Bundkragen Luftleitg rund Stahl verz DN100 H bis 3,5m**
STLB-Bau 2025-10 075
Bundkragen, für Luftleitung, rund, Luftdichtheitsklasse ATC3 DIN EN 16798-3, aus verzinktem Stahl, DN 100, min./max. Temperatur der geförderten Luft -15 bis 40 Grad C, Druckbereich von -750 bis 2000 Pa, Montagehöhe über Gelände/Fußboden bis 3,5 m, mit Aufhänge-/Auflagekonstruktion, schallgedämmt.
Menge: 80,000 St
Leistungsbereichkatalog: 075
Kostengruppe DIN 276 2018-12: 431

**01.02.0450 Bundkragen Luftleitg rund Stahl verz DN125 H bis 3,5m**
STLB-Bau 2025-10 075
Bundkragen, für Luftleitung, rund, Luftdichtheitsklasse ATC3 DIN EN 16798-3, aus verzinktem Stahl, DN 125, min./max. Temperatur der geförderten Luft -15 bis 40 Grad C, Druckbereich von -750 bis 2000 Pa, Montagehöhe über Gelände/Fußboden bis 3,5 m, mit Aufhänge-/Auflagekonstruktion, schallgedämmt.
Menge: 20,000 St
Leistungsbereichkatalog: 075
Kostengruppe DIN 276 2018-12: 431

**01.02.0460 Bundkragen Luftleitg rund Stahl verz DN160 H bis 3,5m**
STLB-Bau 2025-10 075
Bundkragen, für Luftleitung, rund, Luftdichtheitsklasse ATC3 DIN EN 16798-3, aus verzinktem Stahl, DN 160, min./max. Temperatur der geförderten Luft -15 bis 40 Grad C, Druckbereich von -750 bis 2000 Pa, Montagehöhe über Gelände/Fußboden bis 3,5 m, mit Aufhänge-/Auflagekonstruktion, schallgedämmt.
Menge: 10,000 St
Leistungsbereichkatalog: 075
Kostengruppe DIN 276 2018-12: 431

**01.02.0470 Bundkragen Luftleitg rund Stahl verz DN200 H bis 3,5m**
STLB-Bau 2025-10 075
Bundkragen, für Luftleitung, rund, Luftdichtheitsklasse ATC3 DIN EN 16798-3, aus verzinktem Stahl, DN 200, min./max. Temperatur der geförderten Luft -15 bis 40 Grad C, Druckbereich von -750 bis 2000 Pa, Montagehöhe über Gelände/Fußboden bis 3,5 m, mit Aufhänge-/Auflagekonstruktion, schallgedämmt.
Menge: 8,000 St
Leistungsbereichkatalog: 075
Kostengruppe DIN 276 2018-12: 431

**01.02.0480 Bundkragen Luftleitg rund Stahl verz DN250 H bis 3,5m**
STLB-Bau 2025-10 075
Bundkragen, für Luftleitung, rund, Luftdichtheitsklasse ATC3 DIN EN 16798-3, aus verzinktem Stahl, DN 250, min./max. Temperatur der geförderten Luft -15 bis 40 Grad C, Druckbereich von -750 bis 2000 Pa, Montagehöhe über Gelände/Fußboden bis 3,5 m, mit Aufhänge-/Auflagekonstruktion, schallgedämmt.
Menge: 5,000 St
Leistungsbereichkatalog: 075
Kostengruppe DIN 276 2018-12: 431

**01.02.0490 Luftltg rund flexibel Alu DN100 ATC3 H bis 3,5m Aufhänge-Auflagekonstruktion**
STLB-Bau 2025-10 075
Luftleitung, rund, flexibel, aus Aluminium, Ausführung C DIN EN 13180, DN 100, Form- und Verbindungsstücke werden gesondert vergütet, min./max. Temperatur der geförderten Luft -15 bis 40 Grad C, Luftdichtheitsklasse ATC3 DIN EN 16798-3, Montagehöhe über Gelände/Fußboden bis 3,5 m, mit Aufhänge-/Auflagekonstruktion.
Menge: 90,000 m
Leistungsbereichkatalog: 075
Kostengruppe DIN 276 2018-12: 431

**01.02.0500 Luftltg rund flexibel Alu DN125 ATC3 H bis 3,5m Aufhänge-Auflagekonstruktion**
STLB-Bau 2025-10 075
Luftleitung, rund, flexibel, aus Aluminium, Ausführung C DIN EN 13180, DN 125, Form- und Verbindungsstücke werden gesondert vergütet, min./max. Temperatur der geförderten Luft -15 bis 40 Grad C, Luftdichtheitsklasse ATC3 DIN EN 16798-3, Montagehöhe über Gelände/Fußboden bis 3,5 m, mit Aufhänge-/Auflagekonstruktion.
Menge: 10,000 m
Leistungsbereichkatalog: 075
Kostengruppe DIN 276 2018-12: 431

**01.02.0510 Luftltg rund flexibel Alu DN160 ATC3 H bis 3,5m Aufhänge-Auflagekonstruktion**
STLB-Bau 2025-10 075
Luftleitung, rund, flexibel, aus Aluminium, Ausführung C DIN EN 13180, DN 160, Form- und Verbindungsstücke werden gesondert vergütet, min./max. Temperatur der geförderten Luft -15 bis 40 Grad C, Luftdichtheitsklasse ATC3 DIN EN 16798-3, Montagehöhe über Gelände/Fußboden bis 3,5 m, mit Aufhänge-/Auflagekonstruktion.
Menge: 20,000 m
Leistungsbereichkatalog: 075
Kostengruppe DIN 276 2018-12: 431

**01.02.0520 Luftltg rund flexibel Alu DN200 ATC3 H bis 3,5m Aufhänge-Auflagekonstruktion**
STLB-Bau 2025-10 075
Luftleitung, rund, flexibel, aus Aluminium, Ausführung C DIN EN 13180, DN 200, Form- und Verbindungsstücke werden gesondert vergütet, min./max. Temperatur der geförderten Luft -15 bis 40 Grad C, Luftdichtheitsklasse ATC3 DIN EN 16798-3, Montagehöhe über Gelände/Fußboden bis 3,5 m, mit Aufhänge-/Auflagekonstruktion.
Menge: 18,000 m
Leistungsbereichkatalog: 075
Kostengruppe DIN 276 2018-12: 431

*Hinweis: Elastische Verbindungen*

**01.02.0530 Elastische Verbindung rechteckige Luftleitg Kanten-L bis 250mm**
STLB-Bau 2025-10 075
Elastisches Verbindungsstück, Baustoffklasse DIN 4102-1 A2 (nichtbrennbar), Luftdichtheitsklasse ATC3 DIN EN 16798-3, für rechteckige Luftleitung, größte Kantenlänge bis 250 mm, mit Anschlussrahmen aus verzinktem Stahl.
Menge: 8,000 St
Leistungsbereichkatalog: 075
Kostengruppe DIN 276 2018-12: 431

**01.02.0540 Elastische Verbindung rechteckige Luftleitg Kanten-L 250-500mm**
STLB-Bau 2025-10 075
Elastisches Verbindungsstück, Baustoffklasse DIN 4102-1 A2 (nichtbrennbar), Luftdichtheitsklasse ATC3 DIN EN 16798-3, für rechteckige Luftleitung, größte Kantenlänge über 250 bis 500 mm, mit Anschlussrahmen aus verzinktem Stahl.
Menge: 14,000 St
Leistungsbereichkatalog: 075
Kostengruppe DIN 276 2018-12: 431

**01.02.0550 Elastische Verbindung rechteckige Luftleitg Kanten-L 500-1000mm**
STLB-Bau 2025-10 075
Elastisches Verbindungsstück, Baustoffklasse DIN 4102-1 A2 (nichtbrennbar), Luftdichtheitsklasse ATC3 DIN EN 16798-3, für rechteckige Luftleitung, größte Kantenlänge über 500 bis 1000 mm, mit Anschlussrahmen aus verzinktem Stahl.
Menge: 16,000 St
Leistungsbereichkatalog: 075
Kostengruppe DIN 276 2018-12: 431

**01.02.0560 Elastische Verbindung rechteckige Luftleitg Kanten-L 1000-1500mm**
STLB-Bau 2025-10 075
Elastisches Verbindungsstück, Baustoffklasse DIN 4102-1 A2 (nichtbrennbar), Luftdichtheitsklasse ATC3 DIN EN 16798-3, für rechteckige Luftleitung, größte Kantenlänge über 1000 bis 1500 mm, mit Anschlussrahmen aus verzinktem Stahl.
Menge: 12,000 St
Leistungsbereichkatalog: 075
Kostengruppe DIN 276 2018-12: 431

**01.02.0570 Elastische Verbindung runde Luftleitg Durchm. 100-250mm**
STLB-Bau 2023-10 075
Elastisches Verbindungsstück, Baustoffklasse DIN 4102-1 A2 (nichtbrennbar), Luftdichtheitsklasse ATC3 DIN EN 16798-3, für runde Luftleitung, Durchmesser über 100 bis 250 mm, mit Anschlussrahmen aus verzinktem Stahl.
Menge: 106,000 St
Leistungsbereichkatalog: 075
Kostengruppe DIN 276 2018-12: 431

*Hinweis: Inspektionsöffnungen*

**01.02.0580 Reinigungsdeckel Luftleitg rund Stahl verz bis DN200 H bis 3,5m**
Reinigungsdeckel, für Luftleitung, rund, Luftdichtheitsklasse ATC3 DIN EN 16798-3, aus verzinktem Stahl, bis DN 200, min./max. Temperatur der geförderten Luft -15 bis 40 Grad C, Druckbereich von -750 bis 1000 Pa, Montagehöhe über Gelände/Fußboden bis 3,5 m, mit Aufhänge-/Auflagekonstruktion.
Menge: 18,000 St
Kostengruppe DIN 276 2018-12: 431

**01.02.0590 Inspektionsöffnung rund Stahl verz Durchm. 180-300mm**
STLB-Bau 2025-10 075
Inspektions- und Wartungsöffnung als Deckel mit Einbaurahmen und Dichtung, rund, aus verzinktem Stahl, Durchmesser über 180 bis 300 mm, für Einbau in rechteckige Luftleitung, mit Kantenschutz, Luftdichtheitsklasse ATC3 DIN EN 16798-3.
Menge: 40,000 St
Leistungsbereichkatalog: 075
Kostengruppe DIN 276 2018-12: 431

**01.02.0600 Ausschnitt 0,1-0,2m2**
STLB-Bau 2026-04 075
Ausschnitt, rechteckig, über 0,1 bis 0,2 m2, in der Luftleitung, für Luftleitung, rechteckig.
Menge: 18,000 St
Leistungsbereichkatalog: 075
Kostengruppe DIN 276 2018-12: 431

**01.02.0610 Ausschnitt Durchm. 200-300mm**
STLB-Bau 2026-04 075
Ausschnitt, rund, Durchmesser über 200 bis 300 mm, in der Luftleitung, für Luftleitung, rund.
Menge: 40,000 St
Leistungsbereichkatalog: 075
Kostengruppe DIN 276 2018-12: 431

**01.02.0620 Gedämmte Wanddurchführung, Stahl, 1100x850**
Gedämmte Wanddurchführung für Rechteckkanäle mit umlaufendem Aufnahmekragen 200mm für Lastaufnahme.
Beidseitiger Anschlussrahmen zum Anschluss von rechteckigen Luftkanalprofilen für Zu- und Abluft.
Material:  Stahl verzinkt
Abmessungen Luftkanal: 2x  1100x850 mm
Dämmung Luftkanal: 50mm, Mineralwolle, Blechummantelt
Gesamtmaß Luftkanal einschl. Dämmung: 2470 x950 mm
Wandmaterial:  Stahlbeton
Rohbauöffnung:  2600x1100

Dämmung Wanddurchführung: 19mm, innenseitig mit elastomerer Dämmung
Montage in bauseits hergestellter Öffnung, einschließlich Befestigung, Ausrichtung und luftdichter Einbindung in das Kanalnetz. Im Durchführungsbereich ist ein glatter Luftkanal ohne Verbindungsflansch einzuführen.
Die äußere Abdichtung an Dach bzw. Fassade erfolgt durch das Gewerk Dachdecker/Fassadenbau. Die Schnittstellen sind entsprechend zu berücksichtigen und abzustimmen.
Menge: 1,000 St
Kostengruppe DIN 276 2018-12: 431

**01.02.0630 Gedämmte Wanddurchführung, DN 160**
Gedämmte Wanddurchführung, DN 160
Mauerkasten DN160 mit integrierter Dämmung und Außenluftgitter aus V2A Edelstahl zur nachträglichen Montage in Stahlbeton-Durchbruch.
Aluminiumkaschiertes, diffusionsdichtes Rohr aus geschäumten Polyethylen, mit Steckverbinder und Lippendichtung, Dämmdicke 20mm, schwer entflammbar nach DIN 4102-1, Länge 500mm
Menge: 2,000 St
Kostengruppe DIN 276 2018-12: 431

#### Abschnitt 01.03 Lüftungseinbauteile

*Hinweis: Brandschutzklappen*

**01.03.0010 Brandschutzklappe EI90S Gehäuse Stahl verz B 200mm H 200mm elektr Antrieb Federrücklauf 24VAC/DC IP54**
STLB-Bau 2026-04 075
Brandschutzklappe DIN EN 15650, Funktion prüfbar im eingebauten Zustand, Klassifizierung EI 90 S DIN EN 13501-3, beidseitig geprüft DIN EN 1366-2, für vertikalen und horizontalen Einbau, Achslage waagerecht oder senkrecht, rauchdicht, Gehäuse aus verzinktem Stahl, eckig, Nennbreite 200 mm, Nennhöhe 200 mm, Einbau in massive Wand, Nasseinbau, mit Absperrklappenblatt aus mineralischem Baustoff, mit thermoelektrischer Auslösung, Nennauslösetemperatur max. 72 Grad C, mit elektrischem Antrieb mit Federrücklauf und integrierten Endlageschaltern, Bemessungsbetriebsspannung 24 V AC/DC, Schutzart IP 54 DIN EN 60529 (VDE 0470-1).
Menge: 2,000 St
Leistungsbereichkatalog: 075
Kostengruppe DIN 276 2018-12: 431

**01.03.0020 Brandschutzklappe EI90S Gehäuse Stahl verz B 250mm H 200mm elektr Antrieb Federrücklauf 24VAC/DC IP54**
STLB-Bau 2026-04 075
Brandschutzklappe DIN EN 15650, Funktion prüfbar im eingebauten Zustand, Klassifizierung EI 90 S DIN EN 13501-3, beidseitig geprüft DIN EN 1366-2, für vertikalen und horizontalen Einbau, Achslage waagerecht oder senkrecht, rauchdicht, Gehäuse aus verzinktem Stahl, eckig, Nennbreite 250 mm, Nennhöhe 200 mm, Einbau in massive Wand, Nasseinbau, mit Absperrklappenblatt aus mineralischem Baustoff, mit thermoelektrischer Auslösung, Nennauslösetemperatur max. 72 Grad C, mit elektrischem Antrieb mit Federrücklauf und integrierten Endlageschaltern, Bemessungsbetriebsspannung 24 V AC/DC, Schutzart IP 54 DIN EN 60529 (VDE 0470-1).
Menge: 2,000 St
Leistungsbereichkatalog: 075
Kostengruppe DIN 276 2018-12: 431

**01.03.0030 Brandschutzklappe EI90S Gehäuse Stahl verz B 300mm H 200mm elektr Antrieb Federrücklauf 24VAC/DC IP54**
STLB-Bau 2026-04 075
Brandschutzklappe DIN EN 15650, Funktion prüfbar im eingebauten Zustand, Klassifizierung EI 90 S DIN EN 13501-3, beidseitig geprüft DIN EN 1366-2, für vertikalen und horizontalen Einbau, Achslage waagerecht oder senkrecht, rauchdicht, Gehäuse aus verzinktem Stahl, eckig, Nennbreite 300 mm, Nennhöhe 200 mm, Einbau in massive Wand, Nasseinbau, mit Absperrklappenblatt aus mineralischem Baustoff, mit thermoelektrischer Auslösung, Nennauslösetemperatur max. 72 Grad C, mit elektrischem Antrieb mit Federrücklauf und integrierten Endlageschaltern, Bemessungsbetriebsspannung 24 V AC/DC, Schutzart IP 54 DIN EN 60529 (VDE 0470-1).
Menge: 2,000 St
Leistungsbereichkatalog: 075
Kostengruppe DIN 276 2018-12: 431

**01.03.0040 Brandschutzklappe EI90S Gehäuse Stahl verz B 350mm H 200mm elektr Antrieb Federrücklauf 24VAC/DC IP54**
STLB-Bau 2026-04 075
Brandschutzklappe DIN EN 15650, Funktion prüfbar im eingebauten Zustand, Klassifizierung EI 90 S DIN EN 13501-3, beidseitig geprüft DIN EN 1366-2, für vertikalen und horizontalen Einbau, Achslage waagerecht oder senkrecht, rauchdicht, Gehäuse aus verzinktem Stahl, eckig, Nennbreite 350 mm, Nennhöhe 200 mm, Einbau in massive Wand, Nasseinbau, mit Absperrklappenblatt aus mineralischem Baustoff, mit thermoelektrischer Auslösung, Nennauslösetemperatur max. 72 Grad C, mit elektrischem Antrieb mit Federrücklauf und integrierten Endlageschaltern, Bemessungsbetriebsspannung 24 V AC/DC, Schutzart IP 54 DIN EN 60529 (VDE 0470-1).
Menge: 2,000 St
Leistungsbereichkatalog: 075
Kostengruppe DIN 276 2018-12: 431

**01.03.0050 Brandschutzklappe EI90S Gehäuse Stahl verz B 400mm H 200mm elektr Antrieb Federrücklauf 24VAC/DC IP54**
STLB-Bau 2026-04 075
Brandschutzklappe DIN EN 15650, Funktion prüfbar im eingebauten Zustand, Klassifizierung EI 90 S DIN EN 13501-3, beidseitig geprüft DIN EN 1366-2, für vertikalen und horizontalen Einbau, Achslage waagerecht oder senkrecht, rauchdicht, Gehäuse aus verzinktem Stahl, eckig, Nennbreite 400 mm, Nennhöhe 200 mm, Einbau in massive Wand, Nasseinbau, mit Absperrklappenblatt aus mineralischem Baustoff, mit thermoelektrischer Auslösung, Nennauslösetemperatur max. 72 Grad C, mit elektrischem Antrieb mit Federrücklauf und integrierten Endlageschaltern, Bemessungsbetriebsspannung 24 V AC/DC, Schutzart IP 54 DIN EN 60529 (VDE 0470-1).
Menge: 3,000 St
Leistungsbereichkatalog: 075
Kostengruppe DIN 276 2018-12: 431

**01.03.0060 Brandschutzklappe EI90S Gehäuse Stahl verz B 600mm H 200mm elektr Antrieb Federrücklauf 24VAC/DC IP54**
STLB-Bau 2026-04 075
Brandschutzklappe DIN EN 15650, Funktion prüfbar im eingebauten Zustand, Klassifizierung EI 90 S DIN EN 13501-3, beidseitig geprüft DIN EN 1366-2, für vertikalen und horizontalen Einbau, Achslage waagerecht oder senkrecht, rauchdicht, Gehäuse aus verzinktem Stahl, eckig, Nennbreite 600 mm, Nennhöhe 200 mm, Einbau in massive Wand, Nasseinbau, mit Absperrklappenblatt aus mineralischem Baustoff, mit thermoelektrischer Auslösung, Nennauslösetemperatur max. 72 Grad C, mit elektrischem Antrieb mit Federrücklauf und integrierten Endlageschaltern, Bemessungsbetriebsspannung 24 V AC/DC, Schutzart IP 54 DIN EN 60529 (VDE 0470-1).
Menge: 3,000 St
Leistungsbereichkatalog: 075
Kostengruppe DIN 276 2018-12: 431

**01.03.0070 Brandschutzklappe EI90S Gehäuse Stahl verz B 750mm H 200mm elektr Antrieb Federrücklauf 24VAC/DC IP54**
STLB-Bau 2026-04 075
Brandschutzklappe DIN EN 15650, Funktion prüfbar im eingebauten Zustand, Klassifizierung EI 90 S DIN EN 13501-3, beidseitig geprüft DIN EN 1366-2, für vertikalen und horizontalen Einbau, Achslage waagerecht oder senkrecht, rauchdicht, Gehäuse aus verzinktem Stahl, eckig, Nennbreite 750 mm, Nennhöhe 200 mm, Einbau in massive Wand, Nasseinbau, mit Absperrklappenblatt aus mineralischem Baustoff, mit thermoelektrischer Auslösung, Nennauslösetemperatur max. 72 Grad C, mit elektrischem Antrieb mit Federrücklauf und integrierten Endlageschaltern, Bemessungsbetriebsspannung 24 V AC/DC, Schutzart IP 54 DIN EN 60529 (VDE 0470-1).
Menge: 1,000 St
Leistungsbereichkatalog: 075
Kostengruppe DIN 276 2018-12: 431

**01.03.0080 Brandschutzklappe EI90S Gehäuse Stahl verz B 800mm H 200mm elektr Antrieb Federrücklauf 24VAC/DC IP54**
STLB-Bau 2026-04 075
Brandschutzklappe DIN EN 15650, Funktion prüfbar im eingebauten Zustand, Klassifizierung EI 90 S DIN EN 13501-3, beidseitig geprüft DIN EN 1366-2, für vertikalen und horizontalen Einbau, Achslage waagerecht oder senkrecht, rauchdicht, Gehäuse aus verzinktem Stahl, eckig, Nennbreite 800 mm, Nennhöhe 200 mm, Einbau in massive Wand, Nasseinbau, mit Absperrklappenblatt aus mineralischem Baustoff, mit thermoelektrischer Auslösung, Nennauslösetemperatur max. 72 Grad C, mit elektrischem Antrieb mit Federrücklauf und integrierten Endlageschaltern, Bemessungsbetriebsspannung 24 V AC/DC, Schutzart IP 54 DIN EN 60529 (VDE 0470-1).
Menge: 2,000 St
Leistungsbereichkatalog: 075
Kostengruppe DIN 276 2018-12: 431

**01.03.0090 Brandschutzklappe EI90S Gehäuse Stahl verz B 800mm H 250mm elektr Antrieb Federrücklauf 24VAC/DC IP54**
STLB-Bau 2026-04 075
Brandschutzklappe DIN EN 15650, Funktion prüfbar im eingebauten Zustand, Klassifizierung EI 90 S DIN EN 13501-3, beidseitig geprüft DIN EN 1366-2, für vertikalen und horizontalen Einbau, Achslage waagerecht oder senkrecht, rauchdicht, Gehäuse aus verzinktem Stahl, eckig, Nennbreite 800 mm, Nennhöhe 250 mm, Einbau in massive Wand, Nasseinbau, mit einer Inspektionsöffnung, mit Absperrklappenblatt aus mineralischem Baustoff, mit thermoelektrischer Auslösung, Nennauslösetemperatur max. 72 Grad C, mit elektrischem Antrieb mit Federrücklauf und integrierten Endlageschaltern, Bemessungsbetriebsspannung 24 V AC/DC, Schutzart IP 54 DIN EN 60529 (VDE 0470-1).
Menge: 2,000 St
Leistungsbereichkatalog: 075
Kostengruppe DIN 276 2018-12: 431

**01.03.0100 Brandschutzklappe EI90S Gehäuse Stahl verz B 1200mm H 250mm elektr Antrieb Federrücklauf 24VAC/DC IP54**
STLB-Bau 2026-04 075
Brandschutzklappe DIN EN 15650, Funktion prüfbar im eingebauten Zustand, Klassifizierung EI 90 S DIN EN 13501-3, beidseitig geprüft DIN EN 1366-2, für vertikalen und horizontalen Einbau, Achslage waagerecht oder senkrecht, rauchdicht, Gehäuse aus verzinktem Stahl, eckig, Nennbreite 1200 mm, Nennhöhe 250 mm, Einbau in massive Wand, Nasseinbau, mit einer Inspektionsöffnung, mit Absperrklappenblatt aus mineralischem Baustoff, mit thermoelektrischer Auslösung, Nennauslösetemperatur max. 72 Grad C, mit elektrischem Antrieb mit Federrücklauf und integrierten Endlageschaltern, Bemessungsbetriebsspannung 24 V AC/DC, Schutzart IP 54 DIN EN 60529 (VDE 0470-1).
Menge: 2,000 St
Leistungsbereichkatalog: 075
Kostengruppe DIN 276 2018-12: 431

**01.03.0110 Brandschutzklappe EI90S Gehäuse Stahl verz B 1000mm H 300mm elektr Antrieb Federrücklauf 24VAC/DC IP54**
STLB-Bau 2026-04 075
Brandschutzklappe DIN EN 15650, Funktion prüfbar im eingebauten Zustand, Klassifizierung EI 90 S DIN EN 13501-3, beidseitig geprüft DIN EN 1366-2, für vertikalen und horizontalen Einbau, Achslage waagerecht oder senkrecht, rauchdicht, Gehäuse aus verzinktem Stahl, eckig, Nennbreite 1000 mm, Nennhöhe 300 mm, Einbau in massive Wand, Nasseinbau, mit einer Inspektionsöffnung, mit Absperrklappenblatt aus mineralischem Baustoff, mit thermoelektrischer Auslösung, Nennauslösetemperatur max. 72 Grad C, mit elektrischem Antrieb mit Federrücklauf und integrierten Endlageschaltern, Bemessungsbetriebsspannung 24 V AC/DC, Schutzart IP 54 DIN EN 60529 (VDE 0470-1).
Menge: 2,000 St
Leistungsbereichkatalog: 075
Kostengruppe DIN 276 2018-12: 431

**01.03.0120 Brandschutzklappe EI90S Gehäuse Stahl verz B 1100mm H 800mm elektr Antrieb Federrücklauf 24VAC/DC IP54**
STLB-Bau 2026-04 075
Brandschutzklappe DIN EN 15650, Funktion prüfbar im eingebauten Zustand, Klassifizierung EI 90 S DIN EN 13501-3, beidseitig geprüft DIN EN 1366-2, für vertikalen und horizontalen Einbau, Achslage waagerecht oder senkrecht, rauchdicht, Gehäuse aus verzinktem Stahl, eckig, Nennbreite 1100 mm, Nennhöhe 800 mm, Einbau in massive Wand, Nasseinbau, mit einer Inspektionsöffnung, mit Absperrklappenblatt aus mineralischem Baustoff, mit thermoelektrischer Auslösung, Nennauslösetemperatur max. 72 Grad C, mit elektrischem Antrieb mit Federrücklauf und integrierten Endlageschaltern, Bemessungsbetriebsspannung 24 V AC/DC, Schutzart IP 54 DIN EN 60529 (VDE 0470-1).
Menge: 2,000 St
Leistungsbereichkatalog: 075
Kostengruppe DIN 276 2018-12: 431

**01.03.0130 Brandschutzklappe EI90S Gehäuse Stahl verz DN100 elektr Antrieb Federrücklauf 24VAC/DC IP54**
STLB-Bau 2026-04 075
Brandschutzklappe DIN EN 15650, Funktion prüfbar im eingebauten Zustand, Klassifizierung EI 90 S DIN EN 13501-3, beidseitig geprüft DIN EN 1366-2, für vertikalen und horizontalen Einbau, Achslage waagerecht oder senkrecht, rauchdicht, Gehäuse aus verzinktem Stahl, rund, DN 100, Einbau in massive Wand, Nasseinbau, mit Absperrklappenblatt aus mineralischem Baustoff, mit thermoelektrischer Auslösung, Nennauslösetemperatur max. 72 Grad C, mit elektrischem Antrieb mit Federrücklauf und integrierten Endlageschaltern, Bemessungsbetriebsspannung 24 V AC/DC, Schutzart IP 54 DIN EN 60529 (VDE 0470-1).
Menge: 39,000 St
Leistungsbereichkatalog: 075
Kostengruppe DIN 276 2018-12: 431

**01.03.0140 Brandschutzklappe EI90S Gehäuse Stahl verz DN125 elektr Antrieb Federrücklauf 24VAC/DC IP54**
STLB-Bau 2026-04 075
Brandschutzklappe DIN EN 15650, Funktion prüfbar im eingebauten Zustand, Klassifizierung EI 90 S DIN EN 13501-3, beidseitig geprüft DIN EN 1366-2, für vertikalen und horizontalen Einbau, Achslage waagerecht oder senkrecht, rauchdicht, Gehäuse aus verzinktem Stahl, rund, DN 125, Einbau in massive Wand, Nasseinbau, mit Absperrklappenblatt aus mineralischem Baustoff, mit thermoelektrischer Auslösung, Nennauslösetemperatur max. 72 Grad C, mit elektrischem Antrieb mit Federrücklauf und integrierten Endlageschaltern, Bemessungsbetriebsspannung 24 V AC/DC, Schutzart IP 54 DIN EN 60529 (VDE 0470-1).
Menge: 5,000 St
Leistungsbereichkatalog: 075
Kostengruppe DIN 276 2018-12: 431

**01.03.0150 Brandschutzklappe EI90S Gehäuse Stahl verz DN160 elektr Antrieb Federrücklauf 24VAC/DC IP54**
STLB-Bau 2026-04 075
Brandschutzklappe DIN EN 15650, Funktion prüfbar im eingebauten Zustand, Klassifizierung EI 90 S DIN EN 13501-3, beidseitig geprüft DIN EN 1366-2, für vertikalen und horizontalen Einbau, Achslage waagerecht oder senkrecht, rauchdicht, Gehäuse aus verzinktem Stahl, rund, DN 160, Einbau in massive Wand, Nasseinbau, mit Absperrklappenblatt aus mineralischem Baustoff, mit thermoelektrischer Auslösung, Nennauslösetemperatur max. 72 Grad C, mit elektrischem Antrieb mit Federrücklauf und integrierten Endlageschaltern, Bemessungsbetriebsspannung 24 V AC/DC, Schutzart IP 54 DIN EN 60529 (VDE 0470-1).
Menge: 4,000 St
Leistungsbereichkatalog: 075
Kostengruppe DIN 276 2018-12: 431

**01.03.0160 Brandschutzklappe EI90S Gehäuse Stahl verz DN200 elektr Antrieb Federrücklauf 24VAC/DC IP54**
STLB-Bau 2026-04 075
Brandschutzklappe DIN EN 15650, Funktion prüfbar im eingebauten Zustand, Klassifizierung EI 90 S DIN EN 13501-3, beidseitig geprüft DIN EN 1366-2, für vertikalen und horizontalen Einbau, Achslage waagerecht oder senkrecht, rauchdicht, Gehäuse aus verzinktem Stahl, rund, DN 200, Einbau in massive Wand, Nasseinbau, mit Absperrklappenblatt aus mineralischem Baustoff, mit thermoelektrischer Auslösung, Nennauslösetemperatur max. 72 Grad C, mit elektrischem Antrieb mit Federrücklauf und integrierten Endlageschaltern, Bemessungsbetriebsspannung 24 V AC/DC, Schutzart IP 54 DIN EN 60529 (VDE 0470-1).
Menge: 3,000 St
Leistungsbereichkatalog: 075
Kostengruppe DIN 276 2018-12: 431

**01.03.0170 Brandschutzklappe EI90S Gehäuse Stahl verz DN250 elektr Antrieb Federrücklauf 24VAC/DC IP54**
STLB-Bau 2026-04 075
Brandschutzklappe DIN EN 15650, Funktion prüfbar im eingebauten Zustand, Klassifizierung EI 90 S DIN EN 13501-3, beidseitig geprüft DIN EN 1366-2, für vertikalen und horizontalen Einbau, Achslage waagerecht oder senkrecht, rauchdicht, Gehäuse aus verzinktem Stahl, rund, DN 250, Einbau in massive Wand, Nasseinbau, mit Absperrklappenblatt aus mineralischem Baustoff, mit thermoelektrischer Auslösung, Nennauslösetemperatur max. 72 Grad C, mit elektrischem Antrieb mit Federrücklauf und integrierten Endlageschaltern, Bemessungsbetriebsspannung 24 V AC/DC, Schutzart IP 54 DIN EN 60529 (VDE 0470-1).
Menge: 2,000 St
Leistungsbereichkatalog: 075
Kostengruppe DIN 276 2018-12: 431

**01.03.0180 Schließen Fuge BSK EI90 Gebäude Massivbau Mörtel M10**
Schließen der Fuge um Brandschutzklappe, gemäß allgemeiner bauaufsichtlicher Zulassung der Brandschutzklappe, Klassifizierung EI 90 DIN EN 13501-3, beidseitig geprüft DIN EN 1366-2, für vertikalen und horizontalen Einbau, rauchdicht S, im Gebäude, Wand/Decke aus Beton oder Mauerwerk, Dicke bis 300 mm, Fugenbreite bis 80 mm, mit Mörtel DIN 18580, Mörtelklasse 10, Abrechnung nach äußerem Umfang der Fuge.
Menge: 50,000 m
Kostengruppe DIN 276 2018-12: 431

**01.03.0190 Schließen Fuge BSK EI90 Gebäude Leichtbau Mörtel M10**
Schließen der Fuge um Brandschutzklappe, gemäß allgemeiner bauaufsichtlicher Zulassung der Brandschutzklappe, Klassifizierung EI 90 DIN EN 13501-3, beidseitig geprüft DIN EN 1366-2, für vertikalen Einbau, rauchdicht S, im Gebäude, Trennwand in Ständerbauart, Dicke bis 125 mm, Fugenbreite bis 80 mm, mit Mörtel DIN 18580, Mörtelklasse 10, Abrechnung nach äußerem Umfang der Fuge.
Menge: 25,000 m
Kostengruppe DIN 276 2018-12: 431

*Hinweis: Volumenstromregler*

**01.03.0200 Volumenstromregl. Gehäuse Stahl verz**
STLB-Bau 2026-04 075
Volumenstromregler, Druckdifferenz 30 bis 300 Pa bei Sollvolumenstrom, mit Hilfsenergie für variable Volumenströme,
min. Volumenstrom '300' m3/h,

max. Volumenstrom '1050' m3/h,

Volumenstrom bei Hilfsenergie '800' m3/h, rechteckig, für horizontalen Einbau, mit Absperrfunktion, Gehäuseleckage ATC 2 DIN EN 1751,

Maße B/H in mm '200/200'
Gehäuse aus verzinktem Stahl, mit Flanschen, aus Stahl, mit Schrauben aus nichtrostendem Stahl, Klappenwellen wartungsfrei gelagert, Klappen/-blatt aus verzinktem Stahl, mit elektrischem Stellantrieb, Bemessungsbetriebsspannung 24 V AC, bei Stromausfall Klappenlauf in wählbare Endstellung, mit mechanischem Stellungsanzeiger.
Menge: 4,000 St
Leistungsbereichkatalog: 075
Kostengruppe DIN 276 2018-12: 431

**01.03.0210 Volumenstromregl. Gehäuse Stahl verz**
STLB-Bau 2026-04 075
Volumenstromregler, Druckdifferenz 30 bis 300 Pa bei Sollvolumenstrom, mit Hilfsenergie für variable Volumenströme,
min. Volumenstrom '450' m3/h,

max. Volumenstrom '1050' m3/h,

Volumenstrom bei Hilfsenergie '800' m3/h, rechteckig, für horizontalen Einbau, mit Absperrfunktion, Gehäuseleckage ATC 2 DIN EN 1751,

Maße B/H in mm '300/200'
Gehäuse aus verzinktem Stahl, mit Flanschen, aus Stahl, mit Schrauben aus nichtrostendem Stahl, Klappenwellen wartungsfrei gelagert, Klappen/-blatt aus verzinktem Stahl, mit elektrischem Stellantrieb, Bemessungsbetriebsspannung 24 V AC, bei Stromausfall Klappenlauf in wählbare Endstellung, mit mechanischem Stellungsanzeiger.
Menge: 7,000 St
Leistungsbereichkatalog: 075
Kostengruppe DIN 276 2018-12: 431

**01.03.0220 Volumenstromregl. Gehäuse Stahl verz**
STLB-Bau 2026-04 075
Volumenstromregler, Druckdifferenz 30 bis 300 Pa bei Sollvolumenstrom, mit Hilfsenergie für variable Volumenströme,
min. Volumenstrom '450' m3/h,

max. Volumenstrom '1050' m3/h,

Volumenstrom bei Hilfsenergie '800' m3/h, rechteckig, für horizontalen Einbau, mit Absperrfunktion, Gehäuseleckage ATC 2 DIN EN 1751,

Maße B/H in mm '400/200'
Gehäuse aus verzinktem Stahl, mit Flanschen, aus Stahl, mit Schrauben aus nichtrostendem Stahl, Klappenwellen wartungsfrei gelagert, Klappen/-blatt aus verzinktem Stahl, mit elektrischem Stellantrieb, Bemessungsbetriebsspannung 24 V AC, bei Stromausfall Klappenlauf in wählbare Endstellung, mit mechanischem Stellungsanzeiger.
Menge: 1,000 St
Leistungsbereichkatalog: 075
Kostengruppe DIN 276 2018-12: 431

**01.03.0230 Volumenstromregl. Gehäuse Stahl verz**
STLB-Bau 2026-04 075
Volumenstromregler,
Volumenstrom '950' m3/h, Druckdifferenz 30 bis 300 Pa bei Sollvolumenstrom, mechanisch selbsttätig für konstante Volumenströme, rechteckig, für horizontalen Einbau, mit Absperrfunktion, Gehäuseleckage ATC 2 DIN EN 1751,

Maße B/H in mm '300/200'
Gehäuse aus verzinktem Stahl, mit Flanschen, aus Stahl, mit Schrauben aus nichtrostendem Stahl, Klappenwellen wartungsfrei gelagert, Klappen/-blatt aus verzinktem Stahl.
Menge: 1,000 St
Leistungsbereichkatalog: 075
Kostengruppe DIN 276 2018-12: 431

**01.03.0240 Volumenstromregl. Gehäuse Stahl verz**
STLB-Bau 2026-04 075
Volumenstromregler,
Volumenstrom '1400' m3/h, Druckdifferenz 30 bis 300 Pa bei Sollvolumenstrom, mechanisch selbsttätig für konstante Volumenströme, rechteckig, für horizontalen Einbau, mit Absperrfunktion, Gehäuseleckage ATC 2 DIN EN 1751,

Maße B/H in mm '500/200'
Gehäuse aus verzinktem Stahl, mit Flanschen, aus Stahl, mit Schrauben aus nichtrostendem Stahl, Klappenwellen wartungsfrei gelagert, Klappen/-blatt aus verzinktem Stahl.
Menge: 1,000 St
Leistungsbereichkatalog: 075
Kostengruppe DIN 276 2018-12: 431

**01.03.0250 Volumenstromregl. DN100 Gehäuse Stahl verz**
STLB-Bau 2026-04 075
Volumenstromregler,
Volumenstrom '300' m3/h, Druckdifferenz 30 bis 300 Pa bei Sollvolumenstrom, mechanisch selbsttätig für konstante Volumenströme, rund, für horizontalen Einbau, mit Absperrfunktion, Gehäuseleckage ATC 3 DIN EN 1751, DN 100, Gehäuse aus verzinktem Stahl, mit Steckverbinder, mit Dichtungsband, Klappenwellen wartungsfrei gelagert, Klappen/-blatt aus verzinktem Stahl, mit mechanischem Stellungsanzeiger.
Menge: 235,000 St
Leistungsbereichkatalog: 075
Kostengruppe DIN 276 2018-12: 431

**01.03.0260 Volumenstromregl. DN125 Gehäuse Stahl verz**
STLB-Bau 2026-04 075
Volumenstromregler,
Volumenstrom '500' m3/h, Druckdifferenz 30 bis 300 Pa bei Sollvolumenstrom, mechanisch selbsttätig für konstante Volumenströme, rund, für horizontalen Einbau, mit Absperrfunktion, Gehäuseleckage ATC 3 DIN EN 1751, DN 125, Gehäuse aus verzinktem Stahl, mit Steckverbinder, mit Dichtungsband, Klappenwellen wartungsfrei gelagert, Klappen/-blatt aus verzinktem Stahl, mit mechanischem Stellungsanzeiger.
Menge: 7,000 St
Leistungsbereichkatalog: 075
Kostengruppe DIN 276 2018-12: 431

**01.03.0270 Volumenstromregl. DN160 Gehäuse Stahl verz**
STLB-Bau 2026-04 075
Volumenstromregler,
Volumenstrom '860' m3/h, Druckdifferenz 30 bis 300 Pa bei Sollvolumenstrom, mechanisch selbsttätig für konstante Volumenströme, rund, für horizontalen Einbau, mit Absperrfunktion, Gehäuseleckage ATC 3 DIN EN 1751, DN 160, Gehäuse aus verzinktem Stahl, mit Steckverbinder, mit Dichtungsband, Klappenwellen wartungsfrei gelagert, Klappen/-blatt aus verzinktem Stahl, mit mechanischem Stellungsanzeiger.
Menge: 6,000 St
Leistungsbereichkatalog: 075
Kostengruppe DIN 276 2018-12: 431

**01.03.0280 Volumenstromregl. DN200 Gehäuse Stahl verz**
STLB-Bau 2026-04 075
Volumenstromregler,
Volumenstrom '1300' m3/h, Druckdifferenz 30 bis 300 Pa bei Sollvolumenstrom, mechanisch selbsttätig für konstante Volumenströme, rund, für horizontalen Einbau, mit Absperrfunktion, Gehäuseleckage ATC 3 DIN EN 1751, DN 200, Gehäuse aus verzinktem Stahl, mit Steckverbinder, mit Dichtungsband, Klappenwellen wartungsfrei gelagert, Klappen/-blatt aus verzinktem Stahl, mit mechanischem Stellungsanzeiger.
Menge: 4,000 St
Leistungsbereichkatalog: 075
Kostengruppe DIN 276 2018-12: 431

*Hinweis: Schalldämpfer*

**01.03.0290 Kulissenschalldämpfer rechteckig Druckdifferenz bis 50Pa Gehäuse Stahl verz Rahmen Stahl verz**
STLB-Bau 2025-10 075
Kulissenschalldämpfer, rechteckig,
Einbaumaße L/B/H in mm '1500/bis 500/200
Kulissendicke 100; Anzahl - 1'
für Luftleitungseinbau einschl. Gehäuse, Druckdifferenz bis 50 Pa,
Mind.-Dämpfung bei den Oktavmittenfrequenzen 63/125/250/500/1000/2000/4000/8000 Hz in dB '6/7/13/30/45/45/31/21'
Hygieneanforderungen VDI 6022 Blatt 1, Absorptionsschicht biolöslich im Sinne der TRGS 905, mit Abdeckung aus Glasseidengewebe, Gehäuse aus verzinktem Stahl, Kulissenrahmen aus verzinktem Stahl, Luftdichtheitsklasse ATC4 DIN EN 16798-3, Brandverhaltensklasse DIN EN 13501-1 A1 -s1, d0 (nichtbrennbar), mit Flanschverbinder einschl. Gegenflansche, Schrauben und Dichtungen.
Menge: 14,000 St
Leistungsbereichkatalog: 075
Kostengruppe DIN 276 2018-12: 431

**01.03.0300 Schalldämpfer rund Druckdifferenz bis 30Pa DN100**
STLB-Bau 2025-10 075
Schalldämpfer, rund, für Luftleitungseinbau einschl. Gehäuse, Druckdifferenz bis 30 Pa,
Mind.-Dämpfung bei den Oktavmittenfrequenzen 63/125/250/500/1000/2000/4000/8000 Hz in dB '5/8/14/26/42/48/34/23'

wirksame Schalldämpferlänge in mm '1000'
DN 100, Absorptionsschicht biolöslich im Sinne der TRGS 905, Dicke 50 mm, Luftdichtheitsklasse ATC3 DIN EN 16798-3, Außenrohr aus verzinktem Stahl, Innenrohr perforiert, aus verzinktem Stahl, Brandverhaltensklasse DIN EN 13501-1 A1 -s1, d0 (nichtbrennbar), Verbindung mit Einsteckenden, geschraubt/genietet, mit Dichtungsband.
Menge: 235,000 St
Leistungsbereichkatalog: 075
Kostengruppe DIN 276 2018-12: 431

**01.03.0310 Schalldämpfer rund Druckdifferenz bis 30Pa DN125**
STLB-Bau 2025-10 075
Schalldämpfer, rund, für Luftleitungseinbau einschl. Gehäuse, Druckdifferenz bis 30 Pa,
Mind.-Dämpfung bei den Oktavmittenfrequenzen 63/125/250/500/1000/2000/4000/8000 Hz in dB '4/7/12/23/38/41/28/20'

wirksame Schalldämpferlänge in mm '1000'
DN 125, Absorptionsschicht biolöslich im Sinne der TRGS 905, Dicke 50 mm, Luftdichtheitsklasse ATC3 DIN EN 16798-3, Außenrohr aus verzinktem Stahl, Innenrohr perforiert, aus verzinktem Stahl, Brandverhaltensklasse DIN EN 13501-1 A1 -s1, d0 (nichtbrennbar), Verbindung mit Einsteckenden, geschraubt/genietet, mit Dichtungsband.
Menge: 7,000 St
Leistungsbereichkatalog: 075
Kostengruppe DIN 276 2018-12: 431

**01.03.0320 Schalldämpfer rund Druckdifferenz bis 30Pa DN160**
STLB-Bau 2025-10 075
Schalldämpfer, rund, für Luftleitungseinbau einschl. Gehäuse, Druckdifferenz bis 30 Pa,
Mind.-Dämpfung bei den Oktavmittenfrequenzen 63/125/250/500/1000/2000/4000/8000 Hz in dB '3/5/10/20/34/33/21/16'

wirksame Schalldämpferlänge in mm '1000'
DN 160, Absorptionsschicht biolöslich im Sinne der TRGS 905, Dicke 50 mm, Luftdichtheitsklasse ATC3 DIN EN 16798-3, Außenrohr aus verzinktem Stahl, Innenrohr perforiert, aus verzinktem Stahl, Brandverhaltensklasse DIN EN 13501-1 A1 -s1, d0 (nichtbrennbar), Verbindung mit Einsteckenden, geschraubt/genietet, mit Dichtungsband.
Menge: 6,000 St
Leistungsbereichkatalog: 075
Kostengruppe DIN 276 2018-12: 431

**01.03.0330 Schalldämpfer rund Druckdifferenz bis 30Pa DN200**
STLB-Bau 2025-10 075
Schalldämpfer, rund, für Luftleitungseinbau einschl. Gehäuse, Druckdifferenz bis 30 Pa,
Mind.-Dämpfung bei den Oktavmittenfrequenzen 63/125/250/500/1000/2000/4000/8000 Hz in dB '3/4/8/17/31/25/15/12'

wirksame Schalldämpferlänge in mm '1000'
DN 200, Absorptionsschicht biolöslich im Sinne der TRGS 905, Dicke 50 mm, Luftdichtheitsklasse ATC3 DIN EN 16798-3, Außenrohr aus verzinktem Stahl, Innenrohr perforiert, aus verzinktem Stahl, Brandverhaltensklasse DIN EN 13501-1 A1 -s1, d0 (nichtbrennbar), Verbindung mit Einsteckenden, geschraubt/genietet, mit Dichtungsband.
Menge: 4,000 St
Leistungsbereichkatalog: 075
Kostengruppe DIN 276 2018-12: 431

#### Abschnitt 01.04 Lufteinlässe und -auslässe

**01.04.0010 Decken-Drallluftdurchlass Luftstrahl einstellbar Frontpl quadratisch Gr.300**
STLB-Bau 2026-04 075
Decken-Drallluftdurchlass, Luftstrahl einstellbar, für Montage unter Decke, mit axial angeordneten Luftschlitzen, mit einstellbaren Luftleitelementen, Frontplatte quadratisch, Frontplatte und Luftleitelemente aus beschichtetem Stahl, Nenngröße 300, mit Anschlusskasten und Luftleitungsanschluss aus verzinktem Stahl, Lage seitlich, mit Lippendichtung,
Anschlussstutzendurchmesser in mm '160'.
Menge: 40,000 St
Leistungsbereichkatalog: 075
Kostengruppe DIN 276 2018-12: 431

**01.04.0020 Decken-Drallluftdurchlass Luftstrahl einstellbar Frontpl quadratisch Gr.500**
STLB-Bau 2026-04 075
Decken-Drallluftdurchlass, Luftstrahl einstellbar, für Montage unter Decke, mit axial angeordneten Luftschlitzen, mit einstellbaren Luftleitelementen, Frontplatte quadratisch, Frontplatte und Luftleitelemente aus beschichtetem Stahl, Nenngröße 500, mit Anschlusskasten und Luftleitungsanschluss aus verzinktem Stahl, Lage seitlich, mit Lippendichtung,
Anschlussstutzendurchmesser in mm '200'.
Menge: 7,000 St
Leistungsbereichkatalog: 075
Kostengruppe DIN 276 2018-12: 431

**01.04.0030 Decken-Drallluftdurchlass Luftstrahl einstellbar Frontpl quadratisch Gr.600**
STLB-Bau 2026-04 075
Decken-Drallluftdurchlass, Luftstrahl einstellbar, für Montage unter Decke, mit axial angeordneten Luftschlitzen, mit einstellbaren Luftleitelementen, Frontplatte quadratisch, Frontplatte und Luftleitelemente aus beschichtetem Stahl, Nenngröße 600, mit Anschlusskasten und Luftleitungsanschluss aus verzinktem Stahl, Lage seitlich, mit Lippendichtung,
Anschlussstutzendurchmesser in mm '200'.
Menge: 11,000 St
Leistungsbereichkatalog: 075
Kostengruppe DIN 276 2018-12: 431

**01.04.0040 Decken-Drallluftdurchlass Luftstrahl einstellbar Frontpl quadratisch Gr.625**
STLB-Bau 2026-04 075
Decken-Drallluftdurchlass, Luftstrahl einstellbar, für Montage unter Decke, mit axial angeordneten Luftschlitzen, mit einstellbaren Luftleitelementen, Frontplatte quadratisch, Frontplatte und Luftleitelemente aus beschichtetem Stahl, Nenngröße 625, mit Anschlusskasten und Luftleitungsanschluss aus verzinktem Stahl, Lage seitlich, mit Lippendichtung,
Anschlussstutzendurchmesser in mm '200'.
Menge: 8,000 St
Leistungsbereichkatalog: 075
Kostengruppe DIN 276 2018-12: 431

**01.04.0050 Luftventil Zuluft 100mm beschStahl**
STLB-Bau 2025-10 075
Luftventil, für Zuluft, für Einbau in runde Luftleitungen, Nenngröße 100 mm, mit Ventilsitz und manuell einstellbarem Ventilteller, aus beschichtetem Stahl, mit Einbaurahmen aus beschichtetem Stahl.
Menge: 90,000 St
Leistungsbereichkatalog: 075
Kostengruppe DIN 276 2018-12: 431

**01.04.0060 Luftventil Zuluft 125mm beschStahl**
STLB-Bau 2025-10 075
Luftventil, für Zuluft, für Einbau in runde Luftleitungen, Nenngröße 125 mm, mit Ventilsitz und manuell einstellbarem Ventilteller, aus beschichtetem Stahl, mit Einbaurahmen aus beschichtetem Stahl.
Menge: 9,000 St
Leistungsbereichkatalog: 075
Kostengruppe DIN 276 2018-12: 431

**01.04.0070 Luftventil Zuluft 200mm beschStahl**
STLB-Bau 2025-10 075
Luftventil, für Zuluft, für Einbau in runde Luftleitungen, Nenngröße 200 mm, mit Ventilsitz und manuell einstellbarem Ventilteller, aus beschichtetem Stahl, mit Einbaurahmen aus beschichtetem Stahl.
Menge: 5,000 St
Leistungsbereichkatalog: 075
Kostengruppe DIN 276 2018-12: 431

**01.04.0080 Luftventil Abluft 100mm beschStahl**
STLB-Bau 2025-10 075
Luftventil, für Abluft, für Einbau in runde Luftleitungen, Nenngröße 100 mm, mit Ventilsitz und manuell einstellbarem Ventilteller, aus beschichtetem Stahl, mit Einbaurahmen aus beschichtetem Stahl.
Menge: 96,000 St
Leistungsbereichkatalog: 075
Kostengruppe DIN 276 2018-12: 431

**01.04.0090 Luftventil Abluft 125mm beschStahl**
STLB-Bau 2025-10 075
Luftventil, für Abluft, für Einbau in runde Luftleitungen, Nenngröße 125 mm, mit Ventilsitz und manuell einstellbarem Ventilteller, aus beschichtetem Stahl, mit Einbaurahmen aus beschichtetem Stahl.
Menge: 10,000 St
Leistungsbereichkatalog: 075
Kostengruppe DIN 276 2018-12: 431

**01.04.0100 Luftventil Abluft 200mm beschStahl**
STLB-Bau 2025-10 075
Luftventil, für Abluft, für Einbau in runde Luftleitungen, Nenngröße 200 mm, mit Ventilsitz und manuell einstellbarem Ventilteller, aus beschichtetem Stahl, mit Einbaurahmen aus beschichtetem Stahl.
Menge: 5,000 St
Leistungsbereichkatalog: 075
Kostengruppe DIN 276 2018-12: 431

**01.04.0110 Schutzgitter**
Gitter zum Schutz vor eindringenden Fremdkörpern oder Kleintieren
Material: verzinktem Stahlblech, Edelstahl (V2A, V4A) oder Aluminium
Ausführung:  Welldrahtgitter (20x20x2,5mm) auf einem Luftkanal-Profilrahmen befestigen
Menge: 0,350 m2
Kostengruppe DIN 276 2018-12: 431

**01.04.0120 Sicherheitsgitter**
Sicherheitsgitter für hohe Sicherheitsanforderungen und hohem Grad an Robustheit. Lüftungsgitter aus rostfreiem Stahl AISI 304, Edelstahloberfläche gebürstet. Anschlusskasten mit seitlichem Anschluss aus verzinktem Stahlblech
Auslass: 150x150mm
Anschlussgröße: DN100
Frontplatte: 230x230mm
Menge: 4,000 St
Kostengruppe DIN 276 2018-12: 431

**01.04.0130 Wetterschutzgitter rechteckig B 2000mm H 1000mm Stahl verz**
STLB-Bau 2026-04 075
Wetterschutzgitter, für Außenluft, rechteckig, Nennbreite 2000 mm, Nennhöhe 1000 mm, mit Profillamellen, Rahmen und Lamellen aus verzinktem Stahl, beschichtet,
Farbton 'nach Wahl des Auftraggebers'

Anordnung Lamellen waagerecht, mit Vogelschutzgitter aus verzinktem Stahl, Ausführung gemäß Einzelbeschreibung,
Einzelbeschreibungs-Nr 'sowohl für Außenluft wie auch für Fortluft geeignet, Bündig mit Sichtschutz (Streckmetallfassade) montiert'.
Menge: 2,000 St
Leistungsbereichkatalog: 075
Kostengruppe DIN 276 2018-12: 431

#### Abschnitt 01.05 Wärmedämmung

*Hinweis: Luftleitungen im Schacht*
Schacht
Bei der Kalkulation ist zu berücksichtigen, dass Kanäle vor Montage vorisoliert werden müssen.

**01.05.0010 Wärmedämmung Luftltg Kanten-L 500-1000mm Gebäude Mineralwolle AS-Qualität hydrophobiert Lamellenmatte druckfest D 30mm**
STLB-Bau 2025-10 047
Wärmedämmung ohne Ummantelung DIN 4140 an haus- und betriebstechnischen Anlagen, an Luftleitung, rechteckig, Maße DIN EN 1505, Kantenlänge über 500 bis 1000 mm, im Gebäude, Dämmung aus Mineralwolle DIN EN 14303, AS-Qualität und hydrophobiert, als Lamellenmatte, druckfest, einlagig, Dämmschichtdicke 30 mm, Brandverhaltensklasse DIN EN 13501-1 A1 (nichtbrennbar), Schmelzpunkt größer 1000 Grad C, DIN 4102-17, Wärmeleitfähigkeit 0,040 W/(mK) bei 40 Grad C Mitteltemperatur DIN EN 12667, kaschiert mit Alufolie, Arbeitshöhe des Montageortes über 3,5 bis 5,5 m über der Standfläche des hierfür erforderlichen Gerüstes, Gerüst wird gesondert vergütet, Ausführung gemäß Einzelbeschreibung,
Einzelbeschreibungs-Nr 'einschließlich Ausschnitt für Fühler, Einbauteile, Tragkonstruktionen o.ä.'.
Menge: 15,000 m2
Leistungsbereichkatalog: 047
Kostengruppe DIN 276 2018-12: 431

**01.05.0020 Wärmedämmung Luftltg Kanten-L 1000-1500mm Gebäude Mineralwolle AS-Qualität hydrophobiert Lamellenmatte druckfest D 30mm**
STLB-Bau 2025-10 047
Wärmedämmung ohne Ummantelung DIN 4140 an haus- und betriebstechnischen Anlagen, an Luftleitung, rechteckig, Maße DIN EN 1505, Kantenlänge über 1000 bis 1500 mm, im Gebäude, Dämmung aus Mineralwolle DIN EN 14303, AS-Qualität und hydrophobiert, als Lamellenmatte, druckfest, einlagig, Dämmschichtdicke 30 mm, Brandverhaltensklasse DIN EN 13501-1 A1 (nichtbrennbar), Schmelzpunkt größer 1000 Grad C, DIN 4102-17, Wärmeleitfähigkeit 0,040 W/(mK) bei 40 Grad C Mitteltemperatur DIN EN 12667, kaschiert mit Alufolie, Arbeitshöhe des Montageortes über 3,5 bis 5,5 m über der Standfläche des hierfür erforderlichen Gerüstes, Gerüst wird gesondert vergütet, Ausführung gemäß Einzelbeschreibung,
Einzelbeschreibungs-Nr 'einschließlich Ausschnitt für Fühler, Einbauteile, Tragkonstruktionen o.ä.'.
Menge: 40,000 m2
Leistungsbereichkatalog: 047
Kostengruppe DIN 276 2018-12: 431

**01.05.0030 Formstück Mineralwolle AS-Qualität hydrophobiert Wärmedämmung Luftltg Kanten-L bis 500mm Gebäude 0,040W/(mK) einlagig D 30mm kaschiert Alu-Folie**
STLB-Bau 2025-10 047
Formstück aus Mineralwolle DIN EN 14303, AS-Qualität und hydrophobiert, Wärmedämmung DIN 4140 an haus- und betriebstechnischen Anlagen, an Luftleitung, rechteckig, Kantenlänge bis 500 mm, Maße DIN EN 1505, im Gebäude, Brandverhaltensklasse DIN EN 13501-1 A1 (nichtbrennbar), Wärmeleitfähigkeit 0,040 W/(mK) bei 40 Grad C Mitteltemperatur DIN EN 12667, einlagig, Dämmschichtdicke 30 mm, kaschiert mit Aluminiumfolie, Arbeitshöhe des Montageortes über 3,5 bis 5,5 m über der Standfläche des hierfür erforderlichen Gerüstes, Gerüst wird gesondert vergütet, Ausführung gemäß Einzelbeschreibung,
Einzelbeschreibungs-Nr 'einschließlich Ausschnitt für Fühler, Einbauteile, Tragkonstruktionen o.ä.'
.
Menge: 230,000 m2
Leistungsbereichkatalog: 047
Kostengruppe DIN 276 2018-12: 431

**01.05.0040 Formstück Mineralwolle AS-Qualität hydrophobiert Wärmedämmung Luftltg Kanten-L 500-1000mm Gebäude 0,040W/(mK) einlagig D 30mm kaschiert Alu-Folie**
STLB-Bau 2025-10 047
Formstück aus Mineralwolle DIN EN 14303, AS-Qualität und hydrophobiert, Wärmedämmung DIN 4140 an haus- und betriebstechnischen Anlagen, an Luftleitung, rechteckig, Kantenlänge über 500 bis 1000 mm, Maße DIN EN 1505, im Gebäude, Brandverhaltensklasse DIN EN 13501-1 A1 (nichtbrennbar), Wärmeleitfähigkeit 0,040 W/(mK) bei 40 Grad C Mitteltemperatur DIN EN 12667, einlagig, Dämmschichtdicke 30 mm, kaschiert mit Aluminiumfolie, Arbeitshöhe des Montageortes über 3,5 bis 5,5 m über der Standfläche des hierfür erforderlichen Gerüstes, Gerüst wird gesondert vergütet, Ausführung gemäß Einzelbeschreibung,
Einzelbeschreibungs-Nr 'einschließlich Ausschnitt für Fühler, Einbauteile, Tragkonstruktionen o.ä.'
.
Menge: 145,000 m2
Leistungsbereichkatalog: 047
Kostengruppe DIN 276 2018-12: 431

**01.05.0050 Formstück Mineralwolle AS-Qualität hydrophobiert Wärmedämmung Luftltg Kanten-L 1000-1500mm Gebäude 0,040W/(mK) einlagig D 30mm kaschiert Alu-Folie**
STLB-Bau 2025-10 047
Formstück aus Mineralwolle DIN EN 14303, AS-Qualität und hydrophobiert, Wärmedämmung DIN 4140 an haus- und betriebstechnischen Anlagen, an Luftleitung, rechteckig, Kantenlänge über 1000 bis 1500 mm, Maße DIN EN 1505, im Gebäude, Brandverhaltensklasse DIN EN 13501-1 A1 (nichtbrennbar), Wärmeleitfähigkeit 0,040 W/(mK) bei 40 Grad C Mitteltemperatur DIN EN 12667, einlagig, Dämmschichtdicke 30 mm, kaschiert mit Aluminiumfolie, Arbeitshöhe des Montageortes über 3,5 bis 5,5 m über der Standfläche des hierfür erforderlichen Gerüstes, Gerüst wird gesondert vergütet, Ausführung gemäß Einzelbeschreibung,
Einzelbeschreibungs-Nr 'einschließlich Ausschnitt für Fühler, Einbauteile, Tragkonstruktionen o.ä.'
.
Menge: 80,000 m2
Leistungsbereichkatalog: 047
Kostengruppe DIN 276 2018-12: 431

**01.05.0060 Formstück Mineralwolle AS-Qualität hydrophobiert Wärmedämmung Luftltg Kanten-L 1500-2000mm Gebäude 0,040W/(mK) einlagig D 30mm kaschiert Alu-Folie**
STLB-Bau 2025-10 047
Formstück aus Mineralwolle DIN EN 14303, AS-Qualität und hydrophobiert, Wärmedämmung DIN 4140 an haus- und betriebstechnischen Anlagen, an Luftleitung, rechteckig, Kantenlänge über 1500 bis 2000 mm, Maße DIN EN 1505, im Gebäude, Brandverhaltensklasse DIN EN 13501-1 A1 (nichtbrennbar), Wärmeleitfähigkeit 0,040 W/(mK) bei 40 Grad C Mitteltemperatur DIN EN 12667, einlagig, Dämmschichtdicke 30 mm, kaschiert mit Aluminiumfolie, Arbeitshöhe des Montageortes über 3,5 bis 5,5 m über der Standfläche des hierfür erforderlichen Gerüstes, Gerüst wird gesondert vergütet, Ausführung gemäß Einzelbeschreibung,
Einzelbeschreibungs-Nr 'einschließlich Ausschnitt für Fühler, Einbauteile, Tragkonstruktionen o.ä.'
.
Menge: 35,000 m2
Leistungsbereichkatalog: 047
Kostengruppe DIN 276 2018-12: 431

*Hinweis: Luftleitungen im Außenbereich*

**01.05.0070 Wärmedämmung Ummantelung Luftltg Kanten-L 1000-1500mm im Freien Mineralwolle AS-Qualität hydrophobiert Lamellenmatte druckfest D 50mm Mantel Blech Stahl verz**
STLB-Bau 2025-10 047
Wärmedämmung einschl. Ummantelung DIN 4140 an haus- und betriebstechnischen Anlagen, an Luftleitung, rechteckig, Maße DIN EN 1505, Kantenlänge über 1000 bis 1500 mm, im Freien, Dämmung aus Mineralwolle DIN EN 14303, AS-Qualität und hydrophobiert, als Lamellenmatte, druckfest, einlagig, Dämmschichtdicke 50 mm, Brandverhaltensklasse DIN EN 13501-1 A1 (nichtbrennbar), Schmelzpunkt größer 1000 Grad C, DIN 4102-17, Wärmeleitfähigkeit 0,040 W/(mK) bei 40 Grad C Mitteltemperatur DIN EN 12667, kaschiert mit Alufolie, Ummantelung aus nichtprofiliertem Blech, Stahl, feuerverzinkt, Blechdicke 0,7 mm, Überlappungen vernieten und mit plastischem Dichtstoff abdichten, Arbeitshöhe des Montageortes bis 3,5 m über der Standfläche des hierfür erforderlichen Gerüstes.
Menge: 60,000 m2
Leistungsbereichkatalog: 047
Kostengruppe DIN 276 2018-12: 431

**01.05.0080 Wärmedämmung Ummantelung Luftltg Kanten-L 1500-2000mm im Freien Mineralwolle AS-Qualität hydrophobiert Lamellenmatte druckfest D 50mm Mantel Blech Stahl verz**
STLB-Bau 2025-10 047
Wärmedämmung einschl. Ummantelung DIN 4140 an haus- und betriebstechnischen Anlagen, an Luftleitung, rechteckig, Maße DIN EN 1505, Kantenlänge über 1500 bis 2000 mm, im Freien, Dämmung aus Mineralwolle DIN EN 14303, AS-Qualität und hydrophobiert, als Lamellenmatte, druckfest, einlagig, Dämmschichtdicke 50 mm, Brandverhaltensklasse DIN EN 13501-1 A1 (nichtbrennbar), Schmelzpunkt größer 1000 Grad C, DIN 4102-17, Wärmeleitfähigkeit 0,040 W/(mK) bei 40 Grad C Mitteltemperatur DIN EN 12667, kaschiert mit Alufolie, Ummantelung aus nichtprofiliertem Blech, Stahl, feuerverzinkt, Blechdicke 0,7 mm, Überlappungen vernieten und mit plastischem Dichtstoff abdichten, Arbeitshöhe des Montageortes bis 3,5 m über der Standfläche des hierfür erforderlichen Gerüstes.
Menge: 15,000 m2
Leistungsbereichkatalog: 047
Kostengruppe DIN 276 2018-12: 431

**01.05.0090 Formstück Mineralwolle AS-Qualität hydrophobiert Wärmedämmung Ummantelung Luftltg Kanten-L 1000-1500mm im Freien 0,040W/(mK) einlagig D 50mm kaschiert Alu-Folie Mantel Blech Stahl verz D 0,7mm vernieten Dichtstoff abdichten**
STLB-Bau 2025-10 047
Formstück aus Mineralwolle DIN EN 14303, AS-Qualität und hydrophobiert, Wärmedämmung einschl. Ummantelung DIN 4140 an haus- und betriebstechnischen Anlagen, an Luftleitung, rechteckig, Kantenlänge über 1000 bis 1500 mm, Maße DIN EN 1505, im Freien, Brandverhaltensklasse DIN EN 13501-1 A1 (nichtbrennbar), Wärmeleitfähigkeit 0,040 W/(mK) bei 40 Grad C Mitteltemperatur DIN EN 12667, einlagig, Dämmschichtdicke 50 mm, kaschiert mit Aluminiumfolie, Ummantelung aus nichtprofiliertem Blech, Stahl, feuerverzinkt, Blechdicke 0,7 mm, vernieten, mit Dichtstoff abdichten, Arbeitshöhe des Montageortes bis 3,5 m über der Standfläche des hierfür erforderlichen Gerüstes.
Menge: 40,000 m2
Leistungsbereichkatalog: 047
Kostengruppe DIN 276 2018-12: 431

**01.05.0100 Formstück Mineralwolle AS-Qualität hydrophobiert Wärmedämmung Ummantelung Luftltg Kanten-L 1500-2000mm im Freien 0,040W/(mK) einlagig D 50mm kaschiert Alu-Folie Mantel Blech Stahl verz D 0,7mm vernieten Dichtstoff abdichten**
STLB-Bau 2025-10 047
Formstück aus Mineralwolle DIN EN 14303, AS-Qualität und hydrophobiert, Wärmedämmung einschl. Ummantelung DIN 4140 an haus- und betriebstechnischen Anlagen, an Luftleitung, rechteckig, Kantenlänge über 1500 bis 2000 mm, Maße DIN EN 1505, im Freien, Brandverhaltensklasse DIN EN 13501-1 A1 (nichtbrennbar), Wärmeleitfähigkeit 0,040 W/(mK) bei 40 Grad C Mitteltemperatur DIN EN 12667, einlagig, Dämmschichtdicke 50 mm, kaschiert mit Aluminiumfolie, Ummantelung aus nichtprofiliertem Blech, Stahl, feuerverzinkt, Blechdicke 0,7 mm, vernieten, mit Dichtstoff abdichten, Arbeitshöhe des Montageortes bis 3,5 m über der Standfläche des hierfür erforderlichen Gerüstes.
Menge: 35,000 m2
Leistungsbereichkatalog: 047
Kostengruppe DIN 276 2018-12: 431

**01.05.0110 Zwischenraum schließen mit Mineralwolle**
Zwischenraum von Wanddurchbruch, ohne Brandschutzanforderungen mit Mineralwolle schließen Ringspalt ist parallel zum Brandschutzmörtel umlaufend anzusetzen. Es müssen sowohl die Durchbrüche in Massiven als auch die Aussparrungen in den Trockenbauwänden mit Mineralwolle geschlossen werden.
Ringspaltbreite bis 80 mm, Bauteildicke bis 300 mm. Abrechnung je Durchführung.
Menge: 110,000 St
Kostengruppe DIN 276 2018-12: 431

### Bereich 02 KG 434 Kälteanlagen

#### Abschnitt 02.01 Kaltwasser- Kälteerzeugung

**02.01.0010 Kältemaschine**
Luft-Wasser-Wärmepumpe zur Außenaufstellung ausgestattet mit frequenzgeregelten vollhermetischen Scrollverdichter für das Kältemittel R290 (Propan)
Die Luft-Wasser-Wärmepumpe, mit frequenzgeregelten vollhermetischen Scrollverdichter und Axialventilatoren zur Außenaufstellung, die speziell für den Heizbetrieb optimiert wurde.

Geräteaufbau
Das Gehäuse ist für die Außenaufstellung entwickelt und besteht aus einem stabilen Tragrahmen mit abnehmbaren Verkleidungspaneelen. Die verzinkten Bleche sind mit Polyesterpulver RAL 5017 / 7035 bei 180° lackiert. Alle Schrauben und Nieten sind aus rostfreiem Stahl. Sämtliche Komponenten, wie zum Beispiel Schaltschrank, Verdichter, Plattenwärmetauscher, Luftwärmetauscher, Ventilatoren usw. befinden sich in einer kompakten und bei Auslieferung betriebsfertig zusammengebauten Einheit. Das Gerät ist mit Kältemittel vorgefüllt und die Wasser- und Elektroanschlüsse sind für die Vor-Ort-Installation vorbereitet. Die Verdichter und weitere kältetechnische Komponenten sind luftstromtechnisch getrennt, wartungsfreundlich von außen zugänglich und innerhalb der Maschineneinheit, in einem abgetrennten Geräteteil, angeordnet. Dieser abgetrennte Geräteteil bildet einen geschlossenen Maschinenraum.

Verdichter
Die Einheit ist mit einem leisen und vibrationsarmen Inverter-Scrollverdichter ausgestattet. Der Verdichter benötigen keine Ventilplatten und hat nur wenige bewegliche Teile. Er zeichnet sich durch hohe Toleranz gegenüber angesaugten Flüssigkeiten und Schmutzpartikeln, ein niedriges Anlaufmoment, kleinen Schadraum, geringe Rückexpansion und hohe Leistungsziffer aus. Die integrierte Inverter-Regelung ermöglicht eine stufenlose Anpassung der Verdichterleistung, was zu einem hohen Wirkungsgrad führt. Die Kommunikation zwischen Inverter und Gerätesteuerung erfolgt über eine interne Datenverbindung. Eine Ölsumpfheizung hält die Öltemperatur während der Stillstandzeiten auf Betriebstemperatur, um Ölaufschäumen und Viskositätsverlust zu vermeiden. Der Verdichter ist innerhalb der Maschineneinheit so angeordnet, dass er von außen leicht zugänglich ist. Dies ermöglicht Wartungs- und Servicearbeiten, während die Einheit in Betrieb ist. Die Inverterregelung verfügt über einen internen elektronischen Schutz gegen Übertemperatur, Überstrom sowie Über- und Unterspannung. Durch die permanente Überwachung der Einsatzgrenzen wird eine längere Lebensdauer und ein verschleißfreier Betrieb gewährleistet.

Plattenwärmetauscher (Nutzerseite)
Der gelötete Plattenwärmetauscher besteht aus profilierten Edelstahlplatten (1.4401, AISI 316), die durch Kupfer miteinander verbunden sind.
Zur Wärmedämmung und Vermeidung von Kondensat ist der Wärmetauscher mit einer diffusionsdichten Isolierung aus PU-Schaumstoff ausgestattet. Standardmäßig sind eine Frostschutzheizung, ein Temperaturfühler und ein Differenzdruckschalter integriert, um den Wärmetauscher zu schützen.

Verdampfer/Verflüssiger (Luftwärmetauscher)
Die Luftwärmetauscherpakete bestehen aus versetzt angeordneten Kupferrohren, die mit hydrophilen Aluminiumlamellen versehen sind. Unterhalb des Wärmetauschers ist eine Kondensatwanne montiert.

Axialventilatoren

Kältekreis
Der Kältekreise wurde speziell für den Einsatz von Kältemittel R290 konzipiert.
Der Kältekreis enthält nachfolgende wesentliche Bauteile:
- Serviceanschlüsse: Serviceanschlüsse auf der Hoch- und Niederdruckseite ermöglichen alle notwendigen Servicearbeiten.
- Druckgeber: Auf der Hoch- und Niederdruckseite sind jeweils Druckgeber eingebunden, die den Druck überwachen.
- Filtertrockner: Vor dem Expansionsorgan sitzt ein Filtertrockner, der Feuchtigkeit, Fremdkörper, Paraffine und andere Substanzen zurückhält und bindet, um das Expansionsventil zu schützen.
- Kältemittelschauglas: Direkt nach dem Filtertrockner befindet sich ein Kältemittelschauglas mit Feuchtigkeitsindikator zur Überwachung des Kältemittelzustandes.
- 4-Wege-Umkehrventil: Der Kältekreis ist mit einem 4-Wege-Ventil ausgestattet, das eine kältetechnische Kreislaufumkehr ermöglicht. Dadurch können Wärmequelle und Wärmesenke bei gleichbleibendem Verdichter-Wirksinn getauscht werden.
- Kältemittelsammler: Der Kältemittelsammler ist in der Flüssigkeitsleitung installiert und sorgt für eine ausreichende Flüssigkeitsvorlage. Er schützt das System vor Flüssigkeitsschlägen und verhindert mögliche Leistungsverluste
- Leitungsisolierung: Die Kältemittelleitungen vom Wärmetauscher zum 4-Wege-Umkehrventil und die ständige Saugleitung vom 4-Wege-Umkehrventil zum Verdichter sind mit geschlossenzelligem Schaumstoff wärme- und diffusionsdicht gedämmt.
- Verstellbare Druckschalter: Hoch- und Niederdruckschalter sind verstellbar, um die Einheit individuell anzupassen und vor zu hohem bzw. zu niedrigem Kältemitteldruck zu schützen.
- Überdrucksicherheitsventil: Ein baumustergeprüftes Überdrucksicherheitsventil schützt vor dem Überschreiten des maximal zulässigen Kältemitteldrucks.

Elektronisches Expansionsventil (EEV)
Der Kältekreis ist standardmäßig mit einem elektronischen Expansionsventil ausgerüstet, wodurch diverse Verbesserungen realisiert werden können. Dazu gehören:
- Überhitzungsregler der neuesten Generation für eine optimale Überhitzungsregelung auch bei schwankenden Lasten für die unabhängige Ansteuerung von elektronischen Expansionsventilen mit bipolarem Schrittmotor vieler gängiger Hersteller, kommuniziert über CAN-Bus mit dem Controller
- Ein Einschwingzustand des Kältekreises bzw. eine konstante Überhitzung wird schneller erreicht
- Funktionsgrenzen des Verdichters können besser angepasst werden
- Erhöhung der Leistungszahlen vor allem im Teillastbereich möglich, dadurch lassen sich beträchtliche Energieeinsparungen erreichen
- Aktueller sowie errechneter Öffnungsgrad des Expansionsventils können am Kältemaschinenregler angezeigt werden
- Schutz vor zu hohem Verdampfungsdruck (MOP)
- Schutz vor zu niedrigem Verdampfungsdruck (LOP)
- Mittels Niederdrucktransmitter und einem Temperaturfühler werden die Kältemitteldrücke bzw. die Kältemitteltemperaturen nach dem Verdampfer gemessen und dem elektronischen Überhitzungsregler weitergegeben.

Sicherheitskette (Leckagewarnsystem)
Um ein hohes Sicherheitsniveau zu gewährleisten, ist die Maschine mit einem ATEX-zertifizierten Gasdetektor ausgestattet, der für brennbare Gase geeignet ist. Der Sensor löst bei 10 % der unteren Explosionsgrenze (LFL) einen Alarm aus. Dieser Alarm aktiviert eine rote LED-Statusanzeige auf dem Bedienfeld und wird von der Steuerung verwaltet, um eine Reihe von Sicherheitsmaßnahmen einzuleiten. Diese Maßnahmen gewährleisten das höchstmögliche Sicherheitsniveau. Bei einer Leckagemeldung wird ein potenzialfreier Störausgang aktiviert. Zusätzlich sorgt ein eingebauter ATEX-Abluftventilator für die Belüftung des Verdichterbereichs bei Leckageerkennung.
Die Konformität der Installation zu den geltenden Normen und Richtlinien obliegt dem Betreiber, Planer, Installateur und Ersteller. Hierzu ist es zwingend notwendig, dass der Betreiber eine Gefährdungsbeurteilung unter anderem nach Betriebssicherheitsverordnung, IEC 60335-2-40:2018, ISO 817 bzw. der DIN EN 378-1/3 erstellt.

Schaltschrank
Schaltschrank (IP54), unterteilt in Leistungs- und Regelungsteil, gefertigt nach den Richtlinien der EN 60204-1. Der Schaltschrank ist betriebsfertig verdrahtet und enthält alle notwendigen Schalt-, Regel- und Sicherheitsgeräte für den Betrieb der Einheit. Ein auf den Bemessungsstrom der Einheit abgestimmter Hauptschalter mit Stellungsanzeige ermöglicht die allpolige Unterbrechung der Stromzufuhr. Das Öffnen des Schaltschranks ist nur nach allpoliger Spannungsfreischaltung der Maschine möglich. Im Einklang mit den sicherheitstechnischen Vorschriften sind alle spannungsführenden Teile im Schaltschrank durch Berührungsschutzvorrichtungen gesichert. Zur besseren Übersichtlichkeit sind sämtliche Kabel, soweit möglich, in Kabelkanälen verlegt. Alle Bauteile sind auf Hutschienen gemäß DIN EN 50022 montiert. Die Steuerkabel im Schaltschrank sind vollständig nummeriert, um die Identifizierung zu erleichtern. Die Kabelenden sind mit Aderendhülsen versehen. Alle für die Kommunikation mit externen Komponenten notwendigen Kabel sind auf einer Klemmleiste aufgelegt. Auch die Anbindung an die Gebäudeleittechnik (GLT) erfolgt über vorbereitete Kontakte und Schnittstellen auf der Klemmleiste.

Standard-Ausstattung des Schaltschranks:
- Lasttrennschalter mit Sicherheits-Türverriegelung: Gewährleistet die sichere Trennung der Stromversorgung und verhindert das Öffnen der Tür bei eingeschaltetem Schalter.
- Schmelzsicherungen: Schützen die Haupt- und Hilfsstromkreise vor Kurzschlüssen und Überlastungen.
- Mikroprozessorregelung: Steuert und regelt alle Komponenten der Einheit sowie alle Erweiterungsplatinen mit den erforderlichen Ein- und Ausgängen.
- Leistungsschütze: Für den Betrieb der Verdichtern und Ventilatoren.
- Leistungsschütze: Für den Betrieb der Verdichtern, Ventilatoren und Pumpen.
- Drehzahlregelung der Ventilatoren: Ermöglicht die Anpassung der Lüftergeschwindigkeit an die Betriebsbedingungen.
- Bedienterminal: In der Schaltschrankfront integriert, mit graphischem LCD-Display und 8 Multifunktionstasten für eine benutzerfreundliche Bedienung.
- Modul zur Regelung des elektronischen Expansionsventils: Für jeden Kältekreis individuell.
- Ansteuerung von einem 4-Wege-Ventil für die kältemittelseitige Umschaltung Heiz- oder Kühlbetrieb und der Abtauautomatik optimiert und unabhängig für jeden Kältekreis
- Potentialfreier Sammelstörmeldekontakt: Ermöglicht die Überwachung und Meldung von Störungen.
- Potentialfreie Betriebsmeldekontakte: Für Verdichter und Ventilatoren, zur Anzeige des Betriebsstatus.
- Digitaler Eingang für externen Fern Ein/Aus
- Kontrollleuchten: Signalisieren die Spannungsversorgung des Leckagekontrollsystems, Störungen des Kältemittelleckagesensors und Kältemittelleckagealarme.
- Transformator für die Steuerspannung (wie Steuerstromkreis, Kurbelwannenheizung, Elektrozusatzheizungen, Begleitheizungen) 230V~ / 24V~
- Phasenüberwachungsrelais: Überwacht die Phasenfolge und -ausfälle.
- Außenlufttemperaturfühler

Weitere Merkmale:
Die Spannungsversorgung erfolgt über einen einzigen Stromversorgungspunkt (Versorgungsspannung 400 V / 3~ + N / 50 Hz). Der Schaltschrank verfügt über einen eigenen, risikofreien 24V~/230V~-Steuerstromkreis, der über einen Transformator gespeist wird. Die drei Stromkreise (400V, 230V, 24V) sind gemäß den gängigen Vorschriften farblich voneinander getrennt.

Mikroprozessorregelung
Das elektronische Bluethink Steuerungs- und Regelsystem steuert und überwacht alle Komponenten der Kältemaschine und regelt die Kaltwassertemperatur in Abhängigkeit der vorhandenen Wärmelast. Es besteht aus einer Mikroprozessoreinheit im Schaltschrank und einem benutzerfreundlichen Bedienteil, das in die Schaltkastenfront integriert ist. Die speziell für die Maschine entwickelten modernsten Algorithmen, gestatten die Überwachung und den Schutz der Gerätekomponenten. Die Benutzeroberfläche zeigt den Gerätestatus und aktuelle Alarme an. Das System ist mit einem 32-bit-ARM9-Prozessor mit 200 MHz und 80 MB Flash-Speicher ausgestattet. Alle Ein- und Ausgänge sind voll programmierbar. Interne Web-Browser-Funktion zur Darstellung wichtiger Parameter wie Anlagen- und Betriebsdaten, Temperaturen, Drücke und Störungen, über HTML sind als Standard vorhanden. Die Mikroprozessor-Steuerung führt ein Regelprogramm aus und ist mit einem Klemmbausatz für den Anschluss der angesteuerten Aktoren (z.B. Verdichter, Ventilatoren, Pumpen, usw.) ausgestattet. Das Regelprogramm und die Parameter sind im FLASH-Speicher gespeichert und bleiben auch bei Stromausfall erhalten. Der Betrieb und die entsprechende Verwaltung der Kühleinheit wird durch den elektronischen Bluethink -Regler und die entsprechende Anwendungssoftware ermöglicht. Bei einigen Konfigurationen können die Einheiten aus mehreren Erweiterungskarten bestehen, die mit Hilfe von einem Kommunikationsbus mit hoher Geschwindigkeit und Zuverlässigkeit miteinander verbunden sind. Der Up- und Download der Gerätesoftware kann über den integrierten USB-Anschluss sowie über einen angeschlossen PC oder ein Notebook erfolgen.

Technische Spezifikationen:
- Digitaleingänge: 20 optoisolierte Eingänge mit einem Kontaktstrom von 10mA.
Analogeingänge: 10 konfigurierbare Eingänge (NTC, PTC, 4-20mA, 0-10V, 0-5V).
- Analogausgänge: 6 Ausgänge (0-10V).
- Digitalausgänge: 10 Ausgänge mit Wechselkontakten.

Verfügbare serielle Ausgänge:
-USB: Universelle Schnittstelle für vielseitige Verbindungen.
- Ethernet: Netzwerkverbindung für schnelle und zuverlässige Datenübertragung.
- RS232 für SMARTlink-Zubehör: Standardisierte Schnittstelle für die Kommunikation mit SMARTlink-Geräten.
- EIA-485 ModBus RTU: Industriestandard für robuste und störungsfreie Datenkommunikation.
- CAN Bus: Hochleistungsfähiges Bussystem für die Vernetzung von Steuergeräten.
Hauptfunktionen der speicherprogrammierbaren Steuerung:
- Automatische Leistungsregelung: Die Steuerung passt die Leistung automatisch an die Wasseraustrittstemperatur an, um den projektspezifischen Betrieb zu gewährleisten.
- Betriebs- und Alarmmeldungen: Anzeige von Betriebszuständen und Alarmen.
- Temperaturanzeigen: Darstellung der Wasser-Ein- und -Austrittstemperaturen.
- Einstellwerte: Anzeige der eingestellten Temperatur- und Differenzwerte.
- Druck- und Temperaturüberwachung: Anzeige der Drücke im Kältesystem sowie Berechnung und Darstellung der Verdampfungs- und Kondensationstemperaturen des Kältemittels.
- Kältekreisüberwachung: Anzeige der Verdampfungstemperatur, Überhitzung und Sauggastemperatur für jeden Kältekreis.
- Statusanzeigen: Darstellung des Status von analogen und digitalen Ein- und Ausgängen.
- Intelligente Abtaufunktion: Die Funktion sorgt; dafür, dass die Abtauzyklen, in Abhängigkeit des Verdampfungsdrucks und der Außenlufttemperatur, optimal gesteuert werden, um die Effizienz zu maximieren und Energieverluste zu minimieren.
- Datenaufzeichnung: Aufzeichnung aller Variablen und Parameter alle 15 Sekunden mit einer Historie von etwa 20 Tagen je nach Maschinengröße.
- Alarmlogbuch: Historie der letzten 100 Störmeldungen mit Betriebsparametern, Datum und Uhrzeit (Black Box Funktion).
- Zugriffsebenen: Mehrere Zugriffsebenen für die Regler-Strukturen, einschließlich eines frei zugänglichen Lesemodus und passwortgeschützten Service- und Konfigurationsebenen.
- Alarmmanagement: Möglichkeit zum Zurücksetzen von Alarmen und Sammel-Alarmkontakt für Fernsignalisierung.
- Alarmbeschreibung: Beschreibung der Alarme.
- Echtzeituhr: Interne Uhr zur Echtzeitanzeige.
- Betriebsstundenzähler: Zähler für die Betriebsstunden der Verdichter.
- Externe Freigabe: Möglichkeit zur externen Freigabe.
- Expansionsventilsteuerung: Ansteuerung des elektronischen Expansionsventils.
- Frostschutz: Schutzfunktion gegen das Einfrieren des Plattenwärmetauschers.
- Zähler der Verdichterstarts: Erfasst die Anzahl der Starts des Verdichters.
- Drucksensoren: Überwachen den Hoch- und Niederdruck zur Kontrolle des Verflüssigungs- und Verdampfungsdrucks.

Steuerungen und Sicherheitsvorrichtungen
- Temperatursensoren: Überwachen die Wassertemperatur am Ein- und Austritt des Wärmetauschers.
- Frostschutzfühler: Installiert an jedem Austritt des Wärmetauschers.
- Überdrucksicherheitsventil: Sichert den Kältemittelkreis gegen Überdruck.
- Phasenüberwachungsrelais: Überwacht die Phasenfolge (Drehfeld) im Stromnetz.
- Hochdruckschalter: Mit manueller Rückstellung zur Überwachung des Drucks.
- Niederdruckschalter: Mit automatische Rückstellung zur Überwachung des Drucks.
- Übertemperaturschutz Verdichter: Schützt den Verdichter vor Überhitzung.
- Übertemperaturschutz Ventilator: Schützt den Ventilator vor Überhitzung.
- Differenzdrucküberwachung: Überwacht den Druckunterschied in den Hydraulikkreisläufen.
- ATEX-zertifizierter Leckagesensor: Erkennt Leckagen in explosionsgefährdeten Bereichen.
- ATEX-zertifizierter Absaugventilator: Absaugventilator für den Einsatz in explosionsgefährdeten Bereichen.

Im Falle, dass der Leckdetektor ein Gasleck erkennt, werden die folgenden Sicherheitsmaßnahmen durchgeführt:
- Sofortige Abschaltung der Anlage: Die gesamte Anlage wird unverzüglich abgeschaltet.
- Trennung der Hauptstromversorgung: Die Hauptstromversorgung wird unterbrochen, um weitere Gefahren zu vermeiden.
- Einschalten des Abluftventilators: Der maschineninterne Abluftventilator wird aktiviert.
- Schaltschrankbelüftungssystems: Das Belüftungssystem des Schaltschranks wird aktiviert.

Netzdienliche Schnittstelle
Die Schnittstelle (Smart Grid Funktion) ermöglicht das gezielte Ansteuern von Wärmepumpen für ein effizientes Lastmanagement und zur Netzdienlichkeit. Netzbetreiber können über diese Schnittstelle den Betrieb der Wärmepumpen steuern, um die Netzstabilität zu gewährleisten und den Energieverbrauch optimal zu regulieren.

Intelligentes Abtaumanagement
Das System reagiert flexibel auf unterschiedliche Umgebungsbedingungen und optimiert kontinuierlich das Abtaumanagement, um höchste Effizienz zu gewährleisten. Die Register- und Ventilatorensektionen sind vollständig voneinander getrennt, was eine autonome Abtauung ermöglicht. Dies bedeutet, dass der Heizbetrieb nicht unterbrochen wird, wenn ein Kreislauf abtaut. Während ein Kreislauf abtaut, kann der andere weiterhin Wärme liefern. Dadurch wird eine stabile Wassertemperatur gewährleistet und die Effizienz erhöht, da die Auswirkungen des Abtauens minimiert werden.

Bedienterminal
Die Benutzeroberfläche besteht aus einem LCD-Grafikdisplay (240*96px) mit 8 Multifunktionstasten und einem 32-Bit-Prozessor. Sie ermöglicht das Ein- und Ausschalten sowie die Verwaltung des gesamten Betriebs der Einheit. Das Multifunktionsdisplay umfasst neben dem LCD auch eine Mikroprozessorkarte, die mithilfe einer Software die Kommunikation mit dem Mikroprozessor und die Anzeige der Daten ermöglicht. Bis zu 2 Displays können an den Mikroprozessor angeschlossen werden.

Merkmale:
- Acht Bedientasten zur Ein- und Ausschaltung, Parametrierung der Einheit und zum Abrufen von Informationen.
- Displayanzeige für Betriebs- und Alarmmeldungen in Klartext
Alarmbeschreibung in Klartext.
- Anzeige der Wasser-Ein- und -Austrittstemperatur sowie der Betriebszustände.
- Wartungs- und Service-Parameter können nach Eingabe der Passwörter für verschiedene Ebenen eingesehen werden.
- Anzeige der wichtigsten kältetechnischen Informationen (z.B. Verdampfungsdruck, Sauggastemperatur, Verflüssigungsdruck, Temperatur des unterkühlten Kältemittels, usw.).

Das Produkt erfüllt die Anforderungen der CE-Zertifizierung gemäß dem europäischen Konformitätsbewertungsverfahren. Um die Sicherheitsstandards zu gewährleisten, wurde die Einheit unter Berücksichtigung der aktuellen Richtlinien und Vorschriften wie der Druckgeräterichtlinie (PED), Maschinenrichtlinie, Niederspannungsrichtlinie, EMV-Richtlinie und WEEE-Richtlinie entwickelt und hergestellt.

Der Transport, die Installation, der Gebrauch und die Lagerung von Einheiten mit hochentzündlichen Kältemitteln (Klasse A3 gemäß ASHRAE 34) müssen den europäischen Normen und Verordnungen sowie gegebenenfalls den lokalen Vorschriften entsprechen.

Eine spezifische Risikoanalyse gemäß den relevanten europäischen Verordnungen und Normen sowie gegebenenfalls den lokalen Vorschriften ist durchzuführen, um die erforderlichen Maßnahmen zur Konformität festzulegen. Dabei sind alle Vorschriften zur Gefährdungsbeurteilung der entsprechenden Verordnungen und Normen strikt einzuhalten.

Technische Daten
Kühlen
Leistungsdaten
Kühlleistung  kW  38.0
Ungenutzte Kapazität  ca. - 15.6%
Gesamtleistungsaufnahme  kW  bis 13
Leistungsaufnahme Verdichter  kW  bis 12.5
Stromaufnahme  A  max 9
Leistungsfaktor  -  ca. 0.97
EER  W/W  ca. 3.02
SEER  W/W  ca. 4.50
ƞs,c  %  ca. 177
SEPR  W/W  ca. 4.94

Quelle
Höhe über N.N.  m  0.0
Trockenkugeltemperatur Außenluft  °C  35.0
rel. Luftfeuchtigkeit Außenluft  %  41.0
Luftvolumenstrom  m³/h  ca. 13361
Leistungsaufnahme Lüfter  kW  ca. 0.34
Stromaufnahme Lüfter  A  ca. 0.742
Verf. stat. Druck Ventilator/en  Pa  0

Verbraucher
Mediumart Äthylengl. Konzentration  %  ca. 34.0
Verunreinigungsfaktor  m²K/kW ca. 0.04400
Mediumtemp. Ein-/Austritt  °C  ca. 12.0/7.0
Fördervolumen  m³/h  ca. 7.349
Druckverlust  kPa  ca. 42.5
verfügbare Förderhöhe Pumpe  kPa  ca. 0.0
Max verfügbare Förderhöhe Pumpe  kPa  ca. 141.6

Schallangaben
Errechnete Schallleistung  dB(A)  max 81
Schalldruckpegel [10.0 m]  dB(A)  max 50

Schalldaten für jedes Oktavband
Hz 63 125 250 500 1000 2000 4000 8000

Gesamt-Schallleistungspegel
dB 82 91 82 74 75 70 74 63

Allgemeine Daten
Verdichtertyp  Scroll
Anzahl Verdichter  1
Anzahl Kältekreise  1
Leistungsstufen  Inverter
Mindesleistungsstufe  %  25.0
Kältemittel  R290
GWP  0.02
gesamt Kältemittel Füllmenge  kg  ca. 4.20
CO2-Äquivalent  kg  ca. 0.0840
Gesamtölmenge  kg  ca. 3.30

Abmessungen
Länge  mm  max. 2210
Breite  mm  max. 1150
Höhe  mm  max. 2160
Transportgewicht  kg  ca. 970
Nettogewicht  kg  max. 950

Ventilatoren
Lüftertyp  Axial
Lüftermotor  EC
Anzahl Ventilatoren  1
Max. Leistungsaufnahme  kW  ca. 1.45
Max. Stromaufnahme  A  ca. 2.80

Elektrische Daten
Nominalspannung  Ph/V/Hz 3/400/50+N
Maximalspannung  V  440
Minimalspannung  V  360
Max. Leistungsaufnahme  kW  34.4
Max. Stromaufnahme  A  51.2
Max. Anlaufstrom  A  10.3
Leistungsaufnahme Standby  kW  0.140
Leistungsfaktor  0.97

Hydraulikreis Verbraucher
Speicherinhalt  lt  100.0
Max. Leistungsaufnahme  kW  1.30
Max. Stromaufnahme  A  2.45

1PS - Hydraulikmodul mit einer Pumpe und Pufferspeicher
Die Einheit ist zusätzlich mit einem isolierten Wasser-Pufferspeicher, einer Wasserpumpe, einem Absperrventilen und einem Ausdehnungsgefäß ausgestattet. Mit Hilfe des Speicherbehälters werden Lastschwankungen bzw. kleine Rohrnetze ausgeglichen, um die Schalthäufigkeiten der Verdichter zu reduzieren. Alle Komponenten befinden sich im Gehäuse der Geräteeinheit komplett montiert, verdrahtet und verrohrt. Es sind bauseits keine internen Arbeiten am Wasserkreislauf mehr notwendig. Im Schaltschrank sind für jede Wasserpumpe je ein Thermoschutzschalter und ein Schütz. Die Ansteuerung und Überwachung der Pumpen erfolgt zentral aus dem Schaltschrank.

SLN – besonders Schallgedämpfte Einheit
Die Standardausführung sieht vor, dass alle Verdichter in einem komplett akustisch isolierten Raum untergebracht sind. Die Isolierung besteht aus schallschluckendem Material mit Zwischenlage aus schallhemmendem Material.
Die Einheit in der Ausführung SLN sieht die Verwendung von drehzahlgeregelten Ventilatoren mit reduzierter Luftmenge in der Betriebsart Kühlen vor. Die Reduzierung der Ventilatorengeschwindigkeit sorgt dafür, dass der Luftdurchsatz und der Lärmpegel bei Nennbetriebsbedingungen unter derjenigen der Einheit in Grundausführung liegt. Der Drehzahlregler zur Reduzierung des Luftdurchsatzes ermöglicht in jedem Fall die Rotation der Ventilatoren mit Höchstgeschwindigkeit, wenn die Temperaturbedingungen der Außenluft besonders hoch sind, und garantiert die gleichen Betriebslimits der Grundsausführung.
In der Betriebsart Heizen funktionieren die Ventilatoren immer mit 100% der Geschwindigkeit und gewährleisten folglich die gleichen Leistungen wie die Grundausführung.

MAFR - Manometer Kältemittelkreislauf
Die Einheit wird mit Hoch- und Niederdruckmanometern im Kältemittelkreislauf ausgestattet. Je Kältekreis werden ein Hoch- und ein Niederdruckmanometer passend zum Kältemittel installiert. Dieses dient der erheblichen Vereinfachung von Inbetriebnahme-, Wartungs- und Überprüfungsarbeiten.

RUB - Absperrventile Saug- und Druckseite
Die Einheit wird je Kältemittelkreis zusätzlich mit einem Kältemittelabsperrventil in der gemeinsamen Saugleitung- und Druckleitung ausgestattet. Die Absperrventile erleichtern evtl. Öl- bzw. Verdichterwechsel, sowie jegliche Wartungsarbeiten an den Verdichtern.

DVS - Zweites Kältemittelsicherheitsventil mit Wechselschlitten
Die Einheit wird je Kältemittelkreis zusätzlich mit einem zweiten Sicherheitsventil, beide montiert auf einem Wechselschlitten, ausgeliefert. Dieses Zubehör ermöglicht, dass Demontieren oder Auswechseln eines der Sicherheitsventile, ohne Kältemittel aus dem Kältemittelkreislauf entnehmen zu müssen.

VEC - EC-Ventilatoren
Die Axialventilatoren sind mit elektronisch kommutierten, bürstenlosen Motoren ausgestattet. Diese garantieren einen sehr hohen Wirkungsgrad unter allen Betriebsbedingungen und ermöglichen eine Einsparung von des Energieverbrauchs der Ventilatoren. Die Drehzahlregelung der Ventilatoren erfolgt in Abhängigkeit vom Verflüssigungsdruck über ein 0-10V-Signal.

FVP - Drehzahlregelung der Verbraucherpumpe
Die Option FVP bietet einen Frequenzumformer zur manuellen Festlegung einer Frequenz der Verbraucherpumpe und damit einer festen Drehzahl nach den realen Bedingungen im Hydrauliknetz. Anstelle einer konstanten Pumpe und der Einregulierung der korrekten Volumenströme durch Nutzung eines Strangregulierventiles, welches den Druckverlust erhöht, kann die Flowzer-Regelung die geforderten Volumenströme über eine invertergeregelte Pumpe einregeln. Zwei verschiedene Drehzahlsollwerte können über einen digitalen Eingang gesetzt werden. Der Volumenstrom wird konstant über den Erzeuger geführt. Nachfolgend sind einige wesentliche Vorteile aufgeführt:

• Anpassung der Pumpenleistung an die Druckverluste im Hydrauliksystem für einen optimalen und effizienten Pumpenbetrieb gewährleistet wird.
• Motorschutzfunktion
• Detaillierte Anzeige der Betriebswerte
• Sanftanlauf
• Einfachere Anpassung an bauliche/hydraulische Veränderung möglich
• Stufenlose Drehzahlregelung
• Durch Rampe auch schwierige Anlaufbedingungen realisierbar
• Besserer Leistungsfaktor (cos φ)

RA - Frostschutzheizelemente
Die Einheit ist mit Heizwiderständen an den Pumpen und sowie im Tank (je nach Maschinenkonfiguration), um eine Beschädigung der Hydraulikteile durch Eisbildung während des Stillstands der Anlage zu verhindern, ausgestattet.
In Abhängigkeit von den normalen Betriebsbedingungen und dem prozentuellen Glykolanteil in der Anlage wird in der Steuerung eine Frostschutzalarmtemperatur eingestellt. Wenn am Ausgang des Austauschers eine um 1K über der Frostschutzalarmschwelle liegende Temperatur gemessen wird, werden die Pumpe (wenn vorhanden) über die Puls-Steuerung und die Frostschutz-Heizelemente eingeschaltet. Wenn die Wassertemperatur am Ausgang die Frostschutzalarmschwelle erreicht, werden die Verdichter angehalten, die Heizelemente und die Pumpe bleiben aktiviert und der Kontakt für einen allgemeinen Maschinenalarm wird aktiviert.

VSIW - Sicherheitsventil Hydraulikseite
Das Zubehör umfasst die Installation eines Sicherheitsventils im Hydraulikkreislauf der Einheit. Bei Erreichen des eingestellten Drucks öffnet sich das Ventil und verhindert durch Abblasen, dass der Anlagendruck einen kritischen Wert erreicht, der die Bauteile der Anlage gefährden könnte. Das/Die Überdrucksicherheitsventil(e) muss/müssen mit einer bauseitigen Ausblasleitung ausgestattet werden, die so verlegt ist, dass im Falle eines Abblasevorgangs weder Personen noch Sachschäden entstehen können. Die Ventile sind positiv wirkend, d.h. ihre Funktion bleibt auch bei einer Verschlechterung oder einem Bruch der Membrane erhalten. Dieses Zubehör dient vor allem der Erfüllung der Vorschriften der Berufsgenossenschaft (UVV).

SETD - Doppelter Sollwert über digitalen Eingang
Im Regler können zwei unterschiedliche Betriebssollwert konfiguriert werden und über ein digitales Signal umgeschaltet werden. Beide Sollwerte (hoher und niedriger Wert) müssen bei der Bestellung mit angegeben werden. Zur Optimierung der Einheit wird in der Betriebsart Kühlen auf den niedrigsten Sollwert und in der Betriebsart Wärmepumpe auf den höchsten Sollwert Bezug genommen. Wenn die Differenz zwischen Sollwert 1 und Sollwert 2 größer als 5K ist, ist das elektronische Expansionsventil für die Einheit zwingend erforderlich.

ENT – Energy Trend
Die elektronische Ausstattung ENT – Energy Trend ermöglicht die Überwachung und Bewertung der Effizienz des Systems. In Abhängigkeit von den Betriebsbedingungen des Geräts werden die Daten in Echtzeit berechnet und im Display in der „Energie-Trend“-Maske angezeigt. Des Weiteren werden die Werte der aufgenommenen und produzierten Energiedaten in Logfiles für jede Stunde und jeden Tag aufgezeichnet. Diese "Logs" stehen für die externe Datenspeicherung über einen USB-Port oder über den Webbrowser zum Download bereit.

Diese elektronische Ausstattung erfüllt die Anforderungen der Bundesförderung für effiziente Gebäude (BEG) für Luft-Wasser- und Wasser-Wasser-Wärmepumpen.

AG - Gummischwingungsdämpfer
Die Einheit wird mit lose beigelegten Gummischwingungsdämpfern ausgeliefert. Diese dienen zur Verminderung bzw. Vermeidung von Geräuschübertragungen und Schwingungen auf angrenzende Bauteile, die beim Betrieb der Geräteeinheit anfallen. Die Gummi-schwingungsdämpfer bestehen aus einer Grundplatte zur Bodenbefestigung, einem Elastomerteil zur Schwingungsentkopplung und einer Deckplatte, welche an der Maschine festgeschraubt wird. Für die Maschine wir ein Satz Gummischwingungsdämpfer mitgeliefert, welche nach den Angaben aus der technischen Dokumentation bei der Aufstellung der Einheit positioniert werden müssen.

SEST - Schaltplan auf Papier gedruckt
einschl. Schwingungsdämpfer: Errichtung und Einbau einer Schwingungsisolierung zur Dämpfung von Vibrationen und Erschütterungen des Aggregates.

Hersteller und Typ '....................................................' vom Bieter einzutragen
Menge: 1,000 St
Kostengruppe DIN 276 2018-12: 434

**02.01.0020 Auffangwanne**
Liefern und montieren eines Auffang- und Rückhaltesystems zur Aufstellung unter Kaltwasseranlagen und Rückkühlern zur Einhaltung der Anforderungen des Wasserhaushaltsgesetzes (WHG), der AwSV sowie weiterer einschlägiger wasser- und umweltrechtlicher Vorschriften.
Abmessungen (L x B x H): ca. 2.500 x 1.280 x 100 mm
Das Auffang- und Rückhaltesystem muss mindestens bestehen aus:
korrosionsbeständiger Auffangwanne,
Einrichtung zur Rückhaltung abgeschiedener Leichtflüssigkeiten,
Einrichtung zum Schutz vor Verschmutzung und Verstopfung,
motorischen Absperreinrichtungen,
Drucküberwachung des Wasser-Glykol-Kreislaufes,
Steuer- und Auswerteeinheit zur Überwachung sämtlicher Systemkomponenten.
Die Auffangwanne ist mehrteilig auszuführen und am Aufstellort zu einem funktionstüchtigen Gesamtsystem zu montieren.
Das System muss für Wasser-Glykol-Gemische sowie austretende Leichtflüssigkeiten, beispielsweise Maschinenöle, geeignet sein. Austretende Flüssigkeiten sind sicher zu erfassen und zurückzuhalten.
Bei Druckabfall oder Leckage im Wasser-Glykol-Kreislauf muss die Leckage automatisch erkannt und ausgewertet werden. Die Absperreinrichtungen sind im Ereignisfall selbsttätig zu schließen. Die Schließzeit der Absperreinrichtungen darf maximal 1 Sekunde betragen.
Der Betriebszustand des Systems ist kontinuierlich zu überwachen. Meldungen und Störungen sind lokal anzuzeigen und über einen potentialfreien Kontakt an die Gebäudeautomation weiterzugeben.
Das System muss auch bei Ausfall einzelner Komponenten einen sicheren Betriebszustand gewährleisten. Bei
Stromausfall,
Kabelbruch,
Ausfall der Sensorik,
Ausfall der Steuerung
müssen die Absperreinrichtungen selbsttätig in Sicherheitsstellung fahren und eine Alarmmeldung erzeugen.
Nach einer Auslösung darf die Wiederfreigabe nur durch Quittierung erfolgen.
Die sicherheitsrelevanten Komponenten sind mit einer automatischen Selbstüberwachung auszustatten. Die Funktion der Absperreinrichtungen ist durch automatische Selbsttests in frei parametrierbaren Intervallen nachzuweisen.
Auffangwanne
Werkstoff: nichtrostender Stahl 1.4301 oder gleichwertig
korrosionsbeständige Ausführung

Absperreinrichtungen
motorisch betätigt
Schließzeit maximal 1 Sekunde
Endlagenüberwachung
automatische Selbsttestfunktion
Schutzart mindestens IP66
Drehmoment mindestens 10 Nm

Steuer- und Auswerteeinheit
Schutzart mindestens IP66
UV-beständige Ausführung
potentialfreier Alarmkontakt
kontinuierliche Überwachung 24 Stunden pro Tag / 365 Tage pro Jahr
betriebsbereite Vorparametrierung
frei parametrierbare Grenzwerte und Überwachungsfunktionen

Drucküberwachung
Schutzart mindestens IP67
zulässiger Betriebsdruck mindestens 25 bar
für den Einbau in den Wasser-Glykol-Kreislauf geeignet

Nachweis
Die Eignung des Systems zur Erfüllung der geforderten wasserrechtlichen Anforderungen ist durch geeignete Herstellerunterlagen nachzuweisen.
Menge: 1,000 St
Kostengruppe DIN 276 2018-12: 434

**02.01.0030 Glykol-Sensor für Auffang-/ Rückhaltesystem**
Liefern und montieren eines Sensorsystems zur automatischen Erkennung von Glykol-Leckagen im zuvor beschriebenen Auffang- und Rückhaltesystem.
Das Sensorsystem dient der kontinuierlichen Überwachung des Auffang- und Rückhaltesystems auf austretende Glykol-Wasser-Gemische und muss für den dauerhaften Einsatz im Außenbereich geeignet sein.
Bestehend mindestens aus:
Glykol-Sensor,
Anschlussleitung, Länge mindestens 5 m,
Halterungs- bzw. Aufnahmevorrichtung zur fachgerechten Montage im Ablaufbereich des Auffang- und Rückhaltesystems,
Auswerte- und Steuereinheit zur Verarbeitung der Messsignale.
Der Sensor ist so zu montieren, dass austretende oder mit Glykol verunreinigte Flüssigkeiten vor Verlassen des Auffang- und Rückhaltesystems sicher detektiert werden können.
Die Leckageerkennung muss ohne direkten Kontakt der Sensorelemente mit dem zu detektierenden Medium möglich sein.
Im Leckagefall sind die Messsignale durch die Steuereinheit auszuwerten. Nach Erkennung einer Glykol-Leckage müssen die angeschlossenen Absperreinrichtungen automatisch angesteuert und geschlossen werden. Nach Ablauf einer einstellbaren Alarmverzögerung ist eine Störmeldung über potentialfreie Kontakte an die Gebäudeautomation bereitzustellen.
Der Sensor muss dauerhaft gegen Witterungseinflüsse geschützt und für den Einsatz in feuchten Umgebungen geeignet sein. Sensor und Montagevorrichtung sind gegen mechanische Beschädigungen zu schützen.
Technische Anforderungen
Glykol-Sensor
geeignet zur Detektion von Glykol in Auffang- und Rückhaltesystemen
Schutzart mindestens IP67
Versorgungsspannung 12 V DC
Leistungsaufnahme maximal 1 W
Werkstoff Gehäuse aus korrosionsbeständigem Material, vorzugsweise Edelstahl 1.4301 oder gleichwertig
Ausgangssignal zur Weiterverarbeitung durch die Steuereinheit geeignet

Steuereinheit
Verarbeitung und Auswertung der Sensorsignale
parametrierbare Alarmverzögerung
Ansteuerung der angeschlossenen Absperreinrichtungen
potentialfreier Alarmkontakt zur Weitergabe an die GLT
Kommunikationsschnittstelle für die Einbindung in das Gesamtsystem
betriebsbereite Vorparametrierung

Verkabelung
einschließlich erforderlicher interner Verkabelung
einschließlich sämtlicher Anschluss- und Befestigungsmaterialien

Nachweis
Die Eignung des Systems zur sicheren Erkennung von Glykol-Leckagen im ausgeschriebenen Auffang- und Rückhaltesystem ist durch Herstellerunterlagen nachzuweisen.
Menge: 1,000 St
Kostengruppe DIN 276 2018-12: 434

**02.01.0040 Montagesockel 120/110**
Montagesockel zur Aufstellung der Kälteanlagen im Auffangsystem
Abmessungen (L x B x H): 120 x 120 x 110 mm
Anzahl gemäß statischen und konstruktiven Erfordernissen der angebotenen Anlage.
Menge: 4,000 St
Kostengruppe DIN 276 2018-12: 434

**02.01.0050 Schalleinhausung**
Schalleinhausung passend zu vorbeschriebenen Wärmepumpen, innerhalb der Einhausung sind beide Wärmepumpen zu platzieren.

Schallhaube inkl. Stahlboden
Ausführung in Aluminiumblech E6/EV1 eloxiert Servicetüren rund um die Anlage,
H/B/T: ca. 3326 / 3721 / 2621 mm
Gewicht ca..700 kg
Druckverlust: max.: 18 Pa
Zuluft Türen mit Luftumlenkung
Abluftkulisse intern höhenversetzt gegen Luftkurzschluss
Dämmmaterialien aus Wetterfesten und abwaschbarem Materialien. Brandklasse B1 nach DIN EN 13501-1 (B-s1)
Türen mit Scharnieren und Riegel rund um die Anlage zur Servicebegehung
Stahlbodenkonstruktion bei Montage auf Stahlträgerkonstruktion auf
dem Gebäudedach Stahlkonstruktion aus verzinktem Vierkant-System. Die Profile mit Verbindungswinkeln und Platten nach Herstellervorgaben verschraubt. Die Bodenbleche mit Kondensatabläufen für anfallendes Regenwasser werden auf den Stahlrahmen genietet. Die Bodenplatte verfügt
über mehrere Kondensatabläufe für anfallendes Regenwasser.
Die Befestigung der Schallhaube erfolgt über Befestigungsplatten zwischen dem Stahlboden und dem Bodenprofil der Schallhaube. Das Bodenblech wird so ausgeführt, dass die bauseitige Kondensat-Wanne für die
Kältemaschine direkt an der vorgegebenen Position aufgelegt werden kann.
Die Befestigung des Stahlbodens an den Stahlträgern erfolgt mit dafür vorgesehenen Klammern passend zum Stahlprofil.
Ausführung und Konstruktion zur Aufnahme des gesamten Gewichts der Kältemaschine und der Schallhaube. Das Gewicht der Grundplatte beträgt mit
Bodenplatte ca. 350 kg.
Die Schallhaube wird wie ein Hut um die Maschinen montiert. Die Grundkonstruktion der Schallhaube ist selbsttragend. Die Schallhaube ist auf eine bauseits erstelle Stahlkonstruktion aufzustellen. Zur Aufnahme möglicher Auftriebskräfte und zur Gewährleistung der Standsicherheit ist die Schallhaube kraftschlüssig mit der Stahlkonstruktion zu verbinden.
Die Ausschnitte für die Rohrdurchführungen sind entweder direkt auf der Baustelle vor Ort zu erstellen oder im Werk nach Vorgabe vor zu planen.
 
Menge: 1,000 St
Kostengruppe DIN 276 2018-12: 434

**02.01.0060 Transport und Montage**
*** Pauschalposition
Transport und Montage der werkseitig angelieferten Wärmepumpe und Schalleinhausung, Gesamtgewicht ca. 1.100 kg, Abmessung der Kältemaschine ca. 2,21 x 1,15 x 2,16 m. Die Leistung umfasst das Abladen, den Transport zum Aufstellort auf dem Dach (+14,73 OKFF) sowie die Montage und das Zusammenfügen sämtlicher Gerätesegmente und Zubehörteile gemäß Herstellervorgaben. Inklusive der hierfür benötigten Hilfs- und Fördermittel, erforderliche Kraneinsätze werden gesondert vergütet.
Menge: 1,000 psch
Kostengruppe DIN 276 2018-12: 434

**02.01.0070 Plattenwärmeübertrager Stahl niro PN10**
STLB-Bau 2025-10 040
Plattenwärmeübertrager, baumustergeprüft, aus nichtrostendem Stahl, gelötet, PN 10,
zulässige Betriebstemperatur in Grad C '230'

Wärmeleistung in kW '38'

primärseitig Wasser-Glycol-Gemisch,
Vorlauftemperatur primär '7' Grad C,

max. zulässiger Betriebsüberdruck in bar '30'

Rücklauftemperatur primär '12' Grad C, sekundärseitig Wasser,

Vorlauftemperatur sekundär '16' Grad C,

Rücklauftemperatur sekundär '10' Grad C,

Maße L/B/H in mm 'ca. 286mm x 232 mm x 123 mm'

Gestell aus Stahl, Anschlüsse einseitig, primär mit Flanschanschluss,
DN '50'

aus Stahl, sekundärseitig mit Flanschanschluss,
DN '50'

aus Stahl, mit Wärmedämmung und Schutzmantel aus Stahlblech, verzinkt, Ausführung gemäß Einzelbeschreibung,
Einzelbeschreibungs-Nr 'Plattenanzahl 80 St., Plattenstärke 0,31mm, mit Standfüßen und Halterung'.
Menge: 1,000 St
Leistungsbereichkatalog: 040
Kostengruppe DIN 276 2018-12: 434

**02.01.0080 Kältespeicheranlage Stahl außen korrosionsgesch 1Speicher 1000l Kältedämmung verklebt 4Stutzen 4Einströmbögen**
STLB-Bau 2025-10 040
Kältespeicheranlage, Nenndruck 0,3 MPa (3 bar), aus Stahl, außen korrosionsgeschützt, bestehend aus einem Speicher, stehend, mit Standkonsolen aus Profilstahl,
max. zulässige Maße L/B/H in mm 'Durchmesser 691mm (ohne Isolierung), Maximale Bauhhöhe bis 2115mm'

mit Handloch, Speichervolumen 1000 l, mit Kältedämmung, vollflächig und diffusionsdicht am Speicher verklebt, mit 4 Anschlussstutzen,
Nenndurchmesser DN und Verbindungsart 'DN50 Flanschstutzen'

mit 4 Einströmbögen, mit 4 Fühleranschlussstutzen,
Nenndurchmesser DN und Verbindungsart 'DN20 Fühlermuffen'

Ausführung gemäß Einzelbeschreibung,
Einzelbeschreibungs-Nr 'einschl. 1/2 Entlüftungsmuffe und 1 Entleerung seitlich nach außen geführt.'.
Menge: 1,000 St
Leistungsbereichkatalog: 040
Kostengruppe DIN 276 2018-12: 434

**02.01.0090 Einbringung Pufferspeicher**
*** Pauschalposition
Einbringung des Pufferspeichers in die Technikzentrale 4. Obergeschoss.
Durchmesser des Pufferspeichers ohne Isolierung: 691mm, maximale Bauhhöhe bis 2115mm, Speichervolumen: 1000l
Heben des Pufferspeichers mittels Autokran auf das Dach (+14,73 OKFF). Verbringen des Pufferspeichers in liegender Position durch doppelflüglige Außentür in die Technikzentale mit anschließender Aufrichtung in die stehende Position. Es ist ein Höhenunterschied von 3 Stufen zu überwinden.
Inklusive der hierfür benötigten Hilfs- und Fördermittel, Kran wird gesondert vergütet. Die Anschlagpunkte für die Anhängung von Kettenzügen sind vorab durch den Statiker freizugeben und mit dieser Position abgegolten.
Menge: 1,000 psch
Kostengruppe DIN 276 2018-12: 434

**02.01.0100 Membran-Druckausdehnungsgefäß 80l 6bar Stahl äußere Grundbesch R1**
STLB-Bau 2026-04 040
Membran-Druckausdehnungsgefäß mit Abnahmebescheinigung, DIN EN 13831, für Heizungswasser, Nennvolumen 80 l,
max. zulässige Maße L/B/H in mm 'Durchmesser ca. 512 mm'
zulässiger Betriebsüberdruck 6 bar, Vordruck 1 bar, aus Stahl, mit äußerer Grundbeschichtung, mit Gewindeanschlüssen und Anschlussverschraubungen, Anschlussgewinde R 1, mit Membrane, nicht auswechselbar, einschl. Standkonsolen aus Stahl.
Menge: 1,000 St
Leistungsbereichkatalog: 040
Kostengruppe DIN 276 2018-12: 434

**02.01.0110 Vakuumentgasungsanlage**
Vakuumentgasungsanlage zur Entgasung von Anlagenwasser, Füllwasser und Nachspeisewasser in geschlossenen Heizungs- und Kühlanlagen.
Geeignet für die Medien Wasser und Wasser-Glykol-Gemische mit einem Glykolanteil von bis zu 50 %.
Ausführung als vollautomatische Entgasungs- und Nachspeiseeinheit mit integrierter Steuerungs- und Überwachungseinrichtung. Die Anlage muss die kontinuierliche Entfernung freier und gelöster Gase aus dem Systemwasser sowie die Überwachung und Steuerung der Nachspeisung gewährleisten.
Das Gerät ist für die Wandmontage geeignet und besteht aus einem Hydraulikteil sowie einer mikroprozessorgesteuerten Bedieneinheit mit CE-Kennzeichnung.
Die Entgasung erfolgt nach dem Vakuumverfahren. Hierzu sind die erforderlichen hydraulischen Einrichtungen, Vakuumkomponenten, Messeinrichtungen und Überwachungseinrichtungen Bestandteil der Lieferung. Der Entgasungsprozess muss selbstoptimierend und druckabhängig arbeiten.
Die Anlage ist mit einer integrierten Drucküberwachung sowie einer automatischen Anpassung des Entgasungsbetriebs an die Anlagenzustände auszustatten.
Gehäuse in korrosionsbeständiger und schmutzgeschützter Ausführung mit Wartungszugang.
Steuerung und Kommunikation
Mikroprozessorgesteuerte Regel- und Überwachungseinheit mit:
Zeitfunktion
Betriebs- und Störmeldespeicher
Parameter- und Fehlerspeicher
Anzeige von Betriebszuständen und Störmeldungen
Visualisierung der relevanten Betriebsparameter
Bedien- und Parametrierfunktion
drahtloser Kommunikationsschnittstelle
mobiler Bedien- und Visualisierungsmöglichkeit über Endgeräte mit gängigen Betriebssystemen
Kommunikationsschnittstellen:
RS485-Schnittstelle, galvanisch getrennt
Modbus RTU
potenzialfreier Sammelstörkontakt
digitaler Eingang für Kontaktwasserzähler
Analogeingang zur Leitfähigkeitsüberwachung
externer Eingang zur Nachspeiseanforderung
Die Bedienung muss eine Inbetriebnahme, Parametrierung und Überwachung der Anlage ermöglichen.
Folgende Funktionen müssen mindestens vorhanden sein:
Einstellung von Uhrzeit und Datum
Parametrierung des Mindestbetriebsdruckes
Einstellung von Dauer- und Intervallentgasung
frei programmierbare Betriebszeiten
automatische und manuelle Entgasungsprogramme
Anzeige von Betriebs-, Warn- und Störmeldungen
Diagnosefunktionen

Nachspeisefunktion
Integrierte Überwachung und Steuerung der Nachspeisung.
Die Nachspeisung erfolgt automatisch über eine motorische Absperreinrichtung.
Auslösung der Nachspeisung durch:
integrierte Drucküberwachung oder
externes Freigabesignal.
Bei Überschreitung zulässiger Nachspeisezeiten oder Nachspeisemengen muss eine automatische Unterbrechung mit Störmeldung erfolgen.
Die Anlage muss die Einbindung eines Kontaktwasserzählers ermöglichen. Eine Überwachung von Wasseraufbereitungsanlagen bzw. Entsalzungseinrichtungen muss vorbereitet sein.
Technische Daten
Max. Anlagenvolumen: 6 m³
Max. Anlagenvolumen bei Wasser-Glykol-Gemischen: 4 m³
Max. zulässige Betriebstemperatur: 70 °C
Max. zulässiger Betriebsüberdruck: 8 bar
Arbeitsdruckbereich: 0,5 bis 4,5 bar
Mindestzulaufdruck Nachspeisung: 0,10 bar
Max. Schalldruckpegel: 55 dB(A)
Elektrischer Anschluss: 230 V / 50 Hz
Anschluss Druckseite: G 1/2"
Anschluss Entgasungsseite: G 1/2"
Anschluss Nachspeisung: G 1/2"
Ausscheidegrad gelöster Gase: mindestens 90 %
Max. Teilvolumenstrom Entgasung: 0,050 m³/h
Max. Volumenstrom Nachspeisung: 0,080 m³/h
Max. elektrische Leistungsaufnahme: 0,20 kW
Abmessungen (H x B x T): ca. 600 x 350 x 220 mm
Leistung
Komplett montiert und betriebsbereit liefern, einschließlich aller zum Betrieb erforderlichen Komponenten.
Einschließlich Anschluss an die bauseitige Wasserleitung sowie Abstimmung des Übergabepunktes mit dem Gewerk Sanitär.
Menge: 1,000 St
Kostengruppe DIN 276 2018-12: 434

#### Abschnitt 02.02 Kälteverteilnetze - Rohrleitungen, Form- und Verbindungsstücke

*Hinweis: Stahlrohr, geschweißt*
Stahlrohr, geschweißt

Einsatzbereich in der Technikzentrale 4.OG am Kälteverteiler sowie Rohrleitungen von der Kältemaschine ausgehend.

Verbinden der Rohrleitungen durch schweißen. Alle Rohr- und Formstückpostionen sind inkl. der notwendigen Schweißnähte sowie Anschrägen und Anfasen zu kalkulieren.

Schweißverfahren nach DIN ISO 9606-1 141 (WIG-Schweißverfahren). Entsprechend der Rohrgröße und der Rohrstärke sind die Schweißnähte entsprechend auszubilden (Wurzellage + Anzahl n an Decklagen je nach Rohrgröße).
Schweißnahtqualität gemäß DIN EN ISO 5817 Bewertungsgruppe C, unter Hinzulieferung der erforderlichen Schweißzusatz- und Hilfsstoffe, Handschweißen durch geprüfte Schweißer mit Prüfzeugnis DN EN ISO 9606-1-141. Die Vorhaltung von geeigneten Löschmitteln und ausreichender Belüftung ist mit einzukalkulieren.

Anlieferung von Stahlrohren:
Alle Einheitspreise von Stahlrohren sind so zu kalkulieren, dass diese vollständig abgeladen, eingebracht, zugeschnitten und montiert sind ("Komplett liefern und montieren"). Das Abladen von Stahlrohrpaketen etc. vom LKW bis Transport zum Einbauort ist mit dem EP abgegolten und wird nicht gesondert vergütet.

Sämliche Rohrleitungen, Form- und Verbindungsstücke sind mit Korrosionsschutz nach AGI Q 151 anzubieten.
Der Korrosionsschutz ist wie folgt auszuführen und in die Einheitspreise einzukalkulieren:
Der Korrosionsschutz sowie die Vorbehandlung der Oberflächen hat gemäß Arbeitsgemeinschaft Industriebau e.V AGI Q151 (Dämmarbeiten; Korrosionsschutz bei Wärme- und Kältedämmung an betriebstechnischen Anlagen) zu erfolgen.
-Das Vorbereiten der Oberflächen erfolgt durch Bürsten, Flexen oder Strahlen.
-Grundbeschichtung Typ Ethylzinksilikat in der
  Sollschichtdicke 80 µm.
-Deckbeschichtung Typ 2 K-EP bzw. 2 K-PUR in der Sollschichtdicke  80 µm

**02.02.0010 Rohr Stahlrohr geschweißt Korrosionsschutz Klimakaltwasser AD 42,4mm Schweißen**
STLB-Bau 2025-10 041
Rohrleitung aus Stahlrohr DIN EN 10217-1, Maße DIN EN 10220, geschweißt, mit werkseitigem Korrosionsschutz nach AGI Q 151, für Klimakaltwasser, Außendurchmesser 42,4 mm, Wanddicke 3,2 mm, Verbindung durch Schweißen, einschl. Schweiß- bzw. Löt- und Dichtungsmittel, sowie Herstellen der Verbindungen, Form- und Verbindungsstücke werden gesondert vergütet, Verlegung in Gebäuden, Arbeitshöhe des Montageortes bis 3,5 m über der Standfläche des hierfür erforderlichen Gerüstes.
Menge: 2,000 m
Leistungsbereichkatalog: 041
Kostengruppe DIN 276 2018-12: 434

**02.02.0020 Rohr Stahlrohr geschweißt Korrosionsschutz Klimakaltwasser AD 48,3mm Schweißen**
STLB-Bau 2025-10 041
Rohrleitung aus Stahlrohr DIN EN 10217-1, Maße DIN EN 10220, geschweißt, mit werkseitigem Korrosionsschutz nach AGI Q 151, für Klimakaltwasser, Außendurchmesser 48,3 mm, Wanddicke 3,2 mm, Verbindung durch Schweißen, einschl. Schweiß- bzw. Löt- und Dichtungsmittel, sowie Herstellen der Verbindungen, Form- und Verbindungsstücke werden gesondert vergütet, Verlegung in Gebäuden, Arbeitshöhe des Montageortes bis 3,5 m über der Standfläche des hierfür erforderlichen Gerüstes.
Menge: 17,000 m
Leistungsbereichkatalog: 041
Kostengruppe DIN 276 2018-12: 434

**02.02.0030 Rohr Stahlrohr geschweißt Korrosionsschutz Klimakaltwasser AD 60,3mm Schweißen**
STLB-Bau 2025-10 041
Rohrleitung aus Stahlrohr DIN EN 10217-1, Maße DIN EN 10220, geschweißt, mit werkseitigem Korrosionsschutz nach AGI Q 151, für Klimakaltwasser, Außendurchmesser 60,3 mm, Wanddicke 3,6 mm, Verbindung durch Schweißen, einschl. Schweiß- bzw. Löt- und Dichtungsmittel, sowie Herstellen der Verbindungen, Form- und Verbindungsstücke werden gesondert vergütet, Verlegung in Gebäuden, Arbeitshöhe des Montageortes bis 3,5 m über der Standfläche des hierfür erforderlichen Gerüstes.
Menge: 38,000 m
Leistungsbereichkatalog: 041
Kostengruppe DIN 276 2018-12: 434

*Hinweis: Bögen*
Bögen
Bei der Kalkulation der nachfolgenden Bogen-Positionen sind alle Winkelradien zu kalkulieren ( 0°-45°, 45°, über 45°- 90°, 90°).

**02.02.0040 Bogen Kohlenstoffstahl Schweißen Klimakaltwasser AD 48,3mm**
STLB-Bau 2025-10 041
Bogen, aus Kohlenstoffstahl, mit werkseitigem Korrosionsschutz nach AGI Q 151, Verbindung durch Schweißen, für Rohrleitung aus Stahlrohr DIN EN 10217-1, Maße DIN EN 10220, geschweißt, für Klimakaltwasser, Außendurchmesser 48,3 mm.
Menge: 2,000 St
Leistungsbereichkatalog: 041
Kostengruppe DIN 276 2018-12: 434

**02.02.0050 Bogen Kohlenstoffstahl Schweißen Klimakaltwasser AD 60,3mm**
STLB-Bau 2025-10 041
Bogen, aus Kohlenstoffstahl, mit werkseitigem Korrosionsschutz nach AGI Q 151, Verbindung durch Schweißen, für Rohrleitung aus Stahlrohr DIN EN 10217-1, Maße DIN EN 10220, geschweißt, für Klimakaltwasser, Außendurchmesser 60,3 mm.
Menge: 45,000 St
Leistungsbereichkatalog: 041
Kostengruppe DIN 276 2018-12: 434

**02.02.0060 T-Stück Kohlenstoffstahl Schweißen Klimakaltwasser AD 60,3mm**
STLB-Bau 2025-10 041
T-Stück, aus Kohlenstoffstahl, mit werkseitigem Korrosionsschutz nach AGI Q 151, Verbindung durch Schweißen, für Rohrleitung aus Stahlrohr DIN EN 10217-1, Maße DIN EN 10220, geschweißt, für Klimakaltwasser, Außendurchmesser 60,3 mm.
Menge: 2,000 St
Leistungsbereichkatalog: 041
Kostengruppe DIN 276 2018-12: 434

**02.02.0070 Reduzierstück Kohlenstoffstahl Schweißen Klimakaltwasser AD 48,3mm x 42,4mm**
STLB-Bau 2025-10 041
Reduzierstück, aus Kohlenstoffstahl, mit werkseitigem Korrosionsschutz nach AGI Q 151, Verbindung durch Schweißen, für Rohrleitung aus Stahlrohr DIN EN 10217-1, Maße DIN EN 10220, geschweißt, für Klimakaltwasser, Außendurchmesser 48,3 mm, 2. Durchmesser 42,4 mm.
Menge: 10,000 St
Leistungsbereichkatalog: 041
Kostengruppe DIN 276 2018-12: 434

**02.02.0080 Reduzierstück Kohlenstoffstahl Schweißen Klimakaltwasser AD 60,3mm x 48,3mm**
STLB-Bau 2025-10 041
Reduzierstück, aus Kohlenstoffstahl, mit werkseitigem Korrosionsschutz nach AGI Q 151, Verbindung durch Schweißen, für Rohrleitung aus Stahlrohr DIN EN 10217-1, Maße DIN EN 10220, geschweißt, für Klimakaltwasser, Außendurchmesser 60,3 mm, 2. Durchmesser 48,3 mm.
Menge: 2,000 St
Leistungsbereichkatalog: 041
Kostengruppe DIN 276 2018-12: 434

**02.02.0090 Vorschweißflansch PN10 Stahl Wasser DN32**
STLB-Bau 2025-10 041
Vorschweißflansch DIN EN 1092-1 PN 10, aus Stahl, einschl. Schrauben und Dichtung, für Wasser, DN 32.
Menge: 6,000 St
Leistungsbereichkatalog: 041
Kostengruppe DIN 276 2018-12: 434

**02.02.0100 Vorschweißflansch PN10 Stahl Wasser DN40**
STLB-Bau 2025-10 041
Vorschweißflansch DIN EN 1092-1 PN 10, aus Stahl, einschl. Schrauben und Dichtung, für Wasser, DN 40.
Menge: 18,000 St
Leistungsbereichkatalog: 041
Kostengruppe DIN 276 2018-12: 434

**02.02.0110 Vorschweißflansch PN10 Stahl Wasser DN50**
STLB-Bau 2025-10 041
Vorschweißflansch DIN EN 1092-1 PN 10, aus Stahl, einschl. Schrauben und Dichtung, für Wasser, DN 50.
Menge: 12,000 St
Leistungsbereichkatalog: 041
Kostengruppe DIN 276 2018-12: 434

**02.02.0120 Blindflansch PN10 Stahl niro Wasser DN40**
STLB-Bau 2025-10 041
Blindflansch Form A (glatte Ausführung) DIN EN 1092-1 PN 10, aus nichtrostendem Stahl, einschl. Schrauben aus verzinktem Stahl und Dichtung, für Wasser, DN 40.
Menge: 2,000 St
Leistungsbereichkatalog: 041
Kostengruppe DIN 276 2018-12: 434

**02.02.0130 Anschweißnippel kon. AG Kohlenstoffstahl Schweißen Klimakaltwasser L 50-100mm R3/4**
STLB-Bau 2025-10 041
Anschweißnippel, mit konischem Außengewinde, aus Kohlenstoffstahl, mit werkseitigem Korrosionsschutz nach AGI Q 151, Verbindung durch Schweißen, für Rohrleitung aus Stahlrohr DIN EN 10217-1, Maße DIN EN 10220, geschweißt, für Klimakaltwasser, Länge über 50 bis 100 mm, Gewindeanschluss R 3/4, Ausführung gemäß Einzelbeschreibung,
Einzelbeschreibungs-Nr 'passend zu Tauchhülsen in Abstimmung mit AN Gebäudeautomation liefern und einbauen'.
Menge: 2,000 St
Leistungsbereichkatalog: 041
Kostengruppe DIN 276 2018-12: 434

**02.02.0140 Einschweißmuffe zylindr. IG Kohlenstoffstahl Schweißen Klimakaltwasser L 50-100mm Rp1/2**
STLB-Bau 2025-10 041
Einschweißmuffe, mit zylindrischem Innengewinde, aus Kohlenstoffstahl, mit werkseitigem Korrosionsschutz nach AGI Q 151, Verbindung durch Schweißen, für Rohrleitung aus Stahlrohr DIN EN 10217-1, Maße DIN EN 10220, geschweißt, für Klimakaltwasser, Länge über 50 bis 100 mm, Gewindeanschluss Rp 1/2.
Menge: 15,000 St
Leistungsbereichkatalog: 041
Kostengruppe DIN 276 2018-12: 434

**02.02.0150 Einschweißmuffe zylindr. IG Kohlenstoffstahl Schweißen Klimakaltwasser L 50-100mm Rp3/4**
STLB-Bau 2025-10 041
Einschweißmuffe, mit zylindrischem Innengewinde, aus Kohlenstoffstahl, mit werkseitigem Korrosionsschutz nach AGI Q 151, Verbindung durch Schweißen, für Rohrleitung aus Stahlrohr DIN EN 10217-1, Maße DIN EN 10220, geschweißt, für Klimakaltwasser, Länge über 50 bis 100 mm, Gewindeanschluss Rp 3/4.
Menge: 4,000 St
Leistungsbereichkatalog: 041
Kostengruppe DIN 276 2018-12: 434

**02.02.0160 Korrosionsschutzanstrich nacharbeiten**
*** Pauschalposition
Nachträgliches Anbringen des Korrosionsschutzes nach AGI Q 151 an z.B. Schweißverbindungen
Menge: 1,000 psch
Kostengruppe DIN 276 2018-12: 434

*Hinweis: Edelstahlrohr - Pressverbindung*

**02.02.0170 Rohr Stahl niro Klimakaltwasser AD 18mm WD 1mm Pressen**
STLB-Bau 2025-10 041
Rohrleitung aus nichtrostenden Stahlrohren, Werkstoff-Nr 1.4401, für Klimakaltwasser, Außendurchmesser 18 mm, Wanddicke 1 mm, Verbindung durch Pressen, mit Verpresstkennzeichnung und Prüfsicherheit, Form- und Verbindungsstücke werden gesondert vergütet, Verlegung in Gebäuden, besondere Rohrbefestigungen werden gesondert vergütet, Arbeitshöhe des Montageortes bis 3,5 m über der Standfläche des hierfür erforderlichen Gerüstes.
Menge: 37,000 m
Leistungsbereichkatalog: 041
Kostengruppe DIN 276 2018-12: 434

**02.02.0180 Rohr Stahl niro Klimakaltwasser AD 22mm WD 1,2mm Pressen**
STLB-Bau 2025-10 041
Rohrleitung aus nichtrostenden Stahlrohren, Werkstoff-Nr 1.4401, für Klimakaltwasser, Außendurchmesser 22 mm, Wanddicke 1,2 mm, Verbindung durch Pressen, mit Verpresstkennzeichnung und Prüfsicherheit, Form- und Verbindungsstücke werden gesondert vergütet, Verlegung in Gebäuden, besondere Rohrbefestigungen werden gesondert vergütet, Arbeitshöhe des Montageortes bis 3,5 m über der Standfläche des hierfür erforderlichen Gerüstes.
Menge: 210,000 m
Leistungsbereichkatalog: 041
Kostengruppe DIN 276 2018-12: 434

**02.02.0190 Rohr Stahl niro Klimakaltwasser AD 28mm WD 1,2mm Pressen**
STLB-Bau 2025-10 041
Rohrleitung aus nichtrostenden Stahlrohren, Werkstoff-Nr 1.4401, für Klimakaltwasser, Außendurchmesser 28 mm, Wanddicke 1,2 mm, Verbindung durch Pressen, mit Verpresstkennzeichnung und Prüfsicherheit, Form- und Verbindungsstücke werden gesondert vergütet, Verlegung in Gebäuden, besondere Rohrbefestigungen werden gesondert vergütet, Arbeitshöhe des Montageortes bis 3,5 m über der Standfläche des hierfür erforderlichen Gerüstes.
Menge: 115,000 m
Leistungsbereichkatalog: 041
Kostengruppe DIN 276 2018-12: 434

**02.02.0200 Rohr Stahl niro Klimakaltwasser AD 35mm WD 1,5mm Pressen**
STLB-Bau 2025-10 041
Rohrleitung aus nichtrostenden Stahlrohren, Werkstoff-Nr 1.4401, für Klimakaltwasser, Außendurchmesser 35 mm, Wanddicke 1,5 mm, Verbindung durch Pressen, mit Verpresstkennzeichnung und Prüfsicherheit, Form- und Verbindungsstücke werden gesondert vergütet, Verlegung in Gebäuden, besondere Rohrbefestigungen werden gesondert vergütet, Arbeitshöhe des Montageortes bis 3,5 m über der Standfläche des hierfür erforderlichen Gerüstes.
Menge: 345,000 m
Leistungsbereichkatalog: 041
Kostengruppe DIN 276 2018-12: 434

**02.02.0210 Rohr Stahl niro Klimakaltwasser AD 42mm WD 1,5mm Pressen**
STLB-Bau 2025-10 041
Rohrleitung aus nichtrostenden Stahlrohren, Werkstoff-Nr 1.4401, für Klimakaltwasser, Außendurchmesser 42 mm, Wanddicke 1,5 mm, Verbindung durch Pressen, mit Verpresstkennzeichnung und Prüfsicherheit, Form- und Verbindungsstücke werden gesondert vergütet, Verlegung in Gebäuden, besondere Rohrbefestigungen werden gesondert vergütet, Arbeitshöhe des Montageortes bis 3,5 m über der Standfläche des hierfür erforderlichen Gerüstes.
Menge: 13,000 m
Leistungsbereichkatalog: 041
Kostengruppe DIN 276 2018-12: 434

*Hinweis: Bögen*
Bögen
Bei der Kalkulation der nachfolgenden Bogen-Positionen sind alle Winkelradien zu kalkulieren ( 0°-45°, 45°, über 45°- 90°, 90°).

**02.02.0220 Bogen Stahl niro Pressverbindung AD 18mm Klimakaltwasser Stahl niro nahtlos**
STLB-Bau 2025-10 041
Bogen, aus nichtrostendem Stahl, Pressverbindung, mit Verpresstkennzeichnung und Prüfsicherheit, Außendurchmesser 18 mm, für Klimakaltwasser, für Rohrleitung aus nichtrostenden Stahlrohren, nahtlos, Werkstoff-Nr 1.4401.
Menge: 30,000 St
Leistungsbereichkatalog: 041
Kostengruppe DIN 276 2018-12: 434

**02.02.0230 Bogen Stahl niro Pressverbindung AD 22mm Klimakaltwasser Stahl niro nahtlos**
STLB-Bau 2025-10 041
Bogen, aus nichtrostendem Stahl, Pressverbindung, mit Verpresstkennzeichnung und Prüfsicherheit, Außendurchmesser 22 mm, für Klimakaltwasser, für Rohrleitung aus nichtrostenden Stahlrohren, nahtlos, Werkstoff-Nr 1.4401.
Menge: 190,000 St
Leistungsbereichkatalog: 041
Kostengruppe DIN 276 2018-12: 434

**02.02.0240 Bogen Stahl niro Pressverbindung AD 28mm Klimakaltwasser Stahl niro nahtlos**
STLB-Bau 2025-10 041
Bogen, aus nichtrostendem Stahl, Pressverbindung, mit Verpresstkennzeichnung und Prüfsicherheit, Außendurchmesser 28 mm, für Klimakaltwasser, für Rohrleitung aus nichtrostenden Stahlrohren, nahtlos, Werkstoff-Nr 1.4401.
Menge: 60,000 St
Leistungsbereichkatalog: 041
Kostengruppe DIN 276 2018-12: 434

**02.02.0250 Bogen Stahl niro Pressverbindung AD 35mm Klimakaltwasser Stahl niro nahtlos**
STLB-Bau 2025-10 041
Bogen, aus nichtrostendem Stahl, Pressverbindung, mit Verpresstkennzeichnung und Prüfsicherheit, Außendurchmesser 35 mm, für Klimakaltwasser, für Rohrleitung aus nichtrostenden Stahlrohren, nahtlos, Werkstoff-Nr 1.4401.
Menge: 110,000 St
Leistungsbereichkatalog: 041
Kostengruppe DIN 276 2018-12: 434

**02.02.0260 Bogen Stahl niro Pressverbindung AD 42mm Klimakaltwasser Stahl niro nahtlos**
STLB-Bau 2025-10 041
Bogen, aus nichtrostendem Stahl, Pressverbindung, mit Verpresstkennzeichnung und Prüfsicherheit, Außendurchmesser 42 mm, für Klimakaltwasser, für Rohrleitung aus nichtrostenden Stahlrohren, nahtlos, Werkstoff-Nr 1.4401.
Menge: 10,000 St
Leistungsbereichkatalog: 041
Kostengruppe DIN 276 2018-12: 434

**02.02.0270 T-Stück Stahl niro Pressverbindung AD 22mm Klimakaltwasser Stahl niro nahtlos**
STLB-Bau 2025-10 041
T-Stück, aus nichtrostendem Stahl, Pressverbindung, mit Verpresstkennzeichnung und Prüfsicherheit, Außendurchmesser 22 mm, für Klimakaltwasser, für Rohrleitung aus nichtrostenden Stahlrohren, nahtlos, Werkstoff-Nr 1.4401.
Menge: 3,000 St
Leistungsbereichkatalog: 041
Kostengruppe DIN 276 2018-12: 434

**02.02.0280 T-Stück Stahl niro Pressverbindung AD 28mm Klimakaltwasser Stahl niro nahtlos**
STLB-Bau 2025-10 041
T-Stück, aus nichtrostendem Stahl, Pressverbindung, mit Verpresstkennzeichnung und Prüfsicherheit, Außendurchmesser 28 mm, für Klimakaltwasser, für Rohrleitung aus nichtrostenden Stahlrohren, nahtlos, Werkstoff-Nr 1.4401.
Menge: 4,000 St
Leistungsbereichkatalog: 041
Kostengruppe DIN 276 2018-12: 434

**02.02.0290 T-Stück Stahl niro Pressverbindung AD 35mm Klimakaltwasser Stahl niro nahtlos**
STLB-Bau 2025-10 041
T-Stück, aus nichtrostendem Stahl, Pressverbindung, mit Verpresstkennzeichnung und Prüfsicherheit, Außendurchmesser 35 mm, für Klimakaltwasser, für Rohrleitung aus nichtrostenden Stahlrohren, nahtlos, Werkstoff-Nr 1.4401.
Menge: 4,000 St
Leistungsbereichkatalog: 041
Kostengruppe DIN 276 2018-12: 434

**02.02.0300 T-Stück Stahl niro Pressverbindung AD 42mm Klimakaltwasser Stahl niro nahtlos**
STLB-Bau 2025-10 041
T-Stück, aus nichtrostendem Stahl, Pressverbindung, mit Verpresstkennzeichnung und Prüfsicherheit, Außendurchmesser 42 mm, für Klimakaltwasser, für Rohrleitung aus nichtrostenden Stahlrohren, nahtlos, Werkstoff-Nr 1.4401.
Menge: 1,000 St
Leistungsbereichkatalog: 041
Kostengruppe DIN 276 2018-12: 434

**02.02.0310 T-Stück reduziert Stahl niro Pressverbindung AD 28mm x 22mm Klimakaltwasser Stahl niro nahtlos**
STLB-Bau 2025-10 041
T-Stück, reduziert, aus nichtrostendem Stahl, Pressverbindung, mit Verpresstkennzeichnung und Prüfsicherheit, Außendurchmesser 28 mm, 2. Durchmesser 22 mm, für Klimakaltwasser, für Rohrleitung aus nichtrostenden Stahlrohren, nahtlos, Werkstoff-Nr 1.4401.
Menge: 6,000 St
Leistungsbereichkatalog: 041
Kostengruppe DIN 276 2018-12: 434

**02.02.0320 T-Stück reduziert Stahl niro Pressverbindung AD 35mm x 22mm Klimakaltwasser Stahl niro nahtlos**
STLB-Bau 2025-10 041
T-Stück, reduziert, aus nichtrostendem Stahl, Pressverbindung, mit Verpresstkennzeichnung und Prüfsicherheit, Außendurchmesser 35 mm, 2. Durchmesser 22 mm, für Klimakaltwasser, für Rohrleitung aus nichtrostenden Stahlrohren, nahtlos, Werkstoff-Nr 1.4401.
Menge: 10,000 St
Leistungsbereichkatalog: 041
Kostengruppe DIN 276 2018-12: 434

**02.02.0330 T-Stück reduziert Stahl niro Pressverbindung AD 42mm x 35mm Klimakaltwasser Stahl niro nahtlos**
STLB-Bau 2025-10 041
T-Stück, reduziert, aus nichtrostendem Stahl, Pressverbindung, mit Verpresstkennzeichnung und Prüfsicherheit, Außendurchmesser 42 mm, 2. Durchmesser 35 mm, für Klimakaltwasser, für Rohrleitung aus nichtrostenden Stahlrohren, nahtlos, Werkstoff-Nr 1.4401.
Menge: 2,000 St
Leistungsbereichkatalog: 041
Kostengruppe DIN 276 2018-12: 434

**02.02.0340 Reduzierstück Stahl niro Pressverbindung AD 22mm x 18mm Klimakaltwasser Stahl niro nahtlos**
STLB-Bau 2025-10 041
Reduzierstück, aus nichtrostendem Stahl, Pressverbindung, mit Verpresstkennzeichnung und Prüfsicherheit, Außendurchmesser 22 mm, 2. Durchmesser 18 mm, für Klimakaltwasser, für Rohrleitung aus nichtrostenden Stahlrohren, nahtlos, Werkstoff-Nr 1.4401.
Menge: 2,000 St
Leistungsbereichkatalog: 041
Kostengruppe DIN 276 2018-12: 434

**02.02.0350 Reduzierstück Stahl niro Pressverbindung AD 28mm x 22mm Klimakaltwasser Stahl niro nahtlos**
STLB-Bau 2025-10 041
Reduzierstück, aus nichtrostendem Stahl, Pressverbindung, mit Verpresstkennzeichnung und Prüfsicherheit, Außendurchmesser 28 mm, 2. Durchmesser 22 mm, für Klimakaltwasser, für Rohrleitung aus nichtrostenden Stahlrohren, nahtlos, Werkstoff-Nr 1.4401.
Menge: 17,000 St
Leistungsbereichkatalog: 041
Kostengruppe DIN 276 2018-12: 434

**02.02.0360 Reduzierstück Stahl niro Pressverbindung AD 35mm x 22mm Klimakaltwasser Stahl niro nahtlos**
STLB-Bau 2025-10 041
Reduzierstück, aus nichtrostendem Stahl, Pressverbindung, mit Verpresstkennzeichnung und Prüfsicherheit, Außendurchmesser 35 mm, 2. Durchmesser 22 mm, für Klimakaltwasser, für Rohrleitung aus nichtrostenden Stahlrohren, nahtlos, Werkstoff-Nr 1.4401.
Menge: 2,000 St
Leistungsbereichkatalog: 041
Kostengruppe DIN 276 2018-12: 434

**02.02.0370 Reduzierstück Stahl niro Pressverbindung AD 35mm x 28mm Klimakaltwasser Stahl niro nahtlos**
STLB-Bau 2025-10 041
Reduzierstück, aus nichtrostendem Stahl, Pressverbindung, mit Verpresstkennzeichnung und Prüfsicherheit, Außendurchmesser 35 mm, 2. Durchmesser 28 mm, für Klimakaltwasser, für Rohrleitung aus nichtrostenden Stahlrohren, nahtlos, Werkstoff-Nr 1.4401.
Menge: 10,000 St
Leistungsbereichkatalog: 041
Kostengruppe DIN 276 2018-12: 434

**02.02.0380 Reduzierstück Stahl niro Pressverbindung AD 42mm x 35mm Klimakaltwasser Stahl niro nahtlos**
STLB-Bau 2025-10 041
Reduzierstück, aus nichtrostendem Stahl, Pressverbindung, mit Verpresstkennzeichnung und Prüfsicherheit, Außendurchmesser 42 mm, 2. Durchmesser 35 mm, für Klimakaltwasser, für Rohrleitung aus nichtrostenden Stahlrohren, nahtlos, Werkstoff-Nr 1.4401.
Menge: 2,000 St
Leistungsbereichkatalog: 041
Kostengruppe DIN 276 2018-12: 434

**02.02.0390 Muffe Stahl niro Pressverbindung AD 18mm Klimakaltwasser Stahl niro nahtlos**
STLB-Bau 2025-10 041
Muffe, aus nichtrostendem Stahl, Pressverbindung, mit Verpresstkennzeichnung und Prüfsicherheit, Außendurchmesser 18 mm, für Klimakaltwasser, für Rohrleitung aus nichtrostenden Stahlrohren, nahtlos, Werkstoff-Nr 1.4401.
Menge: 10,000 St
Leistungsbereichkatalog: 041
Kostengruppe DIN 276 2018-12: 434

**02.02.0400 Muffe Stahl niro Pressverbindung AD 22mm Klimakaltwasser Stahl niro nahtlos**
STLB-Bau 2025-10 041
Muffe, aus nichtrostendem Stahl, Pressverbindung, mit Verpresstkennzeichnung und Prüfsicherheit, Außendurchmesser 22 mm, für Klimakaltwasser, für Rohrleitung aus nichtrostenden Stahlrohren, nahtlos, Werkstoff-Nr 1.4401.
Menge: 50,000 St
Leistungsbereichkatalog: 041
Kostengruppe DIN 276 2018-12: 434

**02.02.0410 Muffe Stahl niro Pressverbindung AD 28mm Klimakaltwasser Stahl niro nahtlos**
STLB-Bau 2025-10 041
Muffe, aus nichtrostendem Stahl, Pressverbindung, mit Verpresstkennzeichnung und Prüfsicherheit, Außendurchmesser 28 mm, für Klimakaltwasser, für Rohrleitung aus nichtrostenden Stahlrohren, nahtlos, Werkstoff-Nr 1.4401.
Menge: 30,000 St
Leistungsbereichkatalog: 041
Kostengruppe DIN 276 2018-12: 434

**02.02.0420 Muffe Stahl niro Pressverbindung AD 35mm Klimakaltwasser Stahl niro nahtlos**
STLB-Bau 2025-10 041
Muffe, aus nichtrostendem Stahl, Pressverbindung, mit Verpresstkennzeichnung und Prüfsicherheit, Außendurchmesser 35 mm, für Klimakaltwasser, für Rohrleitung aus nichtrostenden Stahlrohren, nahtlos, Werkstoff-Nr 1.4401.
Menge: 90,000 St
Leistungsbereichkatalog: 041
Kostengruppe DIN 276 2018-12: 434

**02.02.0430 Muffe Stahl niro Pressverbindung AD 42mm Klimakaltwasser Stahl niro nahtlos**
STLB-Bau 2025-10 041
Muffe, aus nichtrostendem Stahl, Pressverbindung, mit Verpresstkennzeichnung und Prüfsicherheit, Außendurchmesser 42 mm, für Klimakaltwasser, für Rohrleitung aus nichtrostenden Stahlrohren, nahtlos, Werkstoff-Nr 1.4401.
Menge: 3,000 St
Leistungsbereichkatalog: 041
Kostengruppe DIN 276 2018-12: 434

*Hinweis: Übergänge*
Übergänge
Vom AN sind in die jeweiligen Übergangs-Positionen sowohl Innen- als auch Außengewinde einzukalkulieren

**02.02.0440 Übergangsstück IG/AG Stahl niro Pressverbindung AD 18mm Rp/R 1/2 Klimakaltwasser Stahl niro nahtlos**
Übergangsstück, mit Außen- oder Innengewinde, aus nichtrostendem Stahl, Pressverbindung, mit Verpresstkennzeichnung und Prüfsicherheit, Außendurchmesser 18 mm, Gewindeanschluss Rp/R 1/2, für Klimakaltwasser, für Rohrleitung aus nichtrostenden Stahlrohren, nahtlos, Werkstoff-Nr 1.4401.
Menge: 25,000 St
Kostengruppe DIN 276 2018-12: 434

**02.02.0450 Übergangsstück IG/AG Stahl niro Pressverbindung AD 22mm Rp/R 3/4 Klimakaltwasser Stahl niro nahtlos**
Übergangsstück, mit Außen- oder Innengewinde, aus nichtrostendem Stahl, Pressverbindung, mit Verpresstkennzeichnung und Prüfsicherheit, Außendurchmesser 22 mm, Gewindeanschluss Rp/R 3/4, für Klimakaltwasser, für Rohrleitung aus nichtrostenden Stahlrohren, nahtlos, Werkstoff-Nr 1.4401.
Menge: 70,000 St
Kostengruppe DIN 276 2018-12: 434

**02.02.0460 Übergangsverschraubung IG/AG Stahl niro Pressverbindung AD 22mm Rp/R 3/4 Klimakaltwasser Stahl niro nahtlos**
Übergangsverschraubung, mit Außen- oder Innengewinde, aus nichtrostendem Stahl, Pressverbindung, mit Verpresstkennzeichnung und Prüfsicherheit, Außendurchmesser 22 mm, Gewindeanschluss Rp/R 3/4, für Klimakaltwasser, für Rohrleitung aus nichtrostenden Stahlrohren, nahtlos, Werkstoff-Nr 1.4401.
Menge: 2,000 St
Kostengruppe DIN 276 2018-12: 434

**02.02.0470 Übergangsflansch Stahl niro Pressverbindung PN10/16 AD 42mm Klimakaltwasser Stahl niro nahtlos**
STLB-Bau 2025-10 041
Übergangsflansch, aus nichtrostendem Stahl, Pressverbindung, mit Verpresstkennzeichnung und Prüfsicherheit, PN 10/16, Außendurchmesser 42 mm, für Klimakaltwasser, für Rohrleitung aus nichtrostenden Stahlrohren, nahtlos, Werkstoff-Nr 1.4401.
Menge: 4,000 St
Leistungsbereichkatalog: 041
Kostengruppe DIN 276 2018-12: 434

*Hinweis: Wellrohrschlauch*

**02.02.0480 Wellschlauch Klimakaltwasser L 300mm PN10 DN15**
STLB-Bau 2025-10 042
Wellschlauch, für Klimakaltwasser, max. Betriebstemperatur bis 20 Grad C, Länge 300 mm, mit Verschraubungen, Nenndruck 1 MPa (10 bar), DN 15.
Menge: 20,000 St
Leistungsbereichkatalog: 042
Kostengruppe DIN 276 2018-12: 434

**02.02.0490 Wellschlauch Klimakaltwasser L 300mm PN10 DN20**
STLB-Bau 2025-10 042
Wellschlauch, für Klimakaltwasser, max. Betriebstemperatur bis 20 Grad C, Länge 300 mm, mit Verschraubungen, Nenndruck 1 MPa (10 bar), DN 20.
Menge: 10,000 St
Leistungsbereichkatalog: 042
Kostengruppe DIN 276 2018-12: 434

#### Abschnitt 02.03 Kälteverteilnetze -Armaturen und Zubehör

**02.03.0010 Kompaktverteiler 200/120**
Kompaktverteiler 200/120
Kombinierter Vor- und Rücklaufverteiler, bestehend aus Vierkantrohr mit nebeneinander angeordneten Kammern, aus schwarzem Stahlblech S235,
Standardausführung mit einheitlichen Stutzenabständen. Anschlussstutzen
als Flanschstutzen PN 16 von oben ausgeführt und auf Höhe
der Absperrarmaturen ausgerichtet. inkl. Entleerungsmuffen für Vor- und Rücklaufkammer. Verteiler werkseitig dichtigkeitsgeprüft und grundiert.

Kammergröße:  200/120
Max. Leistung:  bis 180 kW bei ΔT = 6 K
Max. Volumenstrom:  bis 26 m³/h bei 0.6 m/s
Leistung:  ca. 40 kW bei 6 K Spreizung
Ausgewählter Volumenstrom: ca. 5.7 m³/h bei 0.6 m/s
Max. Auslegungsdruck: 6 bar
Max. Auslegungstemperatur: 50 °C
Gewicht (ohne Dämmung) ca. 70 kg

Stutzenabstand: einheitlich 300 mm
Gesamtlänge: bis max. 2.400 mm

6 x Flansch DN40/PN6, oben
2 x Flansch DN50/PN6, oben
4 x Flansch DN65/PN6, oben
2 x Rp 1/2“, unten: Entleerung

inkl. Standkonsolen bestehend aus 2 Füßen
Galvanisch verzinkte Standkonsole inkl. Schalldämmung. Bestehend aus einer Bodenplatte mit Standrohr und Kopfplatte mit Führungsrohr, inkl. Verbindungsschrauben, stufenlos, höhenverstellbar bis 340 mm
Maße der Fußplatte: 150x150 mm

inkl. 12 Bezeichnungsschilder
Bezeichnungsschilder nach TMR 5x10cm dreizeilig graviert oder auf gedrucktem Papier mit Kunststoffabdeckung. Schwarze Schrift auf weißen Hintergrund. Befestigung mittels Schildträger aus verzinktem Stahl, Halter und Spannband, ohne Firmenlogo, keine Klebung. Das Bezeichnungsschild ist zum Anschrauben an die bauseitige Fertigdämmung geeignet.
Alle Beschriftungszüge sind maßstabsgetreu dem Bauherrn vor Druck digital zur Freigabe zu übermitteln. Druck erst nach Freigabe genehmigt.
inkl. 1 Stück Entleerungsrinne
Entleerungsrinne zum sicheren und sauberen Sammeln und Auffangen des zu entleerendem Anlagenwassers.
Bestehend aus: verzinktem Stahlblech als U-Profil gekantet, werkseitige Vorfertigung passend zum zuvorbeschriebenen Kompaktverteiler, inkl. 30 mm Spritzwasserumkantung, inkl. Ablaufsieb, verchromt, 2"-Außengewinde,
Abmessung der Entleerungsrinne: ca. 125 x 100 mm,
Länge der Entleerungsrinne: bis 2400 mm,
Entleerrinne aufgestellt auf 2 Stück Standkonsole, verzinkt, zur
Aufstellung der Rinne hinter, oder vor dem Verteiler. Die Höhe ist durch bauseitiges einkürzen des Standrohrs anpassbar.
Max. Höhe: 400 mm
Maße der Fußplatte: ca. 180 x 150 mm

inkl. Wärmedämmung
bestehend aus ineinander fassenden Halbschalen mit Endstücken. Individuelle und passgenaue Ausschnitte für alle Anschlussstutzen. Die Halbschalen werden mittels nichtrostender Spannbänder und Schnellschraubverschlüsse
montiert. Die Dämmschichtstärke entspricht der GEG (Gebäudeenergiegesetz).
Typ: PUR-Schaum im verzinkten Stahlblech Mantel
Gesamtlänge: 2440
Für Grundkörper: 200/120
Dicke der Dämmung: 45 mm

Einzukalkulierende Hinweise:
Einbringung in die Technikzentrale 4. Obergeschoss.
Heben des Verteilers mittels Autokran auf das Dach (+14,73 OKFF). Verbringen des Verteilers durch eine doppelflüglige Außentür in die Technikzentale. Es ist ein Höhenunterschied von 3 Stufen zu überwinden.
Inklusive der hierfür benötigten Hilfs- und Fördermittel, Kran wird gesondert vergütet. Die Anschlagpunkte für die Anhängung von Kettenzügen sind vorab durch den Statiker freizugeben und mit dieser Position abgegolten.
Menge: 1,000 St
Kostengruppe DIN 276 2018-12: 434

**02.03.0020 Nassläufer-Umwälzpumpe P5.3 Q= 3,00 m³/h, H=8,04m**
Nassläufer-Umwälzpumpe P5.3 Q= 3,00 m³/h, H=8,04m

Bestehend aus:
- elektronisch geregelt
- Energieeffizienzindex (EEI) ≤ 0.20
- Einzelpumpe oder Doppelpumpe (D)
- Hocheffizienz-EC-Permanentmagnetmotortechnologie
- Energieeffizienzindex (EEI) ≤ 0.18
- Regelungsarten: Konstantdruck / Festdrehzahl / Proportionaldruck /
  Konstanttemperatur
- Integrierter Motorvollschutz
- inkl. Wärmedämmschalen gem. EnEV
- Automatische Sollwerteinstellung durch AutoAdapt-Funktion
- Integrierter Trockenlaufschutz
- Einstellbare Volumenstrombegrenzung durch FlowLimit-Funktion
- Integrierte Wärmemengenerfassung (optionaler RPI+T2
  0-16 Sensor erforderlich)
- Anbindung an die Gebäudeleittechnik durch optionale Einsteckmodule im
  Klemmenkasten
- Betriebs- und Störmeldung
- Kommunikationsmöglichkeiten analog/ digital: 2xDO / 3xDI / 1xAI
- Erfassung der Betriebshistorie
- Bedienung über TFT-Display und Softtouch-Tastatur
- Automatische Sollwerteinstellung inkl. Volumenstrombegrenzung
  durch FlowAdapt-Funktion
- Einstell- und Auslesemöglichkeiten mittels optionalem Diagnose- und
  Fernbediengerät
 - Kommunikation Pumpenköpfe einer Doppelpumpe oder von 2 Einzelpumpen
  drahtlos

Technische Daten:
Fördermedium:  Kaltwasser
Medientemperaturbereich: -10 .. 110 °C
Medientemp. bei Datenerfassung: 20 °C
Dichte:  988.2 kg/m³
Pumpendrehzahl, auf der die Pumpendaten beruhen: 3896 1/min
Tatsächlicher Förderstrom der Pumpe: ca. 3 m³/h
Tatsächliche Förderhöhe der Pumpe: ca. 8,04 m
Temperaturklasse:  110
Zulassungen:  CE,VDE
Pumpengehäuse:  Grauguss
Pumpenmantel:  EN 1561 EN-GJL-200
Pumpengehäuse:  ASTM A48-200B
Laufradwerkstoff:  Verbundwerkstoff
Umgebungstemperatur:  0 .. 40 °C
Max. Betriebsdruck:  10 bar
Anschlusstyp:  DIN
Anschlussgröße:  DN 32
Nenndruckstufe:  PN 6/10
Einbaulänge:  220 mm
Maximale Leistungsaufnahme P1: bis 171 W
P1 min.:  ca. 9 W
Netzfrequenz:  50 / 60 Hz
Bemessungsspannung:  1 x 230 V
Minimale Stromaufnahme: ca. 0.09 A
Maximale Stromaufnahme: ca. 1.47 A
Max. Drehzahl:  4530 1/min
Schutzart (gemäß IEC 34-5): IPX4D
Isolationsklasse (IEC 85): F

Störmeldekontakt potentialfreier Kontakt
Betriebsmeldung potentialfreier Kontakt
Betriebsfreigabe potentialfreier Kontakt
Analogeingang 0…10V

Einschließlich passenden Gegenflanschen, Schrauben, Dichtungen und Wärmedämmschale.
Menge: 1,000 St
Kostengruppe DIN 276 2018-12: 434

**02.03.0030 Mehrstufige Blockpumpe P5.4 Q= 3,00 m³/h, H=12,45m**
Mehrstufige Blockpumpe P5.4 Q= 3,00 m³/h, H=12,45m
Kompakte, horizontale, mehrstufige, normalsaugende Kreiselpumpe mit axialem Saug- und Druckstutzen. Welle, Laufräder und Kammern aus Edelstahl, Einlauf- und Austrittsteile aus Grauguss. Gleitringdichtung aus nicht entlasteter O-Ring-Dichtung, Pumpe mit  3-phasigen, fußgelagerten, lüftergekühlten Asynchronmotor
Art der Steuerung:
Fördermedium:
Fördermedium:  Kaltwasser / Kühlwasser
Medientemperaturbereich: -20 .. 90 °C
Medientemp. bei Datenerfassung: 20 °C
Dichte:  998.2 kg/m³

Technische Daten:
Pumpendrehzahl, auf der die Pumpendaten beruhen: 2094 1/min
Tatsächlicher Förderstrom der Pumpe: 3 m³/h
Nennförderstrom:  4.7 m³/h
Tatsächliche Förderhöhe der Pumpe: 12.45 m
Nennförderhöhe:  22.76 m
Gleitringdichtung:  AVBE
Werkstoffe:
Pumpengehäuse:  Grauguss
Pumpenmantel:  EN-GJL-200
Pumpengehäuse:  ASTM A48-25A
Laufradwerkstoff:  Edelstahl
Laufrad:  EN 1.4301
Laufradwerkstoff gemäß ASTM: AISI 304
Installation:
Umgebungstemperatur:  -20 .. 55 °C
Max. Betriebsdruck:  10 bar
Max. Druck bei vorgegebener Temperatur: 10 bar / 40 °C
Max. Druck bei vorgegebener Temperatur: 6 bar / 90 °C
Anschlusstyp:  Rp
Größe des Saugstutzens: 1 1/4 inch
Größe des Druckanschlusses: 1 inch
Elektrische Daten:
Std. Motor:  IEC
Baugröße:  71B
IE Effizienzklasse 50Hz:  IE3
Bemessungsleistung – P2: 0.6 kW
Netzfrequenz:  50 Hz
Bemessungsspannung:  3 x 220-240D/380-415Y V
Betriebsfaktor:  1.00
Nennstrom:  2,54-2,55/1,48-1,5 A
Anlaufstrom:  610-650 %
Nenndrehzahl, 50 Hz:  ca. 2820-2860 1/min
Schutzart (gemäß IEC 34-5): IP55
Isolationsklasse (IEC 85): F
Ex-Schutz Standard:  kein Motorschutz
Sonstiges:
Mindesteffizienzindex MEI ≥: 0.7

Einschließlich Externen Frequenzumrichter zur Drehzahlregelung mit eingebautem PI-Regler
- Für Pumpenanwendungen optimierte Regelungsarten (sensorabhängig):
- Druck
- Druck mit Stoppfunktion
- proportionaler/ konstanter Differenzdruck
- Förderstrom
- Temperatur
- Niveau
- Niveau mit Stoppfunktion
- Drehzahlverstellung (offener Regelkreis, ohne Sensor)
- Inbetriebnahmeassistent
- Drehrichtungstestfunktion
- Wechselbetriebsfunktion (Zeit-/ Störumschaltung) bei 2 CUE über GENIbus vorbereitet
- Betriebsarten: Normalbetrieb, Min, Max, Stopp
- Externe Sollwertverschiebung über Analogeingang (parametrierbar)
- Alarmspeicher für Alarmhistorie von 5 Alarmen/ Warnungen
- Motor Stillstandsheizfunktion
- Grenzwertüberwachungsfunktion für Analogeingänge
- Integrierter Motorschutz gegen Überstrom, thermische Überlastung und blockieren durch
  Strommessung
- Integrierter  Funkentstöreingangsfilter für die Netzversorgungsseite
- RS-485 Datenbus–Schnittstelle mit Busprotokoll
- LED –Leuchten für Stopp, Ein, Alarm
- Analogeingang 0-10V für externe Sollwertverschiebung, umstellbar auf (0)4-20mA
- Analogeingang 0/4-20mA für Sensor
- Analogausgang 0/4-20mA
- 4 parametrierbare digitale Eingänge (z.B. Ein/Aus, Trockenlaufschutz, Min, Reset, etc.)
- 2 parametrierbare Ausgangswechselrelais (z.B. Betrieb, Alarm, Bereit, Grenzwert, etc. )
Optional erweiterbare Eingänge über Zusatzmodul MCB 114
Schutzart: IP 54
Technische Daten:
RFI filter type EN 61800-3: C1
Coating grade IEC721 3-3: 3C2
Installation:
Umgebungstemperatur: 0 .. 50 °C
Relative Luftfeuchte:  5-95 %
Einschluss Type:  A2
Elektrische Daten:
Motorbemessungsleistung P2: 0.75 kW
Netzfrequenz:  50 / 60 Hz
Bemessungsspannung: 3 x 380-440/441-500 V
Nennstrom:  2.4-2.1 A
Maximale Stromaufnahme: 2.4 A
Schutzart (gemäß IEC 34-5): IP20
Einschließlich passender Übergangsverschraubung, Dichtungen und Wärmedämmschale sowie elektrischer Anschluss des Frequenzumformers an bausetige UP-Dose, einschl. aller hierfür erforderlichen Anschlusskomponenten
Menge: 1,000 St
Kostengruppe DIN 276 2018-12: 434

*Hinweis: Schlammabscheider mit Magnet*

**02.03.0040 Abscheider Schmutz Magnetit Einbau waager. Stahl Klimakaltwasser Dämmschalen PN10 DN50 max 7,5 m3/h**
STLB-Bau 2025-10 041
Abscheider für Schmutz mit Magneten zur Magnetitabscheidung, Einbau waagerecht, aus Stahl, für Klimakaltwasser, mit Dämmschalen, mit Gewindeanschluss, max. Betriebstemperatur bis 110 Grad C, Nenndruck 1 MPa (10 bar), DN 50,
max. Volumenstrom '7,5' m3/h, Ausführung gemäß Einzelbeschreibung,

Einzelbeschreibungs-Nr 'Reinigungsanschluss G3/4'.
Menge: 1,000 St
Leistungsbereichkatalog: 041
Kostengruppe DIN 276 2018-12: 434

*Hinweis: Rückschlagklappen*
Rückschlagklappen
einschl. abnehmbarer, wiederverwendbarer Dämmschale in Kissenbauweise mit Mineralwolldämmung und robuster Gewebeaußenhülle

**02.03.0050 Rückschlagklappe EN-GJS-400-18 DN40 PN10 Klimakaltwasser bis 20GradC**
STLB-Bau 2025-10 041
Rückschlagklappe, Gehäuse aus Gusseisen EN-GJS-400-18, DN 40, Nenndruck 1 MPa (10 bar), für Klimakaltwasser, max. Betriebstemperatur bis 20 Grad C, mit Flanschanschluss, als Zwischenflanschausführung, Sitz weich dichtend.
Menge: 2,000 St
Leistungsbereichkatalog: 041
Kostengruppe DIN 276 2018-12: 434

*Hinweis: Absperrungen*
Absperrungen
einschl. abnehmbarer, wiederverwendbarer Dämmschale in Kissenbauweise mit Mineralwolldämmung und robuster Gewebeaußenhülle

**02.03.0060 Absperrklappe Zwischenflanscharmatur EN-GJS-400-15 DN40 PN10 Klimakaltwasser bis 20GradC Taupunktsperre**
STLB-Bau 2025-10 042
Absperrklappe, als Zwischenflanscharmatur, Gehäuse aus Gusseisen EN-GJS-400-15, beschichtet, DN 40, Nenndruck 1 MPa (10 bar), Baulänge DIN EN 558, für Klimakaltwasser, bis 20 Grad C, mit Taupunktsperre, weich dichtend, Klappenscheibe aus nichtrostendem Stahl, Welle aus nichtrostendem Stahl, mit Rasterhebel.
Menge: 10,000 St
Leistungsbereichkatalog: 042
Kostengruppe DIN 276 2018-12: 434

**02.03.0070 Absperrklappe Zwischenflanscharmatur EN-GJS-400-15 DN50 PN10 Klimakaltwasser bis 20GradC Taupunktsperre**
STLB-Bau 2025-10 042
Absperrklappe, als Zwischenflanscharmatur, Gehäuse aus Gusseisen EN-GJS-400-15, beschichtet, DN 50, Nenndruck 1 MPa (10 bar), Baulänge DIN EN 558, für Klimakaltwasser, bis 20 Grad C, mit Taupunktsperre, weich dichtend, Klappenscheibe aus nichtrostendem Stahl, Welle aus nichtrostendem Stahl, mit Rasterhebel.
Menge: 8,000 St
Leistungsbereichkatalog: 042
Kostengruppe DIN 276 2018-12: 434

**02.03.0080 Kugelhahn Klimakaltwasser Rotguss PN10 DN20 Dämmschalen**
STLB-Bau 2025-10 041
Kugelhahn, für Klimakaltwasser, max. Betriebstemperatur bis 20 Grad C, Durchgangsform, mit Innengewinde, Gehäuse aus Rotguss, Betätigung mit Hebel, Nenndruck 1 MPa (10 bar), DN 20, mit Dämmschalen.
Menge: 15,000 St
Leistungsbereichkatalog: 041
Kostengruppe DIN 276 2018-12: 434

**02.03.0090 Entleerungsarmatur Kugelhahn Durchgang Messing PN10 DN15**
STLB-Bau 2025-10 041
Entleerungsarmatur, als Kugelhahn, für Klimakaltwasser bis 120 Grad C, mit Flügelgriff, Durchgangsform, mit Verschlusskappe und Kette, Gehäuse aus Messing, weich dichtend, mit Gewindeanschluss, Nenndruck 1 MPa (10 bar), DN 15.
Menge: 6,000 St
Leistungsbereichkatalog: 041
Kostengruppe DIN 276 2018-12: 434

**02.03.0100 Regelventil druckunabhängig Taupunktsperre Rotguss PN10 DN20 Dämmschalen**
STLB-Bau 2025-10 041
Druckunabhängiges Regelventil, mit einstellbarem Sollwert, mit Einstellanzeige, für Klimakaltwasser, max. Betriebstemperatur bis 20 Grad C, mit Taupunktsperre, mit Innengewinde, Gehäuse aus Rotguss, Ventilautorität gleich 1 in allen Einstellungen lineare Kennlinie unabhängig von der Einstellung, Nenndruck 1 MPa (10 bar), DN 20, mit Dämmschalen.
Menge: 15,000 St
Leistungsbereichkatalog: 041
Kostengruppe DIN 276 2018-12: 434

*Hinweis: Kappenventile*

**02.03.0110 Absperrventil Wasser Messing Geradsitz-Durchgang plombierbare Kappe PN16 DN25**
STLB-Bau 2025-10 041
Absperrventil, für Wasser bis 120 Grad C, mit Muffenanschluss, Gehäuse aus Messing, in Geradsitz-Durchgangsform, mit plombierbarer Kappe ohne Handrad, mit wartungsfreier Spindelabdichtung, Sitz weich dichtend, Nenndruck 1,6 MPa (16 bar), DN 25.
Menge: 1,000 St
Leistungsbereichkatalog: 041
Kostengruppe DIN 276 2018-12: 434

*Hinweis: Sicherheitsventile*

**02.03.0120 Membransicherheitsventil geschlossene Wasserheizungsanlage Wasser bis 120GradC DN15**
STLB-Bau 2025-10 041
Membransicherheitsventil, bauteilgeprüft, federbelastet, für geschlossene Wasserheizungsanlagen DIN EN 12828, für Wasser, max. Betriebstemperatur bis 120 Grad C,
Ansprechüberdruck '3' bar, DN 15.
Menge: 1,000 St
Leistungsbereichkatalog: 041
Kostengruppe DIN 276 2018-12: 434

*Hinweis: Gummi-Kompensatoren*
Gummi-Kompensatoren

Hinweis: Alle Gummikompensatoren sind inklusive einer Potentialausgleichsüberbrückung zu kalkulieren, welche unter den Schrauben der Flansche mit angebracht wird. Es sind nur zugelassene Potentialausgleichsbrücken mit einem Mindestquerschnitt von 16mm² Kupfer zu verwenden. Die Brücke ist so einzubauen, dass durch das Gewerk Dämmung dennoch eine fachgerechte Dämmung vorgenommen werden kann.

**02.03.0130 Kompensator ohne Zuganker Klimakaltwasser DN50 PN10 Bewegungsaufnahme 10mm Kautschuk**
STLB-Bau 2025-10 042
Kompensator ohne Zuganker für allseitige Bewegungen, zur Aufnahme von Schwingungen und zur Körperschalldämmung, für Klimakaltwasser, max. Betriebstemperatur bis 20 Grad C, mit Flanschanschluss DIN EN 1092, mediumberührte Teile aus nichtrostendem Stahl, DN 50, PN 10, allseitige Bewegungsaufnahme 10 mm, Balg aus synthetischem Kautschuk, mehrlagig.
Menge: 2,000 St
Leistungsbereichkatalog: 042
Kostengruppe DIN 276 2018-12: 434

**02.03.0140 Druckmessgerät Stahl niro Durchm./NG 80mm 0-10bar**
STLB-Bau 2025-10 041
Druckmessgerät, Messsystem Rohrfeder DIN EN 837-1, ohne Zusatzeinrichtungen, Nenndruck 1 MPa (10 bar), Gehäuse aus nichtrostendem Stahl, ohne Rand, Gehäusenenngröße 80, Güteklasse 1, Anzeigebereich 0 bis 10 bar, Anschluss G 1/2 unten, mediumberührte Teile aus nichtrostendem Stahl, Werkstoff-Nr 1.4571.
Menge: 4,000 St
Leistungsbereichkatalog: 041
Kostengruppe DIN 276 2018-12: 434

**02.03.0150 Absperrhahn Druckmessgerät Messing**
STLB-Bau 2025-04 041
Absperrhahn für Druckmessgerät DIN 16262, Nenndruck 1 MPa (10 bar), aus Messing, Anschluss Zapfen-Spannmuffe, Anschlussgewinde G 1/2.
Menge: 4,000 St
Leistungsbereichkatalog: 041
Kostengruppe DIN 276 2018-12: 434

**02.03.0160 Wassersackrohr Stahl**
STLB-Bau 2025-04 041
Wassersackrohr DIN 16282, A-Form, Nenndruck 1 MPa (10 bar), aus Stahl, Anschluss Zapfen-Spannmuffe, Anschlussgewinde G 1/2.
Menge: 4,000 St
Leistungsbereichkatalog: 041
Kostengruppe DIN 276 2018-12: 434

**02.03.0170 Maschinen-Glasthermometer L 100mm -30-50GradC**
STLB-Bau 2025-10 041
Maschinen-Glasthermometer, Einbaulänge 100 mm, einschl. Tauchhülse, aus vernickeltem Messing, mit V-förmigen Gehäuse DIN 16189, Anzeigebereich -30 bis 50 Grad C.
Menge: 10,000 St
Leistungsbereichkatalog: 041
Kostengruppe DIN 276 2018-12: 434

*Hinweis: Lufttöpfe*

**02.03.0180 Luftgefäß 2gewölbte Böden 120GradC 10bar Stahl DN65 L 250mm 2Ltg-Anschl. Gewinde DN40**
STLB-Bau 2025-10 040
Luftgefäß mit 2 gewölbten Böden, max. zulässige Betriebstemperatur 120 Grad C, max. Betriebsüberdruck 1 MPa (10 bar), aus Stahlrohren, mit werkseitigem Korrosionsschutz nach AGI Q 151, Beschichtungssystem 1.3, bis DN 65, Gesamtlänge 250 mm, mit 2 Leitungsanschlüssen mit Gewinde, Anschluss DN 40, mit Entlüftungsleitung und -hahn.
Menge: 4,000 St
Leistungsbereichkatalog: 040
Kostengruppe DIN 276 2018-12: 434

**02.03.0190 Luftgefäß 2gewölbte Böden 120GradC 10bar Stahl DN80 L 250mm 2Ltg-Anschl. Gewinde DN50**
STLB-Bau 2025-10 040
Luftgefäß mit 2 gewölbten Böden, max. zulässige Betriebstemperatur 120 Grad C, max. Betriebsüberdruck 1 MPa (10 bar), aus Stahlrohren, mit werkseitigem Korrosionsschutz nach AGI Q 151, Beschichtungssystem 1.3, bis DN 80, Gesamtlänge 250 mm, mit 2 Leitungsanschlüssen mit Gewinde, Anschluss DN 50, mit Entlüftungsleitung und -hahn.
Menge: 2,000 St
Leistungsbereichkatalog: 040
Kostengruppe DIN 276 2018-12: 434

*Hinweis: Wanddurchführung*

**02.03.0200 Wanddurchführung**
Wanddurchführung aus Edelstahl für gedämmte Medienleitung liefern und montieren
Rechteckige Wanddurchführung aus Edelstahl, geeignet zur Durchführung einer gedämmten Medienleitung durch Wandaufbau.
Werkstoff: Edelstahl, korrosionsbeständig, geeignet für Außenanwendung
Außenabmessung Wanddurchführung: ca. 480 x 480 mm
Mittige Rohr-/Kernöffnung zur Durchführung der Medienleitung
Freie Öffnung ausgelegt für Medienleitung inkl. Wärmedämmung
Medienleitungsaußendurchmesser: 60,3 mm
Außendurchmesser inkl. Dämmung: 180 mm
Ausführung der Öffnung mit ausreichendem Montage- und Toleranzspiel für gedämmte Leitung einschließlich nachträglicher Blechummantelung
Flanschausbildung:
Umlaufender Anschlussflansch, Breite ca. 150 mm, fest mit Wanddurchführung verbunden
Flansch zur bauseitigen Anbindung / Abdichtung durch Dachdecker
Flanschoberfläche geeignet zur Aufnahme von Dachabdichtungsanschlüssen / Flüssigkunststoff / Folienabdichtung
Montage / Leistung inkl.:
Einbau und Ausrichtung der Wanddurchführung
Fachgerechte Befestigung an Baukörper
Sämtliche erforderlichen Verbindungsmittel, Befestigungsmaterialien und Nebenleistungen
Durchführung der gedämmten Medienleitung innerhalb der Wanddurchführung
Berücksichtigung der nachträglichen Blechummantelung der Dämmung
Herstellen des Durchbruchs wird gesondert vergütet

Ringspalt innerhalb des Durchbruchs ist mit Mineralwolle auszufüllen.
Menge: 2,000 St
Kostengruppe DIN 276 2018-12: 434

*Hinweis: Beigestellte Einbauteile*
Beigestellter Einbauteile

**02.03.0210 Einbau Tauchhülse / Temperaturfühler / Drucksensoren**
Einbau beigestellter Tauchhülsen zur Aufnahme von Temperaturfühlern diverser Feldgeräte sowie Einbau von Drucktransmittern in dafür vorgesehene Gewindemuffen Rp 1/2".
Menge: 12,000 St
Kostengruppe DIN 276 2018-12: 434

**02.03.0220 Einbau beigestellter 3-Wege Regelventile, Flanschanschluss**
Einbau von beigestelltem 3-Wege Regelventil, mit Flanschanschluss, Komplett fachgerecht montieren einschließlich der dafür benötigten Form- und Verbindungsstücke
Menge: 2,000 St
Kostengruppe DIN 276 2018-12: 434

#### Abschnitt 02.04 Kälteverteilnetze - Wand- und Deckenkassetten

**02.04.0010 Wandgerät, Baugröße 4**
Wandmontiertes Raumklimagerät zur Klimatisierung von Räumen.
Frontverkleidung in weißer Farbausführung (ähnlich RAL 9016), bestehend aus Metall und/oder schlagfestem Kunststoff, mit abnehmbarer Revisionsblende. Luftauslass mit verstellbaren Luftleitelementen zur bedarfsgerechten Luftverteilung.
Luftfilter im Ansaugbereich, Filterklasse ISO Coarse 30 % oder gleichwertig.
Einschließlich integrierter Kondensatpumpe.
Ausführung als 2-Leiter-System mit Wärmetauscher aus Kupferrohren und Aluminiumlamellen oder gleichwertiger korrosionsbeständiger Ausführung, geeignet für den Betrieb mit Heiz- und Kühlwasser.
Technische Anforderungen:
Max. Betriebsdruck: 8 bar
Max. Wassereintrittstemperatur: 75 °C
Min. Wassereintrittstemperatur: 6 °C
Max. Lufteintrittstemperatur: 30 °C
Max. Glykolanteil: 50 %
Kondensatwanne aus korrosions- und feuchtigkeitsbeständigem Kunststoff.
Luftförderung über Querstromventilator mit Berührungsschutz.
Energiesparender EC-Ventilator mit stetiger Drehzahlregelung über 0-10-V-Steuersignal.
Alle rotierenden Bauteile geräuscharm und wartungsarm gelagert.
Elektromechanische Anschlusstechnik, werksseitig verdrahtet und anschlussfertig geliefert.
Schutzart mindestens IP44.
Abmessungen:
Höhe: ca. 185 mm
Tiefe: ca. 333 mm
Länge: ca. 1.235 mm
Wasseranschlüsse: 1/2"
Das Gerät muss bei den nachfolgenden Betriebsbedingungen mindestens die in der Leistungsbeschreibung angegebenen Leistungsdaten erreichen.

SteuerspannungV  10,0  8,0  6,0  4,0  2,0
Luftvolumenstromm³/h  778  659  540  421  302
LeistungsaufnahmeW  28  20  14  9  6
StromaufnahmemA  124  87  59  38  25
SchalldruckpegeldB(A)  49  44  40  34  27
SchallleistungspegeldB(A)  57  52  48  42  35
Vorlauftemperatur°C  10,0
Rücklauftemperatur°C  16,0
Lufteintrittstemperatur°C  26,0
Rel. Luftfeuchtigkeit%  50
Kühlleistung, gesamtW  2541  2239  1924  1591  1235
Kühlleistung, sensibelW  2232  1923  1608  1286  955
Luftaustrittstemperatur°C  17,4  17,3  17,1  16,9  16,6
Wasservolumenstroml/h  365  321  276  228  177
Kondensat  l/h  0,5  0,5  0,5  0,5  0,4
WasserwiderstandkPa  21,6  17,2  13,2  9,4  6,0

Vorlauftemperatur°C  75,0
Rücklauftemperatur°C  65,0
Lufteintrittstemperatur°C  20,0
WärmeleistungW  10166  8949  7681  6345  4917
Luftaustrittstemperatur°C  59,0  60,5  62,5  65,0  68,6
Wasservolumenstroml/h  898  791  679  561  434
WasserwiderstandkPa  87,5  70,1  53,6  38,4  24,6

einschl. Befestigungsmaterial, einschl. elektrischer Anschluss an bauseitige UP-Dose, einschl. aller dafür erforderlichen Anschlusskomponenten
einschl. Infrarot Fernbedienung

Einschl. 3m Kondensat-Kunststoffschlauch, Schlauchtülle mit Überwurfmutter zum festen Anschluss Kondensatpumpe an die Kondensatleitung, Übergabepunkt Kondensateinleitung ist ein freier Auslauf als Trichtersiphon, einschl. Abstimmung des Übergabepunktes mit AN Sanitär
Menge: 10,000 St
Kostengruppe DIN 276 2018-12: 434

**02.04.0020 Deckenkassette, Baugröße 3**
Deckenkassettengerät zur Klimatisierung von Räumen mit abgehängten Decken.
Grundgerät aus korrosionsgeschütztem Stahlblech, zur Vermeidung von Tauwasserbildung dampfdiffusionsdicht sowie schallmindernd gedämmt, Dämmdicke mindestens 10 mm.
Sichtblende in weißer Farbausführung (ähnlich RAL 9016).
Luftaustritt vierseitig über manuell einstellbare Luftleitelemente zur bedarfsgerechten Luftverteilung.
Luftansaugung mit Luftfilter der Klasse ISO Coarse oder gleichwertig.
Ausführung als 2-Leiter-System.
Wärmetauscher aus Kupferrohren mit Aluminiumlamellen oder gleichwertiger korrosionsbeständiger Ausführung, einschließlich Verdrehsicherung.
Technische Anforderungen:
max. Betriebsdruck: 8 bar
max. Wassereintrittstemperatur: 75 °C
min. Wassereintrittstemperatur: 6 °C
max. Glykolanteil: 50 %
Mit integrierter Entlüftungsmöglichkeit.
Kondensatwanne als eigenständiges, für Reinigungs- und Wartungszwecke entnehmbares Bauteil, hygienegerecht ausgeführt gemäß VDI 6022. Ausführung aus korrosions- und feuchtigkeitsbeständigem Kunststoff.
Werksseitig montierte Kondensatpumpe mit einer Förderhöhe von mindestens 600 mm einschließlich Alarmkontakt zur Abschaltung und Störmeldung.
Luftförderung über energieeffizienten EC-Radialventilator.
Ventilator mit stetiger Drehzahlregelung über 0-10-V-Steuersignal. Sämtliche beweglichen Bauteile geräuscharm und wartungsarm gelagert. Gerät werksseitig verdrahtet und anschlussfertig geliefert.
Schutzart mindestens IP44.
Isolationsklasse F.
Motor mit integrierter thermischer Überwachung und selbsttätiger Abschaltung im Überlast- oder Störungsfall.
Einschließlich drahtloser Fernbedienung mit Wandhalterung.
Folgende Funktionen müssen mindestens verfügbar sein:
Ein-/Aus-Funktion
Sollwertvorgabe Raumtemperatur
Ventilatorregelung mit mindestens 3 Drehzahlstufen sowie Automatikbetrieb
Betriebsarten Kühlen, Heizen, Umluft und Automatik
Zeitprogramm
Möglichkeit zur Gruppensteuerung mehrerer Geräte über eine gemeinsame Bedieneinheit
Abmessungen Gerät (B x T x H):
ca. 572 x 570 x 286 mm
Abmessungen Sichtblende (L x B x H):
ca. 680 x 680 x 40 mm
Erforderliche Zwischendeckenhöhe:
ca. 296 mm
Auslegungsbedingungen:
Feuchtkugeltemperatur: 19 °C
Versorgungsspannung: 230 V
Frequenz: 50 Hz
Wasseranschluss:
3/4" Innengewinde
Das Gerät muss bei den nachfolgend angegebenen Betriebsbedingungen mindestens die in der Leistungsbeschreibung geforderten Leistungsdaten erreichen.
Steuerspannung  V  10,0  8,0  6,0  4,0  2,0
SFP-Wert  Ws/m³  224  190  155  123  93
Luftvolumenstrom  m³/h  680  595  505  420  335
Leistungsaufnahme  W  42  31  22  14  9
Stromaufnahme  mA  376  291  212  149  97
Schalldruckpegel  dB(A)  51  47  42  37  31
Schallleistungspegel  dB(A)  59  55  50  45  39

Vorlauftemperatur  °C  10,0
Rücklauftemperatur  °C  16,0
Lufteintrittstemperatur  °C  27,0
Rel. Luftfeuchtigkeit  %  48
Kühlleistung, gesamt  W  3370  2983  2567  2169  1764
Kühlleistung, sensibel  W  2935  2585  2212  1857  1498
Luftaustrittstemperatur  °C  14,1  14,0  13,9  13,8  13,6
Wasservolumenstrom  l/h  482  427  367  310  252
Kondensat  l/h  0,7  0,6  0,6  0,5  0,4
Wasserwiderstand  kPa  12,0  10,0  7,9  6,1  4,4

Vorlauftemperatur  °C  35,0
Rücklauftemperatur  °C  30,0
Lufteintrittstemperatur  °C  20,0
Wärmeleistung  W  2602  2302  1980  1671  1358
Luftaustrittstemperatur  °C  31,4  31,5  31,7  31,9  32,1
Wasservolumenstrom  l/h  451  399  343  290  235
Wasserwiderstand  kPa  10,8  8,9  7,1  5,4  3,9

einschl. Befestigungsmaterial, einschl. elektrischer Anschluss an bauseitige UP-Dose, einschl. aller dafür erforderlichen Anschlusskomponenten

Einschl. 3m Kondensat-Kunststoffschlauch, Schlauchtülle mit Überwurfmutter zum festen Anschluss Kondensatpumpe an die Kondensatleitung, Übergabepunkt Kondensateinleitung ist ein freier Auslauf als Trichtersiphon, einschl. Abstimmung des Übergabepunktes mit AN Sanitär
Menge: 5,000 St
Kostengruppe DIN 276 2018-12: 434

#### Abschnitt 02.05 Splitkälte

**02.05.0010 Präzisionsklimaschrank 10 kW**
Präzisionsklimaschrank zur Kühlung, Beheizung und Befeuchtung von kleinen bis mittleren Server-, Netzwerk- und Technikräumen als Direktverdampfersystem (DX) zum Anschluss an eine invertergeregelte luftgekühlte Außeneinheit.
Ausführung mit frontseitiger Luftansaugung über luftdurchlässige Ansaugelemente und vertikalem Luftstrom durch das Gerät. Luftaustritt frei nach oben.
Nennkälteleistung: ca. 10 kW.

Gehäuse
Selbsttragende Konstruktion aus korrosionsgeschützten Stahlprofilen und Stahlblechpaneelen mit dauerhafter Oberflächenbeschichtung.
Gehäusepaneele wärme- und schalldämmend ausgeführt, mit feuchtigkeitsbeständiger Isolierung und Dichtungen.
Sämtliche regelmäßig zu wartenden Komponenten müssen von der Gerätefront aus zugänglich sein. Hierzu zählen insbesondere Luftfilter, Wärmetauscher, Ventilatoren, elektrische Komponenten, Heizeinrichtungen, Befeuchter sowie Regel- und Steuerungskomponenten.
Einführung sämtlicher Versorgungsleitungen über den Geräteboden.
Elektrischer Schaltschrank luftstromgetrennt angeordnet. Bedieneinheit frontseitig zugänglich.

Luftfilter
Luftfilter zur Abscheidung von Staub und Partikeln, Filterklasse mindestens ISO Coarse 60 %.
Mit Differenzdrucküberwachung einschließlich Meldung bei verschmutztem Filter.
Technische Anforderungen:
Überwachungsbereich: 30 bis 400 Pa
Hysterese: max. 15 Pa

Wärmetauscher
Hochleistungswärmetauscher für Direktverdampfung.
Ausführung aus Kupferrohren und Aluminiumlamellen oder gleichwertiger korrosionsbeständiger Konstruktion.
Lamellenoberfläche mit korrosions- und feuchtigkeitsbeständiger Beschichtung.
Korrosionsbeständige Kondensatwanne mit Kondensatablauf.
Überwachung mindestens mittels:
Temperaturfühler Luftansaugung
Temperaturfühler Luftausblasung
Temperaturfühler Wärmetauscher
Temperaturfühler Kältemittelleitung

Ventilatoren
Freilaufende Radialventilatoren mit rückwärtsgekrümmten Schaufeln.
Laufräder aus korrosionsbeständigen Werkstoffen.
Direktantrieb über energieeffiziente EC-Motoren.
Ventilatoren dynamisch gewuchtet und schwingungsentkoppelt gelagert.
Motoren mit:
Schutzart mindestens IP54
integriertem Überhitzungsschutz
Unterspannungsüberwachung
Motorstrombegrenzung
Stufenlose Drehzahlregelung über die integrierte Mikroprozessorregelung.
Kältemittelkreislauf
Inneneinheit komplett vorbereitet für den Anschluss an die zugehörige Außeneinheit.
Mit:
Serviceanschlüssen
Absperreinrichtungen in Flüssigkeits- und Saugleitung
werkseitigem Schutz der Rohrleitungen während Transport und Lagerung

Elektroheizung
Elektrische Zusatzheizung mit mehrstufiger oder stufenloser Leistungsregelung.
Anordnung der Heizung im Luftstrom hinter dem Wärmetauscher.
Ansteuerung über die Geräteautomation.

Luftbefeuchter
Modulierender Dampfbefeuchter zur Regelung der Raumluftfeuchte.
Erzeugung von hygienisch einwandfreiem Dampf.
Automatische Regelung über die Geräteautomation entsprechend dem eingestellten Feuchtesollwert.
Mit:
Magnetventil
Regel- und Sicherheitseinrichtungen
Temperatur- und Feuchtefühler im Luftansaug
Technische Anforderungen:
Dampfleistung mindestens 3,0 kg/h
Wasseranschluss G 3/4"
Wasserdruck 1 bis 8 bar

Schaltschrank
Ausführung gemäß den einschlägigen europäischen Normen für Maschinen- und Steuerungsbau.
Versorgung Innengerät:
230 V / 1~ / 50 Hz
Mit:
Hauptschalter
Absicherung der Antriebe
Absicherung der Steuerkreise
Transformator für Steuerspannung
nummerierter Verdrahtung
Kommunikationsschnittstellen zum Außengerät
Modbus-Kommunikation
Potentialfreie Eingänge:
externe Betriebsfreigabe
Rauchmeldekontakt
Feuermeldekontakt
Wasserleckagesensor
Potentialfreie Ausgänge:
Sammelstörung Priorität A
Meldung Priorität B
Zusätzliche Sicherheitseinrichtungen:
Luftvolumenstromüberwachung
Rauchmelder
Feuermelder
Wasserleckageüberwachung

Mikroprozessorregelung
Mikroprozessorgesteuerte Regel- und Überwachungseinheit zur Auswertung sämtlicher Betriebs- und Sicherheitsfunktionen.
Mindestens folgende Funktionen:
automatischer Wiederanlauf nach Spannungsausfall
Betriebsstundenzähler aller Hauptkomponenten
Einstellung von Temperatur- und Feuchtesollwerten
frei parametrierbare Alarmwerte
Frostschutzfunktion
Verdichterschutzfunktionen
drehzahlgeregelter Ventilatorbetrieb
Leistungsregelung über Zu- oder Rücklufttemperatur
Netzwerkfähige Gruppensteuerung mehrerer Geräte mit Funktionen wie:
Rotationsbetrieb
Stand-by-Management
automatische Laufzeitausgleichsfunktion
Hot-Spot- und Cold-Spot-Unterstützung
Einschließlich Kommunikationsschnittstellen zur Gebäudeautomation.

Bediendisplay
Farbdisplay mit Touchbedienung, Bildschirmdiagonale mindestens 7".
Anzeige und Bedienung mindestens für:
Temperaturen
relative Luftfeuchtigkeit
Betriebszustände
Kühl- und Heizbetrieb
Energieverbrauch
Ventilatorbetrieb
Trenddarstellungen
Alarmmeldungen mit Klartextbeschreibung
Status der Ein- und Ausgänge

Betriebsbereich
Geeignet für:
Raumtemperaturen von +19 °C bis +35 °C
relative Luftfeuchtigkeit von 30 % bis 60 %
Geeignet für den Betrieb der Außeneinheit bis mindestens -15 °C Außentemperatur bei geschützter Aufstellung.
Zertifizierungen und Normen
Der Hersteller hat die Einhaltung der einschlägigen europäischen Richtlinien und Normen für Konstruktion, Fertigung, elektrische Sicherheit, Druckgeräte und elektromagnetische Verträglichkeit nachzuweisen.
Mindestens:
CE-Kennzeichnung
Maschinenrichtlinie
Niederspannungsrichtlinie
EMV-Richtlinie
Druckgeräterichtlinie

Leistung
Liefern, montieren, anschließen, einstellen, in Betrieb nehmen und betriebsfertig übergeben, einschließlich sämtlicher erforderlicher Komponenten, Fühler, Sicherheits- und Kommunikationseinrichtungen.

Eingabewerte
Luftansaugtemperatur: 27,0°C
Relative Luftfeuchtigkeit: 47%
Luft-Volumenstrom:  2.500 m³/h
Externe statische Pressung (ESP): 20 Pa
Ausgabewerte
Gesamt Kälteleistung: ca. 10 kW
Sensible Kälteleistung: ca. 9 kW
SHR:  0,88
EER:  4,3
Ausblasstemperatur:  16,4°C
Relative Luftfeuchtigkeit: 85%
Ventilator
Anzahl Ventilatoren:  1 n
Luft-Volumenstrom:  2.500 m³/h
Leistungsaufnahme je Ventilator: 0,35 kW
Luftrichtung: U/O:  nach oben
Elektroheizung
Gesamte Heizleistung: ca. 2,6 kW

Dampfbefeuchter
Dampfleistung:  3.0 Kg/h
Schalldaten
Schallleistungspegel: ca. 71 dB(A)
Schalldruckpegel:  ca. 55 dB(A)
Abstand Schalldruckpegel: 1 m
Maße und Gewichte
A:  max. 600 mm
B:  max. 500 mm
H:  max. 1980 mm
Betriebsgewicht:  ca. 115 kg
Elektrische Daten
Spannungsversorgung: 230 V/1 Ph/50 Hz
Maximale Leistungsaufnahme: ca. 5,27 kW
Maximale Stromaufnahme: ca. 27,1 A
Anlaufstrom Gerät:  ca. 1,35 A
Leistungsaufnahme im Betriebspunkt:  ca. 0,35 kW
Kältetechnische Daten:
Leitungsdurchmesser: 10/16 mm
Max. Leitungslänge:  100 m
Max. Höhendifferenz: 30 m
Kältemitteltyp:  R32

einschl. interne Verkabelung
einschl. elektrischer Anschluss an bausetige UP-Dose, einschl. aller hierfür erforderlichen Anschlusskomponenten
einschl. Überspannungsschutz und Anschluss an bauseitige Potentialausgleichschiene

Aufstellung auf Stahlkonstruktion des Doppelbodens in Abstimmung mit der Objektüberwachung im Kellergeschoss
Menge: 4,000 St
Kostengruppe DIN 276 2018-12: 434

**02.05.0020 Auffangwanne Inneneinheit**
Auffangwanne für die Montage unter den zuvor beschriebenen Inneneinheiten, ohne Leckagesensor, Leckagesensor befindet sich im inneren des Klimaschranks, Auffangwanne in Edelstahl-Ausführung, mit Baumusterprüfnummer durch TÜV, inklusive C-Füße aus Edelstahl für die Montage des Außengeräts
Abmessungen in geteilter Ausführung HxBxT: 4x 50x700x600 mm
(oder wahlweise in einteiliger Ausführung HxBxT: 2x 50x1400x600 mm)
passend zu vorbeschriebenen Außeneinheiten
ohne Ablaufstutzen
Aufgestellt auf Rohfußboden mit Bautenschutzmatte
Menge: 4,000 St
Kostengruppe DIN 276 2018-12: 434

**02.05.0030 Ausschnitt Doppelbodenplatte**
Zuschnitt Doppelbodenplatte an vertikal geführte und isolierte Kälte- und Trinkwasserleitungen
Menge: 2,000 St
Kostengruppe DIN 276 2018-12: 434

**02.05.0040 Außeneinheit 10kW**
Luftgekühlte Außeneinheit für den Betrieb mit einem Präzisionsklimagerät in Direktverdampfertechnik (DX), geeignet für die Außenaufstellung.
Die Aufstellung erfolgt in übereinander angeordneter Ausführung von jeweils zwei Außeneinheiten.

Gehäuse
Selbsttragendes Gehäuse aus korrosionsgeschütztem Stahlblech mit dauerhaft witterungsbeständiger Oberflächenbeschichtung.
Mit großflächigen, demontierbaren Verkleidungselementen zur Durchführung von Wartungs- und Servicearbeiten.

Verflüssiger
Hochleistungswärmetauscher zur Wärmeabgabe an die Außenluft.
Ausführung aus Kupferrohren und Aluminiumlamellen oder gleichwertiger korrosionsbeständiger Konstruktion.
Zur Leistungsoptimierung ausgeführte Wärmetauschergeometrie einschließlich Maßnahmen zur Verbesserung der Unterkühlung des Kältemittels.

Ventilator
Drehzahlgeregelter Axialventilator mit Berührungsschutz.
Ventilatorlaufrad aus korrosionsbeständigem Material.
Motor wartungsarm ausgeführt, mit thermischem Überlastschutz ausgestattet.
Ventilator statisch und dynamisch ausgewuchtet.

Verdichter
Drehzahlgeregelter Inverter-Verdichter mit stufenloser Leistungsanpassung.
Verdichter schwingungsentkoppelt gelagert und für geräuscharmen Betrieb ausgelegt.
Mit:
Überstromschutz
thermischem Motorschutz
Schalldämmmaßnahmen
Kurbelwannenheizung
Maßnahmen zum Schutz gegen Flüssigkeitsschläge

Kältemittelkreislauf
Kompletter Kältemittelkreislauf mit den für den Betrieb erforderlichen Komponenten, insbesondere:
Filter
Ölmanagementeinrichtung
Sammler
Umschaltventile für Heiz-/Kühlbetrieb
Service- und Füllanschlüsse
Absperreinrichtungen
Der Kältekreislauf ist werkseitig geprüft, getrocknet, evakuiert und mit Kälteöl sowie Kältemittel vorgefüllt.

Steuerung und Regelung
Werksseitig verdrahtete Steuereinheit mit Mikroprozessorregelung.
Mit allen erforderlichen Leistungs- und Steuerungskomponenten für den Betrieb der Außeneinheit.
Funktionen:
Leistungsregelung des Verdichters
Drehzahlregelung der Ventilatoren
Überwachung sämtlicher Betriebszustände
Fehlererkennung und Störmeldemanagement
Geeignet für den Kühlbetrieb bis mindestens -15 °C Außentemperatur bei windgeschützter Aufstellung oder durch geeignete Zusatzmaßnahmen.
Schnittstellen zur Kommunikation mit dem zugehörigen Innengerät.
Kommunikation über ein offenes, industrieweit verbreitetes Kommunikationsprotokoll.
Diagnose- und Betriebsdaten müssen ausgelesen werden können, insbesondere:
Temperaturen
Drücke
Stromaufnahmen
Laufzeiten
Verdichterstarts
Betriebszustände
Störmeldungen

Reparaturschalter
Einschließlich Reparaturschalter für die Außeneinheit.
Technische Anforderungen:
4-polig
abschließbar
Ein-/Aus-Schalter mit Nullstellung
UV-beständige Ausführung
Schutzart mindestens IP65
Bemessungsstrom mindestens 25 A
Abmessungen ca.:
170 × 100 × 115 mm

Leistungsdaten
Auslegungsbedingungen:
Luftansaugtemperatur: 27 °C
relative Luftfeuchtigkeit: 47 %
Luftvolumenstrom: 2.500 m³/h
externe statische Pressung: 20 Pa
Mindestanforderungen:
Gesamtkälteleistung: ca. 10 kW
sensible Kälteleistung: ca. 9 kW
SHR: ca. 0,88
EER: mindestens 4,3
Ausblastemperatur: ca. 16,4 °C

Ventilatoren
Anzahl: 1
Luftvolumenstrom: bis mindestens 6.600 m³/h
elektrische Leistungsaufnahme: ca. 0,2 kW

Verdichter
Verdichterbauart: Scroll oder gleichwertig
Anzahl: 1
elektrische Leistungsaufnahme: ca. 1,88 kW

Schallwerte
Schallleistungspegel: max. 70 dB(A)
Schalldruckpegel: max. 55 dB(A), gemessen im Abstand von 1 m

Abmessungen und Gewicht
Breite: ca. 1.050 mm
Tiefe: ca. 370 mm
Höhe: ca. 1.338 mm
Betriebsgewicht: ca. 123 kg

Eingabewerte
Luftansaugtemperatur: 27,0°C
Relative Luftfeuchtigkeit: 47%
Luft-Volumenstrom:  2.500 m³/h
Externe statische Pressung (ESP): 20 Pa
Ausgabewerte
Gesamt Kälteleistung: ca. 10 kW
Sensible Kälteleistung: ca. 9 kW
SHR:  ca. 0,88
EER:  ca. 4,3
Ausblasstemperatur:  16,4°C
Relative Luftfeuchtigkeit: 85%
Ventilatoren
Anzahl: 1 n
Leistungsaufnahme Ventilatoren: ca.2 kW
Luft-Volumenstrom:  bis 6600 m³/h
Verdichter
Verdichter-Bauart:  Scroll
Anzahl Verdichter:  1 n
Leistungsaufnahme Verdichter: ca.1,88 kW
Schalldaten
Schallleistungspegel: bis 70 dB(A)
Schalldruckpegel:  bis 55 dB(A)
Abstand Schalldruckpegel: 1 m
Maße und Gewichte
A: ca. 1050 mm
B: ca. 370 mm
H: ca. 1338 mm
Betriebsgewicht: ca. 123 kg
Elektrische Daten
Spannungsversorgung: 400 V/3+N Ph/50 Hz
Maximale Leistungsaufnahme: ca. 2,45 kW
Maximale Stromaufnahme: 8,0 A
Anlaufstrom Gerät:  3,5 A
Leistungsaufnahme im Betriebspunkt: 2,0 kW
Empfohlene Absicherung: 3 x 16 A
Kältetechnische Daten:
Leitungsdurchmesser: 10/16 mm
Max. Leitungslänge:  100 m
Max. Höhendifferenz: 30 m
Kältemitteltyp:  R32
Kältemittelfüllmenge:  4,0 kg
Vorgefüllt bis:  30 m

einschl. interne Verkabelung
einschl. elektrischer Anschluss an bausetige UP-Dose, einschl. aller hierfür erforderlichen Anschlusskomponenten bestehend aus anschlussfertiger Kompletteinheit und Anschluss an bauseitige Potentialausgleichschiene

Aufstellort: Dach über 3.OG, Kran wird gesondert vergütet
Menge: 4,000 St
Kostengruppe DIN 276 2018-12: 434

**02.05.0050 Aufstellsystem**
Aufstellsystem für zuvor beschriebene Außeneinheiten, jeweils 2 Außeneinheiten sind übereinander angeordnet, kompakt und erhöht die Windstabilität, Vibrationsdämpfend durch gummierte Füße geeignet für zuvor beschriebene Außeneinheit
Abmessungen (HxBxT): ca. 500 x 1550 x 350 mm passend zu vorbeschriebenen Außeneinheiten
Gewicht: ca. 11 kg
Als Trennung zur Dachhaut aufgestellt auf Bautenschutzmatte
Menge: 2,000 St
Kostengruppe DIN 276 2018-12: 434

**02.05.0060 Ölauffangwanne Außeneinheit**
Ölauffangwanne für die Montage unter dem zuvor beschriebenen Außengerät, jeweils 2 Außeneinheiten sind übereinander angeordnet, Auffangwanne in Edelstahl-Ausführung, mit Baumusterprüfnummer durch TÜV, inklusive C-Füße aus edelstahl für die Montahe des Außengeräts
Abmessungen (HxBxT): 70 x 500 x 1200 mm passend zu vorbeschriebenen Außeneinheiten
Gewicht: ca. 12 kg
Ablaufstutzen Innendurchmesser: 17,3 mm
Ablaufstutzen Außendurchmesser: 21,3 mm

inkl. Flächenheizung Heizsystem für Ölauffangwannen
CE-Zertifizierung, Heizungssteuerung mit integrierten Wassersensor. Überwachung der Wassertemperatur und des Wasserpegels im Auffangssystem. Nur Aktiv wenn Wasser detektiert wird und die Wassertemperatur < 5 °C ist.
einschl. interne Verkabelung und Anschluss an

inkl. Montageset bestehend aus den notwendigen Befestigungsmaterialien zur Anbindung der Ölauffangwanne an das zuvor beschriebene Aufstellsystem
Menge: 2,000 St
Kostengruppe DIN 276 2018-12: 434

**02.05.0070 Schalleinhausung**
Wetterbeständiges Schalldämmgehäuse zur Aufnahme von zwei Außengeräten einer Klima- oder Kälteanlage mit horizontaler Luftansaugung und horizontaler Luftausblasung.
Ausführung mit schalloptimierter Luftführung und vergrößerten Ausblasbereichen zur Reduzierung der Schallemissionen bei gleichzeitig geringem Luftwiderstand.

Gehäusekonstruktion
Selbsttragende, schallgedämmte Gehäusekonstruktion in modularer und demontierbarer Bauweise.
Ausführung ohne dauerhaft zerstörende Verbindungen, sodass einzelne Komponenten für Wartungs- und Servicearbeiten ausgebaut werden können.
Sämtliche Gehäusebauteile in korrosionsbeständiger Ausführung aus metallischen Werkstoffen mit witterungsbeständiger Oberflächenbeschichtung.
Rahmenkonstruktion aus Profilen mit allseitig abnehmbaren Paneelelementen.
Paneele mehrschalig ausgeführt und mit schallabsorbierenden sowie schalldämmenden Einlagen versehen.
Grundrahmen aus hochfesten Stahlprofilen mit integrierter Geräteaufnahmekonstruktion.
Montagesystem mit variabler Anpassungsmöglichkeit an unterschiedliche Gerätemaße.
Geräteträger mit schwingungsdämpfenden Elastomereinlagen zur Reduzierung der Körperschallübertragung.
Höhenverstellbare Gerätefüße zur Aufstellung auf Fundamenten, Betonplatten oder Stahlkonstruktionen.
Mit integrierten Anschlagpunkten für Transport und Kranmontage.

Boden- und Tauwasserbereich
Bodenkonstruktion mit Gefälle zur kontrollierten Ableitung von Regen- und Tauwasser.
Ausführung mit korrosionsbeständiger Bodenwanne aus Stahlblech mit schwingungsdämpfender Auflage zur Reduzierung von Resonanzen und Körperschallübertragungen.
Ablauföffnungen zur sicheren Entwässerung der Wanne.

Schalldämmung und Luftführung
Luftansaug- und Ausblasöffnungen mit integrierten Schalldämmlamellen.
Lamellen in strömungsoptimierter Ausführung mit schallabsorbierenden Einlagen.
Die eingesetzten Dämmstoffe müssen:
für den Außeneinsatz geeignet sein,
feuchtigkeitsbeständig sein,
alterungsbeständig sein,
schwer entflammbar sein,
für Temperaturen von mindestens -30 °C bis +100 °C geeignet sein.
Zusätzliche Maßnahmen zur Vermeidung von Eigenresonanzen und Körperschallübertragungen sind vorzusehen.
Die Luftführung ist so auszulegen, dass:
eine wirksame Schalldämmung erzielt wird,
eine gegenseitige Beeinflussung der Luftströme vermieden wird,
der Druckverlust minimiert wird,
die lufttechnischen Anforderungen der eingebauten Geräte eingehalten werden.
Druckverlust der Luftführung maximal 15 Pa.

Wartung und Service
Ansaug- und Ausblaselemente müssen für Wartungs- und Reinigungszwecke ohne Beschädigung demontierbar sein.
Abnehmbare oder aufklappbare Elemente sind mit korrosionsbeständigen Schnellverschlüssen auszustatten.
Zur Einbringung und Wartung der Außengeräte müssen seitliche Gehäuseelemente demontierbar ausgeführt werden.

Leitungsdurchführungen
Rohrleitungen, Kondensatleitungen und elektrische Leitungen sind über geeignete, witterungsbeständige Leitungsdurchführungen in das Gehäuse einzuführen.
Die Durchführungspunkte sind schalltechnisch und witterungstechnisch dicht auszuführen.

Leistungsumfang
Liefern und montieren eines kompletten Schalldämmgehäuses einschließlich:
Grundrahmen,
Schwingungsentkopplung,
Schalldämmelementen,
Luftführungselementen,
Befestigungs- und Verbindungsmitteln,
Wartungs- und Revisionsöffnungen,
Leitungsdurchführungen,
sämtlicher für die betriebsfertige Montage erforderlicher Zubehörteile.
Geeignet für die Aufnahme von 2 Außengeräten der ausgeschriebenen Klima-/Kälteanlage.

Technische Daten:
Gehäuse-Ausführung: für 2 Außengeräte mit je 1 horizontal ausblasendem Lüfter
Gehäuse-Außenabmessungen (HxBxT):1894 x 1416 x 2516 mm
Gewicht:  ca. 600 kg
max. Außengeräteabmessungen (HxBxT):je 1500 x 1000 x 400 mm
Einfügedämpfung durchschnittlich: ca. -19 dB(A) je nach eingebauter Gerätetype
Einfügedämpfung frontseitig bei Lüfter: ca. -17 dB(A) je nach eingebauter Gerätetype
statischer Druckverlust-Ausblasung:< 13 Pa bei 7.000 m³/h für 1 Aussengerät (2 Lüfter) Standard-Außenflächen “-V“:Stahlblech sendzimirverzinkt
1 Stk. Tauwasser-Ablaufrinne aus Edelstahl mit Ablaufrohr 1 ¼“
Zur Aufnahme möglicher Auftriebskräfte und zur Gewährleistung der Standsicherheit ist die Schallhaube kraftschlüssig mit der Stahlkonstruktion zu verbinden bzw. die Füße sind zu beschweren.
Menge: 2,000 St
Kostengruppe DIN 276 2018-12: 434

*Hinweis: Kältemittelleitung*
Kältemittelleitung als Monoleitung auf Rolle vorisoliert, Isolierung aus PE-X

Aufgrund der leichten Biegbarkeit von Kupferrohren ist insbesondere auf eine optisch saubere, spannungsfreie und fluchtgerechte Verlegung zu achten. Unkontrollierte Richtungsänderungen, Wellenbildung oder unsaubere Leitungsführungen sind unzulässig.
Mindestbiegeradien gemäß Herstellerangaben sind einzuhalten. Kreuzungen mit anderen Gewerken sind frühzeitig abzustimmen.

*Hinweis: Kunstschaum-Dämmst Gebäude Haustechn BNB QN4*
STLB-Bau 2026-04 099
Für Kunstschaum-Dämmstoffe für Gebäude und Haustechnik gelten der Ausschluss halogenierter Treibmittel für Kunstschaum-Dämmstoffe aus EPS/XPS/PUR/PIR, Melamin- und Phenolharzschäume, sowie der Ausschluss von Hexabromcyclododecan (HBCDD), max. zulässiger Grenzwert 0,1 Gewichtsprozent für Kunstschaum-Dämmstoffe aus EPS und XPS und der Ausschluss von Tris(2-chlorethyl)phosphat (TCEP), max. zulässiger Grenzwert 0,1 Gewichtsprozent, für Kunstschaum-Dämmstoffe aus PUR, PIR und der Ausschluss von Chlorparaffinen (SCCP, MCCP, LCCP) und Polybromierter Diphenylether (PBDE), max. zulässiger Grenzwert jeweils 0,1 Gewichtsprozent, sowie der Ausschluss von Altreifengranulat für Dämmstoffe auf Kautschuk-, PP/PE/EPDM-Basis in Innenräumen gemäß Qualitätsniveau QN 4 des Kriteriums BNB_BN_1.1.6, Pos. 32a+32b.

**02.05.0080 Kältemittelltg Kupferrohr AD 16mm Wärmedämm. diffusionsdicht**
STLB-Bau 2025-10 078
Kältemittelleitung DIN EN 14276-2 als Sauggasleitung, aus Kupferrohr DIN EN 12735-1 und DIN EN 12735-2, nahtlos, Außendurchmesser 16 mm, Rohrbefestigungen werden gesondert vergütet, mit diffusionsdichter Wärmedämmung, aus Dämmstoffen Baustoffklasse DIN 4102-1 B1 (schwerentflammbar), Verbindung durch Hartlöten/Schweißen mit Schutzgas.
Menge: 170,000 m
Leistungsbereichkatalog: 078
Kostengruppe DIN 276 2018-12: 434

**02.05.0090 Kältemittelltg Kupferrohr AD 10mm Wärmedämm. diffusionsdicht**
STLB-Bau 2025-10 078
Kältemittelleitung DIN EN 14276-2 als Flüssigkeitsleitung, aus Kupferrohr DIN EN 12735-1 und DIN EN 12735-2, nahtlos, Außendurchmesser 10 mm, Rohrbefestigungen werden gesondert vergütet, mit diffusionsdichter Wärmedämmung, aus Dämmstoffen Baustoffklasse DIN 4102-1 B1 (schwerentflammbar), Verbindung durch Hartlöten/Schweißen mit Schutzgas.
Menge: 170,000 m
Leistungsbereichkatalog: 078
Kostengruppe DIN 276 2018-12: 434

*Hinweis: Bögen*
Bögen
Bei der Kalkulation der nachfolgenden Bogen-Positionen sind alle Winkelradien zu kalkulieren ( 0°-45°, 45°, über 45°- 90°, 90°).
Einschließlich diffusionsdichter Wärmedämmung

**02.05.0100 Bogen Kupfer AD 10mm**
STLB-Bau 2025-10 078
Bogen als Kapillarlötfitting DIN EN 1254-1, aus Kupfer, für Kältemittelleitung, Außendurchmesser 10 mm.
Menge: 25,000 St
Leistungsbereichkatalog: 078
Kostengruppe DIN 276 2018-12: 434

**02.05.0110 Bogen Kupfer AD 16mm**
STLB-Bau 2025-10 078
Bogen als Kapillarlötfitting DIN EN 1254-1, aus Kupfer, für Kältemittelleitung, Außendurchmesser 16 mm.
Menge: 25,000 St
Leistungsbereichkatalog: 078
Kostengruppe DIN 276 2018-12: 434

**02.05.0120 Muffe Kupfer AD 10mm**
STLB-Bau 2025-10 078
Muffe als Kapillarlötfitting DIN EN 1254-1, aus Kupfer, für Kältemittelleitung, Außendurchmesser 10 mm.
Menge: 20,000 St
Leistungsbereichkatalog: 078
Kostengruppe DIN 276 2018-12: 434

**02.05.0130 Muffe Kupfer AD 16mm**
STLB-Bau 2025-10 078
Muffe als Kapillarlötfitting DIN EN 1254-1, aus Kupfer, für Kältemittelleitung, Außendurchmesser 16 mm.
Menge: 20,000 St
Leistungsbereichkatalog: 078
Kostengruppe DIN 276 2018-12: 434

**02.05.0140 Kabelrinne gelocht Stahl verz H 50mm B 200mm**
STLB-Bau 2026-04 053
Kabelrinne für Kabelträgersystem DIN EN 61537 (VDE 0639), gelocht, mit einem Trennsteg, einschl. Abdeckung mit Drehriegelverschluss, aus feuerverzinktem Stahl DIN EN ISO 1461, Dicke 0,9 mm, Seitenhöhe mind. 50 mm, Breite mind. 200 mm, Einbau im Freien, Ausführung gemäß Einzelbeschreibung,
Einzelbeschreibungs-Nr 'zur Verlegung von Elektro- und Kommunikationsleitungen auf dem Dach sowie der Kältemittelleitungen'.
Menge: 10,000 m
Leistungsbereichkatalog: 053
Kostengruppe DIN 276 2018-12: 434

**02.05.0150 Bodenkonsole/ Schwingungsdämpfersockel 200 mm**
Bodenkonsole/ Schwingungsdämpfersockel zur Verlegung von zuvor beschriebenen Kältemittelleitungen im Installationskanal, aus SBR-Kautschukgranulat mit eingearbeitete Alu-Profilschiene, geeignet für Außenanwendungen bei Temperaturen zwischen -40 °C bis +80 °C, max. Last pro Fuß 100 kg. Abmessungen LxBxH 200x180x95 mm.
Menge: 7,000 St
Kostengruppe DIN 276 2018-12: 434

**02.05.0160 Außenwanddurchführung**
Außenwanddurchführung
Der Ringspalt zwischen Wanddurchbruch und Kältemittelleitungen ist mit Mineralwolle zu verfüllen und außenseitig mittels metallkaschiertem Klebeband oder gleichwertiger Abdichtung luft- und witterungsbeständig zu verschließen.
Abmessungen des Durchbruchs: h/b/t: 13/20/25 cm
Kältemittelleitungen f/g: 4x 10/16mm
Menge: 1,000 St
Kostengruppe DIN 276 2018-12: 434

#### Abschnitt 02.06 Wärmedämmung und Brandschutz

**02.06.0010 Kältedämmung Rohr DN15 Gebäude MW kaschiert Alufolie Rohrschale D 20mm 0,035W/(mK)**
STLB-Bau 2025-10 047
Kältedämmung DIN 4140 an haus- und betriebstechnischen Anlagen, an Rohrleitung, DN 15, im Gebäude, Dämmung aus Mineralwolle, kaschiert mit Aluminiumfolie, als Rohrschale, Dämmschichtdicke 20 mm, Baustoffklasse DIN 4102-1 A2 (nichtbrennbar), Wärmeleitfähigkeit 0,035 W/(mK) bei 0 Grad C Mitteltemperatur DIN EN 12667,
Mediumtemperatur in Grad C 'bis 16'

Umgebungstemperatur in Grad C 'bis 24'

relative Luftfeuchte in % 'bis 65'
Arbeitshöhe des Montageortes bis 3,5 m über der Standfläche des hierfür erforderlichen Gerüstes.
Menge: 37,000 m
Leistungsbereichkatalog: 047
Kostengruppe DIN 276 2018-12: 439

**02.06.0020 Kältedämmung Rohr DN20 Gebäude MW kaschiert Alufolie Rohrschale D 20mm 0,035W/(mK)**
STLB-Bau 2025-10 047
Kältedämmung DIN 4140 an haus- und betriebstechnischen Anlagen, an Rohrleitung, DN 20, im Gebäude, Dämmung aus Mineralwolle, kaschiert mit Aluminiumfolie, als Rohrschale, Dämmschichtdicke 20 mm, Baustoffklasse DIN 4102-1 A2 (nichtbrennbar), Wärmeleitfähigkeit 0,035 W/(mK) bei 0 Grad C Mitteltemperatur DIN EN 12667,
Mediumtemperatur in Grad C 'bis 16'

Umgebungstemperatur in Grad C 'bis 24'

relative Luftfeuchte in % 'bis 65'
Arbeitshöhe des Montageortes bis 3,5 m über der Standfläche des hierfür erforderlichen Gerüstes.
Menge: 210,000 m
Leistungsbereichkatalog: 047
Kostengruppe DIN 276 2018-12: 439

**02.06.0030 Kältedämmung Rohr DN25 Gebäude MW kaschiert Alufolie Rohrschale D 20mm 0,035W/(mK)**
STLB-Bau 2025-10 047
Kältedämmung DIN 4140 an haus- und betriebstechnischen Anlagen, an Rohrleitung, DN 25, im Gebäude, Dämmung aus Mineralwolle, kaschiert mit Aluminiumfolie, als Rohrschale, Dämmschichtdicke 20 mm, Baustoffklasse DIN 4102-1 A2 (nichtbrennbar), Wärmeleitfähigkeit 0,035 W/(mK) bei 0 Grad C Mitteltemperatur DIN EN 12667,
Mediumtemperatur in Grad C 'bis 16'

Umgebungstemperatur in Grad C 'bis 24'

relative Luftfeuchte in % 'bis 65'
Arbeitshöhe des Montageortes bis 3,5 m über der Standfläche des hierfür erforderlichen Gerüstes.
Menge: 115,000 m
Leistungsbereichkatalog: 047
Kostengruppe DIN 276 2018-12: 439

**02.06.0040 Kältedämmung Rohr DN32 Gebäude MW kaschiert Alufolie Rohrschale D 20mm 0,035W/(mK)**
STLB-Bau 2025-10 047
Kältedämmung DIN 4140 an haus- und betriebstechnischen Anlagen, an Rohrleitung, DN 32, im Gebäude, Dämmung aus Mineralwolle, kaschiert mit Aluminiumfolie, als Rohrschale, Dämmschichtdicke 20 mm, Baustoffklasse DIN 4102-1 A2 (nichtbrennbar), Wärmeleitfähigkeit 0,035 W/(mK) bei 0 Grad C Mitteltemperatur DIN EN 12667,
Mediumtemperatur in Grad C 'bis 16'

Umgebungstemperatur in Grad C 'bis 24'

relative Luftfeuchte in % 'bis 65'
Arbeitshöhe des Montageortes bis 3,5 m über der Standfläche des hierfür erforderlichen Gerüstes.
Menge: 345,000 m
Leistungsbereichkatalog: 047
Kostengruppe DIN 276 2018-12: 439

**02.06.0050 Kältedämmung Rohr DN40 Gebäude MW kaschiert Alufolie Rohrschale D 20mm 0,035W/(mK)**
STLB-Bau 2025-10 047
Kältedämmung DIN 4140 an haus- und betriebstechnischen Anlagen, an Rohrleitung, DN 40, im Gebäude, Dämmung aus Mineralwolle, kaschiert mit Aluminiumfolie, als Rohrschale, Dämmschichtdicke 20 mm, Baustoffklasse DIN 4102-1 A2 (nichtbrennbar), Wärmeleitfähigkeit 0,035 W/(mK) bei 0 Grad C Mitteltemperatur DIN EN 12667,
Mediumtemperatur in Grad C 'bis 16'

Umgebungstemperatur in Grad C 'bis 24'

relative Luftfeuchte in % 'bis 65'
Arbeitshöhe des Montageortes bis 3,5 m über der Standfläche des hierfür erforderlichen Gerüstes.
Menge: 13,000 m
Leistungsbereichkatalog: 047
Kostengruppe DIN 276 2018-12: 439

**02.06.0060 Kältedämmung Rohr DN50 Gebäude MW kaschiert Alufolie Rohrschale D 30mm 0,035W/(mK)**
STLB-Bau 2025-10 047
Kältedämmung DIN 4140 an haus- und betriebstechnischen Anlagen, an Rohrleitung, DN 50, im Gebäude, Dämmung aus Mineralwolle, kaschiert mit Aluminiumfolie, als Rohrschale, Dämmschichtdicke 30 mm, Baustoffklasse DIN 4102-1 A2 (nichtbrennbar), Wärmeleitfähigkeit 0,035 W/(mK) bei 0 Grad C Mitteltemperatur DIN EN 12667,
Mediumtemperatur in Grad C 'bis 16'

Umgebungstemperatur in Grad C 'bis 24'

relative Luftfeuchte in % 'bis 65'
Arbeitshöhe des Montageortes bis 3,5 m über der Standfläche des hierfür erforderlichen Gerüstes.
Menge: 13,000 m
Leistungsbereichkatalog: 047
Kostengruppe DIN 276 2018-12: 439

**02.06.0070 Bogen MW Kältedämmung Rohr DN15 Gebäude 0,035W/(mK) D 20mm**
STLB-Bau 2025-10 047
Bogen aus Mineralwolle, kaschiert mit Aluminiumfolie, Kältedämmung DIN 4140 an haus- und betriebstechnischen Anlagen, an Rohrleitung, DN 15, im Gebäude, Baustoffklasse DIN 4102-1 A2 (nichtbrennbar), Wärmeleitfähigkeit 0,035 W/(mK) bei 0 Grad C Mitteltemperatur DIN EN 12667, Dämmschichtdicke 20 mm, Arbeitshöhe des Montageortes bis 3,5 m über der Standfläche des hierfür erforderlichen Gerüstes.
Menge: 30,000 St
Leistungsbereichkatalog: 047
Kostengruppe DIN 276 2018-12: 439

**02.06.0080 Bogen MW Kältedämmung Rohr DN20 Gebäude 0,035W/(mK) D 20mm**
STLB-Bau 2025-10 047
Bogen aus Mineralwolle, kaschiert mit Aluminiumfolie, Kältedämmung DIN 4140 an haus- und betriebstechnischen Anlagen, an Rohrleitung, DN 20, im Gebäude, Baustoffklasse DIN 4102-1 A2 (nichtbrennbar), Wärmeleitfähigkeit 0,035 W/(mK) bei 0 Grad C Mitteltemperatur DIN EN 12667, Dämmschichtdicke 20 mm, Arbeitshöhe des Montageortes bis 3,5 m über der Standfläche des hierfür erforderlichen Gerüstes.
Menge: 190,000 St
Leistungsbereichkatalog: 047
Kostengruppe DIN 276 2018-12: 439

**02.06.0090 Bogen MW Kältedämmung Rohr DN25 Gebäude 0,035W/(mK) D 20mm**
STLB-Bau 2025-10 047
Bogen aus Mineralwolle, kaschiert mit Aluminiumfolie, Kältedämmung DIN 4140 an haus- und betriebstechnischen Anlagen, an Rohrleitung, DN 25, im Gebäude, Baustoffklasse DIN 4102-1 A2 (nichtbrennbar), Wärmeleitfähigkeit 0,035 W/(mK) bei 0 Grad C Mitteltemperatur DIN EN 12667, Dämmschichtdicke 20 mm, Arbeitshöhe des Montageortes bis 3,5 m über der Standfläche des hierfür erforderlichen Gerüstes.
Menge: 60,000 St
Leistungsbereichkatalog: 047
Kostengruppe DIN 276 2018-12: 439

**02.06.0100 Bogen MW Kältedämmung Rohr DN32 Gebäude 0,035W/(mK) D 20mm**
STLB-Bau 2025-10 047
Bogen aus Mineralwolle, kaschiert mit Aluminiumfolie, Kältedämmung DIN 4140 an haus- und betriebstechnischen Anlagen, an Rohrleitung, DN 32, im Gebäude, Baustoffklasse DIN 4102-1 A2 (nichtbrennbar), Wärmeleitfähigkeit 0,035 W/(mK) bei 0 Grad C Mitteltemperatur DIN EN 12667, Dämmschichtdicke 20 mm, Arbeitshöhe des Montageortes bis 3,5 m über der Standfläche des hierfür erforderlichen Gerüstes.
Menge: 120,000 St
Leistungsbereichkatalog: 047
Kostengruppe DIN 276 2018-12: 439

**02.06.0110 Bogen MW Kältedämmung Rohr DN40 Gebäude 0,035W/(mK) D 20mm**
STLB-Bau 2025-10 047
Bogen aus Mineralwolle, kaschiert mit Aluminiumfolie, Kältedämmung DIN 4140 an haus- und betriebstechnischen Anlagen, an Rohrleitung, DN 40, im Gebäude, Baustoffklasse DIN 4102-1 A2 (nichtbrennbar), Wärmeleitfähigkeit 0,035 W/(mK) bei 0 Grad C Mitteltemperatur DIN EN 12667, Dämmschichtdicke 20 mm, Arbeitshöhe des Montageortes bis 3,5 m über der Standfläche des hierfür erforderlichen Gerüstes.
Menge: 10,000 St
Leistungsbereichkatalog: 047
Kostengruppe DIN 276 2018-12: 439

**02.06.0120 Bogen MW Kältedämmung Rohr DN50 Gebäude 0,035W/(mK) D 30mm**
STLB-Bau 2025-10 047
Bogen aus Mineralwolle, kaschiert mit Aluminiumfolie, Kältedämmung DIN 4140 an haus- und betriebstechnischen Anlagen, an Rohrleitung, DN 50, im Gebäude, Baustoffklasse DIN 4102-1 A2 (nichtbrennbar), Wärmeleitfähigkeit 0,035 W/(mK) bei 0 Grad C Mitteltemperatur DIN EN 12667, Dämmschichtdicke 30 mm, Arbeitshöhe des Montageortes bis 3,5 m über der Standfläche des hierfür erforderlichen Gerüstes.
Menge: 8,000 St
Leistungsbereichkatalog: 047
Kostengruppe DIN 276 2018-12: 439

**02.06.0130 T-Stück MW Kältedämmung Rohr DN20 Gebäude 0,035W/(mK) D 20mm**
STLB-Bau 2025-10 047
T-Stück aus Mineralwolle, kaschiert mit Aluminiumfolie, Kältedämmung DIN 4140 an haus- und betriebstechnischen Anlagen, an Rohrleitung, DN 20, im Gebäude, Baustoffklasse DIN 4102-1 A2 (nichtbrennbar), Wärmeleitfähigkeit 0,035 W/(mK) bei 0 Grad C Mitteltemperatur DIN EN 12667, Dämmschichtdicke 20 mm, Arbeitshöhe des Montageortes bis 3,5 m über der Standfläche des hierfür erforderlichen Gerüstes.
Menge: 3,000 St
Leistungsbereichkatalog: 047
Kostengruppe DIN 276 2018-12: 439

**02.06.0140 T-Stück MW Kältedämmung Rohr DN25 Gebäude 0,035W/(mK) D 20mm**
STLB-Bau 2025-10 047
T-Stück aus Mineralwolle, kaschiert mit Aluminiumfolie, Kältedämmung DIN 4140 an haus- und betriebstechnischen Anlagen, an Rohrleitung, DN 25, im Gebäude, Baustoffklasse DIN 4102-1 A2 (nichtbrennbar), Wärmeleitfähigkeit 0,035 W/(mK) bei 0 Grad C Mitteltemperatur DIN EN 12667, Dämmschichtdicke 20 mm, Arbeitshöhe des Montageortes bis 3,5 m über der Standfläche des hierfür erforderlichen Gerüstes.
Menge: 10,000 St
Leistungsbereichkatalog: 047
Kostengruppe DIN 276 2018-12: 439

**02.06.0150 T-Stück MW Kältedämmung Rohr DN32 Gebäude 0,035W/(mK) D 20mm**
STLB-Bau 2025-10 047
T-Stück aus Mineralwolle, kaschiert mit Aluminiumfolie, Kältedämmung DIN 4140 an haus- und betriebstechnischen Anlagen, an Rohrleitung, DN 32, im Gebäude, Baustoffklasse DIN 4102-1 A2 (nichtbrennbar), Wärmeleitfähigkeit 0,035 W/(mK) bei 0 Grad C Mitteltemperatur DIN EN 12667, Dämmschichtdicke 20 mm, Arbeitshöhe des Montageortes bis 3,5 m über der Standfläche des hierfür erforderlichen Gerüstes.
Menge: 14,000 St
Leistungsbereichkatalog: 047
Kostengruppe DIN 276 2018-12: 439

**02.06.0160 T-Stück MW Kältedämmung Rohr DN40 Gebäude 0,035W/(mK) D 20mm**
STLB-Bau 2025-10 047
T-Stück aus Mineralwolle, kaschiert mit Aluminiumfolie, Kältedämmung DIN 4140 an haus- und betriebstechnischen Anlagen, an Rohrleitung, DN 40, im Gebäude, Baustoffklasse DIN 4102-1 A2 (nichtbrennbar), Wärmeleitfähigkeit 0,035 W/(mK) bei 0 Grad C Mitteltemperatur DIN EN 12667, Dämmschichtdicke 20 mm, Arbeitshöhe des Montageortes bis 3,5 m über der Standfläche des hierfür erforderlichen Gerüstes.
Menge: 10,000 St
Leistungsbereichkatalog: 047
Kostengruppe DIN 276 2018-12: 439

**02.06.0170 Reduzierung MW Kältedämmung Rohr DN20 Gebäude 0,035W/(mK) D 20mm**
STLB-Bau 2025-10 047
Reduzierung aus Mineralwolle, kaschiert mit Aluminiumfolie, Kältedämmung DIN 4140 an haus- und betriebstechnischen Anlagen, an Rohrleitung, DN 20, im Gebäude, Baustoffklasse DIN 4102-1 A2 (nichtbrennbar), Wärmeleitfähigkeit 0,035 W/(mK) bei 0 Grad C Mitteltemperatur DIN EN 12667, Dämmschichtdicke 20 mm, Arbeitshöhe des Montageortes bis 3,5 m über der Standfläche des hierfür erforderlichen Gerüstes.
Menge: 2,000 St
Leistungsbereichkatalog: 047
Kostengruppe DIN 276 2018-12: 439

**02.06.0180 Reduzierung MW Kältedämmung Rohr DN25 Gebäude 0,035W/(mK) D 20mm**
STLB-Bau 2025-10 047
Reduzierung aus Mineralwolle, kaschiert mit Aluminiumfolie, Kältedämmung DIN 4140 an haus- und betriebstechnischen Anlagen, an Rohrleitung, DN 25, im Gebäude, Baustoffklasse DIN 4102-1 A2 (nichtbrennbar), Wärmeleitfähigkeit 0,035 W/(mK) bei 0 Grad C Mitteltemperatur DIN EN 12667, Dämmschichtdicke 20 mm, Arbeitshöhe des Montageortes bis 3,5 m über der Standfläche des hierfür erforderlichen Gerüstes.
Menge: 17,000 St
Leistungsbereichkatalog: 047
Kostengruppe DIN 276 2018-12: 439

**02.06.0190 Reduzierung MW Kältedämmung Rohr DN32 Gebäude 0,035W/(mK) D 20mm**
STLB-Bau 2025-10 047
Reduzierung aus Mineralwolle, kaschiert mit Aluminiumfolie, Kältedämmung DIN 4140 an haus- und betriebstechnischen Anlagen, an Rohrleitung, DN 32, im Gebäude, Baustoffklasse DIN 4102-1 A2 (nichtbrennbar), Wärmeleitfähigkeit 0,035 W/(mK) bei 0 Grad C Mitteltemperatur DIN EN 12667, Dämmschichtdicke 20 mm, Arbeitshöhe des Montageortes bis 3,5 m über der Standfläche des hierfür erforderlichen Gerüstes.
Menge: 12,000 St
Leistungsbereichkatalog: 047
Kostengruppe DIN 276 2018-12: 439

**02.06.0200 Reduzierung MW Kältedämmung Rohr DN40 Gebäude 0,035W/(mK) D 20mm**
STLB-Bau 2025-10 047
Reduzierung aus Mineralwolle, kaschiert mit Aluminiumfolie, Kältedämmung DIN 4140 an haus- und betriebstechnischen Anlagen, an Rohrleitung, DN 40, im Gebäude, Baustoffklasse DIN 4102-1 A2 (nichtbrennbar), Wärmeleitfähigkeit 0,035 W/(mK) bei 0 Grad C Mitteltemperatur DIN EN 12667, Dämmschichtdicke 20 mm, Arbeitshöhe des Montageortes bis 3,5 m über der Standfläche des hierfür erforderlichen Gerüstes.
Menge: 2,000 St
Leistungsbereichkatalog: 047
Kostengruppe DIN 276 2018-12: 439

**02.06.0210 Reduzierung MW Kältedämmung Rohr DN50 Gebäude 0,035W/(mK) D 30mm**
STLB-Bau 2025-10 047
Reduzierung aus Mineralwolle, kaschiert mit Aluminiumfolie, Kältedämmung DIN 4140 an haus- und betriebstechnischen Anlagen, an Rohrleitung, DN 50, im Gebäude, Baustoffklasse DIN 4102-1 A2 (nichtbrennbar), Wärmeleitfähigkeit 0,035 W/(mK) bei 0 Grad C Mitteltemperatur DIN EN 12667, Dämmschichtdicke 30 mm, Arbeitshöhe des Montageortes bis 3,5 m über der Standfläche des hierfür erforderlichen Gerüstes.
Menge: 2,000 St
Leistungsbereichkatalog: 047
Kostengruppe DIN 276 2018-12: 439

**02.06.0220 Passstück MW Kältedämmung Rohr DN15 Gebäude 0,035W/(mK) D 20mm**
STLB-Bau 2025-10 047
Passstück aus Mineralwolle, kaschiert mit Aluminiumfolie, Kältedämmung DIN 4140 an haus- und betriebstechnischen Anlagen, an Rohrleitung, DN 15, im Gebäude, Baustoffklasse DIN 4102-1 A2 (nichtbrennbar), Wärmeleitfähigkeit 0,035 W/(mK) bei 0 Grad C Mitteltemperatur DIN EN 12667, Dämmschichtdicke 20 mm, Arbeitshöhe des Montageortes bis 3,5 m über der Standfläche des hierfür erforderlichen Gerüstes.
Menge: 4,000 St
Leistungsbereichkatalog: 047
Kostengruppe DIN 276 2018-12: 439

**02.06.0230 Passstück MW Kältedämmung Rohr DN20 Gebäude 0,035W/(mK) D 20mm**
STLB-Bau 2025-10 047
Passstück aus Mineralwolle, kaschiert mit Aluminiumfolie, Kältedämmung DIN 4140 an haus- und betriebstechnischen Anlagen, an Rohrleitung, DN 20, im Gebäude, Baustoffklasse DIN 4102-1 A2 (nichtbrennbar), Wärmeleitfähigkeit 0,035 W/(mK) bei 0 Grad C Mitteltemperatur DIN EN 12667, Dämmschichtdicke 20 mm, Arbeitshöhe des Montageortes bis 3,5 m über der Standfläche des hierfür erforderlichen Gerüstes.
Menge: 35,000 St
Leistungsbereichkatalog: 047
Kostengruppe DIN 276 2018-12: 439

**02.06.0240 Passstück MW Kältedämmung Rohr DN25 Gebäude 0,035W/(mK) D 20mm**
STLB-Bau 2025-10 047
Passstück aus Mineralwolle, kaschiert mit Aluminiumfolie, Kältedämmung DIN 4140 an haus- und betriebstechnischen Anlagen, an Rohrleitung, DN 25, im Gebäude, Baustoffklasse DIN 4102-1 A2 (nichtbrennbar), Wärmeleitfähigkeit 0,035 W/(mK) bei 0 Grad C Mitteltemperatur DIN EN 12667, Dämmschichtdicke 20 mm, Arbeitshöhe des Montageortes bis 3,5 m über der Standfläche des hierfür erforderlichen Gerüstes.
Menge: 20,000 St
Leistungsbereichkatalog: 047
Kostengruppe DIN 276 2018-12: 439

**02.06.0250 Passstück MW Kältedämmung Rohr DN32 Gebäude 0,035W/(mK) D 20mm**
STLB-Bau 2025-10 047
Passstück aus Mineralwolle, kaschiert mit Aluminiumfolie, Kältedämmung DIN 4140 an haus- und betriebstechnischen Anlagen, an Rohrleitung, DN 32, im Gebäude, Baustoffklasse DIN 4102-1 A2 (nichtbrennbar), Wärmeleitfähigkeit 0,035 W/(mK) bei 0 Grad C Mitteltemperatur DIN EN 12667, Dämmschichtdicke 20 mm, Arbeitshöhe des Montageortes bis 3,5 m über der Standfläche des hierfür erforderlichen Gerüstes.
Menge: 50,000 St
Leistungsbereichkatalog: 047
Kostengruppe DIN 276 2018-12: 439

**02.06.0260 Passstück MW Kältedämmung Rohr DN40 Gebäude 0,035W/(mK) D 20mm**
STLB-Bau 2025-10 047
Passstück aus Mineralwolle, kaschiert mit Aluminiumfolie, Kältedämmung DIN 4140 an haus- und betriebstechnischen Anlagen, an Rohrleitung, DN 40, im Gebäude, Baustoffklasse DIN 4102-1 A2 (nichtbrennbar), Wärmeleitfähigkeit 0,035 W/(mK) bei 0 Grad C Mitteltemperatur DIN EN 12667, Dämmschichtdicke 20 mm, Arbeitshöhe des Montageortes bis 3,5 m über der Standfläche des hierfür erforderlichen Gerüstes.
Menge: 2,000 St
Leistungsbereichkatalog: 047
Kostengruppe DIN 276 2018-12: 439

**02.06.0270 Passstück MW Kältedämmung Rohr DN50 Gebäude 0,035W/(mK) D 30mm**
STLB-Bau 2025-10 047
Passstück aus Mineralwolle, kaschiert mit Aluminiumfolie, Kältedämmung DIN 4140 an haus- und betriebstechnischen Anlagen, an Rohrleitung, DN 50, im Gebäude, Baustoffklasse DIN 4102-1 A2 (nichtbrennbar), Wärmeleitfähigkeit 0,035 W/(mK) bei 0 Grad C Mitteltemperatur DIN EN 12667, Dämmschichtdicke 30 mm, Arbeitshöhe des Montageortes bis 3,5 m über der Standfläche des hierfür erforderlichen Gerüstes.
Menge: 2,000 St
Leistungsbereichkatalog: 047
Kostengruppe DIN 276 2018-12: 439

**02.06.0280 Ausschnitt Wärmedämmung Rohr DN15 - DN50**
Ausschnitt für Wärmedämmung DIN 4140 an haus- und betriebstechnischen Anlagen, an Rohrleitung, DN 15 bis einschl. DN 50, im Gebäude, Dämmung aus Mineralwolle DIN EN 14303, Brandverhaltensklasse DIN EN 13501-1 A2 -s1, d0 (nichtbrennbar), Wärmeleitfähigkeit 0,035 W/(mK) bei 40 Grad C Mitteltemperatur DIN EN 12667, kaschiert mit Aluminiumfolie, Arbeitshöhe des Montageortes bis 3,5 m über der Standfläche des hierfür erforderlichen Gerüstes.
Menge: 4,000 St
Kostengruppe DIN 276 2018-12: 439

*Hinweis: Mineralwolldämmung Stoßgefähredete Bereiche mit Ummantelung*
Mineralwolldämmung Stoßgefährdete Bereiche mit Ummantelung

Endstellen sind in den nachfolgenden Positionen mit einzukalkulieren.
Offene Kanten sind mit Kantenschutz auszustatten und sind mit den nachfolgenden Positionen abgegolten.

**02.06.0290 Kältedämmung Ummantelung Rohr DN32 Gebäude MW kaschiert Alufolie Rohrschale D 20mm 0,035W/(mK) Mantel prof.Blech Stahl verz**
STLB-Bau 2025-10 047
Kältedämmung einschl. Ummantelung DIN 4140 an haus- und betriebstechnischen Anlagen, an Rohrleitung, DN 32, im Gebäude, Dämmung aus Mineralwolle, kaschiert mit Aluminiumfolie, als Rohrschale, Dämmschichtdicke 20 mm, Baustoffklasse DIN 4102-1 A2 (nichtbrennbar), Wärmeleitfähigkeit 0,035 W/(mK) bei 0 Grad C Mitteltemperatur DIN EN 12667,
Mediumtemperatur in Grad C 'bis 16'

Umgebungstemperatur in Grad C 'bis 24'

relative Luftfeuchte in % 'bis 65'
Ummantelung aus profiliertem Blech, Stahl, feuerverzinkt, Überlappungen verschrauben, Arbeitshöhe des Montageortes bis 3,5 m über der Standfläche des hierfür erforderlichen Gerüstes.
Menge: 2,000 m
Leistungsbereichkatalog: 047
Kostengruppe DIN 276 2018-12: 439

**02.06.0300 Kältedämmung Ummantelung Rohr DN40 Gebäude MW kaschiert Alufolie Rohrschale D 20mm 0,035W/(mK) Mantel prof.Blech Stahl verz**
STLB-Bau 2025-10 047
Kältedämmung einschl. Ummantelung DIN 4140 an haus- und betriebstechnischen Anlagen, an Rohrleitung, DN 40, im Gebäude, Dämmung aus Mineralwolle, kaschiert mit Aluminiumfolie, als Rohrschale, Dämmschichtdicke 20 mm, Baustoffklasse DIN 4102-1 A2 (nichtbrennbar), Wärmeleitfähigkeit 0,035 W/(mK) bei 0 Grad C Mitteltemperatur DIN EN 12667,
Mediumtemperatur in Grad C 'bis 16'

Umgebungstemperatur in Grad C 'bis 24'

relative Luftfeuchte in % 'bis 65'
Ummantelung aus profiliertem Blech, Stahl, feuerverzinkt, Überlappungen verschrauben, Arbeitshöhe des Montageortes bis 3,5 m über der Standfläche des hierfür erforderlichen Gerüstes.
Menge: 20,000 m
Leistungsbereichkatalog: 047
Kostengruppe DIN 276 2018-12: 439

**02.06.0310 Kältedämmung Ummantelung Rohr DN50 Gebäude MW kaschiert Alufolie Rohrschale D 30mm 0,035W/(mK) Mantel prof.Blech Stahl verz**
STLB-Bau 2025-10 047
Kältedämmung einschl. Ummantelung DIN 4140 an haus- und betriebstechnischen Anlagen, an Rohrleitung, DN 50, im Gebäude, Dämmung aus Mineralwolle, kaschiert mit Aluminiumfolie, als Rohrschale, Dämmschichtdicke 30 mm, Baustoffklasse DIN 4102-1 A2 (nichtbrennbar), Wärmeleitfähigkeit 0,035 W/(mK) bei 0 Grad C Mitteltemperatur DIN EN 12667,
Mediumtemperatur in Grad C 'bis 16'

Umgebungstemperatur in Grad C 'bis 24'

relative Luftfeuchte in % 'bis 65'
Ummantelung aus profiliertem Blech, Stahl, feuerverzinkt, Überlappungen verschrauben, Arbeitshöhe des Montageortes bis 3,5 m über der Standfläche des hierfür erforderlichen Gerüstes.
Menge: 10,000 m
Leistungsbereichkatalog: 047
Kostengruppe DIN 276 2018-12: 439

**02.06.0320 Bogen MW Kältedämmung Ummantelung Rohr DN50 Gebäude 0,035W/(mK) D 30mm Mantel prof.Blech Stahl verz verschrauben**
STLB-Bau 2025-10 047
Bogen aus Mineralwolle, kaschiert mit Aluminiumfolie, Kältedämmung einschl. Ummantelung DIN 4140 an haus- und betriebstechnischen Anlagen, an Rohrleitung, DN 50, im Gebäude, Baustoffklasse DIN 4102-1 A2 (nichtbrennbar), Wärmeleitfähigkeit 0,035 W/(mK) bei 0 Grad C Mitteltemperatur DIN EN 12667, Dämmschichtdicke 30 mm, Ummantelung aus profiliertem Blech, Stahl, feuerverzinkt, verschrauben, Arbeitshöhe des Montageortes bis 3,5 m über der Standfläche des hierfür erforderlichen Gerüstes.
Menge: 30,000 St
Leistungsbereichkatalog: 047
Kostengruppe DIN 276 2018-12: 439

**02.06.0330 T-Stück MW Kältedämmung Ummantelung Rohr DN50 Gebäude 0,035W/(mK) D 30mm Mantel prof.Blech Stahl verz verschrauben**
STLB-Bau 2025-10 047
T-Stück aus Mineralwolle, kaschiert mit Aluminiumfolie, Kältedämmung einschl. Ummantelung DIN 4140 an haus- und betriebstechnischen Anlagen, an Rohrleitung, DN 50, im Gebäude, Baustoffklasse DIN 4102-1 A2 (nichtbrennbar), Wärmeleitfähigkeit 0,035 W/(mK) bei 0 Grad C Mitteltemperatur DIN EN 12667, Dämmschichtdicke 30 mm, Ummantelung aus profiliertem Blech, Stahl, feuerverzinkt, verschrauben, Arbeitshöhe des Montageortes bis 3,5 m über der Standfläche des hierfür erforderlichen Gerüstes.
Menge: 1,000 St
Leistungsbereichkatalog: 047
Kostengruppe DIN 276 2018-12: 439

**02.06.0340 Reduzierung MW Kältedämmung Ummantelung Rohr DN32 Gebäude 0,035W/(mK) D 20mm Mantel prof.Blech Stahl verz verschrauben**
STLB-Bau 2025-10 047
Reduzierung aus Mineralwolle, kaschiert mit Aluminiumfolie, Kältedämmung einschl. Ummantelung DIN 4140 an haus- und betriebstechnischen Anlagen, an Rohrleitung, DN 32, im Gebäude, Baustoffklasse DIN 4102-1 A2 (nichtbrennbar), Wärmeleitfähigkeit 0,035 W/(mK) bei 0 Grad C Mitteltemperatur DIN EN 12667, Dämmschichtdicke 20 mm, Ummantelung aus profiliertem Blech, Stahl, feuerverzinkt, verschrauben, Arbeitshöhe des Montageortes bis 3,5 m über der Standfläche des hierfür erforderlichen Gerüstes.
Menge: 2,000 St
Leistungsbereichkatalog: 047
Kostengruppe DIN 276 2018-12: 439

**02.06.0350 Reduzierung MW Kältedämmung Ummantelung Rohr DN40 Gebäude 0,035W/(mK) D 20mm Mantel prof.Blech Stahl verz verschrauben**
STLB-Bau 2025-10 047
Reduzierung aus Mineralwolle, kaschiert mit Aluminiumfolie, Kältedämmung einschl. Ummantelung DIN 4140 an haus- und betriebstechnischen Anlagen, an Rohrleitung, DN 40, im Gebäude, Baustoffklasse DIN 4102-1 A2 (nichtbrennbar), Wärmeleitfähigkeit 0,035 W/(mK) bei 0 Grad C Mitteltemperatur DIN EN 12667, Dämmschichtdicke 20 mm, Ummantelung aus profiliertem Blech, Stahl, feuerverzinkt, verschrauben, Arbeitshöhe des Montageortes bis 3,5 m über der Standfläche des hierfür erforderlichen Gerüstes.
Menge: 10,000 St
Leistungsbereichkatalog: 047
Kostengruppe DIN 276 2018-12: 439

**02.06.0360 Passstück MW Kältedämmung Ummantelung Rohr DN40 Gebäude 0,035W/(mK) D 20mm Mantel prof.Blech Stahl verz verschrauben**
STLB-Bau 2025-10 047
Passstück aus Mineralwolle, kaschiert mit Aluminiumfolie, Kältedämmung einschl. Ummantelung DIN 4140 an haus- und betriebstechnischen Anlagen, an Rohrleitung, DN 40, im Gebäude, Baustoffklasse DIN 4102-1 A2 (nichtbrennbar), Wärmeleitfähigkeit 0,035 W/(mK) bei 0 Grad C Mitteltemperatur DIN EN 12667, Dämmschichtdicke 20 mm, Ummantelung aus profiliertem Blech, Stahl, feuerverzinkt, verschrauben, Arbeitshöhe des Montageortes bis 3,5 m über der Standfläche des hierfür erforderlichen Gerüstes.
Menge: 4,000 St
Leistungsbereichkatalog: 047
Kostengruppe DIN 276 2018-12: 439

**02.06.0370 Passstück MW Kältedämmung Ummantelung Rohr DN50 Gebäude 0,035W/(mK) D 30mm Mantel prof.Blech Stahl verz verschrauben**
STLB-Bau 2025-10 047
Passstück aus Mineralwolle, kaschiert mit Aluminiumfolie, Kältedämmung einschl. Ummantelung DIN 4140 an haus- und betriebstechnischen Anlagen, an Rohrleitung, DN 50, im Gebäude, Baustoffklasse DIN 4102-1 A2 (nichtbrennbar), Wärmeleitfähigkeit 0,035 W/(mK) bei 0 Grad C Mitteltemperatur DIN EN 12667, Dämmschichtdicke 30 mm, Ummantelung aus profiliertem Blech, Stahl, feuerverzinkt, verschrauben, Arbeitshöhe des Montageortes bis 3,5 m über der Standfläche des hierfür erforderlichen Gerüstes.
Menge: 4,000 St
Leistungsbereichkatalog: 047
Kostengruppe DIN 276 2018-12: 439

**02.06.0380 Ausschnitt Wärmedämmung mit Ummantelung Rohr DN32 - DN50**
Ausschnitt für Wärmedämmung einschl. Ummantelung DIN 4140 an haus- und betriebstechnischen Anlagen, an Rohrleitung, DN 32 bis einschl. DN 50, im Gebäude, Dämmung aus Mineralwolle DIN EN 14303, Brandverhaltensklasse DIN EN 13501-1 A2 -s1, d0 (nichtbrennbar), Wärmeleitfähigkeit 0,035 W/(mK) bei 40 Grad C Mitteltemperatur DIN EN 12667,  kaschiert mit Aluminiumfolie, Ummantelung aus profiliertem Blech, Stahl, feuerverzinkt, verschrauben, Arbeitshöhe des Montageortes bis 3,5 m über der Standfläche des hierfür erforderlichen Gerüstes.
Menge: 15,000 St
Kostengruppe DIN 276 2018-12: 439

*Hinweis: Mineralwolldämmung Außenbereich mit Ummantelung*
Mineralwolldämmung Außenbereich mit Ummantelung

Endstellen sind in den nachfolgenden Positionen mit einzukalkulieren.
Offene Kanten sind mit Kantenschutz auszustatten und sind mit den nachfolgenden Positionen abgegolten.

**02.06.0390 Kältedämmung Ummantelung Rohr DN50 im Freien MW kaschiert Alufolie Rohrschale D 60mm 0,035W/(mK) Mantel prof.Blech Stahl verz**
STLB-Bau 2025-10 047
Kältedämmung einschl. Ummantelung DIN 4140 an haus- und betriebstechnischen Anlagen, an Rohrleitung, DN 50, im Freien, Dämmung aus Mineralwolle, kaschiert mit Aluminiumfolie, als Rohrschale, Dämmschichtdicke 60 mm, Baustoffklasse DIN 4102-1 A2 (nichtbrennbar), Wärmeleitfähigkeit 0,035 W/(mK) bei 0 Grad C Mitteltemperatur DIN EN 12667,
Mediumtemperatur in Grad C '16'

Umgebungstemperatur in Grad C '-10 bis 40'

relative Luftfeuchte in % 'bis 80'
Ummantelung aus profiliertem Blech, Stahl, feuerverzinkt, Überlappungen verschrauben und mit Dichtstoff abdichten, Arbeitshöhe des Montageortes bis 3,5 m über der Standfläche des hierfür erforderlichen Gerüstes.
Menge: 17,000 m
Leistungsbereichkatalog: 047
Kostengruppe DIN 276 2018-12: 439

**02.06.0400 Bogen MW Kältedämmung Ummantelung Rohr DN50 im Freien 0,035W/(mK) D 60mm Mantel prof.Blech Stahl verz verschrauben Dichtstoff abdichten**
STLB-Bau 2025-10 047
Bogen aus Mineralwolle, kaschiert mit Aluminiumfolie, Kältedämmung einschl. Ummantelung DIN 4140 an haus- und betriebstechnischen Anlagen, an Rohrleitung, DN 50, im Freien, Baustoffklasse DIN 4102-1 A2 (nichtbrennbar), Wärmeleitfähigkeit 0,035 W/(mK) bei 0 Grad C Mitteltemperatur DIN EN 12667, Dämmschichtdicke 60 mm, Ummantelung aus profiliertem Blech, Stahl, feuerverzinkt, verschrauben, mit Dichtstoff abdichten, Arbeitshöhe des Montageortes bis 3,5 m über der Standfläche des hierfür erforderlichen Gerüstes.
Menge: 7,000 St
Leistungsbereichkatalog: 047
Kostengruppe DIN 276 2018-12: 439

**02.06.0410 Passstück MW Kältedämmung Ummantelung Rohr DN50 im Freien 0,035W/(mK) D 60mm Mantel prof.Blech Stahl verz verschrauben Dichtstoff abdichten**
STLB-Bau 2025-10 047
Passstück aus Mineralwolle, kaschiert mit Aluminiumfolie, Kältedämmung einschl. Ummantelung DIN 4140 an haus- und betriebstechnischen Anlagen, an Rohrleitung, DN 50, im Freien, Baustoffklasse DIN 4102-1 A2 (nichtbrennbar), Wärmeleitfähigkeit 0,035 W/(mK) bei 0 Grad C Mitteltemperatur DIN EN 12667, Dämmschichtdicke 60 mm, Ummantelung aus profiliertem Blech, Stahl, feuerverzinkt, verschrauben, mit Dichtstoff abdichten, Arbeitshöhe des Montageortes bis 3,5 m über der Standfläche des hierfür erforderlichen Gerüstes.
Menge: 4,000 St
Leistungsbereichkatalog: 047
Kostengruppe DIN 276 2018-12: 439

*Hinweis: Brandschutzabschottung*

**02.06.0420 Brandschutzabschottung Rohr Kupfer R90 AD 10mm Wand D 240mm Durchm. 150-200mm Ringspalt bis 15mm**
STLB-Bau 2026-04 047
Brandschutzabschottung von Rohrleitung aus Kupfer, mit allgemeinem bauaufsichtlichen Prüfzeugnis/allgemeiner bauaufsichtlicher Zulassung, Feuerwiderstandsklasse R 90 DIN 4102-11,
Rohrleitung mit vorh. Wärmedämmung, Rohraußendurchmesser 10 mm, Dämmung aus Mineralwolle, Schmelzpunkt im Bereich der klassifizierten Bauteildurchführung größer 1000 Grad C, DIN 4102-17, Baustoffklasse DIN 4102-1 A (nichtbrennbar), Verlegung im Gebäude, mit Kennzeichnungsschild, Arbeitshöhe des Montageortes bis 3,5 m über der Standfläche des hierfür erforderlichen Gerüstes, Wand aus Stahlbeton, Dicke 240 mm, runder Durchbruch ohne Hüllrohr, Durchmesser über 150 bis 200 mm, freier Ringspalt im Durchbruch bis 15 mm, Spalt füllen mit Mörtel DIN 18580, Mörtelklasse 10.
Menge: 10,000 St
Leistungsbereichkatalog: 047
Kostengruppe DIN 276 2018-12: 439

**02.06.0430 Brandschutzabschottung Rohr Kupfer R90 AD 16mm Wand D 240mm Durchm. 150-200mm Ringspalt bis 15mm**
STLB-Bau 2026-04 047
Brandschutzabschottung von Rohrleitung aus Kupfer, mit allgemeinem bauaufsichtlichen Prüfzeugnis/allgemeiner bauaufsichtlicher Zulassung, Feuerwiderstandsklasse R 90 DIN 4102-11,
Rohrleitung mit vorh. Wärmedämmung, Rohraußendurchmesser 16 mm, Dämmung aus Mineralwolle, Schmelzpunkt im Bereich der klassifizierten Bauteildurchführung größer 1000 Grad C, DIN 4102-17, Baustoffklasse DIN 4102-1 A (nichtbrennbar), Verlegung im Gebäude, mit Kennzeichnungsschild, Arbeitshöhe des Montageortes bis 3,5 m über der Standfläche des hierfür erforderlichen Gerüstes, Wand aus Stahlbeton, Dicke 240 mm, runder Durchbruch ohne Hüllrohr, Durchmesser über 150 bis 200 mm, freier Ringspalt im Durchbruch bis 15 mm, Spalt füllen mit Mörtel DIN 18580, Mörtelklasse 10.
Menge: 10,000 St
Leistungsbereichkatalog: 047
Kostengruppe DIN 276 2018-12: 439

**02.06.0440 Brandschutzabschottung Rohr Stahl R90 AD 22mm Wand D 240mm Durchm. 50-100mm Ringspalt bis 15mm**
STLB-Bau 2026-04 047
Brandschutzabschottung von Rohrleitung aus Stahl, mit allgemeinem bauaufsichtlichen Prüfzeugnis/allgemeiner bauaufsichtlicher Zulassung, Feuerwiderstandsklasse R 90 DIN 4102-11,
Rohrleitung mit vorh. Wärmedämmung, Rohraußendurchmesser 22 mm, Dämmung aus Mineralwolle, Schmelzpunkt im Bereich der klassifizierten Bauteildurchführung größer 1000 Grad C, DIN 4102-17, Baustoffklasse DIN 4102-1 A (nichtbrennbar), Verlegung im Gebäude, mit Kennzeichnungsschild, Arbeitshöhe des Montageortes bis 3,5 m über der Standfläche des hierfür erforderlichen Gerüstes, Wand aus Stahlbeton, Dicke 240 mm, runder Durchbruch ohne Hüllrohr, Durchmesser über 50 bis 100 mm, freier Ringspalt im Durchbruch bis 15 mm, Spalt füllen mit Mörtel DIN 18580, Mörtelklasse 10.
Menge: 22,000 St
Leistungsbereichkatalog: 047
Kostengruppe DIN 276 2018-12: 439

**02.06.0450 Brandschutzabschottung Rohr Stahl R90 AD 28mm Wand D 240mm Durchm. 50-100mm Ringspalt bis 15mm**
STLB-Bau 2026-04 047
Brandschutzabschottung von Rohrleitung aus Stahl, mit allgemeinem bauaufsichtlichen Prüfzeugnis/allgemeiner bauaufsichtlicher Zulassung, Feuerwiderstandsklasse R 90 DIN 4102-11,
Rohrleitung mit vorh. Wärmedämmung, Rohraußendurchmesser 28 mm, Dämmung aus Mineralwolle, Schmelzpunkt im Bereich der klassifizierten Bauteildurchführung größer 1000 Grad C, DIN 4102-17, Baustoffklasse DIN 4102-1 A (nichtbrennbar), Verlegung im Gebäude, mit Kennzeichnungsschild, Arbeitshöhe des Montageortes bis 3,5 m über der Standfläche des hierfür erforderlichen Gerüstes, Wand aus Stahlbeton, Dicke 240 mm, runder Durchbruch ohne Hüllrohr, Durchmesser über 50 bis 100 mm, freier Ringspalt im Durchbruch bis 15 mm, Spalt füllen mit Mörtel DIN 18580, Mörtelklasse 10.
Menge: 10,000 St
Leistungsbereichkatalog: 047
Kostengruppe DIN 276 2018-12: 439

**02.06.0460 Brandschutzabschottung Rohr Stahl R90 AD 35mm Wand D 240mm Durchm. 50-100mm Ringspalt bis 15mm**
STLB-Bau 2026-04 047
Brandschutzabschottung von Rohrleitung aus Stahl, mit allgemeinem bauaufsichtlichen Prüfzeugnis/allgemeiner bauaufsichtlicher Zulassung, Feuerwiderstandsklasse R 90 DIN 4102-11,
Rohrleitung mit vorh. Wärmedämmung, Rohraußendurchmesser 35 mm, Dämmung aus Mineralwolle, Schmelzpunkt im Bereich der klassifizierten Bauteildurchführung größer 1000 Grad C, DIN 4102-17, Baustoffklasse DIN 4102-1 A (nichtbrennbar), Verlegung im Gebäude, mit Kennzeichnungsschild, Arbeitshöhe des Montageortes bis 3,5 m über der Standfläche des hierfür erforderlichen Gerüstes, Wand aus Stahlbeton, Dicke 240 mm, runder Durchbruch ohne Hüllrohr, Durchmesser über 50 bis 100 mm, freier Ringspalt im Durchbruch bis 15 mm, Spalt füllen mit Mörtel DIN 18580, Mörtelklasse 10.
Menge: 12,000 St
Leistungsbereichkatalog: 047
Kostengruppe DIN 276 2018-12: 439

**02.06.0470 Brandschutzabschottung Rohr Stahl R90 AD 42mm Wand D 240mm Durchm. 50-100mm Ringspalt bis 15mm**
STLB-Bau 2026-04 047
Brandschutzabschottung von Rohrleitung aus Stahl, mit allgemeinem bauaufsichtlichen Prüfzeugnis/allgemeiner bauaufsichtlicher Zulassung, Feuerwiderstandsklasse R 90 DIN 4102-11,
Rohrleitung mit vorh. Wärmedämmung, Rohraußendurchmesser 42 mm, Dämmung aus Mineralwolle, Schmelzpunkt im Bereich der klassifizierten Bauteildurchführung größer 1000 Grad C, DIN 4102-17, Baustoffklasse DIN 4102-1 A (nichtbrennbar), Verlegung im Gebäude, mit Kennzeichnungsschild, Arbeitshöhe des Montageortes bis 3,5 m über der Standfläche des hierfür erforderlichen Gerüstes, Wand aus Stahlbeton, Dicke 240 mm, runder Durchbruch ohne Hüllrohr, Durchmesser über 50 bis 100 mm, freier Ringspalt im Durchbruch bis 15 mm, Spalt füllen mit Mörtel DIN 18580, Mörtelklasse 10.
Menge: 4,000 St
Leistungsbereichkatalog: 047
Kostengruppe DIN 276 2018-12: 439

### Bereich 03 KG 439 Sonstiges

#### Abschnitt 03.01 KG 439 Sonstiges

*Hinweis: Inbetriebnahmen*
Inbetriebnahmen
Unabhängig vom Inbetriebnahmemanagement, das in separaten Positionen beschrieben ist, sind die Großkomponenten gemäß Herstelleranforderung auf korrekte hydraulische und regelungstechnische Integration zu prüfen und werksseitig in Betrieb zu nehmen.

**03.01.0010 Herstellerinbetriebnahme Wärmepumpen**
*** Pauschalposition
Herstellerinbetriebnahme Wärmepumpen

Inbetriebnahme der Anlagen durch den Hersteller bestehend aus mindestens nachfolgend aufgeführten Leistungen:

(Sicht-)Kontrolle der Anlage
Sichtkontrolle der Elektroinstallation
Überprüfung der Einstellwerte der Anlage
Erstinbetriebnahme
Einmessen der Anlage
Aufnehmen der Messwerte
Betreibereinweisung: Funktion der Anlage erläutern, Bedienhinweise erläutern, Wartungshinweise erläutern, Sicherheitshinweise erläutern
Übergabe der technischen deutschsprachigen Dokumentation (gedruckt und digital)
Modbus TCP Schnittstelle mit dem AN MSR inkl. der Sicherstellung, dass alle Parameter korrekt übertragen werden

Liste nicht abschließend. Es sind alle Leistungen bei der Inbetriebnahme gemäß Herstelleranweisung inkl. aller Zubehörkomponenten vollständig vorzunehmen.
Menge: 1,000 psch
Kostengruppe DIN 276 2018-12: 439

**03.01.0020 Inbetriebnahme Pumpendruckhaltung**
*** Pauschalposition
Inbetriebnahme Pumpendruckhaltung

Inbetriebnahme für pumpengesteuerte Druckhalteanlage durch den Kundendienst des Herstellers inkl. des Steuergefäßes und der Nachspeiseeinheit

Inklusive, An- und Abfahrt, Einstellung der Anlage auf die vom Auftraggeber zu benennenden Betriebsparameter, Programmierung der Erweiterung- und Bus-Module, Prüfung der Einstellung und Betriebsparameter sowie der Leistung der Anlage und Funktion im System, alle Einstellwerte sind in einem Protokoll zu dokumentieren
Menge: 1,000 psch
Kostengruppe DIN 276 2018-12: 439

**03.01.0030 Inbetriebnahme und Funktionstest Split-Klima u. Präzisionsklimaschränke**
*** Pauschalposition
Inbetriebnahme und Funktionstest Klima- Splitanlage und Präzisionsklimaschränke

Zur Prüfung der Installation gehört:
- Anschließen der fachgerecht verlegten und gekennzeichneten
  Kältemittelleitungen
- Erstellen der stromseitigen Anschlussleitungen, der
  Steuerleitungen für Innen- und Außeneinheit sowie Betriebs-
  und Störmeldeabgänge
- Abstimmung der Regelung mit AN Gebäudeautomation
Zur Konfiguration gehört:
- Einstellen von Regelungsparametern an Außen- und
  Inneneinheiten
Anfahren des Kälteanlage/ Probebetrieb zur Protokollierung und Überprüfung von:
- Temperaturdifferenzen, Leistungsstufen, Leistungsregelungen
  im System inkl. der Luftansaug- und Luftausblastemperaturen
- Sämtliche Betriebsdrücke im Kältekreislauf
- Ansteuerung von Magnetventilen
Einschließlich:
- Erstellung eines Inbetriebnahme- und Messprotokolls sowie der
  kompletten technischen Dokumentation.
- Einweisung des Bedienpersonals in die Anlagenfunktionalität.

Die Inbetriebnahme ist rechtzeitig anzukündigen, damit das Bedienpersonal entsprechend teilnehmen kann.
Ein Techniker des AN Gebäudeautomation ist in die Bedienung der Schnittstellenkarte zur Leittechnik einzuweisen. Termine sind entsprechend abzustimmen und zu koordinieren.
Menge: 1,000 psch
Kostengruppe DIN 276 2018-12: 439

**03.01.0040 Inbetriebnahme und Nachregulierung Klimakaltwasser**
*** Pauschalposition
Inbetriebnahme und Nachregulierung des Klimakaltwassernetzes,
sowie ggf. notwendige Nachregulierung von Ventilen o.ä.
Menge: 1,000 psch
Kostengruppe DIN 276 2018-12: 439

**03.01.0050 Inbetriebnahme und Funktionsmessung RLT**
*** Pauschalposition
Inbetriebnahme und Funktionsmessung für RLT-Anlage DIN 18379, alle Messwerte werden dokumentiert und in einem Soll-Istvergleich zusammengestellt, die Druckdifferenz wasser-/medienseitig bei allen Bauelementen, die Druckdifferenz luftseitig bei allen Bauelementen, der Luftvolumenstrom bei allen Bauelementen, die Luftvolumenstromverteilung an den Luftdurchlässen. Die zum Nachweis von Funktionen und Verteilung erforderlichen Hilfsmittel (z. B. Rauchproben, Messgeräte) stellt der AN.
Es ist ein Inbetriebnahme und Volumenstrommessprotokoll zu übergeben.
Menge: 1,000 psch
Kostengruppe DIN 276 2018-12: 439

**03.01.0060 Mitwirken bei der Inbetriebnahme RLT durch die MSR-Firma**
*** Pauschalposition
Mitwirken bei der Inbetriebnahme der RLT-Anlagen durch die MSR-Firma.
Prüfen der notwendigen Medienanschlüsse sowie der elektrischen Verkabelung der Steuer- und Regelanlage von der MSR Firma.
Übergabe von Brandschutzklappen- und Volumenstromregler-Listen mit Angaben zum Einbauort, zu den Abmessungen und zum elektrischen Antrieb an die MSR-Firma. Jede Brandschutzklappe wird in Abstimmung mit der Gebäudeautomation nummeriert, die  Nummer ist eindeutig und wird während der gesamten Bauphase nicht geändert.
Übergabe eines von allen Beteiligten unterschriebenen Inbetriebnahmeprotokolls.
Menge: 1,000 psch
Kostengruppe DIN 276 2018-12: 439

**03.01.0070 Filterwechsel nach Probebetrieb**
*** Pauschalposition
Nach erfolgreich abgeschlossenem Probebetrieb und erfolgter Abnahme, sind sämtliche Luftfilter auszutauschen. Das Austauschmaterial ist fachgerecht zu entsorgen.
Menge: 1,000 psch
Kostengruppe DIN 276 2018-12: 439

**03.01.0080 Feuchtreinigung nach Probebetrieb**
*** Pauschalposition
Feuchtreinigung der Innenseiten des RLT-Zentralgeräts nach erfolgreich abgeschlossenem Probebetrieb. Preisangabe inklusive Material
Menge: 1,000 psch
Kostengruppe DIN 276 2018-12: 439

**03.01.0090 Einweisung Bedienpersonal**
*** Pauschalposition
Einweisung des Bedienungspersonals des Betreibers (geschätzter Zeitaufwand ca. 8 Stunden). Die Einweisung ist durch Protokoll beiderseitig zu bestätigen. Einweisung einschl. Übergabe der in den Einzeltitel beschriebenen Ersatzteilmaterialien.
Menge: 1,000 psch
Kostengruppe DIN 276 2018-12: 439

*Hinweis: Qualitätsprüfung*

**03.01.0100 Hygieneerstinspektion**
Hygiene-Erstinspektion gemäß VDI 6022. Diese muss durch Fachpersonal, qualifiziert mindestens gemäß VDI 6022 Blatt 4, Kategorie A durchgeführt werden.
Die Hygiene-Erstinspektion ist zu dokumentieren. Bei der Prüfung ist die Tabelle 7 "Prüfliste für die Hygiene-Erstinspektion" der VDI 6022 einzuhalten/ zu verwenden. Das Ergebnis ist gemäß der VDI 6022 zusammenzufassen:
- Die Anlage entspricht vollständig den Anforderungen und kann hygienisch sicher betrieben werden
- Die Anlage entsprecht nicht in allen Punkten den Anforderung kann unter Berücksichtigung von Ersatzmaßnahmen hygienisch sicher betrieben werden
- Die Anlage entspricht nicht in allen Punkten den Anforderungen und stellt im weiteren Betrieb ein Hygienerisiko dar, das nicht durch Ersatzmaßnahmen kompensiert werden kann.

Voraussetzungen sind:
- vollständige Installation
- betriebsbereite Anlage
- Anlagenschema/ Strangschema
- ausreichend detaillierte Komponentenbeschreibung
- Planunterlagen
Die Anforderungen der VDI 6022 ist vollständig einzuhalten.

Das Personals zum Bedienen der Anlage und zum Öffnen und Schließen der Revisionsöffnungen und -zugänge sowie erforderlicher Steighilfen stellt der AN, einschl. Dokumentation mit Formblatt nach VDI 6022 Blatt 1, einschl. Prüfberichte mit Angaben für weitere Hygienekontrollen
Menge: 1,000 St
Kostengruppe DIN 276 2018-12: 439

**03.01.0110 Sachverständigenprüfung**
*** Pauschalposition
Teilnahme an Sachverständigenprüfung
Mitwirkung bei der Überprüfung aller erforderlichen sicherheitstechnischen Funktionen wie z.B. Frostschutz, Rauchmelder, Brandschutzklappen, BMA-Kontakt u.ä.
Bestehend aus der Teilnahme an Vorbegehungen (Prüfungen Einbau Brandschutzklappen) und Endabnahme durch den Sachverständigen.
Menge: 1,000 psch
Kostengruppe DIN 276 2018-12: 439

*Hinweis: Druck- und Dichtigkeitsprüfung*
Druck- und Dichtigkeitsprüfung mit dem Prüfmedium Wasser oder Druckluft und inerten Gasen nach Wahl des AN.
Das Dichtheitsprüfungsprotokoll ist vom AN auszufüllen und unterschrieben der örtlichen Bauleitung vorzulegen. Aus den Protokollen müssen hervorgehen:
- Datum der Prüfung
- Prüfmedium
- Anlagendaten wie Aufstellungsort, höchstzulässiger Betriebsdruck, bezogen auf den tiefesten Punkt der Anlage
- Prüfdruck, bezogen auf den Ansprechdruck des Sicherheitsventils
- Dauer der Beaufschlagung mit dem Prüfdruck
Bestätigung, dass der Anlage dicht ist und an keinem Bauteil eine bleibende Formänderung aufgetreten ist.

Dichtigkeitsprüfung mit Wasser:
Anforderung:
Vor dem Einbau des Estrichs bzw. der Ausgleichsschicht sind die Heizkreise mittels eines Druckversuchs auf Dichtheit zu prüfen. Der Prüfdruck darf nicht weniger als 4 bar und nicht mehr als 6 bar betragen.

Prüfpunkte:
- Sichtung aller Verbindungen auf fachgerechte Ausführung
- Pressverbinder sind verpresst, Schraubverbinder verschraubt und Ringverbinder montiert
- Anlagenkomponenten, Sicherheitsventil und Ausdehnungsgefäß, deren Nenndruckstufe nicht mindestens dem Prüfdruck entsprechen, wurden vor der Prüfung ausgeschlossen
- Anlage mit Kaltwasser gespült, gefüllt und vollständig entlüftet (ist bei der Dichtigkeitsprüfung mit einzukalkulieren)
- Einfriergefahr während und nach der Druckprüfung ist ausgeschlossen.
- Nur bei Schnee- und Eisfreihaltung und Contec: Absicherung der Anlage gegen Überdruck

Vor der Prüfung ist das System, der Rohrtyp und die -dimension, die Umgebungstemperatur, die Wassertemperatur (°C) und der max. Betriebsdruck (bar) einzutragen.

Während der Prüfung ist die Verteiler-Nummer, die beheizte Fläche (m²), der Anfangs-Prüfdruck (bar) und die Uhrzeit sowie der End-Prüfdruck( bar) und die Uhrzeit einzutragen. Der max. Druckabfall darf bei 0,2 bar liegen.

Durch die Ausdehnung der Rohre kann ein nachpumpen des Prüfdruckes erforderlich werden. Anschließend ist die Dichtheitprüfung durchzuführen. Mögliche Temperaturschwankungen sind zu beachten.

Das Ergebnis:
- Das Rohrnetz war während der Prüfzeit dicht/ nicht dicht
- eine bleibende Formänderung an Bauteilen ist nicht aufgetreten/ aufgetreten
zu Dokumentieren.

Dichtigkeitsprüfung mit Druckluft und inerten Gasen:
Anforderung:
Nur das Rohrsystem einschl. der Verbindungen darf der Dichtheitsprüfung mit Luft oder Inertgasen unterzogen werden. Apparate, Ausdehnungsgefäße, Verteiler/ Strangregulierventile und sonstige Anlagenkomponenten dürfen nicht mitgeprüft werden. Die Sicherheit von Personen und Gütern während der Prüfung ist eine grundlegende Forderung. Die Prüfung darf nur durchgeführt werden, wenn der verantwortliche Fachmann vorher eine gründliche Kenntnis der zu prüfenden Leitungsanlage erworben hat.

Prüfpunkte:
- Sichtung aller Verbindungen auf fachgerechte Ausführung
- Pressverbinder sind verpresst, Schraubverbinder verschraubt und Ringverbinder montiert
- Apparate, Ausdehnungsgefäße, Verteiler und sonstige Anlagenkomponenten sind von der Prüfung ausgeschlossen.
Alle Rohrenden sind mit metallenen Stopfen bzw. Kappen verschlossen. Absperreinrichtungen gelten nicht als dichte Verschlüsse. Die Stopfen und Kappen sind mit einzukalkulieren.
- Der Druckluftkompressor bzw. die Inertgasflasche ist über ein geeignetes Druckregulier- und Sicherheitsventil angeschlossen.

Hinweise zur Dichtheits-/ Festigkeitsprüfung:
- Die Einteilung in kleinere Prüfabschnitte (kleines Druck-/Liter-Produkt) bietet eine höhere Sicherheit und ist prüfgenauer. Auf dem Manometer werden Undichtheiten schneller festgestellt als bei umfangreichen Abschnitten und eventuelle Leckstellen werden schneller lokalisiert.
- Prüfzeit bis 100 ltr. Rohrleitungsvolumen min. 30 Minuten. Je weitere 100 ltr. ist die Prüfzeit um 10 Minuten zu erhöhen.
- Durch die Ausdehnung der Rohre kann ein Nachpumpen des Prüfdruckes erforderlich werden. Temperaturabgleich und Beharrungszustand ist abzuwarten. Anschließend ist die Dichtheits-/ Funktionsprüfung durchzuführen.
- Die Dichtheit wird durch Übereinstimmung von Anfangs- und Endprüfdruck - bis auf die normalen Schwankungen durch die Medientemperatur und des Druckes am Manometer - festgestellt.
- Die Dichtheitsprüfung ist mit 0,15 bar und die Festigkeitsprüfung ist mit maximal 3 bar durchzuführen.

Vor der Prüfung ist das System, der Rohrtyp und die -dimension, das Prüfmedium, die Umgebungstemperatur und die Prüfmediumtemperatur einzutragen.

Die Dichheitsprüfung mit 0,15 bar:
Hier ist die Prüfabschnitts-Nummer, das Rohrleitungsvolumen (ltr.), der Anfangs-Prüfdruck (bar) und die Uhrzeit sowie der End-Prüfdruck (bar) und die Uhrzeit eingetragen werden.

Festigkeitsprüfung mit maximal 3 bar
Hier ist der Anfangs-Prüfdruck (bar) und die Uhrzeit sowie der End-Prüfdruck (bar) und die Uhrzeit einzutragen.

Das Ergebnis:
- Das Rohrnetz war während der Prüfzeit dicht/ nicht dicht

**03.01.0120 Druck- und Dichtigkeitsprüfung Klimakaltwasser**
*** Pauschalposition
Druck- und Dichtigkeitsprüfung Klimakaltwassergemäß VDI 6044 und den Herstellerangaben wie zuvor beschrieben mit Wasser oder Druckluft und inerten Gasen. Das Spülen erfolgt in Teilbereichen je Verteiler (siehe vorherige Auflistung). Die Anlage ist anschließend vollständig zu Entleeren. Sämtliche Schmutzfänger und Schlammabscheider sind anschließend zu reinigen.

Anmerkung:
Bei der Entleerung einer Kälteanlage, z.B. nach dem Spülen, ist es unvermeidlich, dass Wasserreste in den Anlagenteilen verbleiben. Durch eintretenden Luftsauerstoff sind die Voraussetzungen für den Ablauf von Korrosionsreaktionen gegeben. Wird eine Entleerung mit anschließender Wiederbefüllung notwendig, sollen drei Tage dazwischen nicht überschritten werden.

Sämtliche notwendige Hilfs- und Betriebsstoffe, mobile Anlagen/ Anlagen und Geräte sowie das Medium für die Prüfung sind in der Pos. mit einzukalkulieren.

Zusätzliche Druckproben, die durch den AN verschuldet werden durch zB. Undichtigkeiten im Netz, sind mit dieser Position abgegolten.

Rohrleitungslänge bis max. 700m über alle Nennweiten
Menge: 1,000 psch
Kostengruppe DIN 276 2018-12: 439

**03.01.0130 Zusätzliche Druck- und Dichtigkeitsprüfung Klimakaltwasser**
Druck- und Dichtigkeitsprüfung Klimakaltwasser wie zuvor beschrieben, jedoch als zusätzliche Prüfung aus Gründen die der AN nicht selbst zu vertreten hat.

Rohrleitungslänge bis max. 700m über alle Nennweiten
Menge: 1,000 St
Kostengruppe DIN 276 2018-12: 439

**03.01.0140 Druck- und Dichtheitsprüfung Split-Klima**
*** Pauschalposition
Druck- und Dichtigkeitsprüfung der Kältemittelkreise nach DIN EN 378
Durchführung einer Dichtheitsprüfung der vollständig montierten Kältemittelleitungen einschließlich aller Verbindungsstellen, Formstücke und Armaturen gemäß Herstellerangaben sowie den geltenden Vorschriften und anerkannten Regeln der Technik.
Die Prüfung ist mit geeignetem Prüfgas / Formiergas / Stickstoff durchzuführen.
- Überdruckprobe mit getrocknetem Stickstoff zur Anlagendichtheit über einen Zeitraum von mindestens 24 Stunden,
- Vakuumtest mit absolut 27mbar über einen Zeitraum von mindestens sechs Stunden.
Einschließlich schrittweisem Druckaufbau, Haltezeit, Kontrolle sämtlicher Verbindungsstellen auf Dichtheit, Protokollierung der Prüfergebnisse sowie Nachweis der ordnungsgemäßen Ausführung.
Erforderliche Hilfsmittel, Prüfgeräte, Nebenarbeiten und Dokumentation sind in die Position einzukalkulieren.
Menge: 1,000 psch
Kostengruppe DIN 276 2018-12: 439

**03.01.0150 Druck- und Dichtigkeitsprüfung Wasser-Glykol-Gemisch**
*** Pauschalposition
Druck- und Dichtigkeitsprüfung gemäß VDI 2035 und den Herstellerangaben
wie zuvor beschrieben mit Wasser oder Druckluft und inerten Gasen. Das Spülen erfolgt in Teilbereichen je Verteiler (siehe vorherige Auflistung). Die Anlage ist anschließend vollständig zu Entleeren. Sämtliche Schmutzfänger und Schlammabscheider sind anschließend zu reinigen.

Anmerkung:
Bei der Entleerung einer Heizungsanlage, z.B. nach dem Spülen, ist es unvermeidlich, dass Wasserreste in den Anlagenteilen verbleiben. Durch eintretenden Luftsauerstoff sind die Voraussetzungen für den Ablauf von Korrosionsreaktionen gegeben. Wird eine Entleerung mit anschließender Wiederbefüllung notwendig, sollen drei Tage dazwischen nicht überschritten werden.

Sämtliche notwendige Hilfs- und Betriebsstoffe, mobile Anlagen/ Anlagen und Geräte sowie das Medium für die Prüfung sind in der Pos. mit einzukalkulieren.

Zusätzliche Druckproben, die durch den AN verschuldet werden durch zB. Undichtigkeiten im Netz, sind mit dieser Position abgegolten.

Rohrleitungsvolumen ca. 60l
Menge: 1,000 psch
Kostengruppe DIN 276 2018-12: 439

*Hinweis: Spülen, Prüfen und Füllen*
Das Spülen und Reinigen der Kaltwasseranlage soll in möglichst kurzem Abstand vor der endgültigen Befüllung und Inbetriebnahme der Anlage erfolgen.
Die nachfolgenden Hinweise sind dabei zu beachten und in die nachfolgenden Positionen mit einzukalkulieren.

Bereits während  der  Montage  muss  darauf  geachtet  werden, dass die inneren Oberflächen des Rohrleitungssystems sauber gehalten werden.

Das Spülen erfolgt nach einem vorab durch den AN erstellten Spülplan und wird von einer geeigneten Fachkraft des AN begleitet.
Der Spülplan umfasst auch alle Untersysteme und angeschlossene Verbraucher. Sollten Einrichtungen nicht für die Spülmaßnahmen geeignet sein, so sind diese zu entfernen und auf geeignete Weise überbrückt werden. Die hierzu erforderlichen Leistungen sind vollständig in die nachfolgenden Positionen einzukalkulieren und werden nicht gesondert vergütet. Schmutzfänger und Filter sind anschließend zu reinigen.

Die Spülergebnisse sind zu dokumentieren und der örtlichen Bauleitung vorzulegen.

Anmerkung:
Bei der Entleerung einer Kaltwasseranlage, z.B. nach dem Spülen, ist es unvermeidlich, dass Wasserreste in den Anlagenteilen verbleiben. Durch eintretenden Luftsauerstoff sind die Voraussetzungen für den Ablauf von Korrosionsreaktionen gegeben. Wird eine Entleerung mit anschließender Wiederbefüllung notwendig, sollen drei Tage dazwischen nicht überschritten werden.

Sämtliche notwendige Hilfs- und Betriebsstoffe, mobile Anlagen/ Anlagen und Geräte sowie das Medium für die Spülung sind in der Pos. mit einzukalkulieren.

Zusätzliche Spülungen, die durch den AN verschuldet werden durch zB. Undichtigkeiten im Netz, sind mit dieser Position abgegolten.

**03.01.0160 Spülen der Anlage**
*** Pauschalposition
Spülen der Anlage mit aufbereitetem Wasser gem. VDI 6044 und den Herstellerangaben wie zuvor beschrieben. Die Anlage ist anschließend vollständig zu Entleeren. Sämtliche Schmutzfänger und Schlammabscheider sind anschließend zu reinigen.

Rohrleitungslänge bis max. 750m über alle Nennweiten

einschl. Wasser liefern für Leitungsspülungen nach VDI 6044
Es obliegt dem AN die Anforderungen an die von ihm eingesetzten Produkte einzuhalten.
Die Art der Lieferung des Mediums ist durch den AN frei zu wählen und richtet sich nach den oben genannten Anforderungen und zeitlichen Abläufen.
Durch den AG wird ein Trinkwasseranschluss zur Nutzung zur Verfügung gestellt. Es obliegt dem AN zu entscheiden, ob dieser Anschluss genutzt wird. Die hierzu erforderliche Wasseranalyse wird gesondert vergütet.
Mit dieser Postion werden sämtliche Leistungen abgegolten, welche für die nutzbare Beistellung des aufbereiteten Wassers benötigt werden und umfasst damit auch sämtliche Vorkehrungen um das Wasser am jeweiligen Bestimmungsort zur Verfügung zu stellen.
Menge: 1,000 psch
Kostengruppe DIN 276 2018-12: 439

**03.01.0170 Befüllen der Anlage mit Klimakaltwasser**
*** Pauschalposition
Befüllen von Strängen mit aufbereitetem Wasser nach VDI 6044.

Mit dieser Position ist der vollständige Auf- bzw. Abbau und die Anlieferung der mobilen Wasserenthärtungsanlage zur Füllung der Kaltwasserkreisläufe abgegolten. Der EP gilt pro Anlieferung, Auf- bzw. Abbau. Es ist zu kalkulieren, dass Stränge zu unterschiedlichen Zeitpunkten in Betrieb genommen werden.
Vor Befüllung des Kältenetzes ist eine Dichtheitsprüfung und Spülung des Kältenetzes durchzuführen. Diese ist separat ausgeschrieben. Alle Stränge sind vollständig zu entlüften.
Der AN Kälte hat sich vor Füllung der Netze über die korrekte Aufbereitung des Wassers zu versichern.
Der AN Kälte hat die vollständige Befüllung zu protokollieren. Nach Befüllung des Kältenetzes ist ein Messprotokoll zu erstellen über die Einhaltung der zulässigen Grenzwerte und der Entlüftung. Befüllen der Netze mit Bedienpersonal und vollständigem Entlüften.

Wasser liefern für Befüllung zur Inbetriebnahme VDI 6044
Aufbereitetes Wasser zur Befüllung von Teilnetzen zur Inbetriebnahme liefern. Die Anforderungen der VDI 6044 sind einzuhalten. Es obliegt dem AN die Anforderungen an die von ihm eingesetzten Produkte einzuhalten.
Die Art der Lieferung des Mediums ist durch den AN frei zu wählen und richtet sich nach den oben genannten Anforderungen und zeitlichen Abläufen.
Durch den AG wird ein Trinkwasseranschluss zur Nutzung zur Verfügung gestellt. Es obliegt dem AN zu entscheiden, ob dieser Anschluss genutzt wird. Die hierzu erforderliche Wasseranalyse wird gesondert vergütet.
Mit dieser Postion werden sämtliche Leistungen abgegolten, welche für die nutzbare Beistellung des aufbereiteten Wassers benötigt werden und umfasst damit auch sämtliche Vorkehrungen um das Wasser am jeweiligen Bestimmungsort zur Verfügung zu stellen.

Rohrleitungslänge bis max. 700m über alle Nennweiten
Menge: 1,000 psch
Kostengruppe DIN 276 2018-12: 439

**03.01.0180 Befüllen der Anlage mit Kältemittel**
*** Pauschalposition
Liefern und fachgerechtes Befüllen der Splitkälteanlage mit Kältemittel R32 gemäß Herstellerangaben und den geltenden gesetzlichen sowie normativen Vorgaben.
Füllmenge ca. 20kg
Einschließlich Bereitstellung des Kältemittels, Einbringen der erforderlichen Füllmenge entsprechend der tatsächlichen Leitungslängen und Anlagenkonfiguration, Kontrolle der werkseitigen Vorfüllung, Ergänzungsbefüllung, vorherige erfolgreiche Dichtheitsprüfung, Dokumentation der Kältemittelfüllmenge sowie Eintrag in die Anlagendokumentation, einschl. Funktionsprüfung/ provisorische Inbetriebnahme
Fachgerechtes Evakuieren des vollständig montierten Kältekreislaufs bzw. der Kältemittelleitungen vor Inbetriebnahme der Splitkälteanlage.
Einschließlich Anschluss und Betrieb der Vakuumpumpe, Herstellen des erforderlichen Tiefvakuums gemäß Herstellerangaben, Halten und Prüfen des Vakuums, Kontrolle auf Druckanstieg sowie Dokumentation der ordnungsgemäßen Evakuierung.
Die Leistung umfasst sämtliche Nebenarbeiten, Hilfsmittel und Materialien zur betriebsfertigen Übergabe der Anlage.
Menge: 1,000 psch
Kostengruppe DIN 276 2018-12: 439

**03.01.0190 Befüllen der Anlage mit Wasser-Glykol-Gemisch**
*** Pauschalposition
Liefern und fachgerechtes Befüllen der Anlage mit einem frostsicheren 35%-Glykol-Wasser-Gemisch (Ethylenglykol) gemäß Herstellerangaben und den projektspezifischen Anforderungen.
Frostschutz bis ca. - 16 °C, mit Korrosionsschutzmittel zum dauerhaften Korrosionsschutz der Metalle in Kühl- und Heizsystemen, Mischung des Wasser-/Glycolgemisches nur mit konditioniertem Wasser nach VDI 6044.
Füllmenge: ca. 60 l
Einschließlich Bereitstellung des Frostschutzmediums, Anmischen auf die erforderliche Konzentration, Einbringen der erforderlichen Füllmenge, vollständiges Befüllen des Rohrnetzes und der Anlagenteile, Entlüften der Anlage, vorherige erfolgreiche Dichtheitsprüfung, Kontrolle des Frostschutzgehalts sowie Dokumentation der eingefüllten Menge und Konzentration.
Die Leistung umfasst sämtliche Nebenarbeiten, Hilfsmittel und Materialien zur betriebsfertigen Übergabe der Anlage.
Menge: 1,000 psch
Kostengruppe DIN 276 2018-12: 439

*Hinweis: Befestigungsmaterial*
Befestigungsmaterial
In die nachfolgenden Positionen ist benötigtes Kleinmaterial wie bspw. Schrauben, Muttern oder Unterlegscheiben in den Einheitspreis miteinzukalkulieren.

**03.01.0200 Rohrschelle Stahl verz L bis 0,5m DN10**
STLB-Bau 2026-04 042
Rohraufhängung als Rohrschelle, aus verzinktem Stahl, mit Kautschuksystemträger als Einlage, Länge Aufhängung bis 0,5 m, Befestigung mit Gewindestäben, mit bauaufsichtlich zugelassenen Dübeln, einschl. Bohrarbeiten, Rohr aus Kupfer, DN 10, für Kältemittel, Arbeitshöhe des Montageortes bis 3,5 m über der Standfläche des hierfür erforderlichen Gerüstes.
Menge: 40,000 St
Leistungsbereichkatalog: 042
Kostengruppe DIN 276 2018-12: 439

**03.01.0210 Rohrschelle Stahl verz L bis 0,5m DN20**
STLB-Bau 2026-04 042
Rohraufhängung als Rohrschelle, aus verzinktem Stahl, mit Kautschuksystemträger als Einlage, Länge Aufhängung bis 0,5 m, Befestigung mit Gewindestäben, mit bauaufsichtlich zugelassenen Dübeln, einschl. Bohrarbeiten, Rohr aus Kupfer, DN 20, für Kältemittel, Arbeitshöhe des Montageortes bis 3,5 m über der Standfläche des hierfür erforderlichen Gerüstes.
Menge: 40,000 St
Leistungsbereichkatalog: 042
Kostengruppe DIN 276 2018-12: 439

**03.01.0220 Rohrschelle, gedämmt, Steinwolle, Stahl verz L bis 0,5m DN15**
Rohrschelle, gedämmt, Steinwolle, Stahl verz L bis 0,5m
Rohrdimension: DN 15
Dämmstärke: 20 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 15,000 St
Kostengruppe DIN 276 2018-12: 439

**03.01.0230 Rohrschelle, gedämmt, Steinwolle, Stahl verz L bis 0,5m DN20**
Rohrschelle, gedämmt, Steinwolle, Stahl verz L bis 0,5m
Rohrdimension: DN 20
Dämmstärke: 20 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 70,000 St
Kostengruppe DIN 276 2018-12: 439

**03.01.0240 Rohrschelle, gedämmt, Steinwolle, Stahl verz L bis 0,5m DN25**
Rohrschelle, gedämmt, Steinwolle, Stahl verz L bis 0,5m
Rohrdimension: DN 25
Dämmstärke: 20 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 40,000 St
Kostengruppe DIN 276 2018-12: 439

**03.01.0250 Rohrschelle, gedämmt, Steinwolle, Stahl verz L bis 0,5m DN32**
Rohrschelle, gedämmt, Steinwolle, Stahl verz L bis 0,5m
Rohrdimension: DN 32
Dämmstärke: 20 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 120,000 St
Kostengruppe DIN 276 2018-12: 439

**03.01.0260 Rohrschelle, gedämmt, Steinwolle, Stahl verz L bis 0,5m DN40**
Rohrschelle, gedämmt, Steinwolle, Stahl verz L bis 0,5m
Rohrdimension: DN 40
Dämmstärke: 20 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 10,000 St
Kostengruppe DIN 276 2018-12: 439

**03.01.0270 Rohrschelle, gedämmt, Steinwolle, Stahl verz L bis 0,5m DN50**
Rohrschelle, gedämmt, Steinwolle, Stahl verz L bis 0,5m
Rohrdimension: DN 50
Dämmstärke: 30 mm

Rohraufhängung als Rohrschelle, aus verzinktem Stahl, mit Einlage aus nichtbrennbarer Steinwolle, geeignet für Mediumtemperaturen unter 0°C zur Vermeidung von Wärmeeintrag im Bereich der Rohrhalterung, Länge Aufhängung bis 0,5 m, Baustoffklasse: A2L - s1, d0 nach DIN 13501-1, Schmelzpunkt: > 1000 °C nach DIN 4102-17, Oberfläche: Aluminiumfolie mit engmaschiger Glasfasergitternetzverstärkung, Sd > 1500 m nach DIN EN ISO 12572, Befestigung an Profilstahlkonstruktion, Befestigungsuntergrund Beton, Rohr aus Stahl, für Klimakaltwasser, Arbeitshöhe des Montageortes bis 3,5 m über der Standfläche des hierfür erforderlichen Gerüstes.
komplett liefern und montieren
Menge: 13,000 St
Kostengruppe DIN 276 2018-12: 439

**03.01.0280 Festpunkt bis 5,5 kN, schallgedämmt, DN 32**
Festpunkt bis 5,5 kN, schallgedämmt, DN 32, bestehend aus:
Rohrschelle, Gewindestange mit passendem Schalldämmelement, Gewinderohr mit passendem Schalldämmelement, Adapter, Universalgelenk und Sechskantmuttern als ein gemeinsam zugelassenes System

1x Rohrschelle:
Die Festpunktschelle mit Schweißmutter M16 zur Aufnahme von Lasten in axialer Richtung. Geeignet für Konstruktionen in Bockanordnung. Komplett mit vier Spannschrauben und vier Muttern M16, ab Typ 108 mm zusätzlich mit Ohrenstützen.
Spannschrauben und Ohrenstützen sind im Unterteil verliersicher vormontiert.
zul. Belastung:
Fq mit Schallschutz = max. 25 kN
Anzugsdrehmoment M:
D 42,4 mm: 50 Nm
Anzugsmoment für die Kombination FP-Schelle mit Stahlrohr DIN EN 10220 / Normalwanddicke. Für Rohre mit geringer Wandstärke oder anderem Werkstoff sind die Werte zu reduzieren.
Material: Stahl, galvanisch verzinkt

1x Gewindestange M12":
M12, Stahl, Güteklasse 4.8, galvanisch verzinkt, zulässige Zuglast max. 19 kN, Länge: 1m, geeignet zur Verwendung als direkte Verbindung zwischen Grundplatte und Rohrschelle.

1x Gewindestange M16":
wie zuvor beschrieben jedoch M16 und zulässige Zuglast max. 34 kN

1x Gewinderohr 1":
Geeignet zur Verwendung als direkte Verbindung zwischen Grundplatte und Rohrschelle oder verschraubt mit Stützkonsolen bzw. Universalgelenken als Schrägstütze, inkl. passenden Gegenmuttern, Länge: 2m, Gewinde nach DIN EN ISO 228
Material: Stahl, galvanisch verzinkt

1x Schalldämmelement für Gewinderohr:
Schalldämmelement geeigent für höhere Lasten und schallentkoppelte Befestigungen bei Schallschutzanforderungen nach DIN 4109. Vor allem für Einzelaufhängung am Gewinderohr bis 1" oder als Basis für einen schallgedämmten Festpunkt.
inkl. Sechskantschrauben M10, Sicherheitsmuttern und zwei baugleichen Grundkörpern; auch einsetzbar dirket als Befestigung am Baukörper mittels zwei Schwerlastanker M16 sowie an Stahlkonstruktionen oder als Befestigung auf Montageschienen
Anschluss systemseitig 1", zul. Belastung (+/-) Fz = 20,0 kN u. (+/-) Fx = 20,0 kN, Material Metallkörper: Stahl, galvanisch verzinkt, Material Dämmkörper PUR (Weichschaum), RG 650 kg/m3; Temperaturbereich: -30 bis +100°C
inkl. Gegenmuttern 1"

1x Universalgelenk:
M12, Bauteil mit Durchgangsloch Ø 17 mm zur Befestigung direkt am Baukörper, an Trägerklammern oder Montageschienen
Bauteil mit Auflageplatte und Mutter, Gelenkbolzen mit metrischem Innengewinde M10 verstemmt. Auch als Schrägstütze an Konsolen sowie zur Abstrebung von Gleitpunkten einsetzbar. Ermöglicht stufenlose Winkeleinstellung, Längen- oder Höheneinstellung durch veränderlichen Überstand des Gewindestiftes und eine sichere Anlage der Mutter an der Auflageplatte.
Anschluss systemseits: M12
zul. Belastung: Fz M16 = 10,0 kN
Material: Stahl, galvanisch verzinkt

1x Schalldämmelement  für Gewindestab:
Schalldämmelement geeignet für höhere Lasten und schallentkoppelte Befestigungen bei Schallschutzanforderungen nach DIN 4109. Für Einzelaufhängung am Gewindestab M16 geeignet, Inkl. Sechskantschraube M10 und Sicherheitsmutter.
Anschluss systemseitig: Ø 17,0 mm
zul. Belastung (für jede Richtung in der Drehebene):
Fz = max. 10,0 kN, Fx = max. 10,0 kN
Material Metallkörper: Stahl, galvanisch verzinkt, Material
Dämmkörper: PUR (Weichschaum), RG 650 kg/m3; Temperaturbereich: -30 bis +100°C

inkl. passenden Sechkantmuttern, M16, 3 St
inkl. Adapter IG/IG 1''/ M16, 1 St
inkl. Adapter IG/IG M16/M16, 1S
Menge: 6,000 St
Kostengruppe DIN 276 2018-12: 439

*Hinweis: Montagekonstruktionen*

**03.01.0290 C-Profilschiene Stahl verz B 30mm**
C-Profilschiene (Ankerschiene), aus verzinktem Stahl, für Stütz-, Hänge-, Trag- und Sonderbefestigung, Profilbreite 30 mm, der rechnerische Nachweis der Tragfähigkeit ist auf Verlangen vorzulegen.
Einschließliche Zubehör wie Schrauben, Winkel, Füße, Klammern, Muttern, Unterlegscheiben, Befestigung an weiteren Stahlträger etc.
Menge: 10,000 m
Kostengruppe DIN 276 2018-12: 439

**03.01.0300 C-Profilschiene Stahl verz B 40mm**
C-Profilschiene (Ankerschiene), aus verzinktem Stahl, für Stütz-, Hänge-, Trag- und Sonderbefestigung, Profilbreite 40 mm, der rechnerische Nachweis der Tragfähigkeit ist auf Verlangen vorzulegen.
Einschließliche Zubehör wie Schrauben, Winkel, Füße, Klammern, Muttern, Unterlegscheiben, Befestigung an weiteren Stahlträger etc.
Menge: 20,000 m
Kostengruppe DIN 276 2018-12: 439

**03.01.0310 Profilstahl**
Profilstahl als Winkel-U, T- oder Flachprofil bzw. als industriell gefertigtes Montageprofilsystem für spezielle Befestigungskonstruktionen für Rohrleitungs-Festpunktkonstruktionen, Trägerklemmen oder für Pumpen-und Behälterbefestigungen, nicht für normale Befestigungen, komplett mit Schrauben, Klein- und Befestigungsmaterial, einschl. aller Schweiß-, Bohr- und Schneidearbeiten komplett in verzinkter Ausführung, bei örtlichen Schweißarbeiten an verzinkten Teilen ist die Schweißung nachzuverzinken.
Menge: 130,000 kg
Kostengruppe DIN 276 2018-12: 439

**03.01.0320 Unterkonstruktion zur Aufständerung von Luftkanälen**
Unterkonstruktion zur durchdringungsfreien Aufständerung von Luftkanälen mit Wärmedämmung und Stahlblechmantel auf einem Flachdach mittels eines flexiblen Montagesystems. Einsetzbar für Flachdächer mit bis zu 4° Gefälle.
Anordnung der Kanäle: Einzeln,1500mm/1500mm
Montagesystem im Wesentlichen bestehend aus:
2 Stück Montagefuß vertikal mit rutschfester Antivibrationsmatte. UV-beständig nach ISO 16474-3:2014-02. Trittschallminderung nach DIN EN ISO 717-2 bis zu 30 dB gem. Prüfbericht 1762-001-19. Inkl. Gefälleausgleich. Standfläche min. 335 x 335mm
7,0 lfdm Montageschiene 41x41x2,5, korrosionsgeschützt, inklusive schalldämmender Einlage
Einschließlich aller erforderlichen Befestigungsmaterialien und Beschwerung der Füße.
Der Nachweis über die Standsicherheit der Konstruktion ist vom Auftragnehmer zu erbringen.
Menge: 10,000 St
Kostengruppe DIN 276 2018-12: 439

*Hinweis: Hinweis Kernbohrungen*
Die nachfolgend aufgeführten Kernbohrungen sind im Nassverfahren auszuführen. Die Bohrkerne sind aus dem Gebäude zu schaffen und fachgerecht zu entsorgen. Das für das Bohren benötigte Wasser ist aufzufangen und zu entsorgen. Die Größe des Bohrlochs ist so zu wählen, dass der Ringspalt zwischen Rohr und Wandung durch die Dämmung voll ausgefüllt wird bzw. dass der Dichtungseinsatz nach Herstellerangaben eingesetzt werden kann.

**03.01.0330 Kernbohrung Stahlbeton Durchm. 50-100mm T 20-25cm nicht schadstoffbelastet v.Hand Stoffe**
STLB-Bau 2026-04 084
Kernbohrung, Untergrundfläche waagerecht, Bohrkernsicherung nicht erforderlich, aus Stahlbeton, Normalbeton, Bohrdurchmesser über 50 bis 100 mm, Bohrtiefe über 20 bis 25 cm, einschl. Lösen des Bohrkerns aus dem Gefüge, nicht schadstoffbelastet,
Abfall ist nicht gefährlich, Werte gemäß Ersatzbaustoffverordnung 2023 sind eingehalten, Charakterisierung gemischter Bauschutt Klasse RC-1 nach EBV 2023, Anlage 1, Tabelle 1, Wichte des Abbruchstoffes DIN EN 1991-1-1 24 kN/m3, von Hand/mit handgeführten Kleingeräten, Ausführung staubarm TRGS 559, Ausführung innerhalb des Bauwerks,
aufgenommene Stoffe sammeln, ohne Zerkleinerung, und auf der Baustelle lagern.
Menge: 4,000 St
Leistungsbereichkatalog: 084
Kostengruppe DIN 276 2018-12: 351

*Hinweis: Bezeichnungsschilder / Farbkennzeichnung*
Bezeichnungsschilder / Farbkennzeichnung

Es ist darauf zu achten, dass beim Kleben von Bezeichnungsschildern und Richtungspfeilen der Untergrund zuvor gesäubert wurde und sowohl Fett- wie auch Staubfrei ist!

**03.01.0340 Bezeichnungsschild mehrschichtig Kunststoff H 50-60mm B 100-110mm Schildträger Spannband**
STLB-Bau 2025-10 042
Bezeichnungsschild, Farbe und Beschriftung nach Angaben des AG, aus mehrschichtigem Kunststoff, Beschriftung 2-zeilig, gedruckt, rechteckig, Höhe über 50 bis 60 mm, Breite über 100 bis 110 mm, Befestigung mit Schildträger aus verzinktem Stahl, Halter und Spannband, Befestigungsuntergrund Rohrumhüllung.
Menge: 10,000 St
Leistungsbereichkatalog: 042
Kostengruppe DIN 276 2018-12: 439

**03.01.0350 Bezeichnungsschild mehrschichtig Kunststoff Durchm. 40mm kleben**
STLB-Bau 2025-10 042
Bezeichnungsschild, Farbe und Beschriftung nach Angaben des AG, aus mehrschichtigem Kunststoff, Beschriftung 2-zeilig, gedruckt, rund, Durchmesser 40 mm, Befestigung durch Kleben, Ausführung gemäß Einzelbeschreibung,
Einzelbeschreibungs-Nr 'z.B. Brandschutzklappenbezeichnung'.
Menge: 80,000 St
Leistungsbereichkatalog: 042
Kostengruppe DIN 276 2018-12: 439

**03.01.0360 Farbkennzeichnung Beschilderung Richtungspfeile KÄ**
Farbkennzeichnung DIN 2403 der Kaltwasserleitung Vor- und Rücklauf sowie Sauggas- und Flüssigkeitsleitung, Kennzeichnung durch Beschilderung und Angabe der Fließrichtung durch Richtungspfeile, Befestigung durch Kleben. Richtungspfeile zweifarbig, d. h. Grundfarbe entsprechend der Medienfarbe nach DIN und Schrift in einer deutlichen Kontrastfarbe.
Menge: 50,000 St
Kostengruppe DIN 276 2018-12: 439

**03.01.0370 Farbkennzeichnung Beschilderung Richtungspfeile LÜ**
Farbkennzeichnung DIN 2403 der Lüftungsleitungen Zu- und Abluft, Kennzeichnung durch Beschilderung und Angabe der Strömungsrichtung durch Richtungspfeile, Befestigung durch Kleben. Richtungspfeile zweifarbig, d. h. Grundfarbe entsprechend der Medienfarbe nach DIN und Schrift in einer deutlichen Kontrastfarbe.
Menge: 80,000 St
Kostengruppe DIN 276 2018-12: 439

**03.01.0380 Anlagenschema**
Anlagenschema Kälte und Lüftung in lichtbeständiger Ausführung, in
Kunststoff eingeschweißt, erstellen, liefern und in der
Technikzentrale aufhängen.
Größe DIN A1
Menge: 2,000 St
Kostengruppe DIN 276 2018-12: 439

**03.01.0390 Elektrischer Anschluss**
Elektrischer Anschluss für alle ausgeschriebenen elektischen Verbraucher (keine MSR-seitigen Komponenten!)  Einführen, ablängen, abisolieren und auflegen der bauseits verlegten und bezeichneten Elektroleitungen mit elektrischer Funktionsprobe.

Es ist darauf zu achten, dass beim Einführen entsprechende PG-Verschraubungen passend zum Kabel verwendet werden. Das VDE-gerechte Verlegen des Kabels im Anschlussbereich (ca. 1 m Umkreis) gehört noch zum Leistungsumfang des Auftragnehmers.
Menge: 15,000 St
Kostengruppe DIN 276 2018-12: 439

**03.01.0400 Potentialausgleich**
*** Pauschalposition
Potentialausgleich der gesamten Anlagen mittels Erdungslaschen zum Anschweißen, Erdungsschellen oder Klemmen einschl.
Anschluss an bauseitige Potentialausgleichsschiene, einschl.
Kunststoffaderleitung DIN EN 50525-2-31 (VDE 0285-525-2-31), H07V-U 1 x 10, Cu-Zahl 96, Farbton grün/gelb, einschl. Leiterkennzeichnung

Erdungslasche zum Anschweißen
zur Herstellung eines elektrostatischen Potentialausgleichs, an Stahlrohrleitungen DIN EN 10255 und EN 10216-1, Materialstärke ca. 1,5 mm, mit Bohrung 6,5 mm, inklusive Anbringen der Lasche an der Rohrleitung durch Punktschweißen, inklusive Beistellung zugehöriger Befestigungsklemme bestehend aus Klemmenkörper mit Anschlussgewinde M6, Sechskantmutter M6, Fächerscheibe und Zylinderschraube zum Anschluss des Potentialausgleichs

Erdungsschelle als Bandschelle oder Klemmschelle, Spannbereiche bis 100mm, Schellenkörper / Spannband und Schrauben aus rostfreiem Stahl, Anschluss für max. 2 Leitungen 2,5-25 mm²

Erdungsklemme nach DIN EN 62561-1, zum Einbinden von Montagesystemen in den Potentialausgleich, Ausführung mit Hammerkopfschraube M8, Sperrzahnmutter und Doppelüberleger z. B. für die Durchgangsverdrahtung der Elemente.
Technische Daten:
Werkstoff: Stahl niro
Klemmbereich Rd: 8-10 mm
Anschluss: 4-50 mm²
Schraube: Hammerkopfschraube M8 x 30 mm
Sperrzahnmutter: SW 13 mm
Menge: 1,000 psch
Kostengruppe DIN 276 2018-12: 439

**03.01.0410 Bereitstellung von Aufenthalts- und Lagerräumen**
*** Pauschalposition
Bereitstellen von Aufenthalts- und Lagerräumen, als
Besondere Leistung gemäß VOB C DIN 18379 / 4.2.3,
entsprechend den Erfordernissen des Auftragnehmers,
ergänzend zur ATV DIN 18299. Die Leistung umfasst, den
Transport zur Baustelle und den Aufbau im Bereich der BE-Fläche
einschl. ggf erforderlicher Infrastruktur (Strom, Gas etc.) für den Aufbau und Betrieb der Container

Die o.g. Container dürfen ausschließlich für Bautätigkeiten, nicht aber für Übernachtungen genutzt werden!

Die Aufstellung von Containern ist vorab mit der Objektüberwachung abzustimmen und darf ausschließlich im Bereich der Baustelleneinrichtungsfläche gem. Baustelleneinrichtungsplan erfolgen!

Grundeinsatzzeit 60 Wochen
Menge: 1,000 psch
Kostengruppe DIN 276 2018-12: 439

**03.01.0420 Montagegerüst**
Gestellung eines Arbeitsgerüstes nach Wahl des Auftragnehmers als Standgerüst, Rollgerüst oder fahrbare Arbeitsbühne.
Geeignet für Montagearbeiten bis zu einer Arbeitshöhe von max. 5 m über befestigtem Boden.
Arbeitsfläche mindestens ca. 2,0 m x 3,0 m.
Einschließlich An- und Abtransport, Auf- und Abbau, Vorhaltung für die ausgeschriebene Grundeinsatzzeit von 60 Wochen sowie aller erforderlichen Umsetzungen innerhalb des Gebäudes.
Die Wahl des Arbeitsmittels bleibt dem Auftragnehmer überlassen.
Auf- und Abbau sowie Umsetzungen werden nicht gesondert vergütet und sind in den Einheitspreis einzukalkulieren.
Menge: 3,000 St
Kostengruppe DIN 276 2018-12: 439

**03.01.0430 Montagegerüst Vorhaltezeit**
Zuvor beschriebenes Montagegerüst auf der Baustelle über die Grundeinsatzzeit hinaus vorhalten. Die Einheit bezieht sich auf ein Stück Gerüst pro Woche.
Standzeit erfolgt nach vorheriger Rücksprache mit der Objektüberwachung.
Menge: 1,000 Wo
Kostengruppe DIN 276 2018-12: 439

**03.01.0440 Autokran**
Autokran für die Einbringungen der Kältemaschine, der RLT-Anlage und weiteren Anlagenkomponten auf das Dach des Gebäudes. Dach über 3.OG +14,5 m ü. NHN
Die Anlagen werden auf bauseits erstellte Stahlkonstruktionen aufgestellt. Die Lieferung der Anlagen hat in Abstimmung mit der Objektüberwachung zu erfolgen. Liefertermine sind beim Baustart abzustimmen. Die Aufstellfläche des Krans ist abzustimmen.
Vor der Aufstellung der RLT-Anlage sind die Abmessungen der Anlagen mit dem Stahlbauer abzustimmen und freigeben zu lassen. Die Stahlunterkonstruktion ist durch den AN zu prüfen bevor die Aufstellung erfolgt.

Es ist zu beachten, dass der Kran durch mehrere Gewerke nach vorheriger Anmeldung genutzt werden dürfen und sollen, da mehrere Gewerke ihre technischen Produkte in die Technikzentrale oder auf die Dächer heben müssen. Dies soll unnützige doppelte Kranstellungen und zusätzliche Kosten vermeiden.
Zeiteinsatz für Fremdgewerke: max. 2 Std

Einschl. An- und Abfahrt.
Gesamtstandzeit: maximal 1 Werktag
Ausladung max. 20 m
Maximale Belastung: 2 to
Menge: 1,000 St
Kostengruppe DIN 276 2018-12: 439

**03.01.0450 zusätzliche Arbeitsstunden Obermonteur**
Zusätzliche Arbeitsstunden Obermonteur nur in Abstimmung mit dem Bauherren und der örtlichen Bauleitung. Der Aufwand erfolgt zum Nachweis.
Menge: 10,000 h
Kostengruppe DIN 276 2018-12: 439

**03.01.0460 zusätzliche Arbeitsstunden Monteur**
Zusätzliche Arbeitsstunden Monteur nur in Abstimmung mit dem Bauherren und der örtlichen Bauleitung. Der Aufwand erfolgt zum Nachweis.
Menge: 10,000 h
Kostengruppe DIN 276 2018-12: 439

**03.01.0470 zusätzliche Arbeitsstunden Helfer/ Auszubildener**
Zusätzliche Arbeitsstunden Helfer/ Auszubildener nur in Abstimmung mit dem Bauherren und der örtlichen Bauleitung. Der Aufwand erfolgt zum Nachweis
Menge: 10,000 h
Kostengruppe DIN 276 2018-12: 439

### Bereich 04 Dokumentation

#### Abschnitt 04.01 Dokumentation

*Hinweis: Hinweise zur Dokumentation*
Hinweise zur Dokumentation

Erforderliche Dokumentations- und Revisionsunterlagen für den sicheren und wirtschaftlichen Betrieb der errichteten Anlage(n).

Getrenntgegliedert zwischen den KG 431 und KG 434

Folgende Unterlagen sind vom Auftragnehmer zur Inbetriebnahme bzw. Abnahme der Anlage, für die jeweils errichteten Anlagenteile, einfach in Papierform jeweils in Ordnern zu übergeben. Es sind Ordner mit schwarzem Rücken und ohne Beschriftungstasche zu verwenden. Planunterlagen größer A3 sind mit Heftstreifen zu versehen (keine Lochverstärker).

Die erste Ausfertigung der nachfolgend genannten Unterlagen wird nicht gesondert vergütet.

Die Revisions-Dokumentationsunterlagen sind nach der
folgenden Struktur mit folgenden Kapiteln aufzubauen:

0)  Inhaltsverzeichnis
1)  Anlagen-/Funktionsbeschreibung je Anlage
2)  Protokoll der förmlichen Abnahme, falls erforderlich mit Mängelbeseitigungsanzeige.
3)  Protokolle von Gutachterlichen Abnahmen, falls erforderlich
  mit Mängelbeseitigungsanzeige .
4)  Gefährdungsbeurteilung und Expositionsschutzdokument nach GefStoffV
5)  Raumbuch
5)  Errichterbescheinigung (en)
6)  Einweisungsprotokoll (jeweils für die errichteten Anlagen) über die Einweisung des Nutzers in die Bedienung der Anlage unter Angabe und Unterzeichnung der Teilnehmer und des Einweisenden.
7)  Übersicht wiederkehrende Inspektionen und Wartungen inkl. Hinweise zur jeweiligen Prüfung und Wartung (Wartungs- und Inspektionsliste) vorgeschriebene Intervalle oder sonstige Herstellervorgaben
8)  Prüfbücher / Wartungsbücher jeweils für die sicherheitstechnischen und oder sonstige wartungspflichtige oder wartungsbedürftige Anlagen jeweils mit Protokollen und Eintragung der Inbetriebnahme, sowie der mängelfreien Erstprüfung durch den Errichter unter Berücksichtigung der Herstelleranforderungen.
9)  Messprotokolle der elektrotechnischen Anlagen und Verteilungen über die  durchgeführten Prüfungen gemäß DIN VDE 0100 Teil 600
10)Messprotokolle der LAN Verkabelung (Messverfahren: Permanent-Link Klasse E/F
11)Bedienungsanleitungen sowie sonstige Hersteller- und Produktunterlagen für die gelieferten Anlagen.
12)Stückteillisten der eingesetzten Fabrikate und Typen der Installationsgeräte, Anlagen, und sonstige Teile unter Angabe des Einbauortes.
13)Konformitätserklärungen der ausgeführten Brandschutzsysteme
14)Allgemeines bauaufsichtliches Prüfzeugnis für eingesetzte Bauprodukte (Bauartzulassung z.B. vom DIBT) - Brandschott
15)Vom AN erstellte farbige Revisionszeichnungen auf Grundlage der Montagezeichnungen mit Eintragungen nach
  tatsächlicher Ausführung, hier sind insbesondere zu ergänzen:
     - Eintragung von eingesetzten Brandschottungen und  Brandschutzkanälen
     - sämtliche Änderungen zu den übergebenen  Ausführungszeichnungen.
16)Anlagenschemata
17)Grundrisse
18)Übersichtsplan Zoneneinteilung

Liste eventuell nicht abschließend.

**04.01.0010 Vervielfältigung Revisionsunterlagen (Papier)**
Vervielfältigung der oben genannten Revisionsunterlagen zusätzlich zu dem 1-fach abzugebenden Satz.
Menge: 1,000 St
Kostengruppe DIN 276 2018-12: 444

**04.01.0020 Revisionsunterlagen CD/DVD**
*** Pauschalposition
Der Auftraggeber übergibt die Ausführungspläne als *.DWG-Datei, die weitere Bearbeitung erfolgt mittels CAD System. Die vorhandene CAD-Struktur ist beizubehalten.
Neben den zuvor genannten Ordnern sind sämtliche Revisionsunterlagen auf CD/DVD zu übergeben.
Pläne im DWG-Format sowie PDF-Format. Sonstige Unterlagen, Listen und Beschreibungen im Ursprungsformat (XLS,DOC ect.) und als PDF.
Die Ordnerstruktur der Papierversion ist inklusive identischen Inhaltsverzeichnis zu übernehmen. Maximale Länge Dateiname + Ordnernamen, 100 Zeichen.
Menge: 1,000 psch
Kostengruppe DIN 276 2018-12: 444

**04.01.0030 Vervielfältigung Revisionsunterlagen CD / DVD**
Kopie der digitalen Revisionsunterlagen erstellen und auf CD/DVD übergeben.
Menge: 1,000 St
Kostengruppe DIN 276 2018-12: 444

*Hinweis: Bewertungssystem Nachhaltiges Bauen*
Besondere Leistungen BNB

#### Abschnitt 04.02 Dokumentation BNB

*Hinweis: Bewertungssystem Nachhaltiges Bauen*
Besondere Leistungen BNB

**04.02.0010 Besondere Anforderungen nach BNB**
*** Pauschalposition
Erbringung aller Leistungen gemäß den Unterlagen im Dokumentenordner „01_BNB_Zertifizierung“. Dies beinhaltet insbesondere:

Einhaltung des Qualitätsniveaus 4: Für alle relevanten Materialien ist das Qualitätsniveau 4 gemäß BNB-Kriterium 1.1.6 (Risiken für die lokale Umwelt) zwingend einzuhalten.

Produktfreigabeprozess: Aktive Mitwirkung am Freigabeprozess über die bereitgestellte SharePoint-Plattform (Befüllen der Abfragetabellen, Hochladen von technischen Datenblättern, Sicherheitsdatenblättern und Zertifikaten).

Prüffristen: Einhaltung einer Prüffrist durch den BNB-Auditor von bis zu 10 Werktagen vor der Materialbestellung; dies ist in den Bauablauf einzutakten.

Einbauvorbehalt: Nur ausdrücklich freigegebene Produkte dürfen eingebaut werden. Bei Nicht-Freigabe sind alternative Produkte ohne Auswirkung auf die Termine anzufragen.

Ressourcengewinnung: Nachweis der verantwortungsbewussten Ressourcengewinnung durch unaufgeforderte Übersendung von Lieferscheinen mit Nennung des zertifizierten Produkts sowie der zugehörigen Zertifikate.

Baustellenschutz: Verpflichtende Einhaltung der Anforderungen an eine lärm-, staub- und abfallarme Baustelle sowie Boden- und Grundwasserschutz
Menge: 1,000 psch
Kostengruppe DIN 276 2018-12: 444

#### Abschnitt 04.03 Bestandsdokumentation gem. BFR GBestand

*Hinweis: \**Hinweis***
Die als Anlage beigefügten PDF-Dateien dienen dem Bieter als Kalkulationsgrundlage bezüglich des Detaillierungsgrades und Leistungsumfangs. Dem Auftragnehmer werden nach Zuschlagserteilung die bearbeitbaren Excel-Vorlagen (.xlsx) digital zur Verfügung gestellt. Die vom AG vorgegebenen Raum-IDs und Grunddaten sind zu übernehmen; die gerätespezifischen Attribute (u. a. Hersteller, Typ, Fabrik-Nr., Einbaudatum, Herstellkosten, Prüf- und Wartungsrelevanz) sind vollumfänglich zu ergänzen.

**04.03.0010 Abgabe der Datenerfassungstabelle(n) gem. BFR GBestand**
Abgabe der Datenerfassungstabelle(n) gem. BFR GBestand

Die nachfolgend aufgeführten Datenerfassungstabelle(n) werden dem AG nach Terminvorgaben nach Vorgabe geordnet einfach übergeben, Übergabe dieser Daten für das Facility Management über Datenträger zur Weiterbearbeitung, Schnittstelle xlsx, als Wechseldatenträger - USB,  erfolgt in Abstimmung mit dem AG, spätestens 12 Wochen vor Abnahme gem. §12 VOB/B.

Die Übergabe dieser Tabellen ist Voraussetzung für die Abnahme der Werkleistung.

KG 430
Datenerfassungstabelle Y311R
Datenerfassungstabelle Y322R

Abrechnung je Datei
Menge: 2,000 St
Kostengruppe DIN 276 2018-12: 719

### Bereich 05 Inbetriebnahmemanagement

#### Abschnitt 05.01 Inbetriebnahmemanagement

*Hinweis: \**Hinweis***
Der Auftragnehmer hat die planungskonformen Funktionen der lufttechnischen Anlagen sowie deren fehlerfreies, sicheres Zusammenwirken mit verbundenen Systemen (insb. der Gebäudeautomation, den Brandschutzsystemen und der Heiz-/Kühltechnik) in einem zweiwöchigen Probebetrieb nachzuweisen. Der erfolgreiche, mängelfreie Nachweis ist zwingende Voraussetzung für die bauordnungsrechtliche Sachverständigenabnahme und die anschließende Abnahme.

**05.01.0010 Vorbereitung und Abstimmung (Phase 1)**
*** Pauschalposition
Voraussetzungen für den Start des Probebetriebs:
Vor Freigabe des Probebetriebs durch den Bauherrn müssen folgende Kriterien erfüllt und dokumentiert sein:

Montage & Anlagen-Bereitschaft: Die vollständige, betriebsfertige Montage und dauerhafte Beschriftung aller RLT-Zentralgeräte, Kanalsysteme, Luftauslässe und Volumenstromregler. Nachweis der uneingeschränkten Betriebsbereitschaft aller für den Betrieb notwendigen weiteren (verbundenen) Gewerke, einschließlich der funktionsfähigen Automations- und Managementebene der Gebäudeautomation (GA).

Vortests, Automation & Dokumentation: Nachweis eines fehlerfreien 1:1-Tests aller Hardwaredatenpunkte, das vollständige Vorliegen der Revisionsdokumentation der entsprechenden Automationsanlagen (GA) sowie die erfolgreiche Prüfung der Datenerfassung und -bereitstellung durch die Übergabe von fehlerfreien Trend- und Betriebsdaten aus der GA für einen Vorab-Zeitraum von mindestens 24 Stunden an den Bauherrn (nachzuweisen durch einen Auszug des historischen Datenspeichers).

Inbetriebnahme-Matrix & Ablaufabstimmung: Die schriftliche Bereitschaftsanzeige an den Bauherrn mit Vorlage einer detaillierten Inbetriebnahme-Matrix. Diese dient der einvernehmlichen Abstimmung von Terminen, Teilnehmern, Schnittstellenbereitschaften der TGA-Gewerke (insb. GA, Brandschutz und Heizung), Protokollumfängen, einzustellenden Sollwerten/Parametern (Luftmengen, Druckstufen) sowie Lastsituationen.

Die als Anlage beigefügte Inbetriebnahme-Matrix dient lediglich als musterhafte Orientierung bezüglich des geforderten Detaillierungsgrades und Layouts (Entwurf). Der Auftragnehmer hat die Matrix im Zuge der Ausführungsplanung objektspezifisch fortzuschreiben, mit den beteiligten Gewerken abzustimmen und dem Bauherrn/der Bauleitung zur Freigabe vorzulegen.

Sachverständigen-Koordination: Die rechtzeitige Koordination, Terminabstimmung und Einladung des vom Auftraggeber beauftragten Prüfsachverständigen (z. B. nach Prüfverordnung für lüftungstechnische Anlagen / CO-Warnanlagen) obliegt vollumfänglich dem Auftragnehmer. Der Termin ist so mit dem Ende des Probebetriebs zu koordinieren, dass ein nahtloser Übergang zur Hauptabnahme ohne Stillstandszeiten gewährleistet ist. Verzögerungen durch verspätete Koordination gehen zu Lasten des Auftragnehmers (kein Anspruch auf Bauzeitverlängerung).

Sämtliche Revisions- und Betriebsdokumentationen sind dem Auftraggeber als prüffähiger Vorabzug mindestens 4 Wochen vor dem geplanten Beginn des Probebetriebs (Phase 2) zur Prüfung und Freigabe vorzulegen
Menge: 1,000 psch
Kostengruppe DIN 276 2018-12: 719

**05.01.0020 Zweiwöchiger Probebetrieb (Phase 2)**
*** Pauschalposition
Umfang und Leistungen während des Probebetriebs

Dauerbetrieb im Automatikmodus: Zweiwöchiger, kontinuierlicher Betrieb der Anlage. Die Lüftungsanlage muss zwingend im vollautomatischen Regelbetrieb laufen, sofern dieser planerisch vorgesehen ist.

Verbot von Handeingriffen: Manuelle Eingriffe vor Ort (z. B. Notbetriebsschalter, manuelles Feststellen von Brandschutz- oder Außenluftklappen, Übersteuern von Ventilatorstufen) – mit Ausnahme der in Phase 3 explizit geforderten Parameteranpassungen auf der Managementebene – sind unzulässig und führen zum sofortigen Abbruch und Fehlschlag des Probebetriebs.

System-Überwachung & Datenaufzeichnung (ohne ständige Personalpräsenz): Die kontinuierliche elektronische Trendaufzeichnung und Speicherung der geforderten Betriebsdaten und Messwerte (z. B. Volumenströme, Filterdrücke, Raumtemperaturen, CO2-Werte) hat geräte- und softwaregestützt im Hintergrund über die installierte Gebäudeautomation zu erfolgen. Aufwände für eine dauerhafte personelle Präsenz vor Ort sind in dieser Position ausdrücklich nicht enthalten.
Menge: 1,000 psch
Kostengruppe DIN 276 2018-12: 719

**05.01.0030 Funktionale Begleitung (Phase 3)**
*** Pauschalposition
Funktionsnachweise vor Ort: Nachweis der vertragskonformen Funktionen und Systemreaktionen durch gezielte Prüfungen und Funktionsaktivierungen vor Ort, dies umfasst insbesondere:

Ortstermine: Durchführung von zwei gemeinsamen
Prüfterminen (je 8 Stunden) während des zweiwöchigen Probebetriebs mit dem Fachplaner und dem Bauherrn nach Vorgabe der abgestimmten Inbetirebnahme-Matrix zur gemeinsamen Verifikation der Systemreaktionen vor Ort.

Lastsimulation & Drehzahlregelung: Dynamische Veränderung von Führungsgrößen (z. B. CO2-Sollwert oder Kanaldruck) zur Überprüfung des Hoch- und Herunterfahrens der Ventilatoren.

Klappensteuerung & Brandschutz-Schnittstelle: Überprüfung der korrekten Stellungen der Außen- und Fortluftklappen bei Anlagenstart/-stopp sowie die Simulation von Abschaltungen über die Schnittstelle zur Brandmeldeanlage.

Registerregelung (Heizen/Kühlen): Sprunghafte Änderung der Zulufttemperaturanforderung zur Verifikation des stabilen Einschwingverhaltens der Heiz- und Kühlregister ohne Regelschwingungen.

Filterüberwachung: Simulation einer Filterverschmutzung (z. B. durch temporäre Abdeckung des Differenzdruckwächters) zur Überprüfung der korrekten Wartungsmeldung in der GA.
Menge: 1,000 psch
Kostengruppe DIN 276 2018-12: 719

**05.01.0040 Datenauswertung (Phase 4)**
*** Pauschalposition
Dokumentation des Probebetriebs: Übergabe eines lückenlosen, vom Auftragnehmer strukturiert aufbereiteten Berichts über den Probebetrieb in digitaler Form (PDF) innerhalb von 24 Stunden nach dessen Beendigung. Dieser muss die lückenlosen elektronischen Trenddaten (Betriebsdaten) des gesamten zweiwöchigen Zeitraums, die Protokolle aller durchgeführten Parameteränderungen aus Phase 3 sowie den Nachweis der stabilen Einhaltung der planerischen Zielwerte (insb. Luftmengennachweise, Temperaturkonstanz und energieeffiziente Wärmerückgewinnung) umfassen.

Wiederholung bei Fehlschlag:
Kann im Probebetrieb die Erreichung der Zielwerte nicht nachgewiesen werden, treten kritische Regelungsinstabilitäten (z. B. Pumpen oder Abreißen von Luftströmen) auf, oder wird der Probebetrieb durch unzulässige Handeingriffe des Errichters unterbrochen, gilt der Probebetrieb als gescheitert. Nach nachweislicher und dokumentierter Mängelbeseitigung ist der zweiwöchige Probebetrieb ab Phase 2 vollständig zu wiederholen. Alle aus der Wiederholung resultierenden Kosten (einschließlich zusätzlicher Energie- und Medienverbräuche, Gebühren sowie der personellen Aufwände des Auftraggebers und Fachplaners für die erneuten Ortstermine und Prüfungen) trägt vollumfänglich der Auftragnehmer.
Menge: 1,000 psch
Kostengruppe DIN 276 2018-12: 719

#### Abschnitt 05.02 Probebetrieb

**05.02.0010 Beistellen Personal Probebetrieb Gebäude-Anlagenautomation**
STLB-Bau 2026-04 063
Beistellen von Personal für den Probebetrieb der Gebäude- und Anlagenautomation, Vergütung des Sachverständigen durch gesonderten Vertrag.
Menge: 4,000 h
Leistungsbereichkatalog: 063
DIN276_08: 481
Kostengruppe DIN 276 2018-12: 719

**05.02.0020 Beistellen Personal Sachverständigenabnahme raumlufttechnische Anlagen**
STLB-Bau 2025-10 063
Beistellen von Personal für die Sachverständigenabnahme der raumlufttechnischen Anlagen, Vergütung des Sachverständigen durch gesonderten Vertrag.
Menge: 4,000 h
Leistungsbereichkatalog: 063
DIN276_08: 439
Kostengruppe DIN 276 2018-12: 719
